# Sanierung Mittel- und Realschule Oberroning
Angebotsaufforderung (GAEB DA XML 3.3, DA83)
Projekt: 347 Oberroning
Währung: EUR
Erstellt mit: CaliforniaX by G&W Software AG, CaliforniaX V25.2.05, 23.04.2026

## 1. Allgemeine Vorbemerkungen
1. Allgemeine Vorbemerkungen

1.1 Baubeschreibung

Bauvorhaben:
Generalsanierung der Mittel- und Realschule in Oberroning, 1. BA
Klosterweg 2
84056 Oberroning

Bauherr:
Schulstiftung der Diözese Regensburg
Weinweg 31
93049 Regensburg

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
Bei dem geplanten Bauvorhaben handelt es sich um eine grundlegende Sanierung des bestehenden Schulgebäudes und einer Erweiterung (Neubau).

Die Schulstiftung der Diözese Regensburg plant in Oberroning (Gemeindeteil der Stadt Rottenburg an der Laaber, Landkreis Landshut) die Sanierung eines bestehenden Klosters und eines historischen Schulgebäudes, inkl. Errichtung eines Erweiterungsbaus. Zusätzlich werden eine Zweifachsporthalle und eine Energiezentrale errichtet. Die Gesamtbaumaßnahme ist grundsätzlich in 3 Bauabschnitte untergliedert. Bauabschnitt 1 umfasst vorerst den Abbruch bestehender Gebäude, den Anbau des Erweiterungsbaus (C1), die Errichtung der Sporthalle (C2) und der Energiezentrale (E), sowie die baulichen Maßnahmen an den östlichen Freianlagen. Bauabschnitt 2 betrifft die Sanierung des bestehenden Kloster & Schultrakts (A & B) sowie die westlichen Freianlagen. In Bauabschnitt 3 wird des weiteren der Abbruch von weiteren Gebäuden & Anbauten (D) vorangetrieben und die mittleren Freianlagen ertüchtigt. Die vollständige Fertigstellung der Baumaßnahme ist für 2031 vorgesehen.

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
Lageplan - unmaßstäblich -

Das folgende Leistungsverzeichnis umfasst ausschließlich den 1.Bauabschnitt

- Neubau des Erweiterungbaus/Bauteil C1 (BA 1)
- Neubau einer Zweifachsporthalle/Bauteil C2 (BA 1)
- Neubau einer Energiezentrale/Bauteil E (BA 1)

Neubau eines Erweiterungsbaus:

Der bestehende Kloster-/Schulbau wird östlich durch einen Erweiterungsbau ergänzt. Die bestehenden Verwaltungsanbauten aus den 70er Jahren, werden in Folge komplett abgebrochen, ebenso wie die Anbauten des Musiksaals, sowie der nördliche Toilettenanbau.
Die Außenfassade soll sich in den Bestand einfügen und zeichnet sich durch eine hochwertige Fassadengestaltung aufgrund der Fenstereinteilung aus.
Der Neubau (Erweiterungsbau) wird passend zum anschließenden Bestandsbau, mit einem konventionellen Walmdach ausgeführt.

Alle tragenden Wände und Decken im Untergeschoss, werden in Stahlbeton ausgeführt. Die Bodenplatte wird als Stb.-Bodenplatte ausgeführt und mittels Frischbetonverbundfolie im erdberührten Bereich abgedichtet. Das Dachtragwerk des Walmdaches, wird als zimmermannsmäßiger Holzdachstuhl errichtet.

Die zu den Innenwänden flächenbündigen Fensterflächen, bilden ein markantes Merkmal der hier anzufindenden Architektur. Des weiteren zeichnet sich die innere Architektur
durch hochwertige Sichtbetonflächen aus.

Neubau einer Zweifachsporthalle:

Die bestehende Sporthalle wird komplett abgebrochen und schafft Platz für den Neubau der Sporthalle, welche östlich der alten Turnhalle errichtet wird. Die Außenfassade soll sich durch eine Vorhangfassade mit Holzlamellen kennzeichnen.
Der Neubau der Sporthalle wird mit einem konventionellen Flachdachaufbau, mittels einem flach geneigten Dach (3°) ausgeführt.

Der Neubau der Sporthalle teilt sich flächenmäßig in 2 Bereiche auf. Die Sporthalle selbst mit einer Fläche von ca. 895 m² und eine Nebenraumzone mit einer Fläche von ca. 385 m².

Alle tragenden Wände und Decken im Untergeschoss, werden in Stahlbeton ausgeführt. Die Außenwände, sowie die Bodenplatte zeichnen sich hier als WU-Qualität aus, da das Untergeschoss im erdberührten Bereich mit hohen Grundwasserstand errichtet wird. Das Obergeschoss wird in Holzständerbauweise errichtet.

Sichtbetonflächen bilden im Inneren des Gebäudes ein wesentliches Merkmal des architektonischen Konzeptes.

Neubau einer Energiezentrale

Die östlichen Bestandsgebäude werden abgerissen und durch eine Energiezentrale, die in Zukunft der Versorgung der Gebäude dienen soll, ersetzt.
Die Außenfassade soll im Sockel bzw. EG Bereich als Betonwand ausgeführt werden. Im OG Bereich werden die Geschosse mittels Holzvorhangfassade getrennt.
Der Neubau der Energiezentrale wird mit einem konventionellen Flachdachaufbau ausgeführt.

Alle tragenden Wände und Decken im Untergeschoss, werden in Stahlbeton ausgeführt. Die Außenwände, sowie die Bodenplatte zeichnen sich hier als WU-Qualität aus, da das Erdgeschoss im erdberührten Bereich mit hohen Grundwasserstand errichtet wird.

Im Innenbereich bestehen keine besonderen Anforderungen an die Qualitäten.

1.2 ÜBERSICHTSPLÄNE - (nichtmaßstäblich)

1.2.1 Luftbild

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
Digitales Orthophoto: © 2021 Bayerische Vermessungsverwaltung

1.2.1 Lageplan der Schulanlage - unmasstäblich

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
1.3 BESONDERE ANGABEN ZUR BAUSTELLE

Das Baugrundstück (Flur-Nr. 628 Gemarkung Niederroning) befindet sich im Gemeindeteil Oberroning der Stadt Rottenburg an der Laaber (PLZ:84056). Die Zufahrt zur Baustelle kann über den Klosterweg oder über die Kreisstraße LA35 erfolgen. Die Baustellenzufahrten
werden von anderen Gewerken mitbenutzt. Die Direktor-Wolf-Strasse ist für den Schulverkehr "reserviert". Über den Klosterweg ist beim BA 2 dauerhaft zu beachten, dass ein Busverkehr zu erwarten ist. Ebenso ist das permanente Parken über die Direktor-Wolf-Straße nicht zulässig. Dauerhafte Stellplätze sind hier nicht vorhanden da es sich um die Feuerwehranfahrtszone handelt.

Hinweis Denkmalschutz!
Die bestehende Klostermauer im Bereich der Zufahrt bleibt bestehen. Es ist zwingend darauf zu achten, dass diese nicht im Zuge der Arbeiten beschädigt wird.

Sichtbetonflächen bilden im Inneren der Gebäude ein wesentliches Merkmal des  architektonischen Konzeptes. Es ist demzufolge äußerstes Augenmerk auf die Unversehrtheit der Beton-Oberflächen zu legen. Diese dürfen auch nicht beschrieben oder anderweitig gekennzeichnet werden.

Vor Angebotsabgabe wird eine Ortsbesichtigung empfohlen.

Es befinden sich am Gelände eine Mittel- & Realschule. Demnach ist vor allem zu den Stosszeiten mit einem hohen Verkehrsaufkommen und regen Schülerverkehr zu rechnen. Dies gilt es zu beachten.

Der Schulbetrieb wird während der gesamten Bauarbeiten aufrechterhalten. Die Arbeiten sind darauf auszurichten insbesondere im Bereich der Baustellensicherung. Es ist zwingend auf eine verkehrssichere Trennung zwischen Schulbetrieb und Baustelle in Abstimmung mit dem SiGeKo zu achten.

Angrenzend ist desweiteren der Roninger Bach, der das Baugrundstück unterteilt. Dies gilt es zu beachten und dieser ist grundsätzlich sauber zu halten.

Verkehrsrechtliche Anordnungen / Sondernutzungen
Sonstige Genehmigungen, wie Aufgrabungsgenehmigungen, Maßnahmen zur Regelung und Aufrechterhaltung des Verkehrs, Sperrungen etc, welche über die vor beschriebene Nutzung hinaus gehen, z. B. für den Antransport größerer Bauteile, Sperrungen für Anwohnerzufahrten usw., sind durch den Auftragnehmer eigenverantwortlich gesondert zu beantragen und mit der Gemeinde abzustimmen. Eine Kopie des Genehmigungsbescheides / Erlaubnis ist der Objektüberwachung des AG unaufgefordert vorzulegen. Auf der gesamten Baustelle gilt grundsätzlich die STVO.

Kranstandorte / Transporteinrichtungen:
Zur Aufstellung von ortsfesten Baukränen wurden gemäß BE-Plan 3 Standorte vorgesehen. Dem Auftragnehmer bleibt es vorbehalten, die Standorte in Ihrer Anzahl vollständig oder nur teilweise in Anspruch zu nehmen. Andere Standorte sind zugelassen sofern sich diese für den AG hinsichtlich Kosten und Bauablauf Kostenneutral darstellen. Sie bedürfen der Genehmigung des AG.

Sämtliche Kräne sind vom jeweiligen Unternehmer zu organisieren. Die Kräne werden für weitere Gewerke nicht vorgehalten. Die befestigten Flächen der Baustelleneinrichtung sind in Belastungsklasse Bk 10 ausgeführt. Für eventuell größere Belastung muss der jeweilige Nutzer die notwendigen Maßnahmen treffen.

Für die Aufstellung von Mobilkränen für den werktäglichen Montageeinsatz steht die BE-Fläche im Grunde nach zur Verfügung, die Nutzung ist jedoch mit der Objektüberwachung im Vorfeld zu klären und eine Genehmigung zu beantragen.

Anschlüsse für Wasser und Strom.
Die Ver- und Entsorgung der Baustelle mit Wasser und Strom für die eigene Leistung ist Sache des Auftragnehmers. Entsprechende Anschlussmöglichkeiten (ohne Entnahmevorrichtung) hat der AG auf dem  Baugrundstück eingerichtet. Die entsprechenden Zuleitungen zu den Verbrauchsstellen auf dem Baugrundstück hat der AN auf seine Kosten zu errichten. Die Verbrauchskosten für Wasser und Strom trägt der AG.
Hierzu erfolgt ein Abzug gem. den beiliegenden Vertragsbedingungen.

Boden- und Baugrundverhältnisse
siehe geotechnische Berichte

Grundwasser, Gewässer
siehe geotechnische Berichte
Entsprechende Genehmigungen für eine Wasserhaltung wurden bereits beantragt und sind entsprechend zu beachten. Erforderliche Maßnahmen bzgl. der Wasserhaltung sind im LV beschrieben. Die Gewässer sind zu jedem Zeitpunkt vor Verunreinigung jeglicher Art zu schützen.

Werbung
Das Anbringen von Werbeplakaten und sonstigen Werbemaßnahmen ist untersagt.

Besondere Anforderungen an Aufbau, Vorhaltung und Abbau von Gerüsten
Erforderliche Arbeits- und Schutzgerüste sowie Traggerüste der Bemessungsklasse A für die eigenen Leistungen sind Nebenleistungen und entsprechend bei der Angebotskalkulation zu berücksichtigen.

Mitbenutzung fremder Gerüste und Einrichtungen
Für die Baumeisterarbeiten werden keine Gerüste gestellt.

Vorhaltung von Gerüsten und Einrichtungen für Dritte
Die Baustelleneinrichtung (z.B. Sanitäreinrichtungen, Absturzsicherungen etc.) ist bauseits gestellt.
Während der eigenen Nutzungsdauer können die Gerüste und Einrichtungen auch durch andere Unternehmer mitbenutzt werden.Gebrauchsüberlassung, Wartung und Kontrolle im Rahmen der eigenen Nutzungsdauer ist mit einzukalkulieren.Die Vorhaltezeit über die vertragliche Hauptleistung hinaus wird gesondert vergütet und ist im LV in den entsprechenden Positionen angegeben. Das Abstellen von Privatfahrzeugen auf dem gesamten Gelände ist untersagt. Die Anzahl der Firmenfahrzeuge ist auf ein notwendiges Minimum zu reduzieren.

Beschreibung Baustellensicherung

Schadenverhütung / Anliegerschutz
ANLIEGERSCHUTZ
Es ist darauf zu achten, dass die Eigentumsverhältnisse der Anlieger berücksichtigt werden. Die Stellung von Geräten und Baumaschinen hat nur innerhalb der ausgewiesenen BE-Fläche stattzufinden. Befestigungen, Verankerungen, o. ä. darf nicht auf den Grundstücken oder Einfriedungen der Anlieger erfolgen.
Gewährleistung Sicherheit und Nutzbarkeit
Durch die Leistung des AN dürfen die Sicherheit und dauernde Nutzbarkeit der umliegenden baulichen Anlagen nicht beeinträchtigt werden.

Baustellenverordnung
Der Sicherheit- und Gesundheitsschutzplan hängt vor Ort aus und kann beim AG angefordert bzw. eingesehen werden.

Sicherheit und Gesundheitsschutz
Die Arbeiten sind mit dem bestellten Sicherheitskoordinator im Vorfeld abzustimmen. Innerhalb von 14 Tagen nach Auftragserteilung ist dem Bauherrn bzw. dem bestellten Sicherheitskoordinator eine Gefährdungsdokumentation zu übergeben. Spätestens bei Arbeitsbeginn sind der Sicherheitsbeauftragte des AN und die erforderlichen Ersthelfer zu benennen.

Einweisung durch SIGEKO
Der AN ist verpflichtet, alle am Bau beteiligten Personen nach Einweisung durch den SIGEKO, über die Unfallverhütung zu instruieren und über die Gefahrenstellen etc. zu unterrichten.
- Auf der Baustelle besteht Helmpflicht und Sicherheitsschuhpflicht
- Auf dem Baugelände besteht Drogen, Rauch- und Alkoholverbot.
- Der Betrieb von Radio und Musik auf der Baustelle ist zum Schutz der Anlieger untersagt, in den Mannschaftscontainern ausschließlich in Zimmerlautstärke.

Unfallverhütung und Arbeitsschutz
Der Auftragnehmer hat bei der Ausführung der Leistungen sämtliche gültigen Unfallverhütungsvorschriften, Arbeitsschutzbestimmungen sowie gesetzlichen und behördlichen Vorgaben einzuhalten. Er hat alle erforderlichen Maßnahmen zur Sicherung der Arbeitsstellen und zur Vermeidung von Personen- und Sachschäden eigenverantwortlich zu treffen.
Alle hieraus resultierenden Leistungen einschließlich der Bereitstellung erforderlicher Schutzausrüstung und Unterweisung des Personals sind, sofern nicht gesondert ausgeschrieben, in die Einheitspreise einzukalkulieren.

Abladen, Schwenkbereich Baukran / Autokran
Ein Abladen oder Schwenken von Lasten außerhalb von abgesperrten oder anderweitig gesicherten Baustellenflächen durch Baukran, Autokräne, etc. ist untersagt.

1.4. AUSFÜHRUNGSZEITRAUM

1.4.1 Ausführungsfristen Heizungsarbeiten

Die Arbeiten sind gemäß Bauzeitenplan durchzuführen. Dieser Plan ist mit dem Bauherrn abgestimmt und verbindlich umzusetzen. (mit Unterbrechungen aus Gründen des Bauablaufes)

ENDE DER ALLGEMEINEN VORBEMERKUNGEN

## 2. Zusätzliche Technische Vertragsbedingungen
2. Zusätzliche Technische Vertragsbedingungen

2.1 Allgemeiner Teil

2.1.1 Widersprüche zu ZTV
Bei Widersprüchen zu den ZTV gelten vorrangig die Angaben im Leistungsverzeichnis. Bei Widersprüchen zwischen dem Leistungsverzeichnis und der bei Auftragsdurchführung maßgeblichen Zeichnungen ist nach Zeichnungen bzw. Plänen zu arbeiten: daraus entstehende Rechte des Auftragnehmers werden nicht eingeschränkt.

2.1.2 Freigabevermerk
Die vom Auftragnehmer verwendeten Ausführungsunterlagen müssen den Freigabevermerk des Auftraggebers oder seines Architekten tragen, um Verwechslungen bei der Bauausführung zu vermeiden.
Nicht freigegebene Unterlagen dürfen nicht verwendet werden. Dies entbindet den Auftragnehmer jedoch nicht von seiner eigenen Prüfungs- und Hinweispflicht. Diese bleiben unberührt.

2.2 Ausführung

2.2.1 Abfallbeseitigung
Eigenes Restmaterial, Verschnitt, Bruch, Verpackungsmaterial und dergleichen ist vom Auftragnehmer kostenlos zu beseitigen und zu entsorgen. Die einschlägigen Vorschriften über die Entsorgung von Sonderabfall sind zu beachten.
Das Einfüllen in Arbeitsräume sowie das Eingraben auf der Baustelle ist untersagt. Das Entsorgen von Abfällen, Abbruchmassen und Bauschutt umfasst die Verwertung entsprechend den Vorschriften bzw. die erforderlichen Maßnahmen des Einsammelns, Befördern, Behandelns und Lagern entsprechend den Vorschriften und behördlichen Auflagen.
Der Nachweis über die ordnungsgemäße Entsorgung ist zu erbringen.

2.2.2 Vorgaben zur Ausführung
Ist im Leistungsverzeichnis vorgegeben, auf welche Art und Weise die Leistung zu erbringen ist, so ist der Auftragnehmer daran gebunden. Grundsätzlich hat der Auftragnehmer die technologische Ausführung seiner Arbeiten selbst zu wählen. Dabei ist Rücksicht auf die anderen, gleichzeitig oder anschließend tätigen Gewerke zu nehmen.

2.2.3 Toleranzen
Für Toleranzen der Vorleistung anderer Gewerke sowie für die Qualitätsbeurteilung der abzunehmenden Leistung gelten grundsätzlich DIN 18201 und DIN 18202.

2.2.4 Vermessungsarbeiten Höhenfestpunkte
Die zur Ausführung der beauftragten Leistungen erforderlichen Vermessungsarbeiten sind eigenverantwortlich durch den AN durchzuführen.

2.2.5 Unvollständige Leistungsbeschreibung
Der Auftragnehmer hat auch bei unvollständiger Leistungsbeschreibung die zur Gewährleistung eines mängelfreien Werkes erforderlichen Leistungen zu erbringen. Sein Recht auf Mehrpreisforderung wird dadurch nicht eingeschränkt.

2.2.6 Korrosionsschutz
Alle Stahlteile die nach dem Einbau nicht mehr zugänglich sind, müssen vorher einen entsprechenden Korrosionsschutz erhalten. Bei dem Zusammenbau unterschiedlicher Metalle muss sichergestellt sein, dass keine Kontaktkorrosion auftritt.
Alle notwendigen Schmiede-, Bohr- und Schweißarbeiten sind grundsätzlich vor dem verzinken auszuführen. Die Gewinde verzinkter Gewindebolzen sind bei der Montage nicht nachzuschneiden. sondern anzuschmelzen. Analog ist durch die Verzinkung unbeweglich gewordenen Bändern und anderen beweglichen Teilen zu verfahren. Späne vom Bohren und Fräsen sowie Reste von Schleifstaub sind sofort von den bearbeiteten Teilen zu entfernen.

Fehlstellen und Beschädigungen, auch ggf. durch Schweißen, sind auf der Baustelle nach Möglichkeit mit Spritzverzinkung zu beseitigen, andernfalls ist Zinkstaubbeschichtung mit 94-96% Zinkstaubanteil zulässig. Der zulässige Anteil der Nachbesserung richtet sich nach DIN 50976. Schweißschlacken und Rauchniederschläge sind vorher zu beseitigen. Zinknasen dürfen nicht abgeschlagen werden. Ein manuelles Bearbeiten oder Abschmelzen ist zulässig und ggf. notwendig. Ist Schweißen nur auf zinkfreiem Untergrund zulässig, sind die Flanken auf einer Breite von mindestens 10mm vollständig von Zink zu befreien.

Die Verbindung von Bauteilen als lösbare oder nicht lösbare Verbindung ist dem Auftragnehmer freigestellt, sofern sich nicht aus den Plänen, Beschreibungen, Werkzeichnungen oder Normen etwas anderes ergibt.

Für Anschlüsse, Montagestöße und Schweißnähte hat der Auftragnehmer selbst den Nachweis zu führen. Dehnungs.- und Montagestöße sind in ausreichender Zahl einzuplanen. Sie sind so zu gestalten, dass eine geräuschlose und ungehinderte Bewegung der Elemente untereinander und gegen den Baukörper gewährleistet ist.

Zur Verankerung der Stahlkonstruktion in dafür vorgesehene Bauelemente sind nur Dübel mit bauaufsichtlicher Zulassung zu verwenden.

Ergänzend zu Nr. 4.1 DIN 18335 gelten als Nebenleistungen das Auf- und Abbauen sowie An- und Abtransport der Gerüste, das Nachverzinken oder Nachbeschichten von Schnittstellen und Anschlüssen auf der Baustelle, die Anfertigung und Abstimmung der Planunterlagen.

Zu den Leistungen des AN gehören Stahlkonstruktionen aus Profilstahl anfertigen, liefern und montieren, einschließlich Schweißungen und Schraubverbindungen sowie Befestigungsmaterial (Schrauben und Sicherheitsdübel). Vor Ausführung von Schweißungen hat der AN die Schweißgenehmigung durch den AG einzuholen.

einschl. aller erforderlichen Nebenarbeiten wie
Hebe- und Transportgeräte, Sicherungsmaterial, etc.
Anfertigen der Werkstattzeichnungen, Stücklisten und liefern von Werksprüfzeugnissen nach DIN EN 10204.

2.3 Baustelleneinrichtung

2.3.1 Leistungen für Baustelleneinrichtung
Alle Leistungen für die gewerkeeigene Baustelleneinrichtung sind in die dafür vorgesehene Position einzukalkulieren. In die Position ist die Baustelleneinrichtung für alle angebotenen Leistungen einzukalkulieren.

2.3.2 Beleuchtung Arbeitsplätze
Die Beleuchtung der Arbeitsplätze über die allgemeine Baustellenbeleuchtung (Flure, Treppenräume) hinaus, ist einzukalkulieren.

2.3.3 Benutzung von Räumen als Lagerflächen
Durch die Benutzung von Räumen als Baustofflager dürfen die Arbeiten anderer Gewerke nicht behindert werden. Die Lagerung von feuergefährlichen Stoffen im Gebäude ist untersagt. Die Zuweisung der Räume erfolgt ausschließlich über die Bauleitung. Nach Aufforderung durch den Auftraggeber sind benutzte Räume innerhalb von 3 Tagen zu räumen. Der Bauleitung sind zwei Schlüssel für jede Firmenbautüre zu übergeben.

2.3.4 Standorte für Container, Baumaschinen und Geräte

Büro-, Magazin- und Tagesunterkunftscontainer
sind nach dem Baustelleneinrichtungsplan zu setzen. Dieser wird dem AN nach Beaftragung übergeben.

Telefon- und Telefaxanschlüsse
Seitens des Auftraggebers erfolgt keine Bereitstellung einer übergeordneten drahtgebundenen Telefon- bzw. Telefaxversorgung für die AN.
Jegliche in diesem Zusammenhang stehenden Kosten (Anschlusseinrichtung, anfallende Verbindungsgebühren etc.) gehen zu Lasten des AN und sind eigenverantwortlich zu organisieren.

Standorte für Baumaschinen und Geräte sind mit der Bauleitung abzustimmen und im Baustelleneinrichtungsplan einzuzeichnen:

- Standorte für temporäre Mobilkräne
- Kräne und Krananlagen
- Mischeinrichtungen und Silos
- Fördereinrichtungen und Aufzüge

2.3.5 Fassadenschutz
Durch Verbrennungsmotoren angetrieben Maschinen sind so aufzustellen, dass Fassaden nicht verschmutzt werden.

2.3.6 Verschmutzungen durch Arbeiten
Sind bei der Ausführung der Arbeiten Verschmutzungen zu erwarten, so gehören - unbeachtlich der jeweiligen Vergütungsregelung - (Nebenleistung-Besondere Leistung) die gewerkeüblichen Maßnahmen zur Vermeidung zu den Pflichten des Auftragnehmers, auch wenn diese nicht explizit ausgeschrieben sind.

2.3.7 Geräteeinsatz
Der Geräteeinsatz ist so zu wählen, dass eine termingemäße Durchführung gewährleistet ist. Mit Rücksicht auf die umliegende Bebauung dürfen nur geräuscharme und erschütterungsarme Geräte verwendet werden.

Eventuell auftretende Behinderungen des Baustellen-und Anlieferbetriebs durch Veranstaltungen, wie zum Beispiel die Prüfungszeit werden von der Objektüberwachung rechtzeitig (4-5 Arbeitstage vorher) angezeigt. An Veranstaltungstagen sind keine lärmintensiven Arbeiten möglich und Ersatzarbeiten mit der Objektüberwachung abzustimmen. Eventuelle Bauzeitunterbrechungen sind innerhalb der vertraglich vereinbarten Ausführungsfristen zu kompensieren.
Im Falle von kurzfristigen, stundenweisen Arbeitsunterbrechungen ohne vorherige Ankündigungen kann das disponierte Personal in Rücksprache mit der Objektüberwachung in anderen Teilbereichen als Ersatzmaßnahme eingesetzt werden. Vorgenannte Punkte sind bei allen Leistungsausführungen zu berücksichtigen.

2.3.8 Sicherheitstechnische Hinweise
Verhüten von Bränden
gemäß Verordnung über die Verhütung von Bränden (VVB) vom 29.04.1981 (Bayer. Gesetzes- und Verordnungsblatt Nr. 8/81). Der AN ist verpflichtet, bei feuergefährlichen Arbeiten (z. B. Schneid-, Schweiss-, Löt- und Klebearbeiten) für die Sicherheit zu sorgen. Bei Schweissarbeiten sind besondere Schutzmaßnahmen zu treffen, z.B. hat der AN im Bereich von Holz und sonstigen brennbaren Bauteilen ohne gesonderte Berechnung ausreichend großflächige Abdeckungen aus geeignetem Material gegen Funkenflug auszuführen. Dies gilt auch für den Schutz vorhandener Einbauten, wieder Verglasungen, Vorhänge, Bestuhlung, Anstriche, Beläge udgl. Der AN hat sein Personal entsprechend einzuweisen und zu überwachen. Dem AN obliegt die laufende Abfuhr brennbaren Abfalls (sofort nach Anfall desselben) und die laufende Kontrolle allerLagerplätze und Arbeitsstätten. Bei seinen Arbeiten hat sich der AN laufend zu versichern, dass keine Brandgefahr gegeben ist. Vom AN sind nach Schweissarbeiten Brandwachen zu stellen. Die Verantwortung für alle Brandschutzmaßnahmen und seiner Arbeiten; er kann sich nicht darauf berufen, vom AG, seiner Bauleitung und sonstigen Erfüllungsgehilfen nicht oder nicht ausreichend oder falsch eingewiesen worden zu sein. Bei Arbeiten mit Feuer, Schweiss- und Flexarbeiten ist eine schriftliche Anmeldung des AN notwendig. Die Arbeiten müssen bei der Fachbauleitung des AG an- und abgemeldet werden.

Brandmeldeanlage
Vor Beginn der Arbeiten, bei denen Dämpfe, Staub und Rauchgase entstehen, ist die Objektüberwachung zu informieren, damit die entsprechende Rauch- und Feuermeldeschleife während der Arbeiten abgeschaltet und nach deren Beendigung wieder in Betrieb genommen werden kann.
Die Rauch- und Brandmeldeanlage ist ständig in Betrieb und muss vor Beginn der auszuführenden Arbeiten (nur nach Rücksprache u. Erlaubnis durch die Bauleitung) im Arbeitsbereich (Bereich u. Rauchmeldernummer) durchden Sicherheitsdienst deaktiviert werden. Erst nach Abschaltung der entsprechenden Rauch- und Brandmelder und Freigabe durch den Sicherheitsdienst, darf mit den Arbeiten begonnen werden. Nach Abschluss der Arbeiten ist die Fertigstellung dem Sicherheitsdienst unverzüglich zu melden, damit die Rauch- u. Brandmeldeanlage wieder aktiviert werden kann.

Bei Nichtbeachtung und dadurch verursachtem Fehlalarm mit Feuerwehreinsatz gehen dessen Kosten voll zu Lasten des Auftragnehmers.

Löt- und Schweißarbeiten und Brennscheidearbeiten,.Auftauen eingefrorener Rohrleitungen, Beheizen von Baustellen mit Gas- oder Elektroheizgeräten, etc., sind dem AG über die Fachbauleitung zu melden und erstnach ausdrücklicher Genehmigung unter Aufsicht und mit entsprechenden Vorkehrungen zu beginnen.Diese Vorkehrungen für Löt- und Schweißarbeiten und Brennscheidearbeitenbeinhalten u. A.:- Weiträumiger Abstand sämtlicher brennbarer Materialien vom Schweißplatz- Bereithalten eines geeigneten Löschgeräts- Tägliches Entfernen und Sichern der Acetylenflaschen nach Beendigung der SchweißarbeitenAlle Löt- und Schweißarbeiten sind unter strikter Einhaltung der einschlägigen Sicherheitsvorschriften durchzuführen undbis spätestens 15:00 Uhr zu beenden und bis 18:00 Uhr zu beobachten.Entsprechende Schweißnachweise nach z.B. Schweißnachweis DIN EN 1090-2 (EXC 1 bis EXC 4) (eingescannt) sind dem AG vorzulegen

2.4 Nebenleistungen - Besondere Leistungen - Preisinhalte

Sofern nicht anders beschrieben, sind in den Einheitspreisen aller Positionen Lieferung, Verbringung zum Einbauort und Montage miteinzukalkulieren

2.4.1 Nicht vorhergesehene Leistungen
Der Auftragnehmer hat die Vereinbarung von Preisen für nicht im Vertrag vorgesehene Leistungen vor der Ausführung anzubieten.

2.4.2 Vertragliche Leistungen
Mit den angebotenen Preisen werden alle Leistungen abgegolten, die nach der Leistungsbeschreibung, den zusätzlichen technischen Vertragsbedingungen, den Angaben zur Ausführung, den technischen Vorbemerkungen, den statischen Vorbemerkungen und der gewerblichen Verkehrssitte zur vertraglichen Leistung gehören.

2.4.3 Mehrforderungen
Macht der Auftragnehmer Mehrforderungen gegenüber dem abgegebenen Preis geltend, sind diese substantiiert darzulegen und zu begründen. Die Kalkulationsblätter sind auf Basis der entsprechenden Formblätter zu erstellen.

2.4.4 Leistungen im Stundenlohn
Leistungen im Stundenlohn werden grundsätzlich nur dann vergütet, wenn Sie vor Ihrem Beginn vereinbart werden. Die genannten Leistungen kommen nur bei Erfordernis und nur nach Beauftragung durch den AG zu Ausführung. Nicht beauftragte Stundenlohnarbeiten werden nicht vergütet.

Bei Stundenlohnarbeiten müssen die Nachweise enthalten sein:
- Art der ausgeführten Leistung
- Ort und Datum sowie Dauer der Arbeiten
- Anzahl der eingesetzten Arbeitskräfte
- Materialverbrauch
- bei Maschinen und Kfz.-Einsatz Angaben zum Typ
- Unterschrift BL / AG

Für entsprechende Arbeiten ist das geeignete, qualifizierte Personal einzusetzen. Mehrkosten, welche sich aus dem Einsatz durch höherqualifiziertem Personal als notwendig ergeben, werden nicht erstattet.
Der Verrechnungssatz gilt für das auf der Baustelle befindliche Objekt vom Zeitpunkt des Einsatzes einschließlich technologisch bedingter Wartezeiten und notwendiger ständiger Besetzung mit Bedienungspersonal. Die Zeiten für An- und Abtransport werden zusätzlich in Ansatz gebracht, wenn sie nicht in anderen Positionen bereits enthalten sind und wenn nicht Maschinen, Geräte und Fahrzeuge überwiegend nach Stunden abzurechnen sind.

2.4.5 Leistungen der Unfallverhütung
In die Preise sind grundsätzlich alle Aufwendungen und Kosten einzubeziehen, die sich grundsätzlich aus der Einhaltung der allgemein für Bauarbeiten sowie für das jeweilige Gewerk geltenden Unfallverhütungsvorschriften ergeben, sofern sie keine Besonderen Leistungen darstellen.

2.4.6 Materialpreise
Materialpreise - sofern im Leistungsverzeichnis gefordert - gelten frei Baustelle angeliefert und abgeladen.

2.4.7 Spartenauskünfte
Einholen und Auswerten von Spartenausküften bei Versorgungsunternehmen und Behörden (Elektro, Telekommunikation, Gas, Wärme, Wasser, Kanal etc.) ist vom AN eigenverantwortlich zu veranlassen und in das Angebot einzukalkulieren.

2.5 Abrechnungshinweise

2.5.1 Position "als Zulage"
Sofern Positionen mit dem Zusatz "als Zulage" ausgeschrieben werden, ist der Grundpreis bereits in einer anderen Position enthalten. Die Zulage beinhaltet entweder eine im Aufmaß übermessene Leistung, (meist in einer anderen Einheit) oder stellt eine Preisdifferenz zu einer bereits beschriebenen anderen Leistung (mit gleicher Einheit) dar.

2.5.2 Verdeckte Leistungen
Im Zuge der Bauarbeiten verdeckte Leistungen sind vorher gemeinsam mit der Bauleitung des Auftraggebers aufzumessen. Verdeckte Leistungen sind beim Aufmaß vom Arbeitnehmer nachvollziehbar und lückenlos zu dokumentieren. Mit dieser Handlung kann eine technische Abnahme verbunden werden. Sie gilt jedoch nicht als rechtsgeschäftliche Abnahme.

2.5.3 Rückbau- und Demontagearbeiten
--

2.5.4 Materialverbrauch
--

2.5.5 Abrechnungshinweis
Bei der Abrechnung der Leistungen sind gleiche Positionsnummern und Reihenfolgen wie im Leistungsverzeichnis zu verwenden. Nachträge sind mit der Titelnummer "50" zu erstellen

2.5.6 Besondere Abrechnung
Der Auftragnehmer hat seine Abrechnungsunterlagen zur Prüfbarkeit mit Abrechnungsplänen und Aufmaßunterlagen einzureichen. Abrechnungsvereinbarungen in den einzelnen Positionen sind zu beachten. Die Abrechnungsunterlagen sind vor Rechnungsstellung mit der örtlichen Bauleitung zu besprechen. Aufmaße sind kumuliert zu erstellen und vor Rechnungsstellung von der Auftraggeberseite und Auftragnehmerseite zu unterschreiben.

ENDE DER ZTV - ZUSÄTZLICHEN TECHNISCHEN VERTRAGSBEDINGUNGEN

## 3. Allgemeine Technische Vorbemerkungen
3. Allgemeine Technische Vorbemerkungen

3.1 Technische Vorbemerkungen

3.1.1 Immissionen, klimatische oder betriebliche Bedingungen
-

3.1.2 Verkehrsverhältnisse
Der AN hat sich rechtzeitig vor Angebotsabgabe über die genauen Verkehrsverhältnisse vor Ort (z.B. evtl. Einschränkungen für schwere Baustellenfahrzeuge, etc.) zu informieren. Seine Vorarbeiten hat er so einzurichten, dass er zum vereinbarten Termin mit der Arbeitsausführung beginnen kann.

3.1.3 Verkehrssicherung
Werden öffentliche Verkehrswege durch die Baustelle berührt, ist im Vorfeld vom AN eigenverantwortlich eine verkehrsrechtliche Anordnung beim Amt für Verkehrsmanagement einzuholen. bei den Verkehrssicherungsmaßnahmen ist die ASR A5.2 zwingend zu beachten und einzuhalten.

3.2 Angaben zur Ausführung

3.2.1 Arbeitsabschnitte
Die Leistungen erfolgen grundsätzlich nach Terminplan und nach Koordination mit der Objektüberwachung. Sämtliche Mehraufwendungen bedingt durch den Bauablauf, wie z.B. mehrmalige An- und Abfahrten, sind in die Einheitspreise einzukalkulieren. Ein reibungsloser Ablauf mit nachfolgenden Gewerken ist zu gewährleisten. Hierzu sind die Allgemeinen Vorbemerkungen unter Punkt 1. zwingend zu beachten.

3.2.2 Anforderungen an nicht genormte Stoffe und Bauteile
Falls im Leistungsverzeichnis bei der Verwendung von technischen Spezifikationen auf Normen (DIN, EN etc.) Bezug genommen wird, kann auch der Norm gleichwertig angeboten werden. Die Gleichwertigkeit ist bei Angebotsabgabe gesondert nachzuweisen.

3.2.3 Abrechnung nach bestimmten Zeichnungen oder Tabellen
Die Abrechnung ist grundsätzlich auf der Grundlage zur Ausführung freigegebenen Ausführungsunterlagen des AG vom AN zu erstellen. Ggf. erforderliche zusätzliche Skizzen und Zeichnungen für die Abrechnung - auch solche für ein ausnahmsweise örtliches Aufmass- sind vom AN  prüfbar zu fertigen.

3.3 Einzelangaben in Ergänzung

3.3.1 Bauleitung des Auftragnehmers / Fachpersonal
Vor Auftragserteilung hat der Auftragnehmer schriftlich einen Firmenbauleiter (bevollmächtigter Vertreter) zu benennen und jeden Personalwechsel in dieser Funktion schriftlich anzuzeigen. Der Firmenbauleiter ist Ansprechpartner der  Objektüberwachung und verantwortlich für die Einhaltung der Unfallverhütungsvorschriften im Fachbereich des Auftragnehmers. Aussagen des Firmenbauleiters als Stellvertreter / Bevollmächtigter des AN gegenüber dem AG bzw. seinen Bevollmächtigten sind bindend. Der Firmenbauleiter muss täglich auf der Baustelle anwesend sein und hat an den Baustellenbesprechungen teilzunehmen.
Der Auftraggeber erwartet vom Auftragnehmer, dass der Vorarbeiter oder Polier, der deutschen Sprache in Wort und Schrift mächtig ist. Die diversen Bautrupps des Arbeitnehmers müssen sich jederzeit in den verschiedenen Nutzungsbereichen, die im Leistungsverzeichnis beschrieben sind, mit der Objektüberwachung, dem Sicherheitskoordinator und z.B der Feuerwehr auf Deutsch verständigen können. Gründe dafür sind z.B., Feuerwehreinsätze, die baubedingt ausgelöst werden,etc.. Hier muss sofort bei Gefährdungen oder Störungen Abhilfe geschaffen werden.

Der AG ist berechtigt, die Qualifikation und Fertigkeit der eingesetzten Arbeitskräfte zu beurteilen und erforderlichenfalls den Austausch unqualifizierter oder unerfahrener Arbeitskräfte zu verlangen. Einem solchen Verlangen ist unverzüglich nachzukommen, dem AG entstehen dadurch keine zusätzlichen Kosten.

3.3.2 Baustellentagesberichte
Der Auftragnehmer hat dem Auftraggeber in geeigneter Form über den Personal- und Geräteeinsatz, Materiallieferungen, die Arbeitsleistungen, den Arbeitsfortschritt und über besondere Vorkommnisse aktuell zu berichten. Hierzu zählen auch Begehungen mit der Berufsgenossenschaft und dem Gewerbeaufsichtsamt. Dem Auftraggeber sind alle Unfälle, Erste Hilfe - Fälle und Schadensfälle unverzüglich mitzuteilen. Das Bautagebuch  ist der Objektüberwachung wöchentlich unaufgefordert vorzulegen.

In den Bautagesberichten sind u.a. aufzunehmen:
- Name der Firma und Baustelle
- fortlaufende Nummerierung
- Datum
- Temperatur um 7.00 Uhr (morgens), windgeschützte Stelle
- Witterungsverhältnisse
- Anzahl der Arbeitnehmer nach Lohngruppen
- Maschineneinsatz
- ausgeführte Leistung mit Ortsangabe (Geschoss /Achsen) und Bezug zum betroffenen Vorgang (Vorgangsnummer / Planbezeichnung)
- besondere Maßnahmen und Vorkommnisse
- Anweisungen der Objektüberwachung und des SiGe-Koordinators
- Unterschrift des Bauleiters des AN

3.3.3 Baustellenbesprechungen
Der Auftragnehmer hat zu den Baustellenbesprechungen, die die Objektüberwachung des AG regelmäßig durchführt, einen deutschsprechenden geeigneten bevollmächtigten Vertreter zu entsenden. Für diesen besteht Anwesenheitspflicht, bei Abwesenheit ist eine geeignete Vertretung zu benennen oder es hat eine Abwesenheitsmeldung zu erfolgen.
Die Besprechungen finden jeweils 1-wöchentlich statt.

3.3.4 Termin- und Arbeitsablaufplanung
Innerhalb von 14 Tagen nach Auftragserteilung hat der Auftragnehmer der Objektüberwachung einen detaillierten Arbeitsablaufplan über die von ihm zu erbringenden Leistungen zur Genehmigung vorzulegen. Der Arbeitsablaufplan ist durch den AN über seine gesamte Bauzeit hinweg fortzuschreiben. Die Detaillierung hat sich dabei auf alle Bauelemente zu beziehen. Der aktuelle Termin- und Arbeitsablaufplan ist stets auf der Baustelle vorzuhalten. Diese Leistung wird nicht gesondert vergütet.

3.3.5 Werk- und Montagepläne
Werk-und Montagepläne sind auf Basis der Genehmigungs- und Ausführungspläne vom AN zu erstellen und innerhalb von 4 Wochen nach Auftragserteilung vorzulegen. Inhalt der vom AN zu erstellenden Montagepläne: Beschriftung in deutscher Sprache, Symbole und Farbkennzeichnungen entsprechend Norm. Art und Inhalt des Schriftfeldes nach Vorgaben des AG, mit Anlagen- und Bauteilbenennung, Hersteller und Typ, mit Leistungs- und Größenangaben, Maße und Inhalte von Behältern und Gefäßen, Lastangaben für Boden und Decke, Montageöffnungen und Maße der Transportwege, Anordnung von Transporthilfen zum Austausch von Bauelementen.

Hinweise auf Darstellung der von den Nebengewerken zu erstellenden und zur Funktion oder Betreiben der Anlagen erforderlichen Bauelemente wie: Aufstellorte der Schaltschränke, Rohr- und Kabeltrassen, Lage der Bodenabläufe, elektrische Anschlussleistungen, Anschlusspunkte für Energien und Medien. Geräte, Bauteile und Leitungen maßstäblich, vermaßt zum Baukörper, Leistungen, Volumen- /Massenströme, Druckdifferenzen, Ein- und Austrittstemperaturen, Wärmedämmung / Brandschutz von Leitungen, Behältern und Gefäßen. Aufhängungs- / Befestigungskonstruktionen. Dämmung /Schutz, Einbauorte der Messwertgeber, -anzeiger und Stellgerät.

3.3.6 Firmenschilder / Werbung auf der Baustelle
Das Anbringen von Firmenschildern oder Werbung auf der Baustelle ist nicht zulässig.

3.3.7 Besichtigung der Baustelle
Die Besichtigung der Baustelle ist durch AN vor Auftragsbearbeitung zwingend erforderlich und vorausgesetzt.

3.3.8 Sicherung von Mindestlohnpflichten
Mindestlohnpflichten bestehen in der Baubranche aufgrund der geltenden allgemeinverbindlich erklärten Tarifverträge. Danach ist der Auftragnehmer verpflichtet, den zur Erfüllung seiner Vertragsleistungen eingesetzten eigenen Arbeitskräften tarifliche Mindestlöhne zu gewähren.
Daneben haftet der AN gemäß Arbeitnehmerentsendegesetz dafür, dass auch den auf seiner Baustelle von Nachunternehmern eingesetzten Arbeitskräften der Mindestlohn gemäß der allgemeinverbindlich erklärten Tarifverträge vergütet wird.

Erhalten Arbeitskräfte, die zur Erfüllung von Vertragsleistungen des AN eingesetzt sind, für tatsächlich geleistete Arbeit den ihnen nach den vorstehenden Bestimmungen zustehenden Lohn nicht, nicht vollständig oder nicht termingerecht, so hat der AN als sofort fällige Pflicht gegenüber dem Auftraggeber an alle betroffenen Arbeitskräfte die vorenthaltenen Löhne zu zahlen. Der AN hat die erforderlichen Kosten für Dolmetscherdienste sowie für anwaltliche Betreuung der betroffenen Arbeitskräfte zu erstatten und übliche Vorschüsse zu leisten.

Bei begründetem Verdacht auf Verstöße gegen die gesetzlichen oder tariflichen Mindestlohnpflichten ist der Auftragnehmer (AN) verpflichtet, dem Auftraggeber (AG) auf Verlangen nachzuweisen, dass sämtliche eingesetzten Arbeitskräfte den ihnen tariflich zustehenden Lohn tatsächlich erhalten haben.
Der Nachweis kann insbesondere durch ein Testat eines Wirtschaftsprüfers oder eine gleichwertige geeignete Bescheinigung erfolgen.
Es wird auf das Formblatt „Verpflichtungserklärung Tariftreue“ verwiesen, das Bestandteil der Vergabeunterlagen ist.

ENDE DER ALLGEMEINEN TECHNISCHEN VORBEMERKUNGEN

## 4. Anlagenkennzeichnungsschlüssel
4. Anlagenkennzeichnungsschlüssel

Im Rahmen dieses Projekts wird ein Anlagenkennzeichnungsschlüssel (AKS) verwendet.

Dieser Schlüssel muss in allen relevanten Positionen berücksichtigt werden, insbesondere bei:
- Allen Listen und Plänen von Bauteilen
- Dokumentationen der Anlagen
- Bezeichnungen und Beschriftungen der Bauteile

Die Bezeichnungen und Beschriftungen der Bauteile erfolgen immer über den AKS sowie in Klartext. Der Anlagenkennzeichnungsschlüssel wird durch das Gewerk Gebäudeautomation vergeben. Der Auftragnehmer (AN) ist verpflichtet, diesen Schlüssel korrekt anzuwenden und in allen relevanten Unterlagen und Bezeichnungen zu integrieren.

## Technische Beschreibung der Heizungsanlage
Technische Beschreibung der Heizungsanlage

Die Maßnahme umfasst die Generalsanierung der Mittel- und Realschule in Oberroning, 1. BA.
Bei dem geplanten Bauvorhaben handelt es sich um eine grundlegende
Sanierung des bestehenden Schulgebäudes und einer Erweiterung (Neubau).

Die Schulstiftung der Diözese Regensburg plant in Oberroning (Gemeindeteil der Stadt Rottenburg an der Laaber, Landkreis Landshut) die Sanierung eines bestehenden Klosters und eines historischen Schulgebäudes, inkl. Errichtung eines Erweiterungsbaus. Zusätzlich werden eine Zweifachsporthalle und eine  Energiezentrale errichtet. Die Gesamtbaumaßnahme ist grundsätzlich in 3 Bauabschnitte untergliedert. Bauabschnitt 1 umfasst vorerst den Abbruch bestehender Gebäude, den Anbau des Erweiterungsbaus (C1), die Errichtung der Sporthalle (C2) und der Energiezentrale (E), sowie die baulichen Maßnahmen an den östlichen Freianlagen. Bauabschnitt 2 betrifft die Sanierung des bestehenden Kloster & Schultrakts (A & B) sowie die westlichen Freianlagen. In Bauabschnitt 3 wird des weiteren der Abbruch von weiteren Gebäuden & Anbauten (D) vorangetrieben und die mittleren Freianlagen

Die Wärmeerzeugung folgt mittels zweier Hackschnitzelkessel mit Schubbodenversorgung, die im separaten Heizhaus (Energiezentrale) aufgestellt werden, hier kommt eine Druckhaltestation mit Entgasung und Filterung zum Einsatz. Eine Wasseraufbereitung mit automatischer Nachspeisung aus dem Trinkwassernetz wird in der Hauptzentrale ausgeführt.

Die Erschließung der einzelnen Bauteile erfolgt über erdverlegte Heizungsleitungen mit Unterstationen in den Gebäuden. Die Warmwasserbereitungen für die jeweiligen Gebäude sind in den Unterstationen untergebracht.

Die Installation im Bereich der Heizzentrale und den Unterstationen erfolgt aus schwarzem Rohr, innerhalb des Gebäudes wird das Rohrnetz aus Weichstahlrohr gepresst ausgeführt.

Die Beheizung erfolgt je nach Bereich mit Heizkörpern bzw. durch Fußbodenheizung. Die Turnhalle wird über Deckenstrahlplatten beheizt.

## Nachträge (VOB-konform)
Nachträge (VOB-konform)
Einreichung
Nachträge sind mit vollständigem Preis- und Kalkulationsnachweis per E-Mail beim zuständigen Fachplaner einzureichen.
Positionsnummern
Die nachstehenden Positionen sind im REB-Format zu listen.
Struktur der Positionsnummern:
- AA – Los / Bauteil
- BB – Leistungsbereich
- CCCC – Positionsnummer
Beispiel:
AA.BB.CCCC
Alle Nachträge sind prüffähig und vollständig zu übermitteln, um Verzögerungen oder Rückweisungen gemäß § 14 VOB/B zu vermeiden.

## Aufmaße, digitale Daten und Rechnungsstellung (VOB-konform)
Aufmaße, digitale Daten und Rechnungsstellung (VOB-konform)
Aufmaße und Nachweise
Die Abrechnung erfolgt auf Grundlage prüffähiger Aufmaße gemäß § 14 VOB/B.
Die Aufmaße sind im Original einzureichen und – sofern erforderlich – eindeutig den jeweiligen Kostenträgern (förderfähige / nicht förderfähige Leistungen bzw. nach Gebäudeteilen) zuzuordnen.
Den Aufmaßen sind sämtliche zur Prüfung erforderlichen Unterlagen und Nachweise beizufügen, insbesondere Protokolle, Wiege- oder Gewichtsnachweise sowie sonstige abrechnungsrelevante Anlagen.
Digitale Übergabe (GAEB)
Zusätzlich zu den Originalaufmaßen hat der Auftragnehmer die Aufmaßdaten parallel in digitaler Form als GAEB-Datei im Format X.31 zu übergeben.
Nach Prüfung der eingereichten Aufmaße erhält der Auftragnehmer einen unterzeichneten Rücklauf per E-Mail. Erforderliche Korrekturen werden dem Auftragnehmer in Form einer angepassten GAEB-Datei übermittelt. Zusätzlich erhält der Auftragnehmer eine Rechnungs- und Aufmaßkontrolle zum Abgleich der Massen sowie der zu stellenden Rechnungssumme.
Diese Änderungen sind bei der jeweils nächsten Abschlagsrechnung zu berücksichtigen.
Rechnungsstellung
Die Rechnungsstellung hat gemäß § 14 VOB/B prüfbar zu erfolgen.
Nach bestätigter Aufmaßprüfung ist eine elektronische Rechnung (E-Rechnung) einzureichen. Die Leitweg-ID wird dem Auftragnehmer gesondert mitgeteilt.
Die Einreichung der Rechnung erfolgt wahlweise als:
- ZUGFeRD-PDF oder
- XRechnung (XML-Struktur).
Nicht prüffähige Rechnungen können gemäß VOB/B zurückgewiesen werden.

## Heizungsanlagen
Datum: 23.04.2026

### 01 Wärmeversorgungsanlagen BT C1 Erweiterung Schulgebäude

#### 01.01 Baustelleneinrichtung (KG 429)

**01.01.0001 Baustelle einrichten herstellen Lager- Arbeitsplätze**
Baustelle für sämtliche aufgeführte Leistungen, einrichten, herstellen der dazu erforderlichen Lager- und Arbeitsplätze, Flächen sind im Lageplan ausgewiesen.
Vorhalten über die gesamte vertragliche Bauzeit der Leistung.
Menge: 1,000 psch
Kostenträger: 429

**01.01.0002 Baustelle umsetzen, neu herstellen Lager- Arbeitsplätze**
Baustelle für sämtliche aufgeführte Leistungen umsetzen, hierzu auch neu einrichten, -herstellen der dazu erforderlichen Lager- und Arbeitsplätze, Flächen werden durch die Bauleitung ausgewiesen. Anzahl der Umzüge 2x.
Menge: 3,000 St
Kostenträger: 429

**01.01.0003 Baustelleneinr. vorhalten 1Monat**
Baustelleneinrichtung für sämtliche, in der Leistungsbeschreibung aufgeführten Leistungen vorhalten, über die Zeit im Bauzeitenplan hinaus.
Vorhaltedauer ein Monat.
Hinweis: Diese Position bezieht sich nur über die Bauzeitverlängerung des im
Bauzeitenplan festgehaltenen Fertigstellungstermin der Leistung.
Menge: 1,000 Mt
Kostenträger: 429

**01.01.0004 Baustelle räumen Flächen wiederherstellen**
Baustelle für sämtliche aufgeführte Leistungen, räumen, Geländeflächen, auf denen sich Baustelleneinrichtungen befunden haben, dem früheren Zustand entsprechend herstellen, im Baugrund befindliche Teile der Baustelleneinrichtung (z. B. Fundamente, Pfähle, Leitungen, Kanäle) räumen.
Menge: 1,000 psch
Kostenträger: 429

#### 01.02 Warmwasserbereitung und Zubehör (KG 421)

*Hinweis: WWB Küche*

**01.02.0001 Frischwasserstation Zapfleistung 43 l/min, Plattentauscher VA**
Frischwasserstation Zapfleistung 43 l/min, Plattentauscher VA
Die Frischwasserstation für hygienische Warmwasserbereitung, erwärmt das Trinkwasser elektronisch präzise geregelt im Durchlauferhitzerprinzip, entsprechend DVGW, Arbeitsblatt W551 Keine Trinkwasserbevorratung, daher kein Gefährdungspotenzial in der Legionellenbildung.

Aufbau: Kupferverlöteter Edelstahlplattenwärmetauscher, Die Wasseranalyse darf folgende Werte nicht über- bzw. unterschreiten:  pH-Wert:  7-9
Leitfähigkeit:  max. 500 uS/cm

Hocheffizienzpumpe, Regler, Rückflußverhinderer, Absperrarmaturen. Anschlussfertig verrohrt, druckgeprüft und Netzstecker fertig. Aufgebau auf Metallträgerrahmen vormontiert mit abnehmbarer, vollisolierten Dämmhaube in RAL 9006, inkl. Montagematerial zur Wandmontage.

Abmessungen:
H x B x T:  891 mm x 530 mm x 362 mm
Anschlüsse: 5/4" Außengewinde flachdichtend

Trinkwassererwärmung primär
Leistung TWE: 140 kW
Nenndruck: 6 bar
max. Temperatur: 90 °C
Temperatur Winter Warmwasser: 70 °C
Temperatur Winter Kaltwasser: 20 °C
Temperatur Sommer Warmwasser: 70 °C
Temperatur Sommer Kaltwasser: 20 °C
Volumenstrom: 2,46 m³/h
Nennweite (DN): 25
Strömungsgeschwindigkeit: 1,17 m/s

Trinkwassererwärmung sekundär
Leistung TWE: 140 kW
Nenndruck: 10 bar
max. Temperatur: 90 °C
Temperatur Winter Warmwasser: 60 °C
Temperatur Winter Kaltwasser: 10 °C
Temperatur Sommer Warmwasser: 60 °C
Temperatur Sommer Kaltwasser: 10 °C
Volumenstrom: 2,45 m³/h
Nennweite (DN): 25
Strömungsgeschwindigkeit: 1,16 m/s

Zirkulation
Leistung: 3 kW
Nenndruck: 10 bar
Ansprechdruck Sicherheitsventil: 10 bar
max. Temperatur: 90 °C
Temperatur Zirkulationseintritt: 55 °C
Volumenstrom: 0,52 m³/h
Nennweite (DN): 25
Strömungsgeschwindigkeit: 0,25 m/s
Kategorie nach DGRL: ART.4ABS3
Berechnungsgrundlage DGRL: max. Druck

Reglerfunktionen:
Wahl der Warmwasser-Temperaturen,
Wahl von Zirkulations-Programmen (zeit-, bedarfs- und temperaturgesteuert)
Möglichkeit zur Sammelstörmeldung, SD-Kartenslot,
Ethernetschnittstelle
Weitergabe der Betriebsparameter an die übergeordnete GLT
über Modbus IP
Menge: 1,000 St
Kostenträger: 421

**01.02.0002 Pufferspeicher für Frischwasserstation ca. 1000 Liter Inhalt, mit Dämmung**
Pufferspeicher für Frischwasserstation ca. 1000 Liter Inhalt, mit Dämmung
Pufferspeicher für Warmwasser-Zentralheizungsanlagen.Gefertigt aus Qualitätsstahl St 37-2. Pulverbeschichtung außen, gedämmt
einschl. der Temperaturfühler.
Nenninhalt:  1000 l
Betriebsdruck Puffer:  max. 3 bar.
Betriebstemperatur Puffer:  max. 95 C.
Isolierung  Polyline 100mm RAL9006
Durchmesser:  790mm
Behälterhöhe:  ca.2130mm
Kippmaß:  ca. <= 2200mm
Leergewicht:  108,55kg

Anschlüsse:
- ohne Reinigungsflansch
- mit 2" IG Prüföffnung
- Anschlüsse: 8x 1 1/2"IG
- Fühler: 6x 1/2"IG
Menge: 1,000 St
Kostenträger: 421

**01.02.0003 Inbetriebnahme Warmwasserbereitung**
Inbetriebnahme Warmwasserbereitung
Überprüfung der korrekten Einbindung der gelieferten Station (Fernwärme, Heizung,Wasser)
Überprüfung der Zuordnung und Wirkrichtung Temperaturfühler, Ventile, Stellantriebe, Pumpenansteuerung und Sicherheitseinrichtungen
Sichtprüfung der Station auf wasserseitige Dichtheit
Einstellung der Volumenströme anhand der Stationsauslegung (Heizkreis, WWB)
Parametrierung der Stationsparameter nach Vorgaben des Auftraggebers
Probebetrieb der Station mit Optimierung der Stationsparameter und Überpr¸fung der Sicherheitseinrichtungen
Einweisung in die Station
Protokollierung der Inbetriebnahme und Einweisung -Ausgenommen aus der Inbetriebnahme sind folgende Einstellarbeiten:
Parametrierung und Abstimmung mit der Gebäudeleittechnik, Fernauslesung, Modemaufschaltung usw. sowie daraus resultierenden Arbeiten und Hilfestellungen.
Parametrierung von WMZ über Software
Parametrierung des Primärvolumenstroms /-differenzdrucks

Falls erforderlich unter Zuhilfenahme des technischen Kundendienstes des Herstellers, einschl. aller erforderlichen Fahrt und Personalkosten.

Falls Vorleistungen zur Inbetriebnahme nicht erfüllt werden und eine zweite Anfahrt des Herstellers erforderlich wird gehen diese Kosten zu Lasten des AN
Menge: 1,000 St
Kostenträger: 421

**01.02.0004 Prüfung der Steuerung Warmwasserbereitung**
Prüfung der Steuerung Warmwasserbereitung

Die Steuerung Warmwasserbereitung müssen hinsichtlich ihrer Funktionsfähigkeit überprüft werden. Diese Prüfung erfolgt in Zusammenarbeit mit den Gewerken Gebäudeautomation und umfasst folgende Punkte:

Prüfung der Funktionsfähigkeit:
Gemeinsame Überprüfung der autarken Steuerungen mit den Gewerken Gebäudeautomation, um die korrekte Funktionsfähigkeit sicherzustellen.

Die MSR-Firma ist verantwortlich für die korrekte Ansteuerung der Geräte und die Rückmeldung bzw. den Nachweis, dass die Geräte ordnungsgemäß funktionieren.

Verantwortung der Gewerke Heizung/Kälte:
Die Gewerke Heizung/Kälte sind verantwortlich für die richtige Parametrierung und Einstellung der jeweiligen Geräte. Diese Parametrierung muss dokumentiert werden.

Dokumentation:
Die Dokumentation erfolgt über ein Schnittstellenprotokoll, das den Anlagenkennzeichnungsschlüssel für jedes Gerät enthält.
Alle Prüfungen und Ergebnisse sind zu dokumentieren. Das Protokoll muss gegengezeichnet werden, um zu bestätigen, dass alle Geräte einwandfrei funktionieren.

Anforderungen:
Die Prüfung und Dokumentation müssen gemäß den geltenden Normen und Vorschriften durchgeführt werden.
Alle beteiligten Parteien müssen sicherstellen, dass die Prüfergebnisse vollständig und korrekt sind.

Termine:
Die Prüfungen sind im Zeitrahmen des Bauprojekts durchzuführen und müssen mit den Zeitplänen der beteiligten Gewerke abgestimmt werden.
Menge: 1,000 St
Kostenträger: 421

#### 01.03 Rohrleitungen mit Zubehör (KG 422)

*Hinweis: Rohrleitung aus mittelschwerem Stahlgewinderohr DIN EN 10255, geschweißt, schwarz, zur Verwendung in Zentralen*

**01.03.0001 Rohr schwarz, geschweißt, DN 32**
Rohr schwarz, geschweißt, DN 32
Ausführung wie vor beschrieben
Menge: 25,000 m
Kostenträger: 422

**01.03.0002 Rohr schwarz geschweißt, DN 40**
Rohr schwarz geschweißt, DN 40
Ausführung wie vor beschrieben
Menge: 30,000 m
Kostenträger: 422

**01.03.0003 Rohr schwarz geschweißt DN 50**
Rohr schwarz geschweißt DN 50
Ausführung wie vor beschrieben
Menge: 25,000 m
Kostenträger: 422

**01.03.0004 Rohr schwarz geschweißt DN 65**
Menge: 115,000 m
Kostenträger: 422

**01.03.0005 Rohr schwarz geschweißt DN 80**
Rohr schwarz geschweißt DN 80
Ausführung wie vor beschrieben
Menge: 110,000 m
Kostenträger: 422

**01.03.0006 Rohr schwarz geschweißt DN 100**
Rohr schwarz geschweißt DN 100

Ausführung wie vor beschrieben
Menge: 90,000 m
Kostenträger: 422

**01.03.0007 Einschweißbogen Kohlenstoffstahl Heizungswasser AD 42,4mm**
STLB-Bau 2024-04 041
Einschweißbogen, aus Kohlenstoffstahl, für Rohrleitung aus mittelschwerem Stahlrohr DIN EN 10255, für Heizungswasser, Außendurchmesser 42,4 mm.
Menge: 10,000 St
Kostenträger: 422

**01.03.0008 Einschweißbogen Kohlenstoffstahl Heizungswasser AD 48,3mm**
STLB-Bau 2024-04 041
Einschweißbogen, aus Kohlenstoffstahl, für Rohrleitung aus mittelschwerem Stahlrohr DIN EN 10255, für Heizungswasser, Außendurchmesser 48,3 mm.
Menge: 14,000 St
Kostenträger: 422

**01.03.0009 Einschweißbogen Kohlenstoffstahl Heizungswasser AD 60,3mm**
STLB-Bau 2024-04 041
Einschweißbogen, aus Kohlenstoffstahl, für Rohrleitung aus mittelschwerem Stahlrohr DIN EN 10255, für Heizungswasser, Außendurchmesser 60,3 mm.
Menge: 12,000 St
Kostenträger: 422

**01.03.0010 Einschweißbogen Kohlenstoffstahl Heizungswasser AD 76,1mm**
STLB-Bau 2024-04 041
Einschweißbogen, aus Kohlenstoffstahl, für Rohrleitung aus mittelschwerem Stahlrohr DIN EN 10255, für Heizungswasser, Außendurchmesser 76,1 mm.
Menge: 16,000 St
Kostenträger: 422

**01.03.0011 Einschweißbogen Kohlenstoffstahl Heizungswasser AD 88,9mm**
STLB-Bau 2024-04 041
Einschweißbogen, aus Kohlenstoffstahl, für Rohrleitung aus mittelschwerem Stahlrohr DIN EN 10255, für Heizungswasser, Außendurchmesser 88,9 mm.
Menge: 16,000 St
Kostenträger: 422

**01.03.0012 Einschweißbogen Kohlenstoffstahl Heizungswasser AD 114,3mm**
STLB-Bau 2024-04 041
Einschweißbogen, aus Kohlenstoffstahl, für Rohrleitung aus mittelschwerem Stahlrohr DIN EN 10255, für Heizungswasser, Außendurchmesser 114,3 mm.
Menge: 38,000 St
Kostenträger: 422

**01.03.0013 T-Stück Kohlenstoffstahl Schweißen Heizungswasser AD 42,4mm**
STLB-Bau 2024-04 041
T-Stück, aus Kohlenstoffstahl, Verbindung durch Schweißen, für Rohrleitung aus mittelschwerem Stahlrohr DIN EN 10255, für Heizungswasser, Außendurchmesser 42,4 mm.
Menge: 1,000 St
Kostenträger: 422

**01.03.0014 T-Stück Kohlenstoffstahl Schweißen Heizungswasser AD 48,3mm**
STLB-Bau 2024-04 041
T-Stück, aus Kohlenstoffstahl, Verbindung durch Schweißen, für Rohrleitung aus mittelschwerem Stahlrohr DIN EN 10255, für Heizungswasser, Außendurchmesser 48,3 mm.
Menge: 1,000 St
Kostenträger: 422

**01.03.0015 T-Stück Kohlenstoffstahl Schweißen Heizungswasser AD 60,3mm**
STLB-Bau 2024-04 041
T-Stück, aus Kohlenstoffstahl, Verbindung durch Schweißen, für Rohrleitung aus mittelschwerem Stahlrohr DIN EN 10255, für Heizungswasser, Außendurchmesser 60,3 mm.
Menge: 2,000 St
Kostenträger: 422

**01.03.0016 T-Stück Kohlenstoffstahl Schweißen Heizungswasser AD 76,1mm**
STLB-Bau 2024-04 041
T-Stück, aus Kohlenstoffstahl, Verbindung durch Schweißen, für Rohrleitung aus mittelschwerem Stahlrohr DIN EN 10255, für Heizungswasser, Außendurchmesser 76,1 mm.
Menge: 2,000 St
Kostenträger: 422

**01.03.0017 T-Stück Kohlenstoffstahl Schweißen Heizungswasser AD 114,3mm**
STLB-Bau 2024-04 041
T-Stück, aus Kohlenstoffstahl, Verbindung durch Schweißen, für Rohrleitung aus mittelschwerem Stahlrohr DIN EN 10255, für Heizungswasser, Außendurchmesser 114,3 mm.
Menge: 2,000 St
Kostenträger: 422

**01.03.0018 Reduzierstück Kohlenstoffstahl Schweißen Heizungswasser AD 42,4mm x 33,7mm**
STLB-Bau 2024-04 041
Reduzierstück, aus Kohlenstoffstahl, Verbindung durch Schweißen, für Rohrleitung aus mittelschwerem Stahlrohr DIN EN 10255, für Heizungswasser, Außendurchmesser 42,4 mm, 2. Durchmesser 33,7 mm.
Menge: 2,000 St
Kostenträger: 422

**01.03.0019 Reduzierstück Kohlenstoffstahl Schweißen Heizungswasser AD 48,3mm x 42,4mm**
STLB-Bau 2024-04 041
Reduzierstück, aus Kohlenstoffstahl, Verbindung durch Schweißen, für Rohrleitung aus mittelschwerem Stahlrohr DIN EN 10255, für Heizungswasser, Außendurchmesser 48,3 mm, 2. Durchmesser 42,4 mm.
Menge: 4,000 St
Kostenträger: 422

**01.03.0020 Reduzierstück Kohlenstoffstahl Schweißen Heizungswasser AD 60,3mm x 48,3mm**
STLB-Bau 2024-04 041
Reduzierstück, aus Kohlenstoffstahl, Verbindung durch Schweißen, für Rohrleitung aus mittelschwerem Stahlrohr DIN EN 10255, für Heizungswasser, Außendurchmesser 60,3 mm, 2. Durchmesser 48,3 mm.
Menge: 2,000 St
Kostenträger: 422

**01.03.0021 Reduzierstück Kohlenstoffstahl Schweißen Heizungswasser AD 76,1mm x 48,3mm**
STLB-Bau 2024-04 041
Reduzierstück, aus Kohlenstoffstahl, Verbindung durch Schweißen, für Rohrleitung aus mittelschwerem Stahlrohr DIN EN 10255, für Heizungswasser, Außendurchmesser 76,1 mm, 2. Durchmesser 48,3 mm.
Menge: 6,000 St
Kostenträger: 422

**01.03.0022 Reduzierstück Kohlenstoffstahl Schweißen Heizungswasser AD 76,1mm x 60,3mm**
STLB-Bau 2024-04 041
Reduzierstück, aus Kohlenstoffstahl, Verbindung durch Schweißen, für Rohrleitung aus mittelschwerem Stahlrohr DIN EN 10255, für Heizungswasser, Außendurchmesser 76,1 mm, 2. Durchmesser 60,3 mm.
Menge: 2,000 St
Kostenträger: 422

**01.03.0023 Reduzierstück Kohlenstoffstahl Schweißen Heizungswasser AD 88,9mm x 76,1mm**
STLB-Bau 2024-04 041
Reduzierstück, aus Kohlenstoffstahl, Verbindung durch Schweißen, für Rohrleitung aus mittelschwerem Stahlrohr DIN EN 10255, für Heizungswasser, Außendurchmesser 88,9 mm, 2. Durchmesser 76,1 mm.
Menge: 2,000 St
Kostenträger: 422

**01.03.0024 Reduzierstück Kohlenstoffstahl Schweißen Heizungswasser AD 114,3mm x 88,9mm**
STLB-Bau 2024-04 041
Reduzierstück, aus Kohlenstoffstahl, Verbindung durch Schweißen, für Rohrleitung aus mittelschwerem Stahlrohr DIN EN 10255, für Heizungswasser, Außendurchmesser 114,3 mm, 2. Durchmesser 88,9 mm.
Menge: 4,000 St
Kostenträger: 422

**01.03.0025 Übergangsverschraubung Kohlenstoffstahl Heizungswasser AD 42,4mm**
STLB-Bau 2024-04 041
Übergangsverschraubung, aus Kohlenstoffstahl, für Rohrleitung aus mittelschwerem Stahlrohr DIN EN 10255, für Heizungswasser, Außendurchmesser 42,4 mm.
Menge: 4,000 St
Kostenträger: 422

**01.03.0026 Übergangsverschraubung Kohlenstoffstahl Heizungswasser AD 48,3mm**
STLB-Bau 2024-04 041
Übergangsverschraubung, aus Kohlenstoffstahl, für Rohrleitung aus mittelschwerem Stahlrohr DIN EN 10255, für Heizungswasser, Außendurchmesser 48,3 mm.
Menge: 4,000 St
Kostenträger: 422

**01.03.0027 Einschweißmuffe zylindr. IG Kohlenstoffstahl Rp1/2**
STLB-Bau 2020-10 041
Einschweißmuffe, mit zylindrischem Innengewinde, aus Kohlenstoffstahl, Verbindung durch Schweißen, für Rohrleitung aus mittelschwerem Stahlrohr DIN EN 10255, für Heizungswasser, Länge über 50 bis 100 mm, Gewindeanschluss Rp 1/2.
Menge: 4,000 St
Kostenträger: 422

**01.03.0028 Einschweißmuffe zylindr. IG Kohlenstoffstahl Rp3/4**
STLB-Bau 2020-10 041
Einschweißmuffe, mit zylindrischem Innengewinde, aus Kohlenstoffstahl, Verbindung durch Schweißen, für Rohrleitung aus mittelschwerem Stahlrohr DIN EN 10255, für Heizungswasser, Länge über 50 bis 100 mm, Gewindeanschluss Rp 3/4.
Menge: 4,000 St
Kostenträger: 422

**01.03.0029 Einschweißmuffe zylindr. IG Kohlenstoffstahl Rp1**
STLB-Bau 2020-10 041
Einschweißmuffe, mit zylindrischem Innengewinde, aus Kohlenstoffstahl, Verbindung durch Schweißen, für Rohrleitung aus mittelschwerem Stahlrohr DIN EN 10255, für Heizungswasser, Länge über 50 bis 100 mm, Gewindeanschluss Rp 1.
Menge: 2,000 St
Kostenträger: 422

**01.03.0030 Vorschweißflansch PN16 Stahl Wasser DN20**
STLB-Bau 2024-04 041
Vorschweißflansch DIN EN 1092-1 PN 16, aus Stahl, einschl. Schrauben und Dichtung, für Wasser, DN 20.
Menge: 4,000 St
Kostenträger: 422

**01.03.0031 Vorschweißflansch PN16 Stahl Wasser DN25**
STLB-Bau 2024-04 041
Vorschweißflansch DIN EN 1092-1 PN 16, aus Stahl, einschl. Schrauben und Dichtung, für Wasser, DN 25.
Menge: 6,000 St
Kostenträger: 422

**01.03.0032 Vorschweißflansch PN16 Stahl Wasser DN32**
STLB-Bau 2024-04 041
Vorschweißflansch DIN EN 1092-1 PN 16, aus Stahl, einschl. Schrauben und Dichtung, für Wasser, DN 32.
Menge: 4,000 St
Kostenträger: 422

**01.03.0033 Vorschweißflansch PN16 Stahl Wasser DN40**
STLB-Bau 2024-04 041
Vorschweißflansch DIN EN 1092-1 PN 16, aus Stahl, einschl. Schrauben und Dichtung, für Wasser, DN 40.
Menge: 8,000 St
Kostenträger: 422

**01.03.0034 Vorschweißflansch PN16 Stahl Wasser DN50**
STLB-Bau 2024-04 041
Vorschweißflansch DIN EN 1092-1 PN 16, aus Stahl, einschl. Schrauben und Dichtung, für Wasser, DN 50.
Menge: 6,000 St
Kostenträger: 422

**01.03.0035 Vorschweißflansch PN16 Stahl Wasser DN65**
STLB-Bau 2024-04 041
Vorschweißflansch DIN EN 1092-1 PN 16, aus Stahl, einschl. Schrauben und Dichtung, für Wasser, DN 65.
Menge: 60,000 St
Kostenträger: 422

**01.03.0036 Vorschweißflansch PN16 Stahl Wasser DN80**
STLB-Bau 2024-04 041
Vorschweißflansch DIN EN 1092-1 PN 16, aus Stahl, einschl. Schrauben und Dichtung, für Wasser, DN 80.
Menge: 6,000 St
Kostenträger: 422

**01.03.0037 Vorschweißflansch PN16 Stahl Wasser DN100**
STLB-Bau 2024-04 041
Vorschweißflansch DIN EN 1092-1 PN 16, aus Stahl, einschl. Schrauben und Dichtung, für Wasser, DN 100.
Menge: 40,000 St
Kostenträger: 422

**01.03.0038 Blindflansch PN16 Stahl Wasser DN65**
STLB-Bau 2024-04 041
Blindflansch Form B (glatte Ausführung) DIN EN 1092-1 PN 16, aus Stahl, einschl. Schrauben und Dichtung, für Wasser, DN 65.
Menge: 2,000 St
Kostenträger: 422

**01.03.0039 Blindflansch PN16 Stahl Wasser DN100**
STLB-Bau 2024-04 041
Blindflansch Form B (glatte Ausführung) DIN EN 1092-1 PN 16, aus Stahl, einschl. Schrauben und Dichtung, für Wasser, DN 100.
Menge: 2,000 St
Kostenträger: 422

*Hinweis: C-Stahl Systemrohr außen galvanisch verzinkt*
C-Stahl Systemrohr außen galvanisch verzinkt
zur Verwendung in Schlitzen, Abgehängten Decken, Vorsatzschalen oder
Verteillleitung

**01.03.0040 Rohr Präzisionsstahlrohr geschweißt verz Heizungswasser AD 15mm Pressen**
*** Bezugsbeschreibung
STLB-Bau 2025-10 041
Rohrleitung aus Präzisionsstahlrohr DIN EN 10305-3, geschweißt, außen verzinkt, Stahlsorte E195 (Werkstoff-Nr 1.0034), DIN EN 10305, für Heizungswasser, Außendurchmesser 15 mm, Wanddicke 1,2 mm, Verbindung durch Pressen, Form- und Verbindungsstücke werden gesondert vergütet, Verlegung in Gebäuden, Arbeitshöhe des Montageortes bis 3,5 m über der Standfläche des hierfür erforderlichen Gerüstes.
Menge: 195,000 m
Kostenträger: 422

**01.03.0041 Rohr Präzisionsstahlrohr geschweißt verz Heizungswasser AD 18mm Pressen**
*** wie Position 01.03.0040
STLB-Bau 2025-10 041
Außendurchmesser 18 mm,
Menge: 45,000 m
Kostenträger: 422

**01.03.0042 Rohr Präzisionsstahlrohr geschweißt verz Heizungswasser AD 22mm Pressen**
*** wie Position 01.03.0040
STLB-Bau 2025-10 041
Außendurchmesser 22 mm, Wanddicke 1,5 mm,
Menge: 50,000 m
Kostenträger: 422

**01.03.0043 Rohr Präzisionsstahlrohr geschweißt verz Heizungswasser AD 28mm Pressen**
*** wie Position 01.03.0040
STLB-Bau 2025-10 041
Außendurchmesser 28 mm, Wanddicke 1,5 mm,
Menge: 85,000 m
Kostenträger: 422

**01.03.0044 Rohr Präzisionsstahlrohr geschweißt verz Heizungswasser AD 35mm Pressen**
*** wie Position 01.03.0040
STLB-Bau 2025-10 041
Außendurchmesser 35 mm, Wanddicke 1,5 mm,
Menge: 110,000 m
Kostenträger: 422

**01.03.0045 Rohr Präzisionsstahlrohr geschweißt verz Heizungswasser AD 42mm Pressen**
*** wie Position 01.03.0040
STLB-Bau 2025-10 041
Außendurchmesser 42 mm, Wanddicke 1,5 mm,
Menge: 85,000 m
Kostenträger: 422

**01.03.0046 Rohr Präzisionsstahlrohr geschweißt verz Heizungswasser AD 54mm Pressen**
*** wie Position 01.03.0040
STLB-Bau 2025-10 041
Außendurchmesser 54 mm, Wanddicke 1,5 mm,
Menge: 35,000 m
Kostenträger: 422

**01.03.0047 Bogen Kohlenstoffstahl Pressverbindung 90Grad Heizungswasser AD 15mm**
*** Bezugsbeschreibung
STLB-Bau 2025-10 041
Bogen, aus Kohlenstoffstahl, Pressverbindung, 90 Grad, für Rohrleitung aus Präzisionsstahlrohr DIN EN 10305-3, geschweißt, für Heizungswasser, Außendurchmesser 15 mm.
Menge: 85,000 St
Kostenträger: 422

**01.03.0048 Bogen Einsteckende Kohlenstoffstahl Pressverbindung 90Grad Heizungswasser AD 18mm**
*** wie Position 01.03.0047
STLB-Bau 2025-10 041
mit Einsteckende, Außendurchmesser 18 mm.
Menge: 65,000 St
Kostenträger: 422

**01.03.0049 Bogen Einsteckende Kohlenstoffstahl Pressverbindung 90Grad Heizungswasser AD 22mm**
*** wie Position 01.03.0047
STLB-Bau 2025-10 041
mit Einsteckende, Außendurchmesser 22 mm.
Menge: 51,000 St
Kostenträger: 422

**01.03.0050 Bogen Einsteckende Kohlenstoffstahl Pressverbindung 90Grad Heizungswasser AD 28mm**
*** wie Position 01.03.0047
STLB-Bau 2025-10 041
mit Einsteckende, Außendurchmesser 28 mm.
Menge: 53,000 St
Kostenträger: 422

**01.03.0051 Bogen Einsteckende Kohlenstoffstahl Pressverbindung 90Grad Heizungswasser AD 35mm**
*** wie Position 01.03.0047
STLB-Bau 2025-10 041
mit Einsteckende, Außendurchmesser 35 mm.
Menge: 22,000 St
Kostenträger: 422

**01.03.0052 Bogen Einsteckende Kohlenstoffstahl Pressverbindung 90Grad Heizungswasser AD 42mm**
*** wie Position 01.03.0047
STLB-Bau 2025-10 041
mit Einsteckende, Außendurchmesser 42 mm.
Menge: 27,000 St
Kostenträger: 422

**01.03.0053 Bogen Einsteckende Kohlenstoffstahl Pressverbindung 90Grad Heizungswasser AD 54mm**
*** wie Position 01.03.0047
STLB-Bau 2025-10 041
mit Einsteckende, Außendurchmesser 54 mm.
Menge: 8,000 St
Kostenträger: 422

**01.03.0054 T-Stück Kohlenstoffstahl Pressverbindung Heizungswasser AD 15mm**
*** Bezugsbeschreibung
STLB-Bau 2025-10 041
T-Stück, aus Kohlenstoffstahl, Pressverbindung, für Rohrleitung aus Präzisionsstahlrohr DIN EN 10305-3, geschweißt, für Heizungswasser, Außendurchmesser 15 mm.
Menge: 12,000 St
Kostenträger: 422

**01.03.0055 T-Stück Einsteckende Kohlenstoffstahl Pressverbindung Heizungswasser AD 18mm**
*** wie Position 01.03.0054
STLB-Bau 2025-10 041
mit Einsteckende, Außendurchmesser 18 mm.
Menge: 1,000 St
Kostenträger: 422

**01.03.0056 T-Stück Einsteckende Kohlenstoffstahl Pressverbindung Heizungswasser AD 22mm**
*** wie Position 01.03.0054
STLB-Bau 2025-10 041
mit Einsteckende, Außendurchmesser 22 mm.
Menge: 1,000 St
Kostenträger: 422

**01.03.0057 T-Stück Einsteckende Kohlenstoffstahl Pressverbindung Heizungswasser AD 28mm**
*** wie Position 01.03.0054
STLB-Bau 2025-10 041
mit Einsteckende, Außendurchmesser 28 mm.
Menge: 2,000 St
Kostenträger: 422

**01.03.0058 T-Stück Einsteckende Kohlenstoffstahl Pressverbindung Heizungswasser AD 35mm**
*** wie Position 01.03.0054
STLB-Bau 2025-10 041
mit Einsteckende, Außendurchmesser 35 mm.
Menge: 3,000 St
Kostenträger: 422

**01.03.0059 T-Stück Einsteckende Kohlenstoffstahl Pressverbindung Heizungswasser AD 42mm**
*** wie Position 01.03.0054
STLB-Bau 2025-10 041
mit Einsteckende, Außendurchmesser 42 mm.
Menge: 3,000 St
Kostenträger: 422

**01.03.0060 T-Stück Einsteckende Kohlenstoffstahl Pressverbindung Heizungswasser AD 54mm**
*** wie Position 01.03.0054
STLB-Bau 2025-10 041
mit Einsteckende, Außendurchmesser 54 mm.
Menge: 1,000 St
Kostenträger: 422

**01.03.0061 T-Stück reduziert Kohlenstoffstahl Pressverbindung Heizungswasser AD 18mm x 15mm**
*** Bezugsbeschreibung
STLB-Bau 2025-10 041
T-Stück, reduziert, aus Kohlenstoffstahl, Pressverbindung, für Rohrleitung aus Präzisionsstahlrohr DIN EN 10305-3, geschweißt, für Heizungswasser, Außendurchmesser 18 mm, 2. Durchmesser 15 mm.
Menge: 1,000 St
Kostenträger: 422

**01.03.0062 T-Stück reduziert Einsteckende Kohlenstoffstahl Pressverbindung Heizungswasser AD 22mm x 18mm**
*** wie Position 01.03.0061
STLB-Bau 2025-10 041
mit Einsteckende, Außendurchmesser 22 mm, 2. Durchmesser 18 mm.
Menge: 1,000 St
Kostenträger: 422

**01.03.0063 T-Stück reduziert Einsteckende Kohlenstoffstahl Pressverbindung Heizungswasser AD 28mm x 22mm**
*** wie Position 01.03.0061
STLB-Bau 2025-10 041
mit Einsteckende, Außendurchmesser 28 mm, 2. Durchmesser 22 mm.
Menge: 2,000 St
Kostenträger: 422

**01.03.0064 T-Stück reduziert Einsteckende Kohlenstoffstahl Pressverbindung Heizungswasser AD 35mm x 28mm**
*** wie Position 01.03.0061
STLB-Bau 2025-10 041
mit Einsteckende, Außendurchmesser 35 mm, 2. Durchmesser 28 mm.
Menge: 2,000 St
Kostenträger: 422

**01.03.0065 T-Stück reduziert Einsteckende Kohlenstoffstahl Pressverbindung Heizungswasser AD 42mm x 28mm**
*** wie Position 01.03.0061
STLB-Bau 2025-10 041
mit Einsteckende, Außendurchmesser 42 mm, 2. Durchmesser 28 mm.
Menge: 2,000 St
Kostenträger: 422

**01.03.0066 T-Stück reduziert Einsteckende Kohlenstoffstahl Pressverbindung Heizungswasser AD 42mm x 35mm**
*** wie Position 01.03.0061
STLB-Bau 2025-10 041
mit Einsteckende, Außendurchmesser 42 mm, 2. Durchmesser 35 mm.
Menge: 2,000 St
Kostenträger: 422

**01.03.0067 T-Stück reduziert Einsteckende Kohlenstoffstahl Pressverbindung Heizungswasser AD 54mm x 42mm**
*** wie Position 01.03.0061
STLB-Bau 2025-10 041
mit Einsteckende, Außendurchmesser 54 mm, 2. Durchmesser 42 mm.
Menge: 1,000 St
Kostenträger: 422

**01.03.0068 Reduzierstück Kohlenstoffstahl Pressverbindung Heizungswasser AD 18mm x 15mm**
*** Bezugsbeschreibung
STLB-Bau 2025-10 041
Reduzierstück, aus Kohlenstoffstahl, Pressverbindung, für Rohrleitung aus Präzisionsstahlrohr DIN EN 10305-3, geschweißt, für Heizungswasser, Außendurchmesser 18 mm, 2. Durchmesser 15 mm.
Menge: 3,000 St
Kostenträger: 422

**01.03.0069 Reduzierstück Kohlenstoffstahl Pressverbindung Heizungswasser AD 22mm x 18mm**
*** wie Position 01.03.0068
STLB-Bau 2025-10 041
Außendurchmesser 22 mm, 2. Durchmesser 18 mm.
Menge: 6,000 St
Kostenträger: 422

**01.03.0070 Reduzierstück Kohlenstoffstahl Pressverbindung Heizungswasser AD 28mm x 22mm**
*** wie Position 01.03.0068
STLB-Bau 2025-10 041
Außendurchmesser 28 mm, 2. Durchmesser 22 mm.
Menge: 8,000 St
Kostenträger: 422

**01.03.0071 Reduzierstück Kohlenstoffstahl Pressverbindung Heizungswasser AD 35mm x 28mm**
*** wie Position 01.03.0068
STLB-Bau 2025-10 041
Außendurchmesser 35 mm, 2. Durchmesser 28 mm.
Menge: 5,000 St
Kostenträger: 422

**01.03.0072 Reduzierstück Kohlenstoffstahl Pressverbindung Heizungswasser AD 42mm x 35mm**
*** wie Position 01.03.0068
STLB-Bau 2025-10 041
Außendurchmesser 42 mm, 2. Durchmesser 35 mm.
Menge: 2,000 St
Kostenträger: 422

**01.03.0073 Reduzierstück Kohlenstoffstahl Pressverbindung Heizungswasser AD 54mm x 42mm**
*** wie Position 01.03.0068
STLB-Bau 2025-10 041
Außendurchmesser 54 mm, 2. Durchmesser 42 mm.
Menge: 1,000 St
Kostenträger: 422

**01.03.0074 Muffe Kohlenstoffstahl Pressverbindung Heizungswasser AD 15mm**
*** Bezugsbeschreibung
STLB-Bau 2025-10 041
Muffe, aus Kohlenstoffstahl, Pressverbindung, für Rohrleitung aus Präzisionsstahlrohr DIN EN 10305-3, geschweißt, für Heizungswasser, Außendurchmesser 15 mm.
Menge: 33,000 St
Kostenträger: 422

**01.03.0075 Muffe Kohlenstoffstahl Pressverbindung Heizungswasser AD 88,9mm**
*** wie Position 01.03.0074
STLB-Bau 2025-10 041
Außendurchmesser 88,9 mm.
Menge: 12,000 St
Kostenträger: 422

**01.03.0076 Muffe Kohlenstoffstahl Pressverbindung Heizungswasser AD 18mm**
*** wie Position 01.03.0074
STLB-Bau 2025-10 041
Außendurchmesser 18 mm.
Menge: 7,000 St
Kostenträger: 422

**01.03.0077 Muffe Kohlenstoffstahl Pressverbindung Heizungswasser AD 22mm**
*** wie Position 01.03.0074
STLB-Bau 2025-10 041
Außendurchmesser 22 mm.
Menge: 7,000 St
Kostenträger: 422

**01.03.0078 Muffe Kohlenstoffstahl Pressverbindung Heizungswasser AD 28mm**
*** wie Position 01.03.0074
STLB-Bau 2025-10 041
Außendurchmesser 28 mm.
Menge: 12,000 St
Kostenträger: 422

**01.03.0079 Muffe Kohlenstoffstahl Pressverbindung Heizungswasser AD 35mm**
*** wie Position 01.03.0074
STLB-Bau 2025-10 041
Außendurchmesser 35 mm.
Menge: 8,000 St
Kostenträger: 422

**01.03.0080 Muffe Kohlenstoffstahl Pressverbindung Heizungswasser AD 42mm**
*** wie Position 01.03.0074
STLB-Bau 2025-10 041
Außendurchmesser 42 mm.
Menge: 3,000 St
Kostenträger: 422

**01.03.0081 Muffe Kohlenstoffstahl Pressverbindung Heizungswasser AD 54mm**
*** wie Position 01.03.0074
STLB-Bau 2025-10 041
Außendurchmesser 54 mm.
Menge: 11,000 St
Kostenträger: 422

**01.03.0082 Kappe Kohlenstoffstahl Pressverbindung Heizungswasser AD 15mm**
*** Bezugsbeschreibung
STLB-Bau 2025-10 041
Kappe, aus Kohlenstoffstahl, Pressverbindung, für Rohrleitung aus Präzisionsstahlrohr DIN EN 10305-3, geschweißt, für Heizungswasser, Außendurchmesser 15 mm.
Menge: 3,000 St
Kostenträger: 422

**01.03.0083 Kappe Kohlenstoffstahl Pressverbindung Heizungswasser AD 18mm**
*** wie Position 01.03.0082
STLB-Bau 2025-10 041
Außendurchmesser 18 mm.
Menge: 3,000 St
Kostenträger: 422

**01.03.0084 Kappe Kohlenstoffstahl Pressverbindung Heizungswasser AD 22mm**
*** wie Position 01.03.0082
STLB-Bau 2025-10 041
Außendurchmesser 22 mm.
Menge: 6,000 St
Kostenträger: 422

**01.03.0085 Kappe Kohlenstoffstahl Pressverbindung Heizungswasser AD 28mm**
*** wie Position 01.03.0082
STLB-Bau 2025-10 041
Außendurchmesser 28 mm.
Menge: 7,000 St
Kostenträger: 422

**01.03.0086 Kappe Kohlenstoffstahl Pressverbindung Heizungswasser AD 35mm**
*** wie Position 01.03.0082
STLB-Bau 2025-10 041
Außendurchmesser 35 mm.
Menge: 4,000 St
Kostenträger: 422

**01.03.0087 Kappe Kohlenstoffstahl Pressverbindung Heizungswasser AD 42mm**
*** wie Position 01.03.0082
STLB-Bau 2025-10 041
Außendurchmesser 42 mm.
Menge: 2,000 St
Kostenträger: 422

**01.03.0088 Kappe Kohlenstoffstahl Pressverbindung Heizungswasser AD 54mm**
*** wie Position 01.03.0082
STLB-Bau 2025-10 041
Außendurchmesser 54 mm.
Menge: 2,000 St
Kostenträger: 422

**01.03.0089 Übergangsverschraubung Kohlenstoffstahl Heizungswasser AD 15mm**
*** Bezugsbeschreibung
STLB-Bau 2025-10 041
Übergangsverschraubung, aus Kohlenstoffstahl, für Rohrleitung aus Präzisionsstahlrohr DIN EN 10305-3, geschweißt, für Heizungswasser, Außendurchmesser 15 mm.
Menge: 40,000 St
Kostenträger: 422

**01.03.0090 Übergangsverschraubung Kohlenstoffstahl Heizungswasser AD 18mm**
*** wie Position 01.03.0089
STLB-Bau 2025-10 041
Außendurchmesser 18 mm.
Menge: 8,000 St
Kostenträger: 422

**01.03.0091 Übergangsverschraubung Kohlenstoffstahl Heizungswasser AD 22mm**
*** wie Position 01.03.0089
STLB-Bau 2025-10 041
Außendurchmesser 22 mm.
Menge: 7,000 St
Kostenträger: 422

**01.03.0092 Übergangsverschraubung Kohlenstoffstahl Heizungswasser AD 28mm**
*** wie Position 01.03.0089
STLB-Bau 2025-10 041
Außendurchmesser 28 mm.
Menge: 14,000 St
Kostenträger: 422

**01.03.0093 Übergangsverschraubung Kohlenstoffstahl Heizungswasser AD 35mm**
*** wie Position 01.03.0089
STLB-Bau 2025-10 041
Außendurchmesser 35 mm.
Menge: 20,000 St
Kostenträger: 422

**01.03.0094 Übergangsverschraubung Kohlenstoffstahl Heizungswasser AD 42mm**
*** wie Position 01.03.0089
STLB-Bau 2025-10 041
Außendurchmesser 42 mm.
Menge: 17,000 St
Kostenträger: 422

**01.03.0095 Übergangsverschraubung Kohlenstoffstahl Heizungswasser AD 54mm**
*** wie Position 01.03.0089
STLB-Bau 2025-10 041
Außendurchmesser 54 mm.
Menge: 5,000 St
Kostenträger: 422

**01.03.0096 Konstruktion Winkelkonsolen Knotenbleche Stahl verz Stütz-Hänge-Trag-Sonderbefestigung F90 Ausladung 250-300mm**
*** Bezugsbeschreibung
STLB-Bau 2025-10 042
Konstruktion aus Winkelkonsolen, Knotenblechen und Abschlussverbindungsprofilen, aus verzinktem Stahl, für Stütz-, Hänge-, Trag- und Sonderbefestigung, Feuerwiderstandsklasse F 90 DIN 4102-2, Ausladung über 250 bis 300 mm, der rechnerische Nachweis der Tragfähigkeit ist auf Verlangen vorzulegen, für Heizungswasser, Arbeitshöhe des Montageortes bis 3,5 m über der Standfläche des hierfür erforderlichen Gerüstes.
Menge: 16,000 St
Kostenträger: 422

**01.03.0097 Konstruktion Winkelkonsolen Knotenbleche Stahl verz Stütz-Hänge-Trag-Sonderbefestigung F90 Ausladung 300-350mm**
*** wie Position 01.03.0096
STLB-Bau 2025-10 042
Ausladung über 300 bis 350 mm,
Menge: 8,000 St
Kostenträger: 422

**01.03.0098 C-Profilschiene Stahl verz Stütz-Hänge-Trag-Sonderbefestigung F90 B 30mm D 2mm**
STLB-Bau 2025-10 042
C-Profilschiene (Ankerschiene), aus verzinktem Stahl, für Stütz-, Hänge-, Trag- und Sonderbefestigung, Feuerwiderstandsklasse F 90 DIN 4102-2, Profilbreite 30 mm, Profildicke mind. 2 mm, der rechnerische Nachweis der Tragfähigkeit ist auf Verlangen vorzulegen, für Heizungswasser, Arbeitshöhe des Montageortes bis 3,5 m über der Standfläche des hierfür erforderlichen Gerüstes.
Menge: 6,000 m
Kostenträger: 422

**01.03.0099 Form-Hohlprofilstahlkonstruktion Stahl verz Stütz-Hänge-Trag-Sonderbefestigung F90**
STLB-Bau 2025-10 042
Form-/Hohlprofilstahlkonstruktion, aus verzinktem Stahl, für Stütz-, Hänge-, Trag- und Sonderbefestigung, schallentkoppelt gelagert, Feuerwiderstandsklasse F 90 DIN 4102-2, der rechnerische Nachweis der Tragfähigkeit ist auf Verlangen vorzulegen, für Heizungswasser, Arbeitshöhe des Montageortes bis 3,5 m über der Standfläche des hierfür erforderlichen Gerüstes.
Menge: 80,000 kg
Kostenträger: 422

**01.03.0100 Montagewinkel Stahl verz Festpunktausführung F90**
STLB-Bau 2025-10 042
Montagewinkel, aus verzinktem Stahl, für Festpunktausführung, Feuerwiderstandsklasse F 90 DIN 4102-2, der rechnerische Nachweis der Tragfähigkeit ist auf Verlangen vorzulegen, für Heizungswasser, Arbeitshöhe des Montageortes bis 3,5 m über der Standfläche des hierfür erforderlichen Gerüstes.
Menge: 40,000 kg
Kostenträger: 422

**01.03.0101 Rohraufhängung als Rohrschelle DN 12**
Rohraufhängung als Rohrschelle DN 12
aus verzinktem Stahl, mit schalldämmenden Einlagen, Anforderungen entsprechend DIN 4109, Länge Aufhängung bis 0,5 m, Befestigung an Metallkonstruktion oder über Gewindestäbe, Konstruktion wird gesondert vergütet, Befestigungsuntergrund Mauerwerk/Beton, Rohr aus Stahl, Arbeitshöhe des Montageortes bis 3,5 m über der Standfläche des hierfür erforderlichen Gerüstes.

Nennweite: DN 12
Menge: 30,000 St
Kostenträger: 422

**01.03.0102 Rohraufhängung als Rohrschelle DN 15**
Rohraufhängung als Rohrschelle DN 15
aus verzinktem Stahl, mit schalldämmenden Einlagen, Anforderungen entsprechend DIN 4109, Länge Aufhängung bis 0,5 m, Befestigung an Metallkonstruktion oder über Gewindestäbe, Konstruktion wird gesondert vergütet, Befestigungsuntergrund Mauerwerk/Beton, Rohr aus Stahl, Arbeitshöhe des Montageortes bis 3,5 m über der Standfläche des hierfür erforderlichen Gerüstes.

Nennweite: DN 15
Menge: 8,000 St
Kostenträger: 422

**01.03.0103 Rohraufhängung als Rohrschelle DN 20**
Rohraufhängung als Rohrschelle DN 20
Ausführung wie vor beschrieben
Menge: 9,000 St
Kostenträger: 422

**01.03.0104 Rohraufhängung als Rohrschelle DN 25**
Rohraufhängung als Rohrschelle DN 25
Ausführung wie vor beschrieben
Menge: 18,000 St
Kostenträger: 422

**01.03.0105 Rohraufhängung als Rohrschelle DN 32**
Rohraufhängung als Rohrschelle DN 32
Ausführung wie vor beschrieben
Menge: 22,000 St
Kostenträger: 422

**01.03.0106 Rohraufhängung als Rohrschelle DN 40**
Rohraufhängung als Rohrschelle DN 40
Ausführung wie vor beschrieben
Menge: 20,000 St
Kostenträger: 422

**01.03.0107 Rohraufhängung als Rohrschelle DN 50**
Rohraufhängung als Rohrschelle DN 50
Ausführung wie vor beschrieben
Menge: 10,000 St
Kostenträger: 422

**01.03.0108 Rohraufhängung als Rohrschelle DN 65**
Rohraufhängung als Rohrschelle DN 65
Ausführung wie vor beschrieben
Menge: 30,000 St
Kostenträger: 422

**01.03.0109 Rohraufhängung als Rohrschelle DN 80**
Rohraufhängung als Rohrschelle DN 80
Ausführung wie vor beschrieben
Menge: 30,000 St
Kostenträger: 422

**01.03.0110 Rohraufhängung als Rohrschelle DN 100**
Rohraufhängung als Rohrschelle DN 100
Ausführung wie vor beschrieben
Menge: 30,000 St
Kostenträger: 422

**01.03.0111 Rohraufhängung als Rohrschelle DN 12, F 90**
Rohraufhängung als Rohrschelle DN 12, F 90
aus verzinktem Stahl, mit schalldämmenden Einlagen, Anforderungen entsprechend DIN 4109, Länge Aufhängung bis 0,5 m, Befestigung an Metallkonstruktion oder über Gewindestäbe, Konstruktion wird gesondert vergütet, Befestigungsuntergrund Mauerwerk/Beton, Rohr aus Stahl, Arbeitshöhe des Montageortes bis 3,5 m über der Standfläche des hierfür erforderlichen Gerüstes.

Ausführung: F90

Nennweite: DN 12
Menge: 30,000 St
Kostenträger: 422

**01.03.0112 Rohraufhängung als Rohrschelle DN 15, F 90**
Rohraufhängung als Rohrschelle DN 15, F 90
aus verzinktem Stahl, mit schalldämmenden Einlagen, Anforderungen entsprechend DIN 4109, Länge Aufhängung bis 0,5 m, Befestigung an Metallkonstruktion oder über Gewindestäbe, Konstruktion wird gesondert vergütet, Befestigungsuntergrund Mauerwerk/Beton, Rohr aus Stahl, Arbeitshöhe des Montageortes bis 3,5 m über der Standfläche des hierfür erforderlichen Gerüstes.

Ausführung: F90

Nennweite: DN 15
Menge: 8,000 St
Kostenträger: 422

**01.03.0113 Rohraufhängung als Rohrschelle DN 20, F 90**
Rohraufhängung als Rohrschelle DN 20, F 90
Ausführung wie vor beschrieben
Menge: 9,000 St
Kostenträger: 422

**01.03.0114 Rohraufhängung als Rohrschelle DN 25, F 90**
Rohraufhängung als Rohrschelle DN 25, F 90
Ausführung wie vor beschrieben
Menge: 15,000 St
Kostenträger: 422

**01.03.0115 Rohraufhängung als Rohrschelle DN 32, F 90**
Rohraufhängung als Rohrschelle DN 32, F 90
Ausführung wie vor beschrieben
Menge: 25,000 St
Kostenträger: 422

**01.03.0116 Rohraufhängung als Rohrschelle DN 40, F 90**
Rohraufhängung als Rohrschelle DN 40, F 90
Ausführung wie vor beschrieben
Menge: 21,000 St
Kostenträger: 422

**01.03.0117 Rohraufhängung als Rohrschelle DN 50, F 90**
Rohraufhängung als Rohrschelle DN 50, F 90
Ausführung wie vor beschrieben
Menge: 7,000 St
Kostenträger: 422

**01.03.0118 Rohraufhängung als Rohrschelle DN 65, F 90**
Rohraufhängung als Rohrschelle DN 65, F 90
Ausführung wie vor beschrieben
Menge: 30,000 St
Kostenträger: 422

**01.03.0119 Rohraufhängung als Rohrschelle DN 80, F 90**
Rohraufhängung als Rohrschelle DN 80, F 90
Ausführung wie vor beschrieben
Menge: 30,000 St
Kostenträger: 422

**01.03.0120 Rohraufhängung als Rohrschelle DN 100, F 90**
Rohraufhängung als Rohrschelle DN 100, F 90
Ausführung wie vor beschrieben
Menge: 30,000 St
Kostenträger: 422

#### 01.04 Pumpen, Armaturen und Fühler etc. (KG 422)

*Hinweis: Hydrualische Weiche OG*

**01.04.0001 Hydraulische Weiche**
Hydraulische Weiche
mit Schlammfang und Reinigungsöffnung
best. aus: Tauscherkammer aus Stahl mit aufgeschweißtem Deckel und Boden.
Anschlussstutzen für Wärmeabnehmer und Wärmeerzeuger
aus Stahlrohr mit Vorschweißflanschen nach DIN, PN 6 PN 10 oder PN 16
Reinigungsöffnung mit Blindflansch und seitlichem Entschlammungsanschluss 1".
Muffen ¾" im Deckel für Temperaturfühler.
Standfüße mit Bodenplatten zum Befestigen.
werkseitig druckgeprüft und grundiert.

Durchastz  ca. 10m³/h
max. Betriebstemperatur  95°C
max. Betriebsüberdruck  6bar
Flanschen-Nenndruck  PN 6
Menge: 1,000 St
Kostenträger: 422

**01.04.0002 Dämmung hydr. Weiche**
Dämmung hydr. Weiche
entsprechend der EnEV für vorsteh. Hydraulische Weiche, best. aus: Verz. Stahlblechmantel mit Schnellverschlüssen und Mineralfaser 100 mm dick, in Form von Halbschalen. Mit Aussparungen für die Abgangsstutzen, Entschlammung und Fühler.
Menge: 1,000 St
Kostenträger: 422

**01.04.0003 Luftgefäß 2gewölbte Böden bis 120GradC 16bar Stahl DN100 L 300mm**
Luftgefäß mit 2 gewölbten Böden, max. zulässige Betriebstemperatur bis 120 Grad C, PN 16, aus Stahlrohren, bis DN 100, Gesamtlänge 300 mm, mit 2 Leitungsanschlüssen mit Flansch einschl. Gegenflansch, Dichtungen und Schrauben, mit Entlüftungsleitung, Länge 2 m und Entlüftungshahn.
Menge: 2,000 St
Kostenträger: 422

**01.04.0004 Heizungsverteiler 200/200, als kombinierter Vor- und Rücklaufverteiler,**
Heizungsverteiler 200/200, als kombinierter Vor- und Rücklaufverteiler,
best. aus:

Verteilerkammer für Vor- und Rücklauf übereinander angeordnet, aus patentierten Stahlblech-C-Profilen geschweißt. Abgangsstutzen Vor- und Rücklauf nebeneinander, als Gewindestutzen, PN 6,

Stutzenabstand bis 300 mm.
Die Gewindestutzen sind auf gleiche Spindelhöhe, für Muffenschieber nach DIN 3843, abgestimmt.
Entleerungsmuffen ½", für Vor- und Rücklaufkammer.
werkseitig druckgeprüft und grundiert.

Heizwasser-Durchsatz bis ca. 50 m³/h bis ca. 580 kW

Technische Daten:

Doppelkammer:  200 x 200 mm
Werkstoff:  Stahl grundiert
Kammerlänge:  mind. 2910 mm
max. Betriebsdruck:  6 bar
max. Betriebstemperatur: 70 °C
Durchsatz max:  50,0 m³/h
Stutzenabstand:  bis 300 mm

Anschlüsse:  2 x DN 50
  2 x DN 32
  4 x DN 65
  2 x DN 100
  2 x 1/2"
Menge: 1,000 St
Kostenträger: 422

**01.04.0005 Fertigdämmung Verteiler Mineralwolle und Blechmantel**
Fertigdämmung Verteiler Mineralwolle und Blechmantel
Fertigdämmung mit verzinktem Blechmantel und Mineralwollefasern entsprechend den geltenden Vorschriften für vorstehend angebotenen Verteiler,
best. aus:
Verz. Stahlblechmantel mit Schnellverschlüssen und
Mineralfaser 100 mm dick,
in Form von Halbschalen.
Stirnseitig mit Deckel.
Mit Aussparungen für die Abgangsstutzen, Entleerung und Konsolen.
Menge: 1,000 St
Kostenträger: 422

**01.04.0006 Standkonsohlen für vorstehenden Verteiler**
Standkonsohlen für vorstehenden Verteiler
Standkonsohlen für vorstehend angebotenen Verteiler bestehend aus Bodenplatte für Schraubbefestigung und Profilstahl, galvanisch verzinkt, Konsohlenhöhe verstellbar zwischen 400 und 660 mm, einschl. aller erforderlicher Schrauben, Dübel und Unterlegscheiben
Menge: 1,000 St
Kostenträger: 422

*Hinweis: Hydrualische Weiche UG*

**01.04.0007 Hydraulische Weiche**
Hydraulische Weiche
mit Schlammfang und Reinigungsöffnung
best. aus: Tauscherkammer aus Stahl mit aufgeschweißtem Deckel und Boden.
Anschlussstutzen für Wärmeabnehmer und Wärmeerzeuger
aus Stahlrohr mit Vorschweißflanschen nach DIN, PN 6 PN 10 oder PN 16
Reinigungsöffnung mit Blindflansch und seitlichem Entschlammungsanschluss 1".
Muffen ¾" im Deckel für Temperaturfühler.
Standfüße mit Bodenplatten zum Befestigen.
werkseitig druckgeprüft und grundiert.

Durchastz  ca. 2,5m³/h
max. Betriebstemperatur  95°C
max. Betriebsüberdruck  6bar
Flanschen-Nenndruck  PN 10
Menge: 1,000 St
Kostenträger: 422

**01.04.0008 Dämmung hydr. Weiche**
Dämmung hydr. Weiche
entsprechend der EnEV für vorsteh. Hydraulische Weiche, best. aus: Verz. Stahlblechmantel mit Schnellverschlüssen und Mineralfaser 100 mm dick, in Form von Halbschalen. Mit Aussparungen für die Abgangsstutzen, Entschlammung und Fühler.
Menge: 1,000 St
Kostenträger: 422

**01.04.0009 Luftgefäß 2gewölbte Böden bis 120GradC 16bar Stahl DN100 L 300mm**
Luftgefäß mit 2 gewölbten Böden, max. zulässige Betriebstemperatur bis 120 Grad C, PN 16, aus Stahlrohren, bis DN 100, Gesamtlänge 300 mm, mit 2 Leitungsanschlüssen mit Flansch einschl. Gegenflansch, Dichtungen und Schrauben, mit Entlüftungsleitung, Länge 2 m und Entlüftungshahn.
Menge: 2,000 St
Kostenträger: 422

**01.04.0010 Heizungsverteiler 160/160, als kombinierter Vor- und Rücklaufverteiler,**
Heizungsverteiler 160/160, als kombinierter Vor- und Rücklaufverteiler,
best. aus:

Verteilerkammer für Vor- und Rücklauf übereinander angeordnet, aus patentierten Stahlblech-C-Profilen geschweißt. Abgangsstutzen Vor- und Rücklauf nebeneinander, als Gewindestutzen, PN 6,

Stutzenabstand bis 300 mm.
Die Gewindestutzen sind auf gleiche Spindelhöhe, für Muffenschieber nach DIN 3843, abgestimmt.
Entleerungsmuffen ½", für Vor- und Rücklaufkammer.
werkseitig druckgeprüft und grundiert.

Heizwasser-Durchsatz bis ca. 10 m³/h bis ca. 250 kW

Technische Daten:

Doppelkammer:  160 x 160 mm
Werkstoff:  Stahl grundiert
Kammerlänge:  mind. 2910 mm
max. Betriebsdruck:  6 bar
max. Betriebstemperatur: 70 °C
Durchsatz max:  10,0 m³/h
Stutzenabstand:  bis 300 mm

Anschlüsse:  4 x DN 40
  2 x DN 20
  3 x DN 65
  2 x 1/2"
Menge: 1,000 St
Kostenträger: 422

**01.04.0011 Fertigdämmung Verteiler Mineralwolle und Blechmantel**
Fertigdämmung Verteiler Mineralwolle und Blechmantel
Fertigdämmung mit verzinktem Blechmantel und Mineralwollefasern entsprechend den geltenden Vorschriften für vorstehend angebotenen Verteiler,
best. aus:
Verz. Stahlblechmantel mit Schnellverschlüssen und
Mineralfaser 100 mm dick,
in Form von Halbschalen.
Stirnseitig mit Deckel.
Mit Aussparungen für die Abgangsstutzen, Entleerung und Konsolen.
Menge: 1,000 St
Kostenträger: 422

**01.04.0012 Standkonsohlen für vorstehenden Verteiler**
Standkonsohlen für vorstehenden Verteiler
Standkonsohlen für vorstehend angebotenen Verteiler bestehend aus Bodenplatte für Schraubbefestigung und Profilstahl, galvanisch verzinkt, Konsohlenhöhe verstellbar zwischen 400 und 660 mm, einschl. aller erforderlicher Schrauben, Dübel und Unterlegscheiben
Menge: 1,000 St
Kostenträger: 422

*Hinweis: Die nachstehend beschriebenen Umwälzpumpen*
Die nachstehend beschriebenen Umwälzpumpen sind vom Planer festgelegt. Der Auftragnehmer muss die Dimensionen und Auslegung der Pumpen entsprechend der örtlichen Gegebenheiten der von ihm erstellten Anlage prüfen.
Messprotokolle und Rohrnetzberechnungen sind vorzulegen (Bestandteile der Montageplanung und Bestandsunterlagen) Folgende Funktionen der Pumpen sind in der Kalkulation zu berücksichtigen:

- Hocheffizienzpumpen Effizienzklasse A
- integrierte elektronische Leistungsregelung
- Wärmedämmschale aus PUR
- Ein-Knopf-Handbedienebene für:
  - Pumpe Ein/Aus
  - Differenzdruck constant
  - Differenzdruck variabel
  - Handstellerbetrieb
  - automatischer Absenkbetrieb
  - Sollwert- bzw. Drehzahl-Einstellung
- automatische Deblockierfunktion
- Störmeldeleuchte
- potentialfreie Sammelstörmeldung zur Aufschaltung auf GLT
- Flanschanschluss mit Dichtungen und Gegenflanschen

Vor der Bestellung müssen die Pumpen bzw. deren Auslegung durch die Bauleitung geprüft werden.

*Hinweis: Pumpen OG*

**01.04.0013 Kreiselpumpe, als Nassläufer, DN 65**
Kreiselpumpe, als Nassläufer, DN 65

max. Motorleistung bis 1,0 kW, stufenlos regelbar, differenzdruckgeregelt,
benötigter Volumenstrom Pumpe in m3/h 15,4
Mind.-Förderhöhe in m 3,7
Fördermedium Heizwasser VDI 2035 Blatt 1 und VDI 2035 Blatt 2, Betriebstemperatur max. 90 Grad C, Betriebsdruck PN 16, mit Gewindeanschluss und Anschlussverschraubung, DN 25, Gehäuse aus Gusseisen, Laufrad aus Kunststoff, mit Motor DIN EN 60034-1 (VDE 0530-1), Bemessungsbetriebsspannung 230 V AC, mit Motorschutz, mit Wärmedämmschalen gemäß Energie-Einsparverordnung (EnEV).
Menge: 1,000 St
Kostenträger: 422

**01.04.0014 Kreiselpumpe, als Nassläufer, DN 50**
Kreiselpumpe, als Nassläufer, DN 50

max. Motorleistung bis 0,600 kW, stufenlos regelbar, differenzdruckgeregelt,
benötigter Volumenstrom Pumpe in m3/h 8,1
Mind.-Förderhöhe in m 2,8
Fördermedium Heizwasser VDI 2035 Blatt 1 und VDI 2035 Blatt 2, Betriebstemperatur max. 90 Grad C, Betriebsdruck PN 16, mit Gewindeanschluss und Anschlussverschraubung, DN 25, Gehäuse aus Gusseisen, Laufrad aus Kunststoff, mit Motor DIN EN 60034-1 (VDE 0530-1), Bemessungsbetriebsspannung 230 V AC, mit Motorschutz, mit Wärmedämmschalen gemäß Energie-Einsparverordnung (EnEV).
Menge: 1,000 St
Kostenträger: 422

**01.04.0015 Kreiselpumpe, als Nassläufer, DN 32**
Kreiselpumpe, als Nassläufer, DN 32

max. Motorleistung bis 0,600 kW, stufenlos regelbar, differenzdruckgeregelt,
benötigter Volumenstrom Pumpe in m3/h 1,3
Mind.-Förderhöhe in m 1,7
Fördermedium Heizwasser VDI 2035 Blatt 1 und VDI 2035 Blatt 2, Betriebstemperatur max. 90 Grad C, Betriebsdruck PN 16, mit Gewindeanschluss und Anschlussverschraubung, DN 25, Gehäuse aus Gusseisen, Laufrad aus Kunststoff, mit Motor DIN EN 60034-1 (VDE 0530-1), Bemessungsbetriebsspannung 230 V AC, mit Motorschutz, mit Wärmedämmschalen gemäß Energie-Einsparverordnung (EnEV).
Menge: 1,000 St
Kostenträger: 422

*Hinweis: Pumpen UG*

**01.04.0016 Kreiselpumpe, als Nassläufer, DN 15**
Kreiselpumpe, als Nassläufer, DN 15

max. Motorleistung bis 0,600 kW, stufenlos regelbar, differenzdruckgeregelt,
benötigter Volumenstrom Pumpe in m3/h 0,32
Mind.-Förderhöhe in m 1,5
Fördermedium Heizwasser VDI 2035 Blatt 1 und VDI 2035 Blatt 2, Betriebstemperatur max. 90 Grad C, Betriebsdruck PN 16, mit Gewindeanschluss und Anschlussverschraubung, DN 25, Gehäuse aus Gusseisen, Laufrad aus Kunststoff, mit Motor DIN EN 60034-1 (VDE 0530-1), Bemessungsbetriebsspannung 230 V AC, mit Motorschutz, mit Wärmedämmschalen gemäß Energie-Einsparverordnung (EnEV).
Menge: 1,000 St
Kostenträger: 422

**01.04.0017 Kreiselpumpe, als Nassläufer, DN 40**
Kreiselpumpe, als Nassläufer, DN 40

max. Motorleistung bis 0,600 kW, stufenlos regelbar, differenzdruckgeregelt,
benötigter Volumenstrom Pumpe in m3/h 6,4
Mind.-Förderhöhe in m 8,9
Fördermedium Heizwasser VDI 2035 Blatt 1 und VDI 2035 Blatt 2, Betriebstemperatur max. 90 Grad C, Betriebsdruck PN 16, mit Gewindeanschluss und Anschlussverschraubung, DN 25, Gehäuse aus Gusseisen, Laufrad aus Kunststoff, mit Motor DIN EN 60034-1 (VDE 0530-1), Bemessungsbetriebsspannung 230 V AC, mit Motorschutz, mit Wärmedämmschalen gemäß Energie-Einsparverordnung (EnEV).
Menge: 1,000 St
Kostenträger: 422

**01.04.0018 Kreiselpumpe, als Nassläufer, DN 32**
Kreiselpumpe, als Nassläufer, DN 32

max. Motorleistung bis 0,600 kW, stufenlos regelbar, differenzdruckgeregelt,
benötigter Volumenstrom Pumpe in m3/h 2,3
Mind.-Förderhöhe in m 2,3
Fördermedium Heizwasser VDI 2035 Blatt 1 und VDI 2035 Blatt 2, Betriebstemperatur max. 90 Grad C, Betriebsdruck PN 16, mit Gewindeanschluss und Anschlussverschraubung, DN 25, Gehäuse aus Gusseisen, Laufrad aus Kunststoff, mit Motor DIN EN 60034-1 (VDE 0530-1), Bemessungsbetriebsspannung 230 V AC, mit Motorschutz, mit Wärmedämmschalen gemäß Energie-Einsparverordnung (EnEV).
Menge: 1,000 St
Kostenträger: 422

**01.04.0019 Potentialfreie Sammelstörmeldung zur Aufschaltung auf GLT**
Erweiterungsmodul zur Potentialfreie Sammelstörmeldung zur Aufschaltung auf GLT
Für die vorstehend beschriebene Pumpe, Erweiterungsmodul für eine potentialfreie Sammelstörmeldung zur Aufschaltung auf GLT.
Menge: 6,000 St
Kostenträger: 422

**01.04.0020 Mischventile beigestellt einbauen DN15**
*** Bezugsbeschreibung
STLB-Bau 2025-10 041
Mischventile, vom AG beigestellt, einbauen, mit Muffenanschluss, DN 15.
Menge: 1,000 St
Kostenträger: 422

**01.04.0021 Mischventile beigestellt einbauen DN20**
*** wie Position 01.04.0020
STLB-Bau 2025-10 041
DN 20.
Menge: 1,000 St
Kostenträger: 422

**01.04.0022 Mischventile beigestellt einbauen DN32**
*** wie Position 01.04.0020
STLB-Bau 2025-10 041
DN 32.
Menge: 1,000 St
Kostenträger: 422

**01.04.0023 Durchgangsventile beigestellt einbauen DN100**
*** Bezugsbeschreibung
STLB-Bau 2025-10 041
Durchgangsventile, vom AG beigestellt, einbauen, mit Flanschanschluss, DN 100.
Menge: 1,000 St
Kostenträger: 422

**01.04.0024 Durchgangsventile beigestellt einbauen DN65**
*** wie Position 01.04.0023
STLB-Bau 2025-10 041
DN 65.
Menge: 1,000 St
Kostenträger: 422

**01.04.0025 Durchgangsventile beigestellt einbauen DN50**
*** wie Position 01.04.0023
STLB-Bau 2025-10 041
DN 50.
Menge: 1,000 St
Kostenträger: 422

**01.04.0026 Durchgangsventile beigestellt einbauen DN32**
*** wie Position 01.04.0023
STLB-Bau 2025-10 041
mit Muffenanschluss, DN 32.
Menge: 1,000 St
Kostenträger: 422

**01.04.0027 Durchgangsventile beigestellt einbauen DN40**
*** wie Position 01.04.0023
STLB-Bau 2025-10 041
mit Muffenanschluss, DN 40.
Menge: 1,000 St
Kostenträger: 422

**01.04.0028 Zeigerthermometer Bimetall L 50mm Durchm./NG 63mm 0-120GradC**
STLB-Bau 2025-10 041
Zeigerthermometer DIN EN 13190, Messsystem Bimetall, glattes Messelement, Einbaulänge 50 mm, Gehäusenenndurchmesser 63 mm, Anzeigebereich 0 bis 120 Grad C, Genauigkeitsklasse 1.
Menge: 20,000 St
Kostenträger: 422

**01.04.0029 Tauchhülse Thermometer-Messel. L 50mm**
STLB-Bau 2025-10 041
Tauchhülse für Thermometer-Messelement, Einbaulänge 50 mm, mit Feststellschraube seitlich.
Menge: 20,000 St
Kostenträger: 422

**01.04.0030 Druckmessgerät Stahl niro Durchm./NG 80mm 0-4bar**
STLB-Bau 2025-10 041
Druckmessgerät, Messsystem Rohrfeder DIN EN 837-1, mit Dämpfungsflüssigkeit und zusätzlich verstellbarem Markenzeiger, Nenndruck 0,6 MPa (6 bar), Gehäuse aus nichtrostendem Stahl, ohne Rand, Gehäusenenngröße 80, Güteklasse 1, Anzeigebereich 0 bis 4 bar, Anschluss G 1/2 unten, mediumberührte Teile aus Messing.
Menge: 10,000 St
Kostenträger: 422

**01.04.0031 Druckmessgeräteventil Messing PN6 Rp1/2**
STLB-Bau 2025-10 042
Druckmessgeräteventil, mit Entlüftungsschraube, mit Prüfzapfen, M 20/1,5 mm, für Wasser, aus Messing, Nenndruck 0,6 MPa (6 bar), Rp 1/2.
Menge: 10,000 St
Kostenträger: 422

**01.04.0032 Absperrventil Druckmessgerät Messing**
STLB-Bau 2025-10 041
Absperrventil für Druckmessgerät DIN 16271, mit Prüfzapfen, Nenndruck 0,6 MPa (6 bar), aus Messing, Anschlussgewinde G 1/2.
Menge: 10,000 St
Kostenträger: 422

**01.04.0033 Wassersackrohr Stahl**
STLB-Bau 2025-10 041
Wassersackrohr DIN 16282, Nenndruck 0,6 MPa (6 bar), aus Stahl, Anschluss Anschweißende-Spannmuffe, Anschlussgewinde G 1/2.
Menge: 10,000 St
Kostenträger: 422

*Hinweis: Nachfolgende Armaturen sind mit Verschraubungen bzw. Gegenflanschen, Dichtungen und Schrauben zu kalkulieren.*

**01.04.0034 Schmutzfänger DN20 Wasser bis 120GradC PN16 Schrägsitz Stahl niro**
*** Bezugsbeschreibung
STLB-Bau 2025-10 041
Schmutzfänger, DN 20, für Wasser, max. Betriebstemperatur bis 120 Grad C, Nenndruck 1,6 MPa (16 bar), in Schrägsitzform, mit Gewindeanschluss, Gehäuse aus nichtrostendem Stahl, mit Normalsieb.
Menge: 1,000 St
Kostenträger: 422

**01.04.0035 Schmutzfänger DN32 Wasser bis 120GradC PN16 Schrägsitz Stahl niro**
*** wie Position 01.04.0034
STLB-Bau 2025-10 041
DN 32,
Menge: 1,000 St
Kostenträger: 422

**01.04.0036 Schmutzfänger DN40 Wasser bis 120GradC PN16 Schrägsitz Stahl niro**
*** wie Position 01.04.0034
STLB-Bau 2025-10 041
DN 40,
Menge: 1,000 St
Kostenträger: 422

**01.04.0037 Schmutzfänger DN65 Wasser bis 120GradC PN16 Schrägsitz Stahl niro**
*** wie Position 01.04.0034
STLB-Bau 2025-10 041
DN 65, mit Flanschanschluss,
Menge: 3,000 St
Kostenträger: 422

**01.04.0038 Rückschlagventil Wasser Geradsitz-Durchgang Stahl niro PN16 DN20**
*** Bezugsbeschreibung
STLB-Bau 2025-10 041
Rückschlagventil für Wasser bis 120 Grad C, Geradsitz-Durchgangsform, mit Innengewinde, Gehäuse aus nichtrostendem Stahl, Nenndruck 1,6 MPa (16 bar), DN 20.
Menge: 1,000 St
Kostenträger: 422

**01.04.0039 Rückschlagventil Wasser Geradsitz-Durchgang Stahl niro PN16 DN32**
*** wie Position 01.04.0038
STLB-Bau 2025-10 041
DN 32.
Menge: 2,000 St
Kostenträger: 422

**01.04.0040 Rückschlagventil Wasser Geradsitz-Durchgang Stahl niro PN16 DN40**
*** wie Position 01.04.0038
STLB-Bau 2025-10 041
DN 40.
Menge: 1,000 St
Kostenträger: 422

**01.04.0041 Rückschlagventil Wasser Geradsitz-Durchgang Stahl niro PN16 DN50**
*** wie Position 01.04.0038
STLB-Bau 2025-10 041
DN 50.
Menge: 1,000 St
Kostenträger: 422

**01.04.0042 Rückschlagventil Wasser Geradsitz-Durchgang Stahl niro PN16 DN65**
*** wie Position 01.04.0038
STLB-Bau 2025-10 041
DN 65.
Menge: 1,000 St
Kostenträger: 422

**01.04.0043 Absperrventil Wasser Rotguss Geradsitz-Durchgang Handrad PN16 DN15 Dämmschalen**
*** Bezugsbeschreibung
STLB-Bau 2025-10 041
Absperrventil, für Wasser bis 120 Grad C, mit Muffenanschluss, Gehäuse aus Rotguss, in Geradsitz-Durchgangsform, mit Handrad, mit wartungsfreier Spindelabdichtung, Sitz metallisch dichtend, Nenndruck 1,6 MPa (16 bar), DN 15, mit Dämmschalen.
Menge: 11,000 St
Kostenträger: 422

**01.04.0044 Absperrventil Wasser Rotguss Geradsitz-Durchgang Handrad PN16 DN20 Dämmschalen**
*** wie Position 01.04.0043
STLB-Bau 2025-10 041
DN 20,
Menge: 9,000 St
Kostenträger: 422

**01.04.0045 Absperrventil Wasser Rotguss Geradsitz-Durchgang Handrad PN16 DN25 Dämmschalen**
*** wie Position 01.04.0043
STLB-Bau 2025-10 041
DN 25,
Menge: 4,000 St
Kostenträger: 422

**01.04.0046 Absperrventil Wasser Rotguss Geradsitz-Durchgang Handrad PN16 DN32 Dämmschalen**
*** wie Position 01.04.0043
STLB-Bau 2025-10 041
DN 32,
Menge: 5,000 St
Kostenträger: 422

**01.04.0047 Absperrventil Wasser Rotguss Geradsitz-Durchgang Handrad PN16 DN40 Dämmschalen**
*** wie Position 01.04.0043
STLB-Bau 2025-10 041
DN 40,
Menge: 6,000 St
Kostenträger: 422

**01.04.0048 Absperrventil Wasser Rotguss Geradsitz-Durchgang Handrad PN16 DN50 Dämmschalen**
*** wie Position 01.04.0043
STLB-Bau 2025-10 041
DN 50,
Menge: 10,000 St
Kostenträger: 422

**01.04.0049 Absperrventil Wasser Rotguss Geradsitz-Durchgang Handrad PN16 DN65 Dämmschalen**
*** wie Position 01.04.0043
STLB-Bau 2025-10 041
mit Flanschanschluss, DN 65,
Menge: 6,000 St
Kostenträger: 422

**01.04.0050 Absperrventil Wasser Rotguss Geradsitz-Durchgang Handrad PN16 DN80 Dämmschalen**
*** wie Position 01.04.0043
STLB-Bau 2025-10 041
mit Flanschanschluss, DN 80,
Menge: 6,000 St
Kostenträger: 422

**01.04.0051 Absperrventil Wasser Rotguss Geradsitz-Durchgang Handrad PN16 DN100 Dämmschalen**
*** wie Position 01.04.0043
STLB-Bau 2025-10 041
mit Flanschanschluss, DN 100,
Menge: 6,000 St
Kostenträger: 422

**01.04.0052 Kugelhahn Wasser Schwerkraftbremse Rotguss PN16 DN15 Dämmschalen**
*** Bezugsbeschreibung
STLB-Bau 2025-10 041
Kugelhahn, für Wasser, max. Betriebstemperatur bis 120 Grad C, Durchgangsform, mit Muffenanschluss und Verschraubung, mit Schwerkraftbremse, Gehäuse aus Rotguss, Betätigung mit Hebel, Nenndruck 1,6 MPa (16 bar), DN 15, mit Dämmschalen.
Menge: 2,000 St
Kostenträger: 422

**01.04.0053 Kugelhahn Wasser Schwerkraftbremse Rotguss PN16 DN20 Dämmschalen**
*** wie Position 01.04.0052
STLB-Bau 2025-10 041
DN 20,
Menge: 4,000 St
Kostenträger: 422

**01.04.0054 Kugelhahn Wasser Schwerkraftbremse Rotguss PN16 DN25 Dämmschalen**
*** wie Position 01.04.0052
STLB-Bau 2025-10 041
DN 25,
Menge: 6,000 St
Kostenträger: 422

**01.04.0055 Kugelhahn Wasser Schwerkraftbremse Rotguss PN16 DN32 Dämmschalen**
*** wie Position 01.04.0052
STLB-Bau 2025-10 041
DN 32,
Menge: 4,000 St
Kostenträger: 422

**01.04.0056 Kugelhahn Wasser Schwerkraftbremse Rotguss PN16 DN40 Dämmschalen**
*** wie Position 01.04.0052
STLB-Bau 2025-10 041
DN 40,
Menge: 6,000 St
Kostenträger: 422

**01.04.0057 Kugelhahn Wasser Schwerkraftbremse Rotguss PN16 DN50 Dämmschalen**
*** wie Position 01.04.0052
STLB-Bau 2025-10 041
DN 50,
Menge: 6,000 St
Kostenträger: 422

**01.04.0058 Strangventil Rotguss PN16 DN15**
*** Bezugsbeschreibung
STLB-Bau 2025-10 041
Strangventil, mit gesicherter Voreinstellung, mit Gewindeanschluss für Kapillarrohr, Stopfen und Stellungsanzeige, für Wasser, max. Betriebstemperatur bis 120 Grad C, mit Entleerung und Messanschluss, mit Innengewinde, Gehäuse aus Rotguss, Nenndruck 1,6 MPa (16 bar), DN 15.
Menge: 9,000 St
Kostenträger: 422

**01.04.0059 Strangventil Rotguss PN16 DN20**
*** wie Position 01.04.0058
STLB-Bau 2025-10 041
DN 20.
Menge: 5,000 St
Kostenträger: 422

**01.04.0060 Strangventil Rotguss PN16 DN25**
*** wie Position 01.04.0058
STLB-Bau 2025-10 041
DN 25.
Menge: 4,000 St
Kostenträger: 422

**01.04.0061 Abgleichventil Rotguss PN16 DN15**
*** Bezugsbeschreibung
STLB-Bau 2025-10 041
Abgleichventil mit Voreinstellung und Absperrung, für Wasser, max. Betriebstemperatur bis 120 Grad C, mit Gewindeanschluss und Verschraubung, Gehäuse aus Rotguss, Nenndruck 1,6 MPa (16 bar), DN 15.
Menge: 2,000 St
Kostenträger: 422

**01.04.0062 Abgleichventil Rotguss PN16 DN20**
*** wie Position 01.04.0061
STLB-Bau 2025-10 041
DN 20.
Menge: 1,000 St
Kostenträger: 422

**01.04.0063 Abgleichventil Rotguss PN16 DN25**
*** wie Position 01.04.0061
STLB-Bau 2025-10 041
DN 25.
Menge: 3,000 St
Kostenträger: 422

**01.04.0064 Be-Entlüfter Schwimmer Messing PN16 DN15**
*** Bezugsbeschreibung
STLB-Bau 2025-10 041
Be- und Entlüfter, für Wasser, max. Betriebstemperatur bis 120 Grad C, max. Betriebsüberdruck 0,6 MPa (6 bar), mit Schwimmer aus Kupfer, weich dichtend, Gehäuse aus Messing, mit Gewindeanschluss, Nenndruck 1,6 MPa (16 bar), DN 15.
Menge: 4,000 St
Kostenträger: 422

**01.04.0065 Be-Entlüfter Schwimmer Messing PN16 DN20**
*** wie Position 01.04.0064
STLB-Bau 2025-10 041
DN 20.
Menge: 6,000 St
Kostenträger: 422

**01.04.0066 Be-Entlüfter Schwimmer Messing PN16 DN25**
*** wie Position 01.04.0064
STLB-Bau 2025-10 041
DN 25.
Menge: 6,000 St
Kostenträger: 422

**01.04.0067 Luftgefäß 2gewölbte Böden bis 120GradC 16bar Stahl DN40 L 200mm 1Ltg-Anschl. Gewinde DN20**
*** Bezugsbeschreibung
STLB-Bau 2025-10 040
Luftgefäß mit 2 gewölbten Böden, max. zulässige Betriebstemperatur bis 120 Grad C, max. Betriebsüberdruck 1,6 MPa (16 bar), aus Stahlrohren, mit Werkszeugnis 2.2 DIN EN 10204, bis DN 40, Gesamtlänge 200 mm, mit einem Leitungsanschluss mit Gewinde, Anschluss DN 20, mit Entlüftungsleitung, Länge 2 m und Entlüftungshahn.
Menge: 2,000 St
Kostenträger: 422

**01.04.0068 Luftgefäß 2gewölbte Böden bis 120GradC 16bar Stahl DN50 L 200mm 1Ltg-Anschl. Gewinde DN20**
*** wie Position 01.04.0067
STLB-Bau 2025-10 040
bis DN 50,
Menge: 2,000 St
Kostenträger: 422

**01.04.0069 Luftgefäß 2gewölbte Böden bis 120GradC 16bar Stahl DN80 L 250mm 1Ltg-Anschl. Schweißverbindung DN40**
*** wie Position 01.04.0067
STLB-Bau 2025-10 040
bis DN 80, Gesamtlänge 250 mm, mit einem Leitungsanschluss mit Schweißverbindung, Anschluss DN 40,
Menge: 6,000 St
Kostenträger: 422

**01.04.0070 Entleerungsarmatur Kugelhahn Durchgang Rotguss PN16 DN15**
STLB-Bau 2025-10 041
Entleerungsarmatur, als Kugelhahn, für Wasser bis 120 Grad C, mit Steckschlüsselaufsatz, Durchgangsform, mit Verschlusskappe und Kette, Gehäuse aus Rotguss, weich dichtend, mit Gewindeanschluss, Nenndruck 1,6 MPa (16 bar), DN 15.
Menge: 20,000 St
Kostenträger: 422

**01.04.0071 Füllschlauch Gummi Gewebeeinlage 10bar bis 90GradC R1/2 L 20m**
STLB-Bau 2025-10 041
Füllschlauch, aus Gummi mit Gewebeeinlage, max. Betriebsüberdruck 1 MPa (10 bar), temperaturbeständig bis 90 Grad C, R 1/2, mit eingebundenen Verschraubungen, einschl. Schlauchhalter aus verzinktem Stahlblech, Schlauchlänge 20 m.
Menge: 1,000 St
Kostenträger: 422

#### 01.05 Dämmung und Brandschutz Heizung (KG 422)

*Hinweis: Die Dämmung an technischen Anlagen ist in einem separaten Gewerk ausgeschrieben.*
Die Dämmung an technischen Anlagen ist in einem separaten Gewerk ausgeschrieben.
Durch die Heizungsbaufirma sind nach Abstimmung mit der Bauleitung HLS nur Leitungen  zu dämmen, welche für das Gewerk technische Dämmung nach der Installation nicht, oder nur mit erheblichen Aufwand zugänglich wären.

**01.05.0001 Mineralwolldämmung, EnEV 100%, für Rohrleitungen DN 15**
Mineralwolldämmung, EnEV 100%, für Rohrleitungen DN 15
Dämmstoff aus Mineralfaser-Dämmschalen für Heizungs- und Warmwasser Rohrleitungen, Wärmeleitfähigkeit '0,035' Baustoffklasse A2 nichtbrennbar nach DIN 4102, kaschiert mit Aluminiumfolie, an nicht brennbaren Rohrleitung mit Bindedraht aus dem Werkstoff des Drahtgeflechtes befestigen. Längs- und Rundnähte mit Aluminiumklebeband überkleben.

Nennweite: DN 15
Menge: 20,000 m
Kostenträger: 422

**01.05.0002 Mineralwolldämmung, EnEV 100%, für Rohrleitungen DN 20**
Mineralwolldämmung, EnEV 100%, für Rohrleitungen DN 20
Ausführung wie vor beschrieben
Menge: 20,000 m
Kostenträger: 422

**01.05.0003 Mineralwolldämmung, EnEV 100%, für Rohrleitungen DN 25**
Mineralwolldämmung, EnEV 100%, für Rohrleitungen DN 25
Ausführung wie vor beschrieben
Menge: 20,000 m
Kostenträger: 422

**01.05.0004 Mineralwolldämmung, EnEV 100%, für Rohrleitungen DN 32**
Mineralwolldämmung, EnEV 100%, für Rohrleitungen DN 32
Ausführung wie vor beschrieben
Menge: 20,000 m
Kostenträger: 422

**01.05.0005 Mineralwolldämmung, EnEV 100%, für Rohrleitungen DN 40**
Mineralwolldämmung, EnEV 100%, für Rohrleitungen DN 40
Ausführung wie vor beschrieben
Menge: 20,000 m
Kostenträger: 422

**01.05.0006 Mineralwolldämmung, EnEV 100%, für Rohrleitungen DN 50**
Mineralwolldämmung, EnEV 100%, für Rohrleitungen DN 50
Ausführung wie vor beschrieben
Menge: 20,000 m
Kostenträger: 422

**01.05.0007 Mineralwolldämmung, EnEV 100%, für Rohrleitungen DN 65**
Mineralwolldämmung, EnEV 100%, für Rohrleitungen DN 65
Ausführung wie vor beschrieben
Menge: 20,000 m
Kostenträger: 422

**01.05.0008 Wand-/Deckendurchführung R90 für nichtbr. Rohrleitung DN 15**
Wand-/Deckendurchführung R90 für nichtbr. Rohrleitung DN 15
mit allgemeinem bauaufsichtlichen Prüfzeugnis aus mineralischen Spezialvlies, mit reißfester Gewebefolie, zur Durchführung nichtbrennbarer Medienrohre, Baustoffklasse A nach DIN 4102 durch Wand aus Mauerwerk oder Beton, Wanddicke 11,5 bis 30 cm, Feuerwiderstandsklasse DIN 4102, R 90, max. Mediumtemperatur 90° C, Einbau nach Herstellerangabe.

Nennweite: DN 15
Menge: 5,000 St
Kostenträger: 422

**01.05.0009 Wand-/Deckendurchführung R90 für nichtbr. Rohrleitung DN 20**
Wand-/Deckendurchführung R90 für nichtbr. Rohrleitung DN 20
Ausführung wie vor beschrieben
Menge: 5,000 St
Kostenträger: 422

**01.05.0010 Wand-/Deckendurchführung R90 für nichtbr. Rohrleitung DN 25**
Wand-/Deckendurchführung R90 für nichtbr. Rohrleitung DN 25
Ausführung wie vor beschrieben
Menge: 5,000 St
Kostenträger: 422

**01.05.0011 Wand-/Deckendurchführung R90 für nichtbr. Rohrleitung DN 32**
Wand-/Deckendurchführung R90 für nichtbr. Rohrleitung DN 32
Ausführung wie vor beschrieben
Menge: 2,000 St
Kostenträger: 422

**01.05.0012 Wand-/Deckendurchführung R90 für nichtbr. Rohrleitung DN 40**
Wand-/Deckendurchführung R90 für nichtbr. Rohrleitung DN 40
Ausführung wie vor beschrieben
Menge: 4,000 St
Kostenträger: 422

**01.05.0013 Wand-/Deckendurchführung R90 für nichtbr. Rohrleitung DN 50**
Wand-/Deckendurchführung R90 für nichtbr. Rohrleitung DN 50
Ausführung wie vor beschrieben
Menge: 4,000 St
Kostenträger: 422

**01.05.0014 Wand-/Deckendurchführung R90 für nichtbr. Rohrleitung DN 65**
Wand-/Deckendurchführung R90 für nichtbr. Rohrleitung DN 65
Ausführung wie vor beschrieben
Menge: 4,000 St
Kostenträger: 422

**01.05.0015 Wand-/Deckendurchführung R90 für nichtbr. Rohrleitung DN 80**
Wand-/Deckendurchführung R90 für nichtbr. Rohrleitung DN 80
Ausführung wie vor beschrieben
Menge: 4,000 St
Kostenträger: 422

**01.05.0016 Wand-/Deckendurchführung R90 für nichtbr. Rohrleitung DN 100**
Wand-/Deckendurchführung R90 für nichtbr. Rohrleitung DN 100
Ausführung wie vor beschrieben
Menge: 4,000 St
Kostenträger: 422

**01.05.0017 Aluklebeband, diffusionsdicht**
Aluklebeband, diffusionsdicht
hochreißfestes Aluminiumklebeband zur sicheren Abdichtung aller Fugen und Verbindungen der Brandschutzdurchführungen auf Steinwollbasis, an Kaltwasserleitungen. Einbau entsprechend den Verarbeitungsrichtlinien des Herstellers.
Menge: 49,000 m
Kostenträger: 422

**01.05.0018 Dämmschlauch für Rohr DN 15**
Dämmschlauch für Rohr DN 15
Wärmedämmung DIN 4140 an Rohrleitungen, haustechnische
Anlagen nach EnEV, in Bereichen mit Behinderung durch
technische Einrichtungen, in Schlitzen, Oberkante
Dämmung über Gelände/Fußboden bis 3,5 m, Rohrleitung
aus Stahl, Rohrverbindung gepreßt

Dämmung aus geschlossenzelligem, reißfestem
Gittergewebe, Baustoffklasse B1 DIN 4102-1, als
Schlauch, Längs- und Rundnähte kleben,
Wärmeleitfähigkeit für haustechnische Anlagen nach
EnEV, Rechenwert lR 0,04 W/mK.

Dämmschichtdicke 19 mm,
Rohrnennweite DN 15.
Menge: 50,000 m
Kostenträger: 422

**01.05.0019 Dämmschlauch für Rohr DN 20**
Dämmschlauch für Rohr DN 20
Ausführung wie vor beschrieben
Menge: 50,000 m
Kostenträger: 422

**01.05.0020 Dämmschlauch für Rohr DN 25**
Dämmschlauch für Rohr DN 25
Ausführung wie vor beschrieben
Menge: 20,000 m
Kostenträger: 422

**01.05.0021 Brandschutzschaum**
Brandschutzschaum
mit bauaufsichtlicher Zulassung in
Kartuschen zum Verschließen von Bohrungen in Wänden und
Decken zum Erreichen der Feuerwiderstandsklasse F90,
verwendbar für alle metallischen Rohre mit und ohne
Isolierung. Verarbeitung gemäß den Herstellervorgaben.

Abrechnung nach Kartuschen

Die Abschottung mit Brandschutzschaum sollte aufgrund unvermeidlicher Emissionen auf das notwendige Maß beschränkt werden.
Menge: 2,000 St
Kostenträger: 422

**01.05.0022 Brandschutzmörtel**
Brandschutzmörtel

Mörtel der Gruppe II oder III nach DIN 1053,
für Einmauerung vorgenannter Rohrdurchführungen,
geeignet für Einbau in Mauerwerk und Beton.

Abschottung von durchlaufenden
Rohrleitungen mit zugelassenen
Brandschutzdurchführungen;
Durchbruch mittels Pumpe prüfzeugnisgemäß;
Ringspalt bis 15 cm Breite;
hohlraumfrei zu verpressen.
Jede verschlossene Aussparung ist mittels
Prüfplakette vor Ort zu kennzeichnen.

Hinweis: Die Arbeiten sind durch einen
zugelassenen Fachbetrieb ausführen
zu lassen. Der AN hat dies in den Bestandsunterlagen zu dokumentieren.
Menge: 0,100 m3
Kostenträger: 422

**01.05.0023 Brandschutzwolle**
Brandschutzwolle
Feuerwiderstandsfähige F90 zu Nachbelegung mit
nichtbrennbarer Stopfwolle
Herstellen einer Leerabschottung zur Nachbelegung der
Feuerwiderstandsklasse F90. Die Ausführung muss gemäß
dem bauaufsichtlichen Prüfzeugnis erfolgen. Die
ordnungsgemäße Ausführung ist vom Ersteller der
Abschottung nach Abschluss der Arbeiten durch eine
Übereinstimmungserklärung zu bescheinigen.

Euroklasse: A1 nach EN 13501-1.
Schmelzpunkt: > 1.000°C nach DIN 4102-17.
Wärmeleitfähigkeit bei einer Mitteltemperatur von 50°C:
0,042 W/(m·K) (bei einer Stopfdichte von 100 kg/m³).
Temperaturbelastbar rein thermisch bis 700 °C
AS-Qualität (Chloridgehalt < 10 ppm).
Menge: 20,000 kg
Kostenträger: 422

**01.05.0024 Schließen von Fugen Umfang bis 1000 mm**
Schließen von Fugen Umfang bis 1000 mm
Schließen von Fugen um Brandschutzdurchführungen, gemäß
allgemeiner bauaufsichtlicher Zulassung der
Brandschutzdurchführung, Feuerwiderstandsklasse L 90
DIN 4102-6, im Gebäude, Oberkante Brandschutzklappe
über Gelände/Fußboden über 3,5 bis 5 m, Decke aus
Beton, Dicke 300 mm, Fugenbreite über 80 bis 100 mm,
äußerer Umfang der Fuge bis 1000 mm, mit Mörtel V
18580, Mörtelgruppe III, Abrechnung nach äußerem Umfang
der Fuge.
Menge: 10,000 m
Kostenträger: 422

**01.05.0025 Schließen von Fugen Umfang 1000 - 2500 mm**
Schließen von Fugen Umfang 1000 - 2500 mm
Schließen von Fugen um Brandschutzdurchführungen, gemäß
allgemeiner bauaufsichtlicher Zulassung der
Brandschutzdurchführung, Feuerwiderstandsklasse L 90
DIN 4102-6, im Gebäude, Oberkante Brandschutzklappe
über Gelände/Fußboden über 3,5 bis 5 m, Decke aus
Beton, Dicke 300 mm, Fugenbreite über 80 bis 100 mm,
äußerer Umfang der Fuge über 1000 bis 2500 mm, mit
Mörtel V 18580, Mörtelgruppe III, Abrechnung nach
äußerem Umfang der Fuge.
Menge: 10,000 m
Kostenträger: 422

#### 01.06 Fußbodenheizung mit Zubehör (423)

*Hinweis: Fußbodenheizung*

*Hinweis: Wichtiger Hinweis:*
Wichtiger Hinweis:
Aufgeführte Dämmangaben müssen mit der EnEV, dem Energiebedarfsausweis undden vorliegenden Aufbauhöhen abgeglichen werden.
Die Berechnungen und Massenzusammenstellungen sind
eigenverantwortlich vom Fachhandwerker zu prüfen.

Die zusätzliche Dämmung der Räume gegen Erdreich
wird seitens des Hochbaues geliefert und verlegt. Eine
Überprüfung dieser erfolgt durch den Auftragnehmer.

*Hinweis: Flächenheizungssysteme mit variablen Verlegeabständen zur exakten Anpas- sung der Wärmeabgabe an den berechneten spezifischen Wärmebedarf der jeweiligen Räume. Fußboden-Oberflächentemperaturen gemäß EN 1264-2 im wärmephysiologisch zugelassenen Bereich. Verwendung aller vorgeschriebenen und zugelassenen herstellerspezifischen Systemkomponenten.*
Flächenheizungssysteme mit variablen Verlegeabständen zur exakten Anpas- sung der Wärmeabgabe an den berechneten spezifischen Wärmebedarf der jeweiligen Räume. Fußboden-Oberflächentemperaturen gemäß EN 1264-2 im wärmephysiologisch zugelassenen Bereich. Verwendung aller vorgeschriebenen und zugelassenen herstellerspezifischen Systemkomponenten.

Auf das Rohrsystem ist eine Produkthaftung von 10 Jahre sicher zu stellen.

*Hinweis: HINWEIS:*
HINWEIS:
Die Verlegung der Rohre erfolgt in enger Abstimmung mit der Baufirma. Aus diesem Grund ist es notwendig, dass der Auftragnehmer mit 2 Tagen Vorlauf die Montagearbeiten auf der Baustelle wieder aufnehmen muß.
Seitens des Auftragnehmers ist ab Fertigstellung bis zum Beenden der Betonierarbeiten Personal für die Überwachung der Anlage zur Verfügung zu stellen, der Druckverlauf ist über diese Zeit zu protokollieren und der Bauleitung vorzulegen. Für den Fall einer Leckage sind Muffen vorzuhalten, damit kurzfristig diese behoben werden können und keine Baubehinderung auftritt.

*Hinweis: Hinweis Fußbodenheizung.*
Hinweis Fußbodenheizung.
Die Unterkonstruktion der Fußbodenheizung wird inkl. der Trittschalldämmung durch das Gewerk Estricharbeiten geliefert und eingebaut. Die Schnittstelle ist hier jeweils die Oberkante der Trittschalldämmung bzw. die Oberkante der Trennfolie.

Aufbau Estrich:
Estrich aus Zementestrich CT-F50-S55-H40 bzw. Calciumsulfat- Fließestrich CAF-F6-S55-H40 Bauart A

**01.06.0001 Fußbodenheizung 14 x 2,0 mm VA 220 mm**
Fußbodenheizung 14 x 2,0 mm VA 220 mm
DIN EN 1264-1, für Verlegesystem Typ A (Verlegung im Estrich), geeignet für die Druckfestigkeitsklasse C50 nach DIN EN 13813, Vorlauftemperatur 42 Grad C, Norm-Innentemperatur 20 Grad C, max. Druckdifferenz der Heizkreise bis 30 kPa, Rohr aus Polyethylen PE-X DIN EN ISO 15875-1 und DIN EN ISO 15875-2, sauerstoffdicht nach DIN 4726, Außendurchmesser 14 mm, Wanddicke 2 mm. Mit Trennschicht als Unterlage für Estrich auf Trittschalldämmschicht, wasserdicht verklebt, Dicke bis max. 5 mm geeignet für hohe Druckbelastbarkeit, mit Befestigungselementen.

Inkl. Trennschichtplatte als Trägerschicht für Fußbodenheizungsrohre für Rohr aus Polyethylen PE-X DIN EN ISO 15875-1 und DIN EN ISO 15875-2, sauerstoffdicht nach DIN 4726, Außendurchmesser 16 mm, Wanddicke 2 mm, Befestigung der Rohre auf Trägerplatte ohne Durchstoßen der Trägerschicht. Mit bauaufsichtlichem Prüfzeugnis, auf Trittschalldämmschicht, als Unterlage für  Estrich.

Inkl. PE-Xc Rohr als Rolle, Sauerstoffdicht nach DIN 4726, vernetztes Polyethylen Heizrohr 14 x 2,0 mm, hergestellt nach DIN 16892, geprüft und überwacht nach DIN 4726, Rohr aus Polyethylen PE-X nach DIN EN ISO 15875-1 und DIN EN ISO 15875-2, Anwendungsklasse 5, Max. Betriebstemperatur 90 Grad C, Kleinster Biegeradius 5 x d.

Verlegeabstand Rohre 220 mm.

Inkl. fachgerechten Einbau nach Herstellervorschriften mit Anpassung an die örtlichen Gegebenheiten nach Ausführungsplänen Architektur, Verkleben der Trägerplatten und der seitlichen Übergange von den Trägerplatten zu den Schleppfolie des Randdämmstreifens nach Herstellerangaben.
Inkl. aller benötigten Einbau- u. Montagematerialien mit allen erforderlichen Arbeiten- u. Nebenarbeiten.
Abrechnungseinheit: m2
Menge: 1840,000 m2
Kostenträger: 423

**01.06.0002 Fußbodenheizung 14 x 2,0 mm VA 160 mm**
Fußbodenheizung 14 x 2,0 mm VA 160 mm
DIN EN 1264-1, für Verlegesystem Typ A (Verlegung im Estrich), geeignet für die Druckfestigkeitsklasse C50 nach DIN EN 13813, Vorlauftemperatur 42 Grad C, Norm-Innentemperatur 20 Grad C, max. Druckdifferenz der Heizkreise bis 30 kPa, Rohr aus Polyethylen PE-X DIN EN ISO 15875-1 und DIN EN ISO 15875-2, sauerstoffdicht nach DIN 4726, Außendurchmesser 14 mm, Wanddicke 2 mm. Mit Trennschicht als Unterlage für Estrich auf Trittschalldämmschicht, wasserdicht verklebt, Dicke bis max. 5 mm geeignet für hohe Druckbelastbarkeit, mit Befestigungselementen.

Inkl. Trennschichtplatte als Trägerschicht für Fußbodenheizungsrohre für Rohr aus Polyethylen PE-X DIN EN ISO 15875-1 und DIN EN ISO 15875-2, sauerstoffdicht nach DIN 4726, Außendurchmesser 16 mm, Wanddicke 2 mm, Befestigung der Rohre auf Trägerplatte ohne Durchstoßen der Trägerschicht. Mit bauaufsichtlichem Prüfzeugnis, auf Trittschalldämmschicht, als Unterlage für  Estrich.

Inkl. PE-Xc Rohr als Rolle, Sauerstoffdicht nach DIN 4726, vernetztes Polyethylen Heizrohr 14 x 2,0 mm, hergestellt nach DIN 16892, geprüft und überwacht nach DIN 4726, Rohr aus Polyethylen PE-X nach DIN EN ISO 15875-1 und DIN EN ISO 15875-2, Anwendungsklasse 5, Max. Betriebstemperatur 90 Grad C, Kleinster Biegeradius 5 x d.

Verlegeabstand Rohre 160 mm.

Inkl. fachgerechten Einbau nach Herstellervorschriften mit Anpassung an die örtlichen Gegebenheiten nach Ausführungsplänen Architektur, Verkleben der Trägerplatten und der seitlichen Übergange von den Trägerplatten zu den Schleppfolie des Randdämmstreifens nach Herstellerangaben.
Inkl. aller benötigten Einbau- u. Montagematerialien mit allen erforderlichen Arbeiten- u. Nebenarbeiten.
Abrechnungseinheit: m2
Menge: 290,000 m2
Kostenträger: 423

**01.06.0003 Fußbodenheizung 14 x 2,0 mm VA 110 mm**
Fußbodenheizung 14 x 2,0 mm VA 110 mm
DIN EN 1264-1, für Verlegesystem Typ A (Verlegung im Estrich), geeignet für die Druckfestigkeitsklasse C50 nach DIN EN 13813, Vorlauftemperatur 42 Grad C, Norm-Innentemperatur 20 Grad C, max. Druckdifferenz der Heizkreise bis 30 kPa, Rohr aus Polyethylen PE-X DIN EN ISO 15875-1 und DIN EN ISO 15875-2, sauerstoffdicht nach DIN 4726, Außendurchmesser 14 mm, Wanddicke 2 mm. Mit Trennschicht als Unterlage für Estrich auf Trittschalldämmschicht, wasserdicht verklebt, Dicke bis max. 5 mm geeignet für hohe Druckbelastbarkeit, mit Befestigungselementen.

Inkl. Trennschichtplatte als Trägerschicht für Fußbodenheizungsrohre für Rohr aus Polyethylen PE-X DIN EN ISO 15875-1 und DIN EN ISO 15875-2, sauerstoffdicht nach DIN 4726, Außendurchmesser 16 mm, Wanddicke 2 mm, Befestigung der Rohre auf Trägerplatte ohne Durchstoßen der Trägerschicht. Mit bauaufsichtlichem Prüfzeugnis, auf Trittschalldämmschicht, als Unterlage für  Estrich.

Inkl. PE-Xc Rohr als Rolle, Sauerstoffdicht nach DIN 4726, vernetztes Polyethylen Heizrohr 14 x 2,0 mm, hergestellt nach DIN 16892, geprüft und überwacht nach DIN 4726, Rohr aus Polyethylen PE-X nach DIN EN ISO 15875-1 und DIN EN ISO 15875-2, Anwendungsklasse 5, Max. Betriebstemperatur 90 Grad C, Kleinster Biegeradius 5 x d.

Verlegeabstand Rohre 110 mm.

Inkl. fachgerechten Einbau nach Herstellervorschriften mit Anpassung an die örtlichen Gegebenheiten nach Ausführungsplänen Architektur, Verkleben der Trägerplatten und der seitlichen Übergange von den Trägerplatten zu den Schleppfolie des Randdämmstreifens nach Herstellerangaben.
Inkl. aller benötigten Einbau- u. Montagematerialien mit allen erforderlichen Arbeiten- u. Nebenarbeiten.
Abrechnungseinheit: m2
Menge: 45,000 m2
Kostenträger: 423

**01.06.0004 PE-Xc Rohr 14 x 2,0 mm, als Rolle für Anbindeleitung der Heizkreise**
PE-Xc Rohr 14 x 2,0 mm, als Rolle für Anbindeleitung der Heizkreise
Sauerstoffdicht nach DIN 4726, vernetztes Polyethylen Heizrohr 14 x 2,0 mm, hergestellt nach DIN 16892, geprüft und überwacht nach DIN 4726, Rohr aus Polyethylen PE-X nach DIN EN ISO 15875-1 und DIN EN ISO 15875-2, Anwendungsklasse 5, Max. Betriebstemperatur 90 Grad C, Kleinster Biegeradius 5 x d.

Normgerechte Verlegung nach Herstellerangaben, inkl. passende Rohrhalter auf angebotene Trägerplatte, Klebeband für beschriebene Trägerplatte zum fachgerechten Abdichten mit Befestigungsmaterial.
Menge: 1600,000 m
Kostenträger: 423

**01.06.0005 Randdämmstreifen H 200 mm**
Randdämmstreifen H 200 mm
zur Trennung des Heizestrichs von
angrenzenden Bauteilen gemäß DIN 18560,
aus geschlossenzelligem PE-Schaum mit
extra langem PE-Folienlappen zur
sicheren Abdichtung, mit rückseitigem
Klebestreifen zur Wandfixierung - Höhe
bis 8,5 cm von Unterkante-
Randdämmstreifen,
200 mm Stellhöhe, 10 mm Dicke,
mit mehrfach Abreißschlitzung
Menge: 1000,000 m
Kostenträger: 423

**01.06.0006 Presskupplung 14x2,0**
Presskupplung 14x2,0
zur Verbindung der Systemrohre
14 x 2,0 mm, bestehend aus: Messing-
Grundkörper und Edelstahl-Presshülsen
Menge: 10,000 St
Kostenträger: 423

**01.06.0007 Bewegungsfugenprofil 10/100**
Bewegungsfugenprofil 10/100
zur normgerechten Herstellung von
Bewegungsfugen im Estrich gemäß
DIN 18560, 1,8 m Profillänge,
100 mm Höhe, mit Klebefuß,
biegesteife Ausführung durch
seitliche Einfassung aus
Kunststoff
Menge: 360,000 m
Kostenträger: 423

**01.06.0008 Rohrführungsbogen für Rohr 14-17**
Rohrführungsbogen für Rohr 14-17
Kunststoffausführung, R: 85 mm
90Grad  Bögen zur Richtungsänderung, z.
B. im Verteilerbereich. Werkstoff:
schlagfester Kunststoff
Menge: 192,000 St
Kostenträger: 423

**01.06.0009 Rohrschutzklebestreifen**
Rohrschutzklebestreifen
Rohrschutzklebestreifen
aus PE-Schaum zum Schutz der
Rohrleitungen im Kreuzungsbereich
von Bewegungsfugen
L x B = 300 mm x 67 mm
Menge: 300,000 St
Kostenträger: 423

**01.06.0010 Estrichmessstelle**
Estrichmessstelle
zur Markierung einer Bohrstelle
zur Restfeuchtigkeitsmessung
Menge: 40,000 St
Kostenträger: 423

**01.06.0011 Heizkreisverteiler Fußbodenheizung 60GradC 4Heizkreise Rotguss**
STLB-Bau 2025-04 041
Heizkreisverteiler für Fußbodenheizungen, max. Betriebstemperatur 60 Grad C, max. Betriebsüberdruck 0,6 MPa (6 bar), für 4 Heizkreise, Gewindeanschluss
Gewindeart, Maße Heizkreise '14mm'
aus Rotguss, Halterung schallgedämmt, befestigen an Leichtbauwand, Anschlussgarnitur R/Rp 1 mit Verschraubungen, Entlüftungen und Entleerung, 2 Zeigerthermometer DIN EN 13190 im Anschluss, Heizkreisanschluss zum Absperren und Voreinstellen, Vorlaufventil mit Handrad, Übergangsverschraubung für Heizkreisrohr, automatische Durchflussregulierung für Heizkreis-Rücklauf, mit elektromotorischem Stellantrieb, Bemessungsspannung 24 V DC.
Menge: 1,000 St
Kostenträger: 423

**01.06.0012 Heizkreisverteiler Fußbodenheizung 60GradC 6Heizkreise Rotguss**
STLB-Bau 2025-04 041
Heizkreisverteiler für Fußbodenheizungen, max. Betriebstemperatur 60 Grad C, max. Betriebsüberdruck 0,6 MPa (6 bar), für 6 Heizkreise, Gewindeanschluss
Gewindeart, Maße Heizkreise '14mm'
aus Rotguss, Halterung schallgedämmt, befestigen an Leichtbauwand, Anschlussgarnitur R/Rp 1 mit Verschraubungen, Entlüftungen und Entleerung, 2 Zeigerthermometer DIN EN 13190 im Anschluss, Heizkreisanschluss zum Absperren und Voreinstellen, Vorlaufventil mit Handrad, Übergangsverschraubung für Heizkreisrohr, automatische Durchflussregulierung für Heizkreis-Rücklauf, mit elektromotorischem Stellantrieb, Bemessungsspannung 24 V DC.
Menge: 5,000 St
Kostenträger: 423

**01.06.0013 Heizkreisverteiler Fußbodenheizung 60GradC 7Heizkreise Rotguss**
STLB-Bau 2025-10 041
Heizkreisverteiler für Fußbodenheizungen, max. Betriebstemperatur 60 Grad C, max. Betriebsüberdruck 0,6 MPa (6 bar), für 7 Heizkreise, Gewindeanschluss
Gewindeart, Maße Heizkreise '14mm'
aus Rotguss, Halterung schallgedämmt, befestigen an Leichtbauwand, Anschlussgarnitur R/Rp 1 mit Verschraubungen, Entlüftungen und Entleerung, 2 Zeigerthermometer DIN EN 13190 im Anschluss, Heizkreisanschluss zum Absperren und Voreinstellen, Vorlaufventil mit Handrad, Übergangsverschraubung für Heizkreisrohr, automatische Durchflussregulierung für Heizkreis-Rücklauf, mit elektromotorischem Stellantrieb, Bemessungsspannung 24 V DC.
Menge: 3,000 St
Kostenträger: 423

**01.06.0014 Heizkreisverteiler Fußbodenheizung 60GradC 8Heizkreise Rotguss**
STLB-Bau 2025-10 041
Heizkreisverteiler für Fußbodenheizungen, max. Betriebstemperatur 60 Grad C, max. Betriebsüberdruck 0,6 MPa (6 bar), für 8 Heizkreise, Gewindeanschluss
Gewindeart, Maße Heizkreise '14mm'
aus Rotguss, Halterung schallgedämmt, befestigen an Leichtbauwand, Anschlussgarnitur R/Rp 1 mit Verschraubungen, Entlüftungen und Entleerung, 2 Zeigerthermometer DIN EN 13190 im Anschluss, Heizkreisanschluss zum Absperren und Voreinstellen, Vorlaufventil mit Handrad, Übergangsverschraubung für Heizkreisrohr, automatische Durchflussregulierung für Heizkreis-Rücklauf, mit elektromotorischem Stellantrieb, Bemessungsspannung 24 V DC.
Menge: 3,000 St
Kostenträger: 423

**01.06.0015 Heizkreisverteiler Fußbodenheizung 60GradC 9Heizkreise Rotguss**
STLB-Bau 2025-10 041
Heizkreisverteiler für Fußbodenheizungen, max. Betriebstemperatur 60 Grad C, max. Betriebsüberdruck 0,6 MPa (6 bar), für 9 Heizkreise, Gewindeanschluss
Gewindeart, Maße Heizkreise '14mm'
aus Rotguss, Halterung schallgedämmt, befestigen an Leichtbauwand, Anschlussgarnitur R/Rp 1 mit Verschraubungen, Entlüftungen und Entleerung, 2 Zeigerthermometer DIN EN 13190 im Anschluss, Heizkreisanschluss zum Absperren und Voreinstellen, Vorlaufventil mit Handrad, Übergangsverschraubung für Heizkreisrohr, automatische Durchflussregulierung für Heizkreis-Rücklauf, mit elektromotorischem Stellantrieb, Bemessungsspannung 24 V DC.
Menge: 1,000 St
Kostenträger: 423

**01.06.0016 Heizkreisverteiler Fußbodenheizung 60GradC 11Heizkreise Rotguss**
STLB-Bau 2025-10 041
Heizkreisverteiler für Fußbodenheizungen, max. Betriebstemperatur 60 Grad C, max. Betriebsüberdruck 0,6 MPa (6 bar), für 11 Heizkreise, Gewindeanschluss
Gewindeart, Maße Heizkreise '14mm'
aus Rotguss, Halterung schallgedämmt, befestigen an Leichtbauwand, Anschlussgarnitur G 1 1/4 mit Verschraubungen, Entlüftungen und Entleerung, 2 Zeigerthermometer DIN EN 13190 im Anschluss, Heizkreisanschluss zum Absperren und Voreinstellen, Vorlaufventil mit Handrad, Übergangsverschraubung für Heizkreisrohr, automatische Durchflussregulierung für Heizkreis-Rücklauf, mit elektromotorischem Stellantrieb, Bemessungsspannung 24 V DC.
Menge: 1,000 St
Kostenträger: 423

**01.06.0017 Heizkreisverteiler Fußbodenheizung 60GradC 12Heizkreise Rotguss**
STLB-Bau 2025-10 041
Heizkreisverteiler für Fußbodenheizungen, max. Betriebstemperatur 60 Grad C, max. Betriebsüberdruck 0,6 MPa (6 bar), für 12 Heizkreise, Gewindeanschluss
Gewindeart, Maße Heizkreise '14mm'
aus Rotguss, Halterung schallgedämmt, befestigen an Leichtbauwand, Anschlussgarnitur G 1 1/4 mit Verschraubungen, Entlüftungen und Entleerung, 2 Zeigerthermometer DIN EN 13190 im Anschluss, Heizkreisanschluss zum Absperren und Voreinstellen, Vorlaufventil mit Handrad, Übergangsverschraubung für Heizkreisrohr, automatische Durchflussregulierung für Heizkreis-Rücklauf, mit elektromotorischem Stellantrieb, Bemessungsspannung 24 V DC.
Menge: 1,000 St
Kostenträger: 423

**01.06.0018 Verteilerschrank Heizkreisverteiler 4Heizkreise Stahl verz**
STLB-Bau 2025-10 041
Verteilerschrank für Heizkreisverteiler, höhenverstellbar bis 150 mm, für 4 Heizkreise, Gehäuse aus verzinktem Stahl, für Wandeinbau, mit Tür und höhenverstellbarem Sockel, aus beschichtetem Stahl, zur Aufnahme der Anschlussgarnitur für Verteiler, mit Zylinderschloss.
Menge: 1,000 St
Kostenträger: 423

**01.06.0019 Verteilerschrank Heizkreisverteiler 6Heizkreise Stahl verz**
STLB-Bau 2025-10 041
Verteilerschrank für Heizkreisverteiler, höhenverstellbar bis 150 mm, für 6 Heizkreise, Gehäuse aus verzinktem Stahl, für Wandaufbau, mit Tür und höhenverstellbarem Sockel, aus beschichtetem Stahl, zur Aufnahme der Anschlussgarnitur für Verteiler, mit Zylinderschloss.
Menge: 5,000 St
Kostenträger: 423

**01.06.0020 Verteilerschrank Heizkreisverteiler 7Heizkreise Stahl verz**
STLB-Bau 2025-10 041
Verteilerschrank für Heizkreisverteiler, höhenverstellbar bis 150 mm, für 7 Heizkreise, Gehäuse aus verzinktem Stahl, für Wandaufbau, mit Tür und höhenverstellbarem Sockel, aus beschichtetem Stahl, zur Aufnahme der Anschlussgarnitur für Verteiler, mit Zylinderschloss.
Menge: 3,000 St
Kostenträger: 423

**01.06.0021 Verteilerschrank Heizkreisverteiler 8Heizkreise Stahl verz**
STLB-Bau 2025-10 041
Verteilerschrank für Heizkreisverteiler, höhenverstellbar bis 150 mm, für 8 Heizkreise, Gehäuse aus verzinktem Stahl, für Wandeinbau, mit Tür und höhenverstellbarem Sockel, aus beschichtetem Stahl, zur Aufnahme der Anschlussgarnitur für Verteiler, mit Zylinderschloss.
Menge: 3,000 St
Kostenträger: 423

**01.06.0022 Verteilerschrank Heizkreisverteiler 9Heizkreise Stahl verz**
STLB-Bau 2025-10 041
Verteilerschrank für Heizkreisverteiler, höhenverstellbar bis 150 mm, für 9 Heizkreise, Gehäuse aus verzinktem Stahl, für Wandeinbau, mit Tür und höhenverstellbarem Sockel, aus beschichtetem Stahl, zur Aufnahme der Anschlussgarnitur für Verteiler, mit Zylinderschloss.
Menge: 1,000 St
Kostenträger: 423

**01.06.0023 Verteilerschrank Heizkreisverteiler 11Heizkreise Stahl verz**
STLB-Bau 2025-10 041
Verteilerschrank für Heizkreisverteiler, höhenverstellbar bis 150 mm, für 11 Heizkreise, Gehäuse aus verzinktem Stahl, für Wandeinbau, mit Tür und höhenverstellbarem Sockel, aus beschichtetem Stahl, zur Aufnahme der Anschlussgarnitur für Verteiler, mit Zylinderschloss.
Menge: 1,000 St
Kostenträger: 423

**01.06.0024 Verteilerschrank Heizkreisverteiler 12Heizkreise Stahl verz**
STLB-Bau 2025-10 041
Verteilerschrank für Heizkreisverteiler, höhenverstellbar bis 150 mm, für 12 Heizkreise, Gehäuse aus verzinktem Stahl, für Wandaufbau, mit Tür und höhenverstellbarem Sockel, aus beschichtetem Stahl, zur Aufnahme der Anschlussgarnitur für Verteiler, mit Zylinderschloss.
Menge: 1,000 St
Kostenträger: 423

**01.06.0025 Beschriftung der Heizkreise am Verteiler, selbstklebend, 47 mm x 10 mm,**
Menge: 200,000 St
Kostenträger: 423

**01.06.0026 Thermoantrieb**
Thermoantrieb
zur Ansteuerung der Rücklaufventile im
Kompaktverteiler, AG M30 x1,5,
mit Hubanzeige und Anschlusskabel
0,75 mm2 x 1,0 m ohne Stecker, mit
Aderendhülsen, spritzwasergeschützt

Einsatzbereich:  24V-Einzelraumregelung
Konformität:  CE
Farbe:  Verkehrsblau RAL 5017
Durchmesser:  40 mm
Höhe:  54 mm
Schutzart:  IP 54 (DIN EN 60529)
max.
Stromaufnahme:  0,2 A
Wirkleistung:  < 3W
Nennspannung:  24 V AC
Schutzklasse:  schutzisoliert
Funktion:  stromlos geschlossen
Anlagendruck
Pumendruck:  max. 4 bar / max. 1 bar
Menge: 200,000 St
Kostenträger: 423

**01.06.0027 Leistungsnachweis vor Ort/Thermografie**
Leistungsnachweis vor Ort/Thermografie
der in Betrieb genommenen Fußbodenheizungen durch thermografische
Bildaufnahmen mit dem Infrarotsystem gemäß VDI 2079. Diese
Messtechnik soll gemeinsam mit der Bauleitung zur Verfügung
stehen, um die Funktion der Fußbodenheizung zu belegen.
In 20 ausgewählten Bereichen werden die Flächen
thermografisch aufgenommen, ausgewertet und dokumentarisch
festgehalten.
Menge: 1,000 psch
Kostenträger: 423

**01.06.0028 Durchführung einer Druckprobe**
Durchführung einer Druckprobe
der Leitungsanlagen in mehreren Teilbereichen als Wasserdruckprobe mit dem 1,3-fachen Betriebsdruck, einschl. aller erforderlichen Nebenarbeiten und unter Hinzulieferung aller erforderlichen Materialen und Betriebsstoffe. Über Art und Dauer der Druckprobe ist ein Protokoll anzufertigen. Für 4 Teilbereiche der Fussbodenheizungsanlage.
Menge: 1,000 psch
Kostenträger: 423

**01.06.0029 Fußbodenheizung Einregulieren und Aufheizen**
Fußbodenheizung Einregulieren und Aufheizen
Die Einstellung der Anlage ist gem. VOB DIN 18380, 3.5, durch hydraulischen Abgleich der Heizkreise und der Verteiler untereinander vorzunehmen, einschließlich Dokumentierung in den Abnahmeunterlagen gem. Punkt 3.7 der VOB DIN 18380 mit Übergabe der Haftungserklärung.
Das Aufheizen muss auf das angeboten System abgestimmt werden, ein Estrichzusatzmittel mit kürzerer entsprechend schnelle Festigkeitsentwicklung und Austrocknung wird vom Estrichleger gestellt (beheizbar in 14 Tagen), Funktionsheizen entsprechend EnEV 1264-4 beginnen.
Das Formular Funktionsheizprotokoll mit Funktionsheizanweisungen ist beim jeweiligen Systemhersteller abzufordern.
Menge: 1,000 psch
Kostenträger: 423

**01.06.0030 Fußbodenheizung Belegreifheizen**
Fußbodenheizung Belegreifheizen
Das Belegreifheizen muss auf das angeboten System abgestimmt werden.
Das Formular Funktionsheizprotokoll mit Funktionsheizanweisungen ist beim jeweiligen Systemhersteller abzufordern.
Menge: 1,000 psch
Kostenträger: 423

#### 01.07 Heizkörper und Zubehör (423)

**01.07.0001 Flachheizkörper profiliert, weiß Typ 12 / BH 900 / BL 400**
Flachheizkörper profiliert, weiß Typ 12 / BH  900 / BL 400

Profil-Kompaktheizkörper (Niedertemperatur-Heizkörper) aus Stahlblech gem. EN 442. Serielle Durchströmung der Platten. Sickenteilung 33 1/3 mm. Übergreifende obere Abdeckung und geschlossene seitliche Blenden. Inkl. auf System abgeglichenes Bohrkonsolen-Set, welches die Anforderungsklasse 2 gemäß der Richtlinie VDI 6036 erfüllt, und Zusätzliches Set zur Herstellung der Durchströmung, bestehend aus Strömungsteiler, Ventileinsatz sowie erforderlichen Anschluss‑, Dicht‑, Blind‑ und Entlüftungselementen inklusive Montagematerial, Ausführung und Lieferumfang gemäß Herstellerangaben, inkl. Entlüftungsstopfen, Blindstopfen werksseitig eingeschraubt. Montagefertig in baustellengerechter Schutzverpackung. Die Bauausführung entspricht den Anforderungen der GUV. Ausgezeichnet mit dem RAL-Gütezeichen. Serienfarbe weiß (RAL 9016)

Anschlüsse: 4 x G 1/2'
Innengewinde Lackierung: Zweischichtlackierung gem. DIN 55900, Grundierung (ETL), Pulverbeschichtung (EPS), emissionsfrei auch im Heizbetrieb.
Betriebsdruck: max. 10 bar
Medium: Heißwasser bis 110 Grad C
Befestigung: Befestigungslaschen

Bauhöhe: 900 mm
Baulänge: 400 mm
Typ: 12
Menge: 4,000 St
Kostenträger: 423

**01.07.0002 Flachheizkörper profiliert, weiß Typ 12 / BH 900 / BL 500**
Flachheizkörper profiliert, weiß Typ 12 / BH  900 / BL 500

Profil-Kompaktheizkörper (Niedertemperatur-Heizkörper) aus Stahlblech gem. EN 442. Serielle Durchströmung der Platten. Sickenteilung 33 1/3 mm. Übergreifende obere Abdeckung und geschlossene seitliche Blenden. Inkl. auf System abgeglichenes Bohrkonsolen-Set, welches die Anforderungsklasse 2 gemäß der Richtlinie VDI 6036 erfüllt, und Zusätzliches Set zur Herstellung der Durchströmung, bestehend aus Strömungsteiler, Ventileinsatz sowie erforderlichen Anschluss‑, Dicht‑, Blind‑ und Entlüftungselementen inklusive Montagematerial, Ausführung und Lieferumfang gemäß Herstellerangaben, inkl. Entlüftungsstopfen, Blindstopfen werksseitig eingeschraubt. Montagefertig in baustellengerechter Schutzverpackung. Die Bauausführung entspricht den Anforderungen der GUV. Ausgezeichnet mit dem RAL-Gütezeichen. Serienfarbe weiß (RAL 9016)

Anschlüsse: 4 x G 1/2'
Innengewinde Lackierung: Zweischichtlackierung gem. DIN 55900, Grundierung (ETL), Pulverbeschichtung (EPS), emissionsfrei auch im Heizbetrieb.
Betriebsdruck: max. 10 bar
Medium: Heißwasser bis 110 Grad C
Befestigung: Befestigungslaschen

Bauhöhe: 900 mm
Baulänge: 500 mm
Typ: 12
Menge: 2,000 St
Kostenträger: 423

**01.07.0003 Röhrenradiatorglieder, BH 2000 x 10 GL**
Röhrenradiatorglieder, BH 2000 x 10 GL
Gliederheizkörper, Wärmeleistung mind. 1000 W/Heizkörper, Wärmeleistung geprüft DIN EN 442-2, mit Registrierung, Betriebsmedium Wasser, max. Betriebstemperatur bis 120 Grad C, max. Betriebsüberdruck 0,4 MPa (4 bar), mit Grundbeschichtung DIN 55900-1 und Deckbeschichtung DIN 55900-2 als Pulverbeschichtung, Farbton weiß, Bauhöhe über 1900 bis 2000 mm, Bautiefe über 90 bis 105 mm, Gliedlänge über 60 bis 65 mm, einschl. Befestigungszubehör und Einbauventil mit Voreinstellung, Befestigung nach Anforderungsklasse 3, VDI 6036.
Menge: 1,000 St
Kostenträger: 423

**01.07.0004 Röhrenradiatorglieder, BH 2000 x 16 GL**
Röhrenradiatorglieder, BH 2000 x 16 GL
Gliederheizkörper, Wärmeleistung mind. 1000 W/Heizkörper, Wärmeleistung geprüft DIN EN 442-2, mit Registrierung, Betriebsmedium Wasser, max. Betriebstemperatur bis 120 Grad C, max. Betriebsüberdruck 0,4 MPa (4 bar), mit Grundbeschichtung DIN 55900-1 und Deckbeschichtung DIN 55900-2 als Pulverbeschichtung, Farbton weiß, Bauhöhe über 1900 bis 2000 mm, Bautiefe über 90 bis 105 mm, Gliedlänge über 60 bis 65 mm, einschl. Befestigungszubehör und Einbauventil mit Voreinstellung, Befestigung nach Anforderungsklasse 3, VDI 6036.
Menge: 2,000 St
Kostenträger: 423

**01.07.0005 Zulage für HK-Befestigung nach VDI 6036, AWK3, je HK**
Menge: 9,000 St
Kostenträger: 423

**01.07.0006 Mehrpreis für Befestigung Heizkörper an bauseitiger Trockenbauwand**
Mehrpreis für Befestigung Heizkörper an bauseitiger Trockenbauwand
AWK 3, je Heizkörper
Menge: 2,000 St
Kostenträger: 423

**01.07.0007 Heizkörperanschlussblock aus Messing, vernickelt, für Doppelanschluss, DN 15**
Heizkörperanschlussblock aus Messing, vernickelt, für Doppelanschluss, DN 15
Durchgangs- oder Eckausführung, zum Anschluss von Heizkörpern mit integrierter Ventilgarnitur DN 15 AG nach DIN EN 16313 (Eurokonus).
Zwei-Rohr- Absperrverschraubung zum Entleeren, Befüllen und Voreinstellen, metallisch dichtend;

einschl. Universal-Montagelehre
Es gilt dabei zu beachten und zu kalkulieren, dass der Anschlussblock ohne Heizkörper während der Rohmontage an der Wand (Beton, Mauerwerk) befestigt wird und zum Abdrücken verschlossen. Ziel dabei ist, die Heizkörper erst zur Fertigmontage zu montieren.

einschl.. Klemmringverschraubung

Rohrabstand: 50 mm

Anschlüsse: DN 15
Menge: 9,000 St
Kostenträger: 423

**01.07.0008 Durchgangsventil, kvs 1,6 PN16, DN10**
Durchgangsventil, kvs 1,6 PN16, DN10
ohne Stellantrieb
Ventilkörper vernickelt aus aus Messingguss (VUL DN10)
Spindel aus Nirostahl mit weichdichtendem Ventilkegel

Kennlinie: Gleichprozentige Kennlinie für eine präzise und stufenlose Durchflussregelung

Hub: 4 mm
Nenn-Druck: PN 16
Zulässiger Betriebstemperaturbereich: 2 °C bis 120 °C
Stopfbüchse: Auswechselbare Stopfbüchse, auch unter Betriebsdruck tauschbar

Technische Daten:
NW: DN 10
Anschluss: Außengewinde G1/2B
Durchflusskennzahl (kvs): 1,60 m³/h
Δpmax: 4,0 bar
Menge: 9,000 St
Kostenträger: 423

**01.07.0009 Heizflächen abnehmen und wieder montieren**
Heizkörper zum Zwecke bauseitiger Arbeiten (Putz, Fliesen, Anstrich etc.) abnehmen und unter Beigabe neuer Dichtungen wieder montieren, gleichzeitig sind alle Rohrleitungsanschlüsse und alle Konsolen gegen Verschmutzung bei den Putzarbeiten durch Abkleben dauerhaft zu schützen.
(Diese Position gilt auch für bauseits notwendige, mehrfache Abnahmen und Neumontagen in entleertem Zustand der Heizungsanlage),
Menge: 9,000 St
Kostenträger: 423

**01.07.0010 Heizkörper Doppelrosette**
Doppelrosette, altweiß, für Rohrdurchmesser 26 mm, variabler Rohrabstand von 35-55 mm, einschl. Klappmanschette als Verbindung zwischen FB-Oberfläche und HK-Anschluss liefern und montieren
Menge: 9,000 St
Kostenträger: 423

**01.07.0011 Steckschlüssel für Heizkörperentlüftungsventil**
Steckschlüssel für Heizkörperentlüftungsventil sind dem Bauherrn oder THV bei Einweisung oder Abnahme zu übergeben
Menge: 2,000 St
Kostenträger: 423

#### 01.08 Sonstige Leistungen (KG 429)

**01.08.0001 Kernbohrung senkrecht Stahlbeton Durchm. 25-50mm T 25-30cm nicht schadstoffbelastet**
*** Bezugsbeschreibung
Kernbohrung, Untergrundfläche senkrecht, aus Stahlbeton, Normalbeton, Bohrdurchmesser über 25 bis 50 mm, Bohrtiefe über 25 bis 30 cm, einschl. Lösen des Bohrkerns aus dem Gefüge, Wichte des Abbruchstoffes DIN EN 1991-1-1 24 kN/m3, Arbeitshöhe bis 4,5 m,
Geräteeinsatz ist möglich, max. Gesamtgewicht der Geräte ohne Beschränkung, Ausführung innerhalb des Bauwerks,
aufgenommene Stoffe sammeln, ohne Zerkleinerung, im Behälter des AN lagern, Behältergröße nach Wahl des AN, auf LKW des AN laden, transportieren, entsorgen, zur Beseitigungsanlage, Transportweg bis 50 km,
die Entsorgungsgebühren werden vom AN übernommen,
Stoffe sind nicht gefährlich, nicht schadstoffbelastet, Zuordnung Z 0 (uneingeschränkter Einbau), Abfallschlüssel nach AVV (Abfallverzeichnis-Verordnung) 170101 Beton.
Menge: 1,000 St
Kostenträger: 429

**01.08.0002 Kernbohrung senkrecht Stahlbeton Durchm. 50-100mm T 25-30cm nicht schadstoffbelastet**
*** wie Position 01.08.0001
Menge: 1,000 St
Kostenträger: 429

**01.08.0003 Kernbohrung senkrecht Stahlbeton Durchm. 150-200mm T 25-30cm nicht schadstoffbelastet**
*** wie Position 01.08.0001
Menge: 1,000 St
Kostenträger: 429

**01.08.0004 Zuschlag KB Sichtbeton**
Zuschlag KB Sichtbeton
für das Herstellen einer Kernbohrung in Bauteilen aus Sichtbeton.
Umfasst alle zusätzlichen Maßnahmen zur Sicherstellung einer hochwertigen Sichtbetonoberfläche, einschließlich Schutz der Ein und Austrittsseite, Maßnahmen zur Vermeidung von Ausbrüchen und optisch ordentliche Übergabe.
Menge: 3,000 St
Kostenträger: 429

**01.08.0005 Fehlende Kernbohrungen / Wand- oder Deckenöffnungen anzeichnen.**
Fehlende Kernbohrungen / Wand- oder Deckenöffnungen anzeichnen.

Nach Durchsicht der Baustelle und Prüfung der baulichen Vorleistungen sind fehlende Durchbrüche in einem separaten Planausschnitt des aktuellen Schalplans (.pdf-Format) durch den AN einzuzeichnen, zu vermaßen, von der Statik genehmigen zu lassen und später anzuzeichnen.

Das Ausführen der Kernbohrungen ist nicht Bestandteil dieser Position und wird separat vergütet.
Menge: 5,000 St
Kostenträger: 429

**01.08.0006 Schließen bauseitiger Durchbrüche, mit Durchdringungen, bis 250 cm²**
*** Bezugsbeschreibung
Schließen bauseitiger Durchbrüche, mit Durchdringungen, bis 250 cm²
Durchbruch schließen, Ausführung in Wandfläche, mit Durchdringungen, aus Beton, mit Mörtel MG III,
Querschnitt bis 250 cm²,
Gesamtquerschnittsbereich Durchdringungen über 25 bis 50 cm²,
Tiefe über 25 bis 30 cm,
Arbeitshöhe über 3,5 bis 5,5 m.
Menge: 5,000 St
Kostenträger: 429

**01.08.0007 Schließen bauseitiger Durchbrüche, mit Durchdringungen, bis 500 cm²**
*** wie Position 01.08.0006
Schließen bauseitiger Durchbrüche, mit Durchdringungen, bis 500 cm²

Leistung wie vor beschrieben
Menge: 5,000 St
Kostenträger: 429

**01.08.0008 Schließen bauseitiger Durchbrüche, mit Durchdringungen, bis 1000 cm²**
*** wie Position 01.08.0006
Schließen bauseitiger Durchbrüche, mit Durchdringungen, bis 1000 cm²

Leistung wie vor beschrieben
Menge: 3,000 St
Kostenträger: 429

**01.08.0009 Abfall nicht gefährlich AVV170107 Z0 LKW AN transp. entsorgen Verwertungsanlage bis 20km Vergüt.Entsorg. AN**
Menge: 100,000 kg
Kostenträger: 429

**01.08.0010 Einmessen Kennzeichnen Durchbrüche**
STLB-Bau 2025-10 041
Einmessen und Kennzeichnen von Durchbrüchen.
Menge: 47,000 St
Kostenträger: 429

**01.08.0011 Bestandsdokumentation mind. 10 Tage vor Abnahme vorzulegen**
Bestandsdokumentation mind. 10 Tage vor Abnahme vorzulegen
Die Dokumentation ist dem Bauherrn gegen Unterschrift in 1-facher Ausfertigung, in mehrfarbiger Darstellung in Mappen geordnet mit Inhaltsverzeichnis und Registerblättern in je einem Ordner abgeheftet, mind. 10 Arbeitstage vor der Abnahme, zu übergeben.

Außerdem sind alle Pläne auf CD-ROM in dwg- und dxf- Format kompatibel mit AutoCad 2000 und höher beizulegen.

Bestands- und Revisionspläne sind 1fach in Papier- und 1fach in Dateiform zu übergeben. Die Grundrisse (x-ref) müssen in der Datei dauerhaft fixiert sein!

Inhalt Dokumentation:

- Inhaltsverzeichnis
- Bestandspläne als Farbpause
- Strangschemen als Farbpause
- sonstige Schemen als Farbpause
- Pläne im pdf- und dwg-Format auf CD
- Brandschutzpläne als Farbpause
- Fabrikat/Typ/Leistung/Druckstufen
- Kopien vorgeschriebener Werksatteste und Prüfbescheinigungen
- Inbetriebnahmeprotokoll, gemäß DIN EN 12828 Anhang B, ist vorzulegen
- Auflistung sämtlicher Komponenten in Fabr./Typ/Druckstufe/Größe
- Angabe der Einstellwerte

- Warmwasserbereiter Fabrikat/Typ/Leistung/Inhalt/Druckstufen
- Kopien der vorgeschriebenen Werksatteste und Prüfbescheinigungen
- Auflistung sämtlicher Komponenten in Fabr./Typ/Druckstufe/Größe
- Angabe der Einstellwerte
- Alle für einen sicheren und wirtschaftlichen Betrieb erforderlichen Betriebs- und Wartungsanleitungen nach DIN V 8418 "Benutzerinformation; Hinweise für die Erstellung",
- Umwälzpumpen, Fabrikat/Typ
- Ausdehnungsgefäß, Fabr./Typ/Vordruck/Prüfnummer
- Sicherheitsventil Heizung, Druckstufe/Größe
- Strangventile Heizung, Fabrikat/Typ
- Heizkörper, Fabrikat/Typ
- Heizkörperventile, Fabrikat/Typ/Regelbereich
- VDMA-Leistungsprogramm für die Wartung von heizungstechnischen Geräten und Anlagen

Protokolle (grundsätzlich mit rechtsverbindlicher Unterschrift):
- Druckprotokolle Heizung
- Spülprotokolle Heizung
- Ausrüstungs- und Funktionserklärung
- Abnahmeprotokolle
- Rohrnetzberechnungen mit fabrikatsbezogenen Einstellwerten
- Einweisungsprotokoll in Fernwärmestation oder andere Wärmeerzeugeranlagen, Regelanlage, Warmwasserbereitung mit Betreiberunterschrift und Funktionsbestätigung
- detailliertes Einweisungsprotokoll Heizanlage mit  Betreiberunterschrift und Funktionsbestätigung
- Einregulierungsprotokoll/ hydraulischer Abgleich der Heizungsanlage; Dokumentation der Einstellwerte je Strang
- Übereinstimmungserklärung zum Brandschutz entspr. MLAR für Heizung/Sanitär/Lüftung mit rechtsverbindlicher Unterschrift
- Anlagenschema als Bestandszeichnung
- Zusammenstellung der wichtigsten technischen Daten
- alle für einen sicheren und wirtschaftlichen Betrieb erforderlichen Betriebs- und Wartungsanleitungen
- Kopien vorgeschriebener allgemeiner bauaufsichtlicher Zulassungen, allgemeiner bauaufsichtlicher Prüfzeugnisse
- Übereinstimmungserklärungen des Herstellers sowie Übereinstimmungszertifikate
- Protokoll über die Inbetriebnahme der Pumpen
- Protokolle über die Einweisung des Wartungs- und  Bedienpersonals
- Unternehmererklärung zur Heizungsanlagenverordnung und zur Energieeinsparverordnung

Wartungs- und Bedienungsanleitungen:
- Regelanlage
- Warmwasserbereitung
- Ausdehnungsgefäß/ Druckhaltung
- Sicherheitsventil Heizung
- Strangventile
- Umwälzpumpen

Bestandsunterlagen in 1-facher Ausführung (1fach Papier-, 1fach Dateiform) anfertigen, Bestandsunterlagen bestehend aus:

- Heizkurve
- Bedienungs- und Wartungsanleitung nach VDMA-Richtlinien
- Gerätebeschreibungen
- Wärmebedarfsberechnung
- Rohrnetzberechnung
- Heizkörperauslegung
- Inbetriebnahmeprotokoll der Pumpen
- Protokoll über Druckprüfung
- Unternehmererklärung zur Heizungsanlagenverordnung
- Liste der Hersteller der verwendeten Materialien

Für die Erstellung von Bestandsunterlagen wird folgender Ablauf vorgeschlagen:

Der Auftragnehmer hat nach Absprache mit der örtlichen Bauleitung alle Änderungen vorab handschriftlich und ordentlich vermaßt in die Ausführungspläne einzutragen und zur Abnahme vorzulegen.
Die vorgenannten Bestandsunterlagen sind in beschrifteten Ordnern DIN A4 in der jeweils ausgeschriebenen Anzahl in DIN A4 gefaltet und mit Heftrand versehen abzugeben. Über die Bestandsunterlagen ist ein Inhaltsverzeichnis zu erstellen. Der Auftragnehmer liefert darüber hinaus die Bestandspläne als CAD-Datei im dwg- und dxf-Format, kompatibel mit AutoCAD 2000 und höher, mit der vom Auftraggeber vorgegebenen Organisations- und Loyerstruktur und auf gesonderten Datenträger als pdf-Datei.
Menge: 1,000 psch
Kostenträger: 429

**01.08.0012 Werkstatt- und Montageplanung des Auftragnehmers**
Werkstatt- und Montageplanung des Auftragnehmers

Zu den Leistungen des Auftragnehmers (AN) gehört die Werkstatt- und Montageplanung für das Gewerk des AN.
Die Erstellung der Werkstatt- und Montageplanung ist auf der Grundlage der vom AG übergebenen Ausführungsplanung, der Leistungsbeschreibung, und der sonstigen Unterlagen, sowie der gültigen Normen, Verordnungen und Vorschriften durchzuführen.
Mit allen notwendigen Maßen, Details, Schalt- und Strangschemen auf CAD-Format *dwg einschl. der Kosten für Farbplots:
- 1  Satz für die Bauleitung
- 1  mal auf Datenträger
- 1  Satz für den Bauherrn
- alle für Eigengebrauch benötigten Plots
Menge: 1,000 psch
Kostenträger: 429

**01.08.0013 Koordination mit Fremdgewerken**
Koordination mit Fremdgewerken
Abklärung der notwendigen Maßnahmen zur
fachgerechten Durchführung der Leistung,
sowie Koordination und Abstimmung der
Maßnahmen mit anderen Gewerken und den
an der Baumaßnahme beteiligten Unternehmen,
einschl. aller erforderlichen Hilfsmittel
zur besonderen Beachtung:
- Koordination der Arbeitsabläufe mit Erstellung
  und Fortschreibung des Bauzeitenplanes
- ständige und gleichbleibende Bauleitung vor Ort
- Prüfen der Aussparungen rechtzeitig vor
  Montagebeginn
- Führen eines Bautagebuches und wöchentliche,
  unaufgeforderte Vorlage bei der Bauleitung
- regelmäßige Teilnahme an den Baustellenterminen
- Vorlage der lt. VOB erforderlichen Ausführungs- und
  Montageunterlagen (Montagepläne, Rohrnetzberechnungen, Pumpenauslegungen, Ventileinstellung, Kabelliste, usw.)
Menge: 1,000 psch
Kostenträger: 429

**01.08.0014 Anlagenschema Technikraum**
Anlagenschema Technikraum

Der AN druckt im DIN-Format das Gesamtschema aus, liefert in passender Größe einen Bilderrahmen (Kunststoff) mit klarem Normglas, montiert das Anlagenschema im Technikraum in Abstimmung mit der Fachbauleitung.
einschl. Befestigungsmaterial
Menge: 1,000 St
Kostenträger: 429

**01.08.0015 Fahrbares Montagegerüst, bis 3,5 Meter**
Fahrbares Montagegerüst, bis 3,5 Meter

Ausführung gemäß "Gelbe Mappe für Arbeitsmittel B100 Absturzsicherung auf Baustellen und B112 Fahrbahre Arbeitsgerüste"
Menge: 1,000 psch
Kostenträger: 429

**01.08.0016 Druckprobe Heizungsanlage**
Druckprobe Heizungsanlage
Die Anlage ist nach dem Einbau und vor dem Schließen der Mauerschlitze, Wand- und Deckendurchbrüche, sowie vor dem Aufbringen des Estrichs und dem Anbringen von Verkleidungen einer Druckprobe zu unterziehen.
Dabei muss der Prüfdruck dem Ansprechdruck des  Sicherheitsventil entsprechen (Abblasdruck 2,5 oder 3 bar).

Über die Dichtheitsprüfung ist ein Protokoll zu erstellen. Nach der Druckprüfung kann die Anlage gespült und gereinigt und danach mit behandeltem Wasser gefüllt werden.

Bei Kunststoffrohrleitungen und besonders bei Fußbodenheizungen sind die Herstellerangaben zu beachten.

Dass die Anlage bzw. die Anlagenteile zum Zeitpunkt der Druckprüfung dicht waren und bleibende Formänderungen an den Anlagenteilen nicht aufgetreten sind, bestätigt der AN durch seine Unterschrift.

Die Bescheinigung muss folgende Punkte beinhalten:

- Bauvorhaben / Bauabschnitt
- Bauherr / Auftrag Nr.
- Anlagenteile / Bereiche
- Tag der Druckprobe
- max. Betriebsüberdruck in bar
- max. Betriebstemperatur in °C
- Prüfüberdruck in bar
- Abdrückmedium (Wasser / Luft)
- Dauer der Druckprüfung in h
- Feststellungen während der Druckprüfung
- Bemerkungen

Die Bescheinigungen sind der örtlichen Fachbauleitung nach erfolgter Druckprobe als Kopie zu übergeben. die originale sind Bestandteil der Bestandsdokumentation.
Menge: 1,000 St
Kostenträger: 429

**01.08.0017 Füllen des kompletten Heiznetzes, Entlüften und**
Füllen des kompletten Heiznetzes, Entlüften und

Füllen des kompletten Heiznetzes der Baumaßnahme mit enthärtetem Wasser (lt- VDI 2035) inkl. Gebühr für das notwendige Enthärtungsgerät, gründliches Entlüften einschl. der dazu erforderlichen eigenen Anfahrt, Hilfsmittel und Montagepersonal
Menge: 6400,000 l
Kostenträger: 429

**01.08.0018 Nachentlüften nach 4 Wochen nach Erstfüllung**
Nachentlüften nach 4 Wochen nach Erstfüllung
Nachentlüften nach 4 Wochennach Erstfüllung der gesammten Heizungsanlage eisnchl. Protokoll, Nachfüllen mit enthärtetem Wasser (lt- VDI 2035) inkl. Gebühr für das notwendige Enthärtungsgerät, gründliches Entlüften einschl. der dazu erforderlichen eigenen Anfahrt, Hilfsmittel und Montagepersonal
Menge: 1,000 psch
Kostenträger: 429

**01.08.0019 Wasseranalyse und Einstellung der Wasserwerte**
Wasseranalyse und Einstellung der Wasserwerte

ca. 2-4 Wochen nach Füllung und Inbetriebnahme des Heizungssystems ist nach Absprache mit dem AG eine Wasseranalyse des Umlaufwassers zu erstellen.

Folgende Richtwerte sind einzustellen:

| Leitfähigkeit | : <100 mikrosievert/cm |
| --- | --- |
| pH-Wert | : 8,5-9,5 |
| Sauerstoff | : <0,05 mg/l |
| Phosphat | : <10 mg/l |

Die leihweise Gestellung der Dosieranlage, die notwendigen Chemikalien und Meßbestecke, sowie alle Arbeits- und Wegekosten sind in den Einheitspreis einzurechnen.
Menge: 1,000 psch
Kostenträger: 429

**01.08.0020 Erstmalige Inbetriebnahme der Anlagen**
Erstmalige Inbetriebnahme der Anlagen

Erstmalige Inbetriebnahme der Anlagen nach den gültigen Vorschriften, insbesondere durchführen und bestätigen der geforderten, sicherheitstechnischen Prüfung der Anlagenausrüstung durch den Sachkundigen des erstellenden Fachunternehmers, Übergabe der Anlage an den Betreiber sowie Einweisung des Bedienungspersonals, einschl. aller Prüfprotokolle.

Dies hat durch den Werkskundendienst zu erfolgen, die Beistellung eines Helfers durch die ausführende Firma ist in den Einheitspreis einzukalkulieren,
Menge: 1,000 psch
Kostenträger: 429

**01.08.0021 Hydraulische Einregulierung der Heizungsanlage**
Hydraulische Einregulierung der Heizungsanlage
Hydraulische Einregulierung der Heizungsanlage durch Einstellen des Differenzdruckes und der Strangregulierventile, Abgleich durch Messen der Temperaturdifferenzen an den Heizkörperanschlüssen

einschl. Erstellen eines Messprotokolls mit folgenden Angaben:
-  Einregulierung der einzelnen Heizkreise
-  Druckabfall im Ventil
-  Soll/ Ist - Durchflussmenge
-  Einstellposition des Ventils
-  Differenzdruck des ungünstigsten Heizkreises
-  Differenzdruckeinstellung aller einregulierten Druckregler
  und Eintragung in das Anlagenschema

Einregulierung der Regulier- und Differenzdruckmesser mittels elektronischem Meßadapter, ggf. durch den Werkskundendienst
Menge: 1,000 psch
Kostenträger: 429

**01.08.0022 Schulung des Bedienpersonals**
Schulung des Bedienpersonals

Die Schulung ist für eine Gruppe, bestehend aus sechs Personen, über eine vom AN zu nennende Zeitdauer vor Ort auf der Baustelle durchzuführen.

Dauer der Schulung: mindestens: 4 Stunden

Der schriftliche Nachweis der durchgeführten Schulung wird Voraussetzung für die Abnahme.
Menge: 1,000 psch
Kostenträger: 429

**01.08.0023 Wiederholte Einweisung**
Wiederholte Einweisung
des Bedienungs- und Wartungspersonals vor Ort, die durchgeführte Einweisung wird protokolliert.
Menge: 1,000 psch
Kostenträger: 429

**01.08.0024 Selbstklebende Folie zur Medienkennzeichnung**
Selbstklebende Folie zur Medienkennzeichnung
Farbe entsprechend dem Durchflussmedium mit Richtungsangabe.Ausführung; Farbe, Beschriftung und
Ausführung gem. DIN 2403.
Anbringung erfolgt in Abstimmung mit der Bauleitung
und dem Bauherrn.
Menge: 50,000 St
Kostenträger: 429

**01.08.0025 Bezeichnungsschild, 52 x 100 mm**
Bezeichnungsschild, 52 x 100 mm
Bezeichnungsschild aus Kunststoff, weiß mit dunkler Schrift, einschl ggf. erforderlicher Grundplatte zur Befestigung n Rohren oder Dämmung, einschl. Befestigungsmaterial

Die Ausführung der Beschriftung ist vor der Erstellung dem Auftraggeber abzustimmen.
Menge: 100,000 St
Kostenträger: 429

#### 01.09 Stundenlohnarbeiten (KG 429)

*Hinweis: Grundbeschrieb Stundenlohnarbeiten*
Grundbeschrieb Stundenlohnarbeiten

Stundenlohnarbeiten dürfen nur auf Anordnung durch den
Auftraggeber ausgeführt werden und sind täglich von der
Bauleitung bestätigen zu lassen. Auf den
Stundenlohnzetteln ist einzutragen:
- Name, Vorname
- Berufsgruppe
- Datum
- Uhrzeit Montagebeginn und -ende
- kurze Beschreibung der Arbeit - Materialverbrauch

Die Verrechnungssätze gelten unabhängig von der Anzahl
der abgerechneten Stunden, § 2 Nr. 3 VOB/B gilt
insoweit nicht.

Für anfallende Stundenlohnarbeiten werden folgende
Verrechnungssätze angeboten:

Regiearbeit von Aufsichtspersonen (Polier) werden nicht
vergütet.

*Hinweis: Stundenlohnarbeiten*
Stundenlohnarbeiten

Stundenlohnarbeiten werden nur nach Erteilung
gesonderter schriftlicher Beauftragung ausgeführt und
vergütet.
Die Abrechnung erfolgt nach Verrechnungssätzen gegen
Nachweis der tatsächlich geleisteten Stunden und des
Materialverbrauchs.

Die Verrechnungssätze sind unter Beachtung der
preisrechtlichen Vorschriften ermittelt und gelten
unabhängig von der Anzahl der abgerechneten Stunden.
Für etwa anfallende Stundenlohnarbeiten werden folgende
Verrechnungssätze angeboten:

Lohnkosten

Sie enthalten den tatsächlichen Lohn mit den Zuschlägen
für Gemeinkosten, Sozialkassenbeiträge,
vermögenswirksame Leistungen, Winterbauumlage und dgl.,
sowie Lohn- und Gehaltsnebenkosten, An- und
Abfahrtszeiten, Wegekosten.
Stundenlohnarbeiten Grundleitungsarbeiten

Zuschläge für Nacht-, Sonntags- und Feiertagsarbeit
sind nicht eingerechnet und ggf. gesondert
nachzuweisen.
Die Verrechnungssätze gelten während der vertraglich
vereinbarten Ausführungsfrist, es sei denn die
Erstattung der Lohn-und Gehaltsmehr- oder
Minderforderungen (Lohngleitklausel) ist
Vertragsbestandteil.

Nachfolgende Stundenansätze sind geschätzt, die
Verrechungssätze gelten unabhängig von der Anzahl der
abgerechneten Stunden.

Die Stundensätze der einzelnen Lohngruppen sind
komplett auszufüllen. Sollte der Bieter über eine
nachfolgend aufgeführte Lohngruppe nicht verfügen, hat
er die nächst höher qualifizierte einzusetzen.

**01.09.0001 Objektleiter/-in sämtliche Kosten/Zuschläge**
STLB-Bau 2025-10 091
Stundenlohnarbeiten durch Objektleiter/-in
der Verrechnungssatz für die jeweilige Arbeitskraft umfasst sämtliche Aufwendungen wie Lohn- und Gehaltskosten, Lohn- und Gehaltsnebenkosten, Zuschläge, lohngebundene und lohnabhängige Kosten, sonstige Sozialkosten, Gemeinkosten, Wagnis und Gewinn.
Menge: 10,000 h
Kostenträger: 429

**01.09.0002 Obermonteur/-in sämtliche Kosten/Zuschläge**
STLB-Bau 2025-10 091
Stundenlohnarbeiten durch Obermonteur/-in
der Verrechnungssatz für die jeweilige Arbeitskraft umfasst sämtliche Aufwendungen wie Lohn- und Gehaltskosten, Lohn- und Gehaltsnebenkosten, Zuschläge, lohngebundene und lohnabhängige Kosten, sonstige Sozialkosten, Gemeinkosten, Wagnis und Gewinn.
Menge: 10,000 h
Kostenträger: 429

**01.09.0003 Monteur/-in sämtliche Kosten/Zuschläge**
STLB-Bau 2025-10 091
Stundenlohnarbeiten durch Monteur/-in
der Verrechnungssatz für die jeweilige Arbeitskraft umfasst sämtliche Aufwendungen wie Lohn- und Gehaltskosten, Lohn- und Gehaltsnebenkosten, Zuschläge, lohngebundene und lohnabhängige Kosten, sonstige Sozialkosten, Gemeinkosten, Wagnis und Gewinn.
Menge: 20,000 h
Kostenträger: 429

**01.09.0004 Helfer/-in sämtliche Kosten/Zuschläge**
STLB-Bau 2025-10 091
Stundenlohnarbeiten durch Helfer/-in
der Verrechnungssatz für die jeweilige Arbeitskraft umfasst sämtliche Aufwendungen wie Lohn- und Gehaltskosten, Lohn- und Gehaltsnebenkosten, Zuschläge, lohngebundene und lohnabhängige Kosten, sonstige Sozialkosten, Gemeinkosten, Wagnis und Gewinn.
Menge: 20,000 h
Kostenträger: 429

**01.09.0005 Elektriker/-in sämtliche Kosten/Zuschläge**
STLB-Bau 2025-10 091
Stundenlohnarbeiten durch Elektriker/in
der Verrechnungssatz für die jeweilige Arbeitskraft umfasst sämtliche Aufwendungen wie Lohn- und Gehaltskosten, Lohn- und Gehaltsnebenkosten, Zuschläge, lohngebundene und lohnabhängige Kosten, sonstige Sozialkosten, Gemeinkosten, Wagnis und Gewinn.
Menge: 10,000 h
Kostenträger: 429

**01.09.0006 Anfahrtpauschale für gesonderte Arbeitseinsatz auf der Baustelle**
Anfahrtpauschale für gesonderte Arbeitseinsatz auf der Baustelle

Pauschale für die An- und Abfahrt des Montage- bzw. Servicepersonals zu einem gesonderten Arbeitseinsatz auf der Baustelle, einschließlich Bereitstellung von Fahrzeugen, Fahrtkosten, Zeitaufwand für An- und Abfahrt sowie aller damit verbundenen Nebenkosten.
Die Pauschale gilt je separatem Einsatz außerhalb der regulären Montage- oder Bauzeiten und umfasst sämtliche Aufwendungen für die Hin- und Rückfahrt zum Einsatzort.
Menge: 2,000 St
Kostenträger: 429

#### 01.10 Wartung (KG 429)

**01.10.0001 Arbeitskarte und Bestandsliste**
Arbeitskarte und Bestandsliste

Spätestens zur Abnahme hat der Auftragnehmer dem Auftraggeber eine vollständige und aktuelle Bestandsliste sowie die für die Wartung erforderliche Arbeitskarte unaufgefordert zu übergeben.

Die Bestandsliste und die Arbeitskarte sind als Anlagen Bestandteil des abzuschließenden Wartungsvertrages.

Die Arbeitskarte ist vom Auftragnehmer in Abstimmung mit dem Fachplaner nach den dem Musterwartungsvertrag beigefügten Anlagen zu erstellen. Die Erstellung und Übergabe der Unterlagen ist mit der vertraglich geschuldeten Leistung abgegolten und gesondert nicht vergütungsfähig.
Menge: 1,000 psch
Kostenträger: 429

*Hinweis: Wartungsvertrag*
Hinweis Wartungsangebot

Das Angebot für Wartung, Inspektion und damit verbundene kleine Instandsetzungsleistungen wird zusammen mit dem Angebot für die Anlagenerrichtung gewertet.

Die Auftragsvergabe für die Erstellung der Anlage erfolgt durch die bauverwaltende Stelle unabhängig von den vorstehenden Leistungen.

Es besteht kein Anspruch auf die Beauftragung der Leistungen zur Verlängerung der Gewährleistung. Sollte der Wartungsvertrag nicht abgeschlossen werden, so entsteht kein Anspruch auf die Geltendmachung von entgangenem Gewinn o.Ä..

Der Wartungsvertrag wird nach erfolgter Abnahme gesondert zwischen dem Auftraggeber und dem Auftragnehmer abgeschlossen. Die Vergütung richtet sich nach den Bestimmungen des dem Vertrag beigefügten Muster-Wartungsvertrages.
Die vom Auftragnehmer angebotenen Kosten für die Wartungsleistungen sind im Rahmen der Angebotswertung Bestandteil der Angebotssumme.
Wartungspauschale im Zeitraum der Gewährleistung
In die vom Auftragnehmer anzugebende Wartungspauschale sind die Inspektions- und Wartungsleistungen für einen Zeitraum von einem Jahr vollständig einzukalkulieren.
Gegenstand des Wartungsvertrages ist die fachgerechte Wartung einschließlich aller erforderlichen Inspektionen gemäß den einschlägigen und allgemein anerkannten Regeln der Technik, den Wartungsanleitungen der AMEV, den normativen Vorgaben sowie den Wartungsvorschriften der jeweiligen Hersteller. Die Wartungsleistungen sind für die ausgeschriebene Gesamtleistung vollständig zu kalkulieren.
Das dem Leistungsverzeichnis beigefügte Vertragsmuster auf Basis des AMEV-Wartungsvertrages gilt als verbindliche Vertragsgrundlage.
Auf sämtliche im vorgenannten Vertragsmuster einschließlich der zugehörigen Anlagen festgelegten Regelungen und Vorgaben wird ausdrücklich verwiesen; diese sind Vertragsbestandteil.

**01.10.0002 Wartungspauschale – 1. Wartungsjahr**
Wartungspauschale – 1. Wartungsjahr
Wartungspauschale für das erste Wartungsjahr für sämtliche im Leistungsverzeichnis aufgeführten Anlagen und Anlagenteile.
Die Leistung umfasst die fachgerechte Wartung einschließlich aller erforderlichen Inspektionen gemäß den einschlägigen und allgemein anerkannten Regeln der Technik, den Wartungsrichtlinien der AMEV, den jeweils gültigen normativen Vorgaben sowie den Wartungs- und Instandhaltungsvorschriften der Hersteller.
Menge: 1,000 psch
Kostenträger: 429

**01.10.0003 für 2. Jahr.**
Menge: 1,000 psch
Kostenträger: 429

**01.10.0004 für 3. Jahr.**
Menge: 1,000 psch
Kostenträger: 429

**01.10.0005 für 4.Jahr.**
Menge: 1,000 psch
Kostenträger: 429

### 02 Wärmeversorgungsanlagen BT C2 Turnhalle

#### 02.01 Baustelleneinrichtung (KG 429)

**02.01.0001 Baustelle einrichten herstellen Lager- Arbeitsplätze**
Baustelle für sämtliche aufgeführte Leistungen, einrichten, herstellen der dazu erforderlichen Lager- und Arbeitsplätze, Flächen sind im Lageplan ausgewiesen.
Vorhalten über die gesamte vertragliche Bauzeit der Leistung.
Menge: 1,000 psch
Kostenträger: 429

**02.01.0002 Baustelle umsetzen, neu herstellen Lager- Arbeitsplätze**
Baustelle für sämtliche aufgeführte Leistungen umsetzen, hierzu auch neu einrichten, -herstellen der dazu erforderlichen Lager- und Arbeitsplätze, Flächen werden durch die Bauleitung ausgewiesen. Anzahl der Umzüge 2x.
Menge: 3,000 St
Kostenträger: 429

**02.01.0003 Baustelleneinr. vorhalten 1Monat**
Baustelleneinrichtung für sämtliche, in der Leistungsbeschreibung aufgeführten Leistungen vorhalten, über die Zeit im Bauzeitenplan hinaus.
Vorhaltedauer ein Monat.
Hinweis: Diese Position bezieht sich nur über die Bauzeitverlängerung des im
Bauzeitenplan festgehaltenen Fertigstellungstermin der Leistung.
Menge: 1,000 Mt
Kostenträger: 429

**02.01.0004 Baustelle räumen Flächen wiederherstellen**
Baustelle für sämtliche aufgeführte Leistungen, räumen, Geländeflächen, auf denen sich Baustelleneinrichtungen befunden haben, dem früheren Zustand entsprechend herstellen, im Baugrund befindliche Teile der Baustelleneinrichtung (z. B. Fundamente, Pfähle, Leitungen, Kanäle) räumen.
Menge: 1,000 psch
Kostenträger: 429

#### 02.02 Warmwasserbereitung und Zubehör (KG 421)

*Hinweis: WWB TH*

**02.02.0001 Frischwasserstation Zapfleistung 43 l/min, Plattentauscher VA**
Frischwasserstation Zapfleistung 43 l/min, Plattentauscher VA
Die Frischwasserstation für hygienische Warmwasserbereitung, erwärmt das Trinkwasser elektronisch präzise geregelt im Durchlauferhitzerprinzip, entsprechend DVGW, Arbeitsblatt W551 Keine Trinkwasserbevorratung, daher kein Gefährdungspotenzial in der Legionellenbildung.

Aufbau: Kupferverlöteter Edelstahlplattenwärmetauscher, Die Wasseranalyse darf folgende Werte nicht über- bzw. unterschreiten:  pH-Wert:  7-9
Leitfähigkeit:  max. 500 uS/cm

Hocheffizienzpumpe, Regler, Rückflußverhinderer, Absperrarmaturen. Anschlussfertig verrohrt, druckgeprüft und Netzstecker fertig. Aufgebau auf Metallträgerrahmen vormontiert mit abnehmbarer, vollisolierten Dämmhaube in RAL 9006, inkl. Montagematerial zur Wandmontage.

Abmessungen:
H x B x T:  891 mm x 530 mm x 362 mm
Anschlüsse: 5/4" Außengewinde flachdichtend

Trinkwassererwärmung primär
Leistung TWE: 154 kW
Nenndruck: 6 bar
max. Temperatur: 90 °C
Temperatur Winter Warmwasser: 70 °C
Temperatur Winter Kaltwasser: 20 °C
Temperatur Sommer Warmwasser: 70 °C
Temperatur Sommer Kaltwasser: 20 °C
Volumenstrom: 2,71 m³/h
Nennweite (DN): 25
Strömungsgeschwindigkeit: 1,29 m/s

Trinkwassererwärmung sekundär
Leistung TWE: 154 kW
Nenndruck: 10 bar
max. Temperatur: 90 °C
Temperatur Winter Warmwasser: 60 °C
Temperatur Winter Kaltwasser: 10 °C
Temperatur Sommer Warmwasser: 60 °C
Temperatur Sommer Kaltwasser: 10 °C
Volumenstrom: 2,69 m³/h
Nennweite (DN): 25
Strömungsgeschwindigkeit: 1,28 m/s

Zirkulation
Leistung: 3 kW
Nenndruck: 10 bar
Ansprechdruck Sicherheitsventil: 10 bar
max. Temperatur: 90 °C
Temperatur Zirkulationseintritt: 55 °C
Volumenstrom: 0,52 m³/h
Nennweite (DN): 25
Strömungsgeschwindigkeit: 0,25 m/s

Reglerfunktionen:
Wahl der Warmwasser-Temperaturen,
Wahl von Zirkulations-Programmen (zeit-, bedarfs- und temperaturgesteuert)
Möglichkeit zur Sammelstörmeldung, SD-Kartenslot,
Ethernetschnittstelle
Weitergabe der Betriebsparameter an die übergeordnete GLT
über Modbus RTU oder BACnet MS/TPA
Menge: 1,000 St
Kostenträger: 421

**02.02.0002 Pufferspeicher für Frischwasserstation ca. 1.500 Liter Inhalt**
Menge: 1,000 St
Kostenträger: 421

**02.02.0003 Inbetriebnahme Warmwasserbereitung**
Inbetriebnahme Warmwasserbereitung
Überprüfung der korrekten Einbindung der gelieferten Station (Fernwärme, Heizung,Wasser)
Überprüfung der Zuordnung und Wirkrichtung Temperaturfühler, Ventile, Stellantriebe, Pumpenansteuerung und Sicherheitseinrichtungen
Sichtprüfung der Station auf wasserseitige Dichtheit
Einstellung der Volumenströme anhand der Stationsauslegung (Heizkreis, WWB)
Parametrierung der Stationsparameter nach Vorgaben des Auftraggebers
Probebetrieb der Station mit Optimierung der Stationsparameter und Überpr¸fung der Sicherheitseinrichtungen
Einweisung in die Station
Protokollierung der Inbetriebnahme und Einweisung -Ausgenommen aus der Inbetriebnahme sind folgende Einstellarbeiten:
Parametrierung und Abstimmung mit der Gebäudeleittechnik, Fernauslesung, Modemaufschaltung usw. sowie daraus resultierenden Arbeiten und Hilfestellungen.
Parametrierung von WMZ über Software
Parametrierung des Primärvolumenstroms /-differenzdrucks

Falls erforderlich unter Zuhilfenahme des technischen Kundendienstes des Herstellers, einschl. aller erforderlichen Fahrt und Personalkosten.

Falls Vorleistungen zur Inbetriebnahme nicht erfüllt werden und eine zweite Anfahrt des Herstellers erforderlich wird gehen diese Kosten zu Lasten des AN
Menge: 1,000 St
Kostenträger: 421

**02.02.0004 Prüfung der Steuerung Warmwasserbereitung**
Prüfung der Steuerung Warmwasserbereitung

Die Steuerung Warmwasserbereitung müssen hinsichtlich ihrer Funktionsfähigkeit überprüft werden. Diese Prüfung erfolgt in Zusammenarbeit mit den Gewerken Gebäudeautomation und umfasst folgende Punkte:

Prüfung der Funktionsfähigkeit:
Gemeinsame Überprüfung der autarken Steuerungen mit den Gewerken Gebäudeautomation, um die korrekte Funktionsfähigkeit sicherzustellen.

Die MSR-Firma ist verantwortlich für die korrekte Ansteuerung der Geräte und die Rückmeldung bzw. den Nachweis, dass die Geräte ordnungsgemäß funktionieren.

Verantwortung der Gewerke Heizung/Kälte:
Die Gewerke Heizung/Kälte sind verantwortlich für die richtige Parametrierung und Einstellung der jeweiligen Geräte. Diese Parametrierung muss dokumentiert werden.

Dokumentation:
Die Dokumentation erfolgt über ein Schnittstellenprotokoll, das den Anlagenkennzeichnungsschlüssel für jedes Gerät enthält.
Alle Prüfungen und Ergebnisse sind zu dokumentieren. Das Protokoll muss gegengezeichnet werden, um zu bestätigen, dass alle Geräte einwandfrei funktionieren.

Anforderungen:
Die Prüfung und Dokumentation müssen gemäß den geltenden Normen und Vorschriften durchgeführt werden.
Alle beteiligten Parteien müssen sicherstellen, dass die Prüfergebnisse vollständig und korrekt sind.

Termine:
Die Prüfungen sind im Zeitrahmen des Bauprojekts durchzuführen und müssen mit den Zeitplänen der beteiligten Gewerke abgestimmt werden.
Menge: 1,000 St
Kostenträger: 421

#### 02.03 Rohrleitungen mit Zubehör (KG 422)

*Hinweis: Rohrleitung aus mittelschwerem Stahlgewinderohr DIN EN 10255, geschweißt, schwarz, zur Verwendung in Zentralen*

**02.03.0001 Rohr schwarz geschweißt, DN 40**
Rohr schwarz geschweißt, DN 40
Ausführung wie vor beschrieben
Menge: 13,000 m
Kostenträger: 422

**02.03.0002 Rohr schwarz geschweißt DN 50**
Rohr schwarz geschweißt DN 50
Ausführung wie vor beschrieben
Menge: 49,000 m
Kostenträger: 422

**02.03.0003 Rohr schwarz geschweißt DN 65**
Menge: 16,000 m
Kostenträger: 422

**02.03.0004 Einschweißbogen Kohlenstoffstahl Heizungswasser AD 48,3mm**
STLB-Bau 2024-04 041
Einschweißbogen, aus Kohlenstoffstahl, für Rohrleitung aus mittelschwerem Stahlrohr DIN EN 10255, für Heizungswasser, Außendurchmesser 48,3 mm.
Menge: 6,000 St
Kostenträger: 422

**02.03.0005 Einschweißbogen Kohlenstoffstahl Heizungswasser AD 60,3mm**
STLB-Bau 2024-04 041
Einschweißbogen, aus Kohlenstoffstahl, für Rohrleitung aus mittelschwerem Stahlrohr DIN EN 10255, für Heizungswasser, Außendurchmesser 60,3 mm.
Menge: 26,000 St
Kostenträger: 422

**02.03.0006 Einschweißbogen Kohlenstoffstahl Heizungswasser AD 76,1mm**
STLB-Bau 2024-04 041
Einschweißbogen, aus Kohlenstoffstahl, für Rohrleitung aus mittelschwerem Stahlrohr DIN EN 10255, für Heizungswasser, Außendurchmesser 76,1 mm.
Menge: 10,000 St
Kostenträger: 422

**02.03.0007 Reduzierstück Kohlenstoffstahl Schweißen Heizungswasser AD 48,3mm x 42,4mm**
STLB-Bau 2024-04 041
Reduzierstück, aus Kohlenstoffstahl, Verbindung durch Schweißen, für Rohrleitung aus mittelschwerem Stahlrohr DIN EN 10255, für Heizungswasser, Außendurchmesser 48,3 mm, 2. Durchmesser 42,4 mm.
Menge: 4,000 St
Kostenträger: 422

**02.03.0008 Reduzierstück Kohlenstoffstahl Schweißen Heizungswasser AD 60,3mm x 48,3mm**
STLB-Bau 2024-04 041
Reduzierstück, aus Kohlenstoffstahl, Verbindung durch Schweißen, für Rohrleitung aus mittelschwerem Stahlrohr DIN EN 10255, für Heizungswasser, Außendurchmesser 60,3 mm, 2. Durchmesser 48,3 mm.
Menge: 2,000 St
Kostenträger: 422

**02.03.0009 Reduzierstück Kohlenstoffstahl Schweißen Heizungswasser AD 76,1mm x 48,3mm**
STLB-Bau 2024-04 041
Reduzierstück, aus Kohlenstoffstahl, Verbindung durch Schweißen, für Rohrleitung aus mittelschwerem Stahlrohr DIN EN 10255, für Heizungswasser, Außendurchmesser 76,1 mm, 2. Durchmesser 48,3 mm.
Menge: 4,000 St
Kostenträger: 422

**02.03.0010 Übergangsverschraubung Kohlenstoffstahl Heizungswasser AD 48,3mm**
STLB-Bau 2024-04 041
Übergangsverschraubung, aus Kohlenstoffstahl, für Rohrleitung aus mittelschwerem Stahlrohr DIN EN 10255, für Heizungswasser, Außendurchmesser 48,3 mm.
Menge: 4,000 St
Kostenträger: 422

**02.03.0011 Einschweißmuffe zylindr. IG Kohlenstoffstahl Rp1/2**
STLB-Bau 2020-10 041
Einschweißmuffe, mit zylindrischem Innengewinde, aus Kohlenstoffstahl, Verbindung durch Schweißen, für Rohrleitung aus mittelschwerem Stahlrohr DIN EN 10255, für Heizungswasser, Länge bis 50 mm, Gewindeanschluss Rp 1/2.
Menge: 2,000 St
Kostenträger: 422

**02.03.0012 Einschweißmuffe zylindr. IG Kohlenstoffstahl Rp3/4**
STLB-Bau 2020-10 041
Einschweißmuffe, mit zylindrischem Innengewinde, aus Kohlenstoffstahl, Verbindung durch Schweißen, für Rohrleitung aus mittelschwerem Stahlrohr DIN EN 10255, für Heizungswasser, Länge bis 50 mm, Gewindeanschluss Rp 3/4.
Menge: 4,000 St
Kostenträger: 422

**02.03.0013 Vorschweißflansch PN16 Stahl Wasser DN40**
STLB-Bau 2024-04 041
Vorschweißflansch DIN EN 1092-1 PN 16, aus Stahl, einschl. Schrauben und Dichtung, für Wasser, DN 40.
Menge: 2,000 St
Kostenträger: 422

**02.03.0014 Vorschweißflansch PN16 Stahl Wasser DN50**
STLB-Bau 2024-04 041
Vorschweißflansch DIN EN 1092-1 PN 16, aus Stahl, einschl. Schrauben und Dichtung, für Wasser, DN 50.
Menge: 6,000 St
Kostenträger: 422

**02.03.0015 Vorschweißflansch PN16 Stahl Wasser DN65**
STLB-Bau 2024-04 041
Vorschweißflansch DIN EN 1092-1 PN 16, aus Stahl, einschl. Schrauben und Dichtung, für Wasser, DN 65.
Menge: 4,000 St
Kostenträger: 422

**02.03.0016 Blindflansch PN16 Stahl Wasser DN50**
STLB-Bau 2025-10 041
Blindflansch Form A (glatte Ausführung) DIN EN 1092-1 PN 16, aus Stahl, einschl. Schrauben und Dichtung, für Wasser, DN 50.
Menge: 2,000 St
Kostenträger: 422

*Hinweis: C-Stahl Systemrohr außen galvanisch verzinkt*
C-Stahl Systemrohr außen galvanisch verzinkt
zur Verwendung in Schlitzen, Abgehängten Decken, Vorsatzschalen oder
Verteillleitung

**02.03.0017 Rohr Präzisionsstahlrohr geschweißt verz Heizungswasser AD 15mm Pressen**
STLB-Bau 2025-10 041
Rohrleitung aus Präzisionsstahlrohr DIN EN 10305-3, geschweißt, außen verzinkt, Stahlsorte E195 (Werkstoff-Nr 1.0034), DIN EN 10305, für Heizungswasser, Außendurchmesser 15 mm, Wanddicke 1,2 mm, Verbindung durch Pressen, Form- und Verbindungsstücke werden gesondert vergütet, Verlegung in Gebäuden, Arbeitshöhe des Montageortes bis 3,5 m über der Standfläche des hierfür erforderlichen Gerüstes.
Menge: 195,000 m
Kostenträger: 422

**02.03.0018 Rohr Präzisionsstahlrohr geschweißt verz Heizungswasser AD 18mm Pressen**
STLB-Bau 2025-10 041
Außendurchmesser 18 mm,
Menge: 130,000 m
Kostenträger: 422

**02.03.0019 Rohr Präzisionsstahlrohr geschweißt verz Heizungswasser AD 22mm Pressen**
STLB-Bau 2025-10 041
Außendurchmesser 22 mm, Wanddicke 1,5 mm,
Menge: 50,000 m
Kostenträger: 422

**02.03.0020 Rohr Präzisionsstahlrohr geschweißt verz Heizungswasser AD 28mm Pressen**
STLB-Bau 2025-10 041
Außendurchmesser 28 mm, Wanddicke 1,5 mm,
Menge: 5,000 m
Kostenträger: 422

**02.03.0021 Bogen Kohlenstoffstahl Pressverbindung 90Grad Heizungswasser AD 15mm**
STLB-Bau 2025-10 041
Bogen, aus Kohlenstoffstahl, Pressverbindung, 90 Grad, für Rohrleitung aus Präzisionsstahlrohr DIN EN 10305-3, geschweißt, für Heizungswasser, Außendurchmesser 15 mm.
Menge: 187,000 St
Kostenträger: 422

**02.03.0022 Bogen Einsteckende Kohlenstoffstahl Pressverbindung 90Grad Heizungswasser AD 18mm**
STLB-Bau 2025-10 041
mit Einsteckende, Außendurchmesser 18 mm.
Menge: 14,000 St
Kostenträger: 422

**02.03.0023 Bogen Einsteckende Kohlenstoffstahl Pressverbindung 90Grad Heizungswasser AD 22mm**
STLB-Bau 2025-10 041
mit Einsteckende, Außendurchmesser 22 mm.
Menge: 26,000 St
Kostenträger: 422

**02.03.0024 Bogen Einsteckende Kohlenstoffstahl Pressverbindung 90Grad Heizungswasser AD 28mm**
STLB-Bau 2025-10 041
mit Einsteckende, Außendurchmesser 28 mm.
Menge: 4,000 St
Kostenträger: 422

**02.03.0025 T-Stück Kohlenstoffstahl Pressverbindung Heizungswasser AD 15mm**
STLB-Bau 2025-10 041
T-Stück, aus Kohlenstoffstahl, Pressverbindung, für Rohrleitung aus Präzisionsstahlrohr DIN EN 10305-3, geschweißt, für Heizungswasser, Außendurchmesser 15 mm.
Menge: 12,000 St
Kostenträger: 422

**02.03.0026 T-Stück Einsteckende Kohlenstoffstahl Pressverbindung Heizungswasser AD 18mm**
STLB-Bau 2025-10 041
mit Einsteckende, Außendurchmesser 18 mm.
Menge: 3,000 St
Kostenträger: 422

**02.03.0027 T-Stück Einsteckende Kohlenstoffstahl Pressverbindung Heizungswasser AD 22mm**
STLB-Bau 2025-10 041
mit Einsteckende, Außendurchmesser 22 mm.
Menge: 3,000 St
Kostenträger: 422

**02.03.0028 T-Stück Einsteckende Kohlenstoffstahl Pressverbindung Heizungswasser AD 28mm**
STLB-Bau 2025-10 041
mit Einsteckende, Außendurchmesser 28 mm.
Menge: 1,000 St
Kostenträger: 422

**02.03.0029 T-Stück reduziert Kohlenstoffstahl Pressverbindung Heizungswasser AD 18mm x 15mm**
STLB-Bau 2025-10 041
T-Stück, reduziert, aus Kohlenstoffstahl, Pressverbindung, für Rohrleitung aus Präzisionsstahlrohr DIN EN 10305-3, geschweißt, für Heizungswasser, Außendurchmesser 18 mm, 2. Durchmesser 15 mm.
Menge: 4,000 St
Kostenträger: 422

**02.03.0030 T-Stück reduziert Einsteckende Kohlenstoffstahl Pressverbindung Heizungswasser AD 22mm x 18mm**
STLB-Bau 2025-10 041
mit Einsteckende, Außendurchmesser 22 mm, 2. Durchmesser 18 mm.
Menge: 2,000 St
Kostenträger: 422

**02.03.0031 Reduzierstück Kohlenstoffstahl Pressverbindung Heizungswasser AD 18mm x 15mm**
STLB-Bau 2025-10 041
Reduzierstück, aus Kohlenstoffstahl, Pressverbindung, für Rohrleitung aus Präzisionsstahlrohr DIN EN 10305-3, geschweißt, für Heizungswasser, Außendurchmesser 18 mm, 2. Durchmesser 15 mm.
Menge: 3,000 St
Kostenträger: 422

**02.03.0032 Reduzierstück Kohlenstoffstahl Pressverbindung Heizungswasser AD 22mm x 18mm**
STLB-Bau 2025-10 041
Außendurchmesser 22 mm, 2. Durchmesser 18 mm.
Menge: 3,000 St
Kostenträger: 422

**02.03.0033 Reduzierstück Kohlenstoffstahl Pressverbindung Heizungswasser AD 28mm x 22mm**
STLB-Bau 2025-10 041
Außendurchmesser 28 mm, 2. Durchmesser 22 mm.
Menge: 1,000 St
Kostenträger: 422

**02.03.0034 Muffe Kohlenstoffstahl Pressverbindung Heizungswasser AD 15mm**
STLB-Bau 2025-10 041
Muffe, aus Kohlenstoffstahl, Pressverbindung, für Rohrleitung aus Präzisionsstahlrohr DIN EN 10305-3, geschweißt, für Heizungswasser, Außendurchmesser 15 mm.
Menge: 33,000 St
Kostenträger: 422

**02.03.0035 Muffe Kohlenstoffstahl Pressverbindung Heizungswasser AD 88,9mm**
STLB-Bau 2025-10 041
Außendurchmesser 88,9 mm.
Menge: 34,000 St
Kostenträger: 422

**02.03.0036 Muffe Kohlenstoffstahl Pressverbindung Heizungswasser AD 18mm**
STLB-Bau 2025-10 041
Außendurchmesser 18 mm.
Menge: 10,000 St
Kostenträger: 422

**02.03.0037 Muffe Kohlenstoffstahl Pressverbindung Heizungswasser AD 22mm**
STLB-Bau 2025-10 041
Außendurchmesser 22 mm.
Menge: 10,000 St
Kostenträger: 422

**02.03.0038 Kappe Kohlenstoffstahl Pressverbindung Heizungswasser AD 15mm**
STLB-Bau 2025-10 041
Kappe, aus Kohlenstoffstahl, Pressverbindung, für Rohrleitung aus Präzisionsstahlrohr DIN EN 10305-3, geschweißt, für Heizungswasser, Außendurchmesser 15 mm.
Menge: 11,000 St
Kostenträger: 422

**02.03.0039 Kappe Kohlenstoffstahl Pressverbindung Heizungswasser AD 18mm**
STLB-Bau 2025-10 041
Außendurchmesser 18 mm.
Menge: 9,000 St
Kostenträger: 422

**02.03.0040 Kappe Kohlenstoffstahl Pressverbindung Heizungswasser AD 22mm**
STLB-Bau 2025-10 041
Außendurchmesser 22 mm.
Menge: 3,000 St
Kostenträger: 422

**02.03.0041 Kappe Kohlenstoffstahl Pressverbindung Heizungswasser AD 28mm**
STLB-Bau 2025-10 041
Außendurchmesser 28 mm.
Menge: 2,000 St
Kostenträger: 422

**02.03.0042 Übergangsverschraubung Kohlenstoffstahl Heizungswasser AD 15mm**
STLB-Bau 2025-10 041
Übergangsverschraubung, aus Kohlenstoffstahl, für Rohrleitung aus Präzisionsstahlrohr DIN EN 10305-3, geschweißt, für Heizungswasser, Außendurchmesser 15 mm.
Menge: 40,000 St
Kostenträger: 422

**02.03.0043 Übergangsverschraubung Kohlenstoffstahl Heizungswasser AD 18mm**
STLB-Bau 2025-10 041
Außendurchmesser 18 mm.
Menge: 25,000 St
Kostenträger: 422

**02.03.0044 Übergangsverschraubung Kohlenstoffstahl Heizungswasser AD 22mm**
STLB-Bau 2025-10 041
Außendurchmesser 22 mm.
Menge: 7,000 St
Kostenträger: 422

**02.03.0045 Übergangsverschraubung Kohlenstoffstahl Heizungswasser AD 28mm**
STLB-Bau 2025-10 041
Außendurchmesser 28 mm.
Menge: 2,000 St
Kostenträger: 422

**02.03.0046 Konstruktion Winkelkonsolen Knotenbleche Stahl verz Stütz-Hänge-Trag-Sonderbefestigung F90 Ausladung 250-300mm**
STLB-Bau 2025-10 042
Konstruktion aus Winkelkonsolen, Knotenblechen und Abschlussverbindungsprofilen, aus verzinktem Stahl, für Stütz-, Hänge-, Trag- und Sonderbefestigung, Feuerwiderstandsklasse F 90 DIN 4102-2, Ausladung über 250 bis 300 mm, der rechnerische Nachweis der Tragfähigkeit ist auf Verlangen vorzulegen, für Heizungswasser, Arbeitshöhe des Montageortes bis 3,5 m über der Standfläche des hierfür erforderlichen Gerüstes.
Menge: 20,000 St
Kostenträger: 422

**02.03.0047 Konstruktion Winkelkonsolen Knotenbleche Stahl verz Stütz-Hänge-Trag-Sonderbefestigung F90 Ausladung 300-350mm**
STLB-Bau 2025-10 042
Ausladung über 300 bis 350 mm,
Menge: 20,000 St
Kostenträger: 422

**02.03.0048 C-Profilschiene Stahl verz Stütz-Hänge-Trag-Sonderbefestigung F90 B 30mm D 2mm**
STLB-Bau 2025-10 042
C-Profilschiene (Ankerschiene), aus verzinktem Stahl, für Stütz-, Hänge-, Trag- und Sonderbefestigung, Feuerwiderstandsklasse F 90 DIN 4102-2, Profilbreite 30 mm, Profildicke mind. 2 mm, der rechnerische Nachweis der Tragfähigkeit ist auf Verlangen vorzulegen, für Heizungswasser, Arbeitshöhe des Montageortes bis 3,5 m über der Standfläche des hierfür erforderlichen Gerüstes.
Menge: 50,000 m
Kostenträger: 422

**02.03.0049 Form-Hohlprofilstahlkonstruktion Stahl verz Stütz-Hänge-Trag-Sonderbefestigung F90**
STLB-Bau 2025-10 042
Form-/Hohlprofilstahlkonstruktion, aus verzinktem Stahl, für Stütz-, Hänge-, Trag- und Sonderbefestigung, schallentkoppelt gelagert, Feuerwiderstandsklasse F 90 DIN 4102-2, der rechnerische Nachweis der Tragfähigkeit ist auf Verlangen vorzulegen, für Heizungswasser, Arbeitshöhe des Montageortes bis 3,5 m über der Standfläche des hierfür erforderlichen Gerüstes.
Menge: 100,000 kg
Kostenträger: 422

**02.03.0050 Montagewinkel Stahl verz Festpunktausführung F90**
STLB-Bau 2025-10 042
Montagewinkel, aus verzinktem Stahl, für Festpunktausführung, Feuerwiderstandsklasse F 90 DIN 4102-2, der rechnerische Nachweis der Tragfähigkeit ist auf Verlangen vorzulegen, für Heizungswasser, Arbeitshöhe des Montageortes bis 3,5 m über der Standfläche des hierfür erforderlichen Gerüstes.
Menge: 50,000 kg
Kostenträger: 422

**02.03.0051 Rohraufhängung als Rohrschelle DN 12**
Rohraufhängung als Rohrschelle DN 12
aus verzinktem Stahl, mit schalldämmenden Einlagen, Anforderungen entsprechend DIN 4109, Länge Aufhängung bis 0,5 m, Befestigung an Metallkonstruktion oder über Gewindestäbe, Konstruktion wird gesondert vergütet, Befestigungsuntergrund Mauerwerk/Beton, Rohr aus Stahl, Arbeitshöhe des Montageortes bis 3,5 m über der Standfläche des hierfür erforderlichen Gerüstes.

Nennweite: DN 12
Menge: 35,000 St
Kostenträger: 422

**02.03.0052 Rohraufhängung als Rohrschelle DN 15**
Rohraufhängung als Rohrschelle DN 15
aus verzinktem Stahl, mit schalldämmenden Einlagen, Anforderungen entsprechend DIN 4109, Länge Aufhängung bis 0,5 m, Befestigung an Metallkonstruktion oder über Gewindestäbe, Konstruktion wird gesondert vergütet, Befestigungsuntergrund Mauerwerk/Beton, Rohr aus Stahl, Arbeitshöhe des Montageortes bis 3,5 m über der Standfläche des hierfür erforderlichen Gerüstes.

Nennweite: DN 15
Menge: 30,000 St
Kostenträger: 422

**02.03.0053 Rohraufhängung als Rohrschelle DN 20**
Rohraufhängung als Rohrschelle DN 20
Ausführung wie vor beschrieben
Menge: 10,000 St
Kostenträger: 422

**02.03.0054 Rohraufhängung als Rohrschelle DN 25**
Rohraufhängung als Rohrschelle DN 25
Ausführung wie vor beschrieben
Menge: 5,000 St
Kostenträger: 422

**02.03.0055 Rohraufhängung als Rohrschelle DN 40**
Rohraufhängung als Rohrschelle DN 40
Ausführung wie vor beschrieben
Menge: 5,000 St
Kostenträger: 422

**02.03.0056 Rohraufhängung als Rohrschelle DN 50**
Rohraufhängung als Rohrschelle DN 50
Ausführung wie vor beschrieben
Menge: 10,000 St
Kostenträger: 422

**02.03.0057 Rohraufhängung als Rohrschelle DN 65**
Rohraufhängung als Rohrschelle DN 65
Ausführung wie vor beschrieben
Menge: 5,000 St
Kostenträger: 422

**02.03.0058 Rohraufhängung als Rohrschelle DN 12, F 90**
Rohraufhängung als Rohrschelle DN 12, F 90
aus verzinktem Stahl, mit schalldämmenden Einlagen, Anforderungen entsprechend DIN 4109, Länge Aufhängung bis 0,5 m, Befestigung an Metallkonstruktion oder über Gewindestäbe, Konstruktion wird gesondert vergütet, Befestigungsuntergrund Mauerwerk/Beton, Rohr aus Stahl, Arbeitshöhe des Montageortes bis 3,5 m über der Standfläche des hierfür erforderlichen Gerüstes.

Ausführung: F90

Nennweite: DN 12
Menge: 30,000 St
Kostenträger: 422

**02.03.0059 Rohraufhängung als Rohrschelle DN 15, F 90**
Rohraufhängung als Rohrschelle DN 15, F 90
aus verzinktem Stahl, mit schalldämmenden Einlagen, Anforderungen entsprechend DIN 4109, Länge Aufhängung bis 0,5 m, Befestigung an Metallkonstruktion oder über Gewindestäbe, Konstruktion wird gesondert vergütet, Befestigungsuntergrund Mauerwerk/Beton, Rohr aus Stahl, Arbeitshöhe des Montageortes bis 3,5 m über der Standfläche des hierfür erforderlichen Gerüstes.

Ausführung: F90

Nennweite: DN 15
Menge: 20,000 St
Kostenträger: 422

**02.03.0060 Rohraufhängung als Rohrschelle DN 20, F 90**
Rohraufhängung als Rohrschelle DN 20, F 90
Ausführung wie vor beschrieben
Menge: 10,000 St
Kostenträger: 422

**02.03.0061 Rohraufhängung als Rohrschelle DN 25, F 90**
Rohraufhängung als Rohrschelle DN 25, F 90
Ausführung wie vor beschrieben
Menge: 5,000 St
Kostenträger: 422

**02.03.0062 Rohraufhängung als Rohrschelle DN 40, F 90**
Rohraufhängung als Rohrschelle DN 40, F 90
Ausführung wie vor beschrieben
Menge: 10,000 St
Kostenträger: 422

**02.03.0063 Rohraufhängung als Rohrschelle DN 50, F 90**
Rohraufhängung als Rohrschelle DN 50, F 90
Ausführung wie vor beschrieben
Menge: 25,000 St
Kostenträger: 422

**02.03.0064 Rohraufhängung als Rohrschelle DN 65, F 90**
Rohraufhängung als Rohrschelle DN 65, F 90
Ausführung wie vor beschrieben
Menge: 5,000 St
Kostenträger: 422

#### 02.04 Pumpen, Armaturen und Fühler etc. (KG 422)

*Hinweis: Hydrualische Weiche*

**02.04.0001 Hydraulische Weiche**
Hydraulische Weiche
mit Schlammfang und Reinigungsöffnung
best. aus: Tauscherkammer aus Stahl mit aufgeschweißtem Deckel und Boden.
Anschlussstutzen für Wärmeabnehmer und Wärmeerzeuger
aus Stahlrohr mit Vorschweißflanschen nach DIN, PN 6 PN 10 oder PN 16
Reinigungsöffnung mit Blindflansch und seitlichem Entschlammungsanschluss 1".
Muffen ¾" im Deckel für Temperaturfühler.
Standfüße mit Bodenplatten zum Befestigen.
werkseitig druckgeprüft und grundiert.

Durchastz  ca. 2,5m³/h
max. Betriebstemperatur  95°C
max. Betriebsüberdruck  6bar
Flanschen-Nenndruck  PN 10
Menge: 1,000 St
Kostenträger: 422

**02.04.0002 Dämmung hydr. Weiche**
Dämmung hydr. Weiche
entsprechend der EnEV für vorsteh. Hydraulische Weiche, best. aus: Verz. Stahlblechmantel mit Schnellverschlüssen und Mineralfaser 100 mm dick, in Form von Halbschalen. Mit Aussparungen für die Abgangsstutzen, Entschlammung und Fühler.
Menge: 1,000 St
Kostenträger: 422

**02.04.0003 Luftgefäß 2gewölbte Böden bis 120GradC 16bar Stahl DN100 L 300mm**
Luftgefäß mit 2 gewölbten Böden, max. zulässige Betriebstemperatur bis 120 Grad C, PN 16, aus Stahlrohren, bis DN 100, Gesamtlänge 300 mm, mit 2 Leitungsanschlüssen mit Flansch einschl. Gegenflansch, Dichtungen und Schrauben, mit Entlüftungsleitung, Länge 2 m und Entlüftungshahn.
Menge: 2,000 St
Kostenträger: 422

**02.04.0004 Heizungsverteiler 160/160, als kombinierter Vor- und Rücklaufverteiler,**
Heizungsverteiler 160/160, als kombinierter Vor- und Rücklaufverteiler,
best. aus:

Verteilerkammer für Vor- und Rücklauf übereinander angeordnet, aus patentierten Stahlblech-C-Profilen geschweißt. Abgangsstutzen Vor- und Rücklauf nebeneinander, als Gewindestutzen, PN 6,

Stutzenabstand bis 300 mm.
Die Gewindestutzen sind auf gleiche Spindelhöhe, für Muffenschieber nach DIN 3843, abgestimmt.
Entleerungsmuffen ½", für Vor- und Rücklaufkammer.
werkseitig druckgeprüft und grundiert.

Heizwasser-Durchsatz bis ca. 30 m³/h bis ca. 200 kW

Technische Daten:

Doppelkammer:  160 x 160 mm
Werkstoff:  Stahl grundiert
Kammerlänge:  mind. 2450 mm
max. Betriebsdruck:  6 bar
max. Betriebstemperatur: 70 °C
Durchsatz max:  10,0 m³/h
Stutzenabstand:  bis 320 mm

Anschlüsse:  4 x DN 25
  2 x DN 40
  2 x DN 50
  3 x DN 65
  2 x 1/2"
Menge: 1,000 St
Kostenträger: 422

**02.04.0005 Fertigdämmung Verteiler Mineralwolle und Blechmantel**
Fertigdämmung Verteiler Mineralwolle und Blechmantel
Fertigdämmung mit verzinktem Blechmantel und Mineralwollefasern entsprechend den geltenden Vorschriften für vorstehend angebotenen Verteiler,
best. aus:
Verz. Stahlblechmantel mit Schnellverschlüssen und
Mineralfaser 100 mm dick,
in Form von Halbschalen.
Stirnseitig mit Deckel.
Mit Aussparungen für die Abgangsstutzen, Entleerung und Konsolen.
Menge: 1,000 St
Kostenträger: 422

**02.04.0006 Standkonsohlen für vorstehenden Verteiler**
Standkonsohlen für vorstehenden Verteiler
Standkonsohlen für vorstehend angebotenen Verteiler bestehend aus Bodenplatte für Schraubbefestigung und Profilstahl, galvanisch verzinkt, Konsohlenhöhe verstellbar zwischen 400 und 660 mm, einschl. aller erforderlicher Schrauben, Dübel und Unterlegscheiben
Menge: 1,000 St
Kostenträger: 422

*Hinweis: Die nachstehend beschriebenen Umwälzpumpen*
Die nachstehend beschriebenen Umwälzpumpen sind vom Planer festgelegt. Der Auftragnehmer muss die Dimensionen und Auslegung der Pumpen entsprechend der örtlichen Gegebenheiten der von ihm erstellten Anlage prüfen.
Messprotokolle und Rohrnetzberechnungen sind vorzulegen (Bestandteile der Montageplanung und Bestandsunterlagen) Folgende Funktionen der Pumpen sind in der Kalkulation zu berücksichtigen:

- Hocheffizienzpumpen Effizienzklasse A
- integrierte elektronische Leistungsregelung
- Wärmedämmschale aus PUR
- Ein-Knopf-Handbedienebene für:
  - Pumpe Ein/Aus
  - Differenzdruck constant
  - Differenzdruck variabel
  - Handstellerbetrieb
  - automatischer Absenkbetrieb
  - Sollwert- bzw. Drehzahl-Einstellung
- automatische Deblockierfunktion
- Störmeldeleuchte
- potentialfreie Sammelstörmeldung zur Aufschaltung auf GLT
- Flanschanschluss mit Dichtungen und Gegenflanschen

Vor der Bestellung müssen die Pumpen bzw. deren Auslegung durch die Bauleitung geprüft werden.

*Hinweis: Pumpen UG*
Pumpen

**02.04.0007 Kreiselpumpe, als Nassläufer, DN 32**
Kreiselpumpe, als Nassläufer, DN 32

max. Motorleistung bis 0,0680 kW, stufenlos regelbar, differenzdruckgeregelt,
benötigter Volumenstrom Pumpe in m3/h 2,5
Mind.-Förderhöhe in m 2,3
Fördermedium Heizwasser VDI 2035 Blatt 1 und VDI 2035 Blatt 2, Betriebstemperatur max. 90 Grad C, Betriebsdruck PN 16, mit Gewindeanschluss und Anschlussverschraubung, IG 2 Zoll, Gehäuse aus Gusseisen, Laufrad aus Kunststoff, mit Motor DIN EN 60034-1 (VDE 0530-1), Bemessungsbetriebsspannung 230 V AC, mit Motorschutz, mit Wärmedämmschalen gemäß Energie-Einsparverordnung (EnEV).
Menge: 1,000 St
Kostenträger: 422

**02.04.0008 Kreiselpumpe, als Nassläufer, DN 40**
Kreiselpumpe, als Nassläufer, DN 40

max. Motorleistung bis 0,027 kW, stufenlos regelbar, differenzdruckgeregelt,
benötigter Volumenstrom Pumpe in m3/h 0,75
Mind.-Förderhöhe in m 0,4
Fördermedium Heizwasser VDI 2035 Blatt 1 und VDI 2035 Blatt 2, Betriebstemperatur max. 90 Grad C, Betriebsdruck PN 16, mit Gewindeanschluss und Anschlussverschraubung, IG 1 1/2 zoll, Gehäuse aus Gusseisen, Laufrad aus Kunststoff, mit Motor DIN EN 60034-1 (VDE 0530-1), Bemessungsbetriebsspannung 230 V AC, mit Motorschutz, mit Wärmedämmschalen gemäß Energie-Einsparverordnung (EnEV).
Menge: 1,000 St
Kostenträger: 422

**02.04.0009 Kreiselpumpe, als Nassläufer, DN 50**
Kreiselpumpe, als Nassläufer, DN 50

max. Motorleistung bis 0,06 kW, stufenlos regelbar, differenzdruckgeregelt,
benötigter Volumenstrom Pumpe in m3/h 0,92
Mind.-Förderhöhe in m 5,2
Fördermedium Heizwasser VDI 2035 Blatt 1 und VDI 2035 Blatt 2, Betriebstemperatur max. 90 Grad C, Betriebsdruck PN 16, mit Gewindeanschluss und Anschlussverschraubung, IG 1 1/2 zoll, Gehäuse aus Gusseisen, Laufrad aus Kunststoff, mit Motor DIN EN 60034-1 (VDE 0530-1), Bemessungsbetriebsspannung 230 V AC, mit Motorschutz, mit Wärmedämmschalen gemäß Energie-Einsparverordnung (EnEV).
Menge: 1,000 St
Kostenträger: 422

**02.04.0010 Potentialfreie Sammelstörmeldung zur Aufschaltung auf GLT**
Erweiterungsmodul zur Potentialfreie Sammelstörmeldung zur Aufschaltung auf GLT
Für die vorstehend beschriebene Pumpe, Erweiterungsmodul für eine potentialfreie Sammelstörmeldung zur Aufschaltung auf GLT.
Menge: 3,000 St
Kostenträger: 422

**02.04.0011 Mischventile beigestellt einbauen DN25**
STLB-Bau 2025-10 041
Mischventile, vom AG beigestellt, einbauen, mit Muffenanschluss, DN 25.
Menge: 2,000 St
Kostenträger: 422

**02.04.0012 Mischventile beigestellt einbauen DN20**
STLB-Bau 2025-10 041
DN 20.
Menge: 2,000 St
Kostenträger: 422

**02.04.0013 Durchgangsventile beigestellt einbauen DN65**
*** Bezugsbeschreibung
STLB-Bau 2025-10 041
Durchgangsventile, vom AG beigestellt, einbauen, mit Flanschanschluss, DN 65.
Menge: 1,000 St
Kostenträger: 422

**02.04.0014 Durchgangsventile beigestellt einbauen DN20**
*** wie Position 02.04.0013
STLB-Bau 2025-10 041
DN 20.
Menge: 2,000 St
Kostenträger: 422

**02.04.0015 Zeigerthermometer Bimetall L 50mm Durchm./NG 63mm 0-120GradC**
STLB-Bau 2025-10 041
Zeigerthermometer DIN EN 13190, Messsystem Bimetall, glattes Messelement, Einbaulänge 50 mm, Gehäusenenndurchmesser 63 mm, Anzeigebereich 0 bis 120 Grad C, Genauigkeitsklasse 1.
Menge: 10,000 St
Kostenträger: 422

**02.04.0016 Tauchhülse Thermometer-Messel. L 50mm**
STLB-Bau 2025-10 041
Tauchhülse für Thermometer-Messelement, Einbaulänge 50 mm, mit Feststellschraube seitlich.
Menge: 10,000 St
Kostenträger: 422

**02.04.0017 Druckmessgerät Stahl niro Durchm./NG 80mm 0-4bar**
STLB-Bau 2025-10 041
Druckmessgerät, Messsystem Rohrfeder DIN EN 837-1, mit Dämpfungsflüssigkeit und zusätzlich verstellbarem Markenzeiger, Nenndruck 0,6 MPa (6 bar), Gehäuse aus nichtrostendem Stahl, ohne Rand, Gehäusenenngröße 80, Güteklasse 1, Anzeigebereich 0 bis 4 bar, Anschluss G 1/2 unten, mediumberührte Teile aus Messing.
Menge: 5,000 St
Kostenträger: 422

**02.04.0018 Druckmessgeräteventil Messing PN6 Rp1/2**
STLB-Bau 2025-10 042
Druckmessgeräteventil, mit Entlüftungsschraube, mit Prüfzapfen, M 20/1,5 mm, für Wasser, aus Messing, Nenndruck 0,6 MPa (6 bar), Rp 1/2.
Menge: 5,000 St
Kostenträger: 422

**02.04.0019 Absperrventil Druckmessgerät Messing**
STLB-Bau 2025-10 041
Absperrventil für Druckmessgerät DIN 16271, mit Prüfzapfen, Nenndruck 0,6 MPa (6 bar), aus Messing, Anschlussgewinde G 1/2.
Menge: 5,000 St
Kostenträger: 422

**02.04.0020 Wassersackrohr Stahl**
STLB-Bau 2025-10 041
Wassersackrohr DIN 16282, Nenndruck 0,6 MPa (6 bar), aus Stahl, Anschluss Anschweißende-Spannmuffe, Anschlussgewinde G 1/2.
Menge: 5,000 St
Kostenträger: 422

*Hinweis: Nachfolgende Armaturen sind mit Verschraubungen bzw. Gegenflanschen, Dichtungen und Schrauben zu kalkulieren.*

**02.04.0021 Schmutzfänger DN25 Wasser bis 120GradC PN16 Schrägsitz Stahl niro**
STLB-Bau 2025-10 041
Schmutzfänger, DN 25, für Wasser, max. Betriebstemperatur bis 120 Grad C, Nenndruck 1,6 MPa (16 bar), in Schrägsitzform, mit Gewindeanschluss, Gehäuse aus nichtrostendem Stahl, mit Normalsieb.
Menge: 2,000 St
Kostenträger: 422

**02.04.0022 Schmutzfänger DN40 Wasser bis 120GradC PN16 Schrägsitz Stahl niro**
STLB-Bau 2025-10 041
DN 40,
Menge: 1,000 St
Kostenträger: 422

**02.04.0023 Rückschlagventil Wasser Geradsitz-Durchgang Stahl niro PN16 DN25**
STLB-Bau 2025-10 041
Rückschlagventil für Wasser bis 120 Grad C, Geradsitz-Durchgangsform, mit Innengewinde, Gehäuse aus nichtrostendem Stahl, Nenndruck 1,6 MPa (16 bar), DN 25.
Menge: 2,000 St
Kostenträger: 422

**02.04.0024 Rückschlagventil Wasser Geradsitz-Durchgang Stahl niro PN16 DN40**
STLB-Bau 2025-10 041
DN 40.
Menge: 1,000 St
Kostenträger: 422

**02.04.0025 Absperrventil Wasser Rotguss Geradsitz-Durchgang Handrad PN16 DN15 Dämmschalen**
STLB-Bau 2025-10 041
Absperrventil, für Wasser bis 120 Grad C, mit Muffenanschluss, Gehäuse aus Rotguss, in Geradsitz-Durchgangsform, mit Handrad, mit wartungsfreier Spindelabdichtung, Sitz metallisch dichtend, Nenndruck 1,6 MPa (16 bar), DN 15, mit Dämmschalen.
Menge: 1,000 St
Kostenträger: 422

**02.04.0026 Absperrventil Wasser Rotguss Geradsitz-Durchgang Handrad PN16 DN20 Dämmschalen**
STLB-Bau 2025-10 041
DN 20,
Menge: 3,000 St
Kostenträger: 422

**02.04.0027 Absperrventil Wasser Rotguss Geradsitz-Durchgang Handrad PN16 DN25 Dämmschalen**
STLB-Bau 2025-10 041
DN 25,
Menge: 8,000 St
Kostenträger: 422

**02.04.0028 Absperrventil Wasser Rotguss Geradsitz-Durchgang Handrad PN16 DN40 Dämmschalen**
STLB-Bau 2025-10 041
DN 40,
Menge: 4,000 St
Kostenträger: 422

**02.04.0029 Absperrventil Wasser Rotguss Geradsitz-Durchgang Handrad PN16 DN50 Dämmschalen**
STLB-Bau 2025-10 041
DN 50,
Menge: 6,000 St
Kostenträger: 422

**02.04.0030 Kugelhahn Wasser Schwerkraftbremse Rotguss PN16 DN15 Dämmschalen**
STLB-Bau 2025-10 041
Kugelhahn, für Wasser, max. Betriebstemperatur bis 120 Grad C, Durchgangsform, mit Muffenanschluss und Verschraubung, mit Schwerkraftbremse, Gehäuse aus Rotguss, Betätigung mit Hebel, Nenndruck 1,6 MPa (16 bar), DN 15, mit Dämmschalen.
Menge: 2,000 St
Kostenträger: 422

**02.04.0031 Kugelhahn Wasser Schwerkraftbremse Rotguss PN16 DN20 Dämmschalen**
STLB-Bau 2025-10 041
DN 20,
Menge: 4,000 St
Kostenträger: 422

**02.04.0032 Kugelhahn Wasser Schwerkraftbremse Rotguss PN16 DN25 Dämmschalen**
STLB-Bau 2025-10 041
DN 25,
Menge: 6,000 St
Kostenträger: 422

**02.04.0033 Kugelhahn Wasser Schwerkraftbremse Rotguss PN16 DN40 Dämmschalen**
STLB-Bau 2025-10 041
DN 40,
Menge: 2,000 St
Kostenträger: 422

**02.04.0034 Strangventil Rotguss PN16 DN15**
*** Bezugsbeschreibung
STLB-Bau 2025-10 041
Strangventil, mit gesicherter Voreinstellung, mit Gewindeanschluss für Kapillarrohr, Stopfen und Stellungsanzeige, für Wasser, max. Betriebstemperatur bis 120 Grad C, mit Entleerung und Messanschluss, mit Innengewinde, Gehäuse aus Rotguss, Nenndruck 1,6 MPa (16 bar), DN 15.
Menge: 1,000 St
Kostenträger: 422

**02.04.0035 Strangventil Rotguss PN16 DN20**
STLB-Bau 2025-10 041
DN 20.
Menge: 3,000 St
Kostenträger: 422

**02.04.0036 Strangventil Rotguss PN16 DN25**
STLB-Bau 2025-10 041
DN 25.
Menge: 8,000 St
Kostenträger: 422

**02.04.0037 Strangventil Rotguss PN16 DN40**
STLB-Bau 2025-10 041
DN 40.
Menge: 4,000 St
Kostenträger: 422

**02.04.0038 Strangventil Rotguss PN16 DN50**
*** wie Position 02.04.0034
STLB-Bau 2025-10 041
DN 50.
Menge: 4,000 St
Kostenträger: 422

**02.04.0039 Be-Entlüfter Schwimmer Messing PN16 DN15**
STLB-Bau 2025-10 041
Be- und Entlüfter, für Wasser, max. Betriebstemperatur bis 120 Grad C, max. Betriebsüberdruck 0,6 MPa (6 bar), mit Schwimmer aus Kupfer, weich dichtend, Gehäuse aus Messing, mit Gewindeanschluss, Nenndruck 1,6 MPa (16 bar), DN 15.
Menge: 4,000 St
Kostenträger: 422

**02.04.0040 Be-Entlüfter Schwimmer Messing PN16 DN20**
STLB-Bau 2025-10 041
DN 20.
Menge: 4,000 St
Kostenträger: 422

**02.04.0041 Be-Entlüfter Schwimmer Messing PN16 DN25**
STLB-Bau 2025-10 041
DN 25.
Menge: 6,000 St
Kostenträger: 422

**02.04.0042 Luftgefäß 2gewölbte Böden bis 120GradC 16bar Stahl DN40 L 200mm 1Ltg-Anschl. Gewinde DN20**
STLB-Bau 2025-10 040
Luftgefäß mit 2 gewölbten Böden, max. zulässige Betriebstemperatur bis 120 Grad C, max. Betriebsüberdruck 1,6 MPa (16 bar), aus Stahlrohren, mit Werkszeugnis 2.2 DIN EN 10204, bis DN 40, Gesamtlänge 200 mm, mit einem Leitungsanschluss mit Gewinde, Anschluss DN 20, mit Entlüftungsleitung, Länge 2 m und Entlüftungshahn.
Menge: 2,000 St
Kostenträger: 422

**02.04.0043 Luftgefäß 2gewölbte Böden bis 120GradC 16bar Stahl DN50 L 200mm 1Ltg-Anschl. Gewinde DN20**
STLB-Bau 2025-10 040
bis DN 50,
Menge: 1,000 St
Kostenträger: 422

**02.04.0044 Entleerungsarmatur Kugelhahn Durchgang Rotguss PN16 DN15**
STLB-Bau 2025-10 041
Entleerungsarmatur, als Kugelhahn, für Wasser bis 120 Grad C, mit Steckschlüsselaufsatz, Durchgangsform, mit Verschlusskappe und Kette, Gehäuse aus Rotguss, weich dichtend, mit Gewindeanschluss, Nenndruck 1,6 MPa (16 bar), DN 15.
Menge: 10,000 St
Kostenträger: 422

**02.04.0045 Füllschlauch Gummi Gewebeeinlage 10bar bis 90GradC R1/2 L 20m**
STLB-Bau 2025-10 041
Füllschlauch, aus Gummi mit Gewebeeinlage, max. Betriebsüberdruck 1 MPa (10 bar), temperaturbeständig bis 90 Grad C, R 1/2, mit eingebundenen Verschraubungen, einschl. Schlauchhalter aus verzinktem Stahlblech, Schlauchlänge 20 m.
Menge: 1,000 St
Kostenträger: 422

**02.04.0046 Absperrventil Wasser Rotguss Handrad PN6 DN15**
STLB-Bau 2020-10 041
Absperrventil, für Wasser bis 120 Grad C, mit Muffenanschluss, Gehäuse aus Rotguss, mit Handrad, mit wartungsfreier Spindelabdichtung, Sitz metallisch dichtend, Nenndruck 0,6 MPa (6 bar), DN 15.
Menge: 29,000 St
Kostenträger: 422

**02.04.0047 Absperrventil Wasser Rotguss Handrad PN6 DN20**
STLB-Bau 2020-10 041
DN 20.
Menge: 11,000 St
Kostenträger: 422

**02.04.0048 Absperrventil Wasser Rotguss Handrad PN6 DN25**
STLB-Bau 2020-10 041
DN 25.
Menge: 11,000 St
Kostenträger: 422

**02.04.0049 Absperrventil Wasser Rotguss Handrad PN6 DN32**
STLB-Bau 2020-10 041
DN 32.
Menge: 10,000 St
Kostenträger: 422

**02.04.0050 Absperrventil Wasser Rotguss Handrad PN6 DN40**
STLB-Bau 2020-10 041
DN 40.
Menge: 3,000 St
Kostenträger: 422

**02.04.0051 Absperrventil Wasser Rotguss Handrad PN6 DN50**
STLB-Bau 2020-10 041
DN 50.
Menge: 3,000 St
Kostenträger: 422

**02.04.0052 Absperrklappe Zwischenflanscharmatur EN-GJS-400-15 DN20 PN16 Wasser**
STLB-Bau 2020-10 042
Absperrklappe, als Zwischenflanscharmatur, Gehäuse aus Gusseisen EN-GJS-400-15, DN 20, Nenndruck 1,6 MPa (16 bar), für Wasser, weich dichtend, mit Rasterhebel.
Menge: 3,000 St
Kostenträger: 422

**02.04.0053 Absperrklappe Zwischenflanscharmatur EN-GJS-400-15 DN25 PN16 Wasser**
STLB-Bau 2020-10 042
DN 25.
Menge: 6,000 St
Kostenträger: 422

**02.04.0054 Absperrklappe Zwischenflanscharmatur EN-GJS-400-15 DN32 PN16 Wasser**
STLB-Bau 2020-10 042
DN 32.
Menge: 5,000 St
Kostenträger: 422

**02.04.0055 Absperrklappe Zwischenflanscharmatur EN-GJS-400-15 DN40 PN16 Wasser**
STLB-Bau 2020-10 042
DN 40.
Menge: 3,000 St
Kostenträger: 422

**02.04.0056 Absperrklappe Zwischenflanscharmatur EN-GJS-400-15 DN50 PN16 Wasser**
STLB-Bau 2020-10 042
DN 50.
Menge: 4,000 St
Kostenträger: 422

**02.04.0057 Absperrklappe Zwischenflanscharmatur EN-GJS-400-15 DN65 PN16 Wasser**
STLB-Bau 2020-10 042
DN 65.
Menge: 4,000 St
Kostenträger: 422

**02.04.0058 Absperrklappe Zwischenflanscharmatur EN-GJS-400-15 DN80 PN16 Wasser**
STLB-Bau 2020-10 042
DN 80.
Menge: 6,000 St
Kostenträger: 422

**02.04.0059 Absperrklappe Zwischenflanscharmatur EN-GJS-400-15 DN100 PN16 Wasser**
STLB-Bau 2020-10 042
DN 100.
Menge: 3,000 St
Kostenträger: 422

**02.04.0060 Strangventil PN6 DN15**
STLB-Bau 2020-10 041
Strangventil, mit gesicherter Voreinstellung, mit Gewindeanschluss für Kapillarrohr, Stopfen und Stellungsanzeige, für Wasser, max. Betriebstemperatur bis 120 Grad C, mit Entleerung und Messanschluss, mit Innengewinde, Gehäuse aus Rotguss, Nenndruck 0,6 MPa (6 bar), DN 15.
Menge: 41,000 St
Kostenträger: 422

**02.04.0061 Strangventil PN6 DN20**
STLB-Bau 2020-10 041
DN 20.
Menge: 14,000 St
Kostenträger: 422

**02.04.0062 Strangventil PN6 DN25**
STLB-Bau 2020-10 041
DN 25.
Menge: 14,000 St
Kostenträger: 422

**02.04.0063 Strangventil PN6 DN32**
STLB-Bau 2020-10 041
DN 32.
Menge: 12,000 St
Kostenträger: 422

**02.04.0064 Strangventil PN6 DN40**
STLB-Bau 2020-10 041
DN 40.
Menge: 2,000 St
Kostenträger: 422

**02.04.0065 Strangventil PN6 DN50**
STLB-Bau 2020-10 041
DN 50.
Menge: 2,000 St
Kostenträger: 422

**02.04.0066 Schmutzfänger DN20 PN16 Schrägsitz EN-GJL-250**
STLB-Bau 2020-10 041
Schmutzfänger, DN 20, für Wasser, max. Betriebstemperatur bis 120 Grad C, Nenndruck 1,6 MPa (16 bar), in Schrägsitzform, mit Flanschanschluss, Gehäuse aus Gusseisen EN-GJL-250, mit Normalsieb.
Menge: 2,000 St
Kostenträger: 422

**02.04.0067 Schmutzfänger DN25 PN16 Schrägsitz EN-GJL-250**
STLB-Bau 2020-10 041
DN 25.
Menge: 2,000 St
Kostenträger: 422

**02.04.0068 Schmutzfänger DN32 PN16 Schrägsitz EN-GJL-250**
STLB-Bau 2020-10 041
DN 32.
Menge: 1,000 St
Kostenträger: 422

**02.04.0069 Schmutzfänger DN40 PN16 Schrägsitz EN-GJL-250**
STLB-Bau 2020-10 041
DN 40.
Menge: 1,000 St
Kostenträger: 422

**02.04.0070 Schmutzfänger DN50 PN16 Schrägsitz EN-GJL-250**
STLB-Bau 2020-10 041
DN 50.
Menge: 1,000 St
Kostenträger: 422

**02.04.0071 Schmutzfänger DN65 PN16 Schrägsitz EN-GJL-250**
STLB-Bau 2020-10 041
Schmutzfänger, DN 65, für Wasser, max. Betriebstemperatur bis 120 Grad C, Nenndruck 1,6 MPa (16 bar), in Schrägsitzform, mit Flanschanschluss, Gehäuse aus Gusseisen EN-GJL-250, mit Normalsieb.
Menge: 1,000 St
Kostenträger: 422

**02.04.0072 Schmutzfänger DN80 PN16 Schrägsitz EN-GJL-250**
STLB-Bau 2020-10 041
DN 80.
Menge: 1,000 St
Kostenträger: 422

**02.04.0073 Schmutzfänger DN100 PN16 Schrägsitz EN-GJL-250**
STLB-Bau 2020-10 041
DN 100.
Menge: 1,000 St
Kostenträger: 422

**02.04.0074 Rückschlagventil Wasser Zwischenflanschausführung Rotguss PN16 DN20**
STLB-Bau 2020-10 041
Rückschlagventil für Wasser bis 120 Grad C, in Zwischenflanschausführung, mit Flanschanschluss, Gehäuse aus Rotguss, Sitz weich dichtend, Nenndruck 1,6 MPa (16 bar), DN 20.
Menge: 2,000 St
Kostenträger: 422

**02.04.0075 Rückschlagventil Wasser Zwischenflanschausführung Rotguss PN16 DN25**
STLB-Bau 2020-10 041
DN 25.
Menge: 2,000 St
Kostenträger: 422

**02.04.0076 Rückschlagventil Wasser Zwischenflanschausführung Rotguss PN16 DN32**
STLB-Bau 2020-10 041
DN 32.
Menge: 1,000 St
Kostenträger: 422

**02.04.0077 Rückschlagventil Wasser Zwischenflanschausführung Rotguss PN16 DN40**
STLB-Bau 2020-10 041
DN 40.
Menge: 1,000 St
Kostenträger: 422

**02.04.0078 Rückschlagventil Wasser Zwischenflanschausführung Rotguss PN16 DN50**
STLB-Bau 2020-10 041
DN 50.
Menge: 1,000 St
Kostenträger: 422

**02.04.0079 Rückschlagventil Wasser Zwischenflanschausführung Rotguss PN16 DN65**
STLB-Bau 2020-10 041
DN 65.
Menge: 1,000 St
Kostenträger: 422

**02.04.0080 Rückschlagventil Wasser Zwischenflanschausführung Rotguss PN16 DN80**
STLB-Bau 2020-10 041
DN 80.
Menge: 1,000 St
Kostenträger: 422

**02.04.0081 Rückschlagventil Wasser Zwischenflanschausführung Rotguss PN16 DN100**
STLB-Bau 2020-10 041
DN 100.
Menge: 1,000 St
Kostenträger: 422

**02.04.0082 Entleerungsarmatur Kugelhahn Rotguss PN6 DN15**
STLB-Bau 2020-10 041
Entleerungsarmatur, als Kugelhahn, für Wasser bis 120 Grad C, mit Steckschlüsselaufsatz, Durchgangsform, mit Verschlusskappe und Kette, Gehäuse aus Rotguss, mit Gewindeanschluss, Nenndruck 0,6 MPa (6 bar), DN 15.
Menge: 36,000 St
Kostenträger: 422

**02.04.0083 Luftgefäß 2gewölbte Böden bis 120GradC 16bar Stahl DN40 L 150mm**
STLB-Bau 2020-10 040
Luftgefäß mit 2 gewölbten Böden, max. zulässige Betriebstemperatur bis 120 Grad C, PN 16, aus Stahlrohren, bis DN 40, Gesamtlänge 150 mm, mit 2 Leitungsanschlüssen mit Flansch einschl. Gegenflansch, Dichtungen und Schrauben, mit Entlüftungsleitung, Länge 2 m und Entlüftungshahn.
Menge: 7,000 St
Kostenträger: 422

**02.04.0084 Luftgefäß 2gewölbte Böden bis 120GradC 16bar Stahl DN50 L 200mm**
STLB-Bau 2020-10 040
bis DN 50, Gesamtlänge 200 mm.
Menge: 8,000 St
Kostenträger: 422

**02.04.0085 Luftgefäß 2gewölbte Böden bis 120GradC 16bar Stahl DN65 L 250mm**
STLB-Bau 2020-10 040
bis DN 65, Gesamtlänge 250 mm.
Menge: 3,000 St
Kostenträger: 422

**02.04.0086 Luftgefäß 2gewölbte Böden bis 120GradC 16bar Stahl DN80 L 250mm**
STLB-Bau 2020-10 040
bis DN 80, Gesamtlänge 250 mm.
Menge: 3,000 St
Kostenträger: 422

**02.04.0087 Luftgefäß 2gewölbte Böden bis 120GradC 16bar Stahl DN100 L 300mm**
STLB-Bau 2020-10 040
bis DN 100, Gesamtlänge 300 mm.
Menge: 4,000 St
Kostenträger: 422

**02.04.0088 Luftgefäß 2gewölbte Böden bis 120GradC 16bar Stahl DN125 L 300mm**
STLB-Bau 2020-10 040
bis DN 125, Gesamtlänge 300 mm.
Menge: 3,000 St
Kostenträger: 422

#### 02.05 Dämmung und Brandschutz Heizung (KG 422)

*Hinweis: Die Dämmung an technischen Anlagen ist in einem separaten Gewerk ausgeschrieben.*
Die Dämmung an technischen Anlagen ist in einem separaten Gewerk ausgeschrieben.
Durch die Heizungsbaufirma sind nach Abstimmung mit der Bauleitung HLS nur Leitungen  zu dämmen, welche für das Gewerk technische Dämmung nach der Installation nicht, oder nur mit erheblichen Aufwand zugänglich wären.

**02.05.0001 Mineralwolldämmung, EnEV 100%, für Rohrleitungen DN 15**
Mineralwolldämmung, EnEV 100%, für Rohrleitungen DN 15
Dämmstoff aus Mineralfaser-Dämmschalen für Heizungs- und Warmwasser Rohrleitungen, Wärmeleitfähigkeit '0,035' Baustoffklasse A2 nichtbrennbar nach DIN 4102, kaschiert mit Aluminiumfolie, an nicht brennbaren Rohrleitung mit Bindedraht aus dem Werkstoff des Drahtgeflechtes befestigen. Längs- und Rundnähte mit Aluminiumklebeband überkleben.

Nennweite: DN 15
Menge: 20,000 m
Kostenträger: 422

**02.05.0002 Mineralwolldämmung, EnEV 100%, für Rohrleitungen DN 20**
Mineralwolldämmung, EnEV 100%, für Rohrleitungen DN 20
Ausführung wie vor beschrieben
Menge: 20,000 m
Kostenträger: 422

**02.05.0003 Mineralwolldämmung, EnEV 100%, für Rohrleitungen DN 25**
Mineralwolldämmung, EnEV 100%, für Rohrleitungen DN 25
Ausführung wie vor beschrieben
Menge: 20,000 m
Kostenträger: 422

**02.05.0004 Mineralwolldämmung, EnEV 100%, für Rohrleitungen DN 40**
Mineralwolldämmung, EnEV 100%, für Rohrleitungen DN 40
Ausführung wie vor beschrieben
Menge: 20,000 m
Kostenträger: 422

**02.05.0005 Mineralwolldämmung, EnEV 100%, für Rohrleitungen DN 50**
Mineralwolldämmung, EnEV 100%, für Rohrleitungen DN 50
Ausführung wie vor beschrieben
Menge: 20,000 m
Kostenträger: 422

**02.05.0006 Mineralwolldämmung, EnEV 100%, für Rohrleitungen DN 65**
Mineralwolldämmung, EnEV 100%, für Rohrleitungen DN 65
Ausführung wie vor beschrieben
Menge: 20,000 m
Kostenträger: 422

**02.05.0007 Wand-/Deckendurchführung R90 für nichtbr. Rohrleitung DN 15**
Wand-/Deckendurchführung R90 für nichtbr. Rohrleitung DN 15
mit allgemeinem bauaufsichtlichen Prüfzeugnis aus mineralischen Spezialvlies, mit reißfester Gewebefolie, zur Durchführung nichtbrennbarer Medienrohre, Baustoffklasse A nach DIN 4102 durch Wand aus Mauerwerk oder Beton, Wanddicke 11,5 bis 30 cm, Feuerwiderstandsklasse DIN 4102, R 90, max. Mediumtemperatur 90° C, Einbau nach Herstellerangabe.

Nennweite: DN 15
Menge: 5,000 St
Kostenträger: 422

**02.05.0008 Wand-/Deckendurchführung R90 für nichtbr. Rohrleitung DN 20**
Wand-/Deckendurchführung R90 für nichtbr. Rohrleitung DN 20
Ausführung wie vor beschrieben
Menge: 5,000 St
Kostenträger: 422

**02.05.0009 Wand-/Deckendurchführung R90 für nichtbr. Rohrleitung DN 25**
Wand-/Deckendurchführung R90 für nichtbr. Rohrleitung DN 25
Ausführung wie vor beschrieben
Menge: 5,000 St
Kostenträger: 422

**02.05.0010 Wand-/Deckendurchführung R90 für nichtbr. Rohrleitung DN 40**
Wand-/Deckendurchführung R90 für nichtbr. Rohrleitung DN 40
Ausführung wie vor beschrieben
Menge: 4,000 St
Kostenträger: 422

**02.05.0011 Wand-/Deckendurchführung R90 für nichtbr. Rohrleitung DN 50**
Wand-/Deckendurchführung R90 für nichtbr. Rohrleitung DN 50
Ausführung wie vor beschrieben
Menge: 4,000 St
Kostenträger: 422

**02.05.0012 Wand-/Deckendurchführung R90 für nichtbr. Rohrleitung DN 65**
Wand-/Deckendurchführung R90 für nichtbr. Rohrleitung DN 65
Ausführung wie vor beschrieben
Menge: 4,000 St
Kostenträger: 422

**02.05.0013 Aluklebeband, diffusionsdicht**
Aluklebeband, diffusionsdicht
hochreißfestes Aluminiumklebeband zur sicheren Abdichtung aller Fugen und Verbindungen der Brandschutzdurchführungen auf Steinwollbasis, an Kaltwasserleitungen. Einbau entsprechend den Verarbeitungsrichtlinien des Herstellers.
Menge: 49,000 m
Kostenträger: 422

**02.05.0014 Dämmschlauch für Rohr DN 15**
Dämmschlauch für Rohr DN 15
Wärmedämmung DIN 4140 an Rohrleitungen, haustechnische
Anlagen nach EnEV, in Bereichen mit Behinderung durch
technische Einrichtungen, in Schlitzen, Oberkante
Dämmung über Gelände/Fußboden bis 3,5 m, Rohrleitung
aus Stahl, Rohrverbindung gepreßt

Dämmung aus geschlossenzelligem, reißfestem
Gittergewebe, Baustoffklasse B1 DIN 4102-1, als
Schlauch, Längs- und Rundnähte kleben,
Wärmeleitfähigkeit für haustechnische Anlagen nach
EnEV, Rechenwert lR 0,04 W/mK.

Dämmschichtdicke 19 mm,
Rohrnennweite DN 15.
Menge: 50,000 m
Kostenträger: 422

**02.05.0015 Dämmschlauch für Rohr DN 20**
Dämmschlauch für Rohr DN 20
Ausführung wie vor beschrieben
Menge: 50,000 m
Kostenträger: 422

**02.05.0016 Dämmschlauch für Rohr DN 25**
Dämmschlauch für Rohr DN 25
Ausführung wie vor beschrieben
Menge: 20,000 m
Kostenträger: 422

**02.05.0017 Brandschutzschaum**
Brandschutzschaum
mit bauaufsichtlicher Zulassung in
Kartuschen zum Verschließen von Bohrungen in Wänden und
Decken zum Erreichen der Feuerwiderstandsklasse F90,
verwendbar für alle metallischen Rohre mit und ohne
Isolierung. Verarbeitung gemäß den Herstellervorgaben.

Abrechnung nach Kartuschen

Die Abschottung mit Brandschutzschaum sollte aufgrund unvermeidlicher Emissionen auf das notwendige Maß beschränkt werden.
Menge: 2,000 St
Kostenträger: 422

**02.05.0018 Brandschutzmörtel**
Brandschutzmörtel

Mörtel der Gruppe II oder III nach DIN 1053,
für Einmauerung vorgenannter Rohrdurchführungen,
geeignet für Einbau in Mauerwerk und Beton.

Abschottung von durchlaufenden
Rohrleitungen mit zugelassenen
Brandschutzdurchführungen;
Durchbruch mittels Pumpe prüfzeugnisgemäß;
Ringspalt bis 15 cm Breite;
hohlraumfrei zu verpressen.
Jede verschlossene Aussparung ist mittels
Prüfplakette vor Ort zu kennzeichnen.

Hinweis: Die Arbeiten sind durch einen
zugelassenen Fachbetrieb ausführen
zu lassen. Der AN hat dies in den Bestandsunterlagen zu dokumentieren.
Menge: 0,100 m3
Kostenträger: 422

**02.05.0019 Brandschutzwolle**
Brandschutzwolle
Feuerwiderstandsfähige F90 zu Nachbelegung mit
nichtbrennbarer Stopfwolle
Herstellen einer Leerabschottung zur Nachbelegung der
Feuerwiderstandsklasse F90. Die Ausführung muss gemäß
dem bauaufsichtlichen Prüfzeugnis erfolgen. Die
ordnungsgemäße Ausführung ist vom Ersteller der
Abschottung nach Abschluss der Arbeiten durch eine
Übereinstimmungserklärung zu bescheinigen.

Euroklasse: A1 nach EN 13501-1.
Schmelzpunkt: > 1.000°C nach DIN 4102-17.
Wärmeleitfähigkeit bei einer Mitteltemperatur von 50°C:
0,042 W/(m·K) (bei einer Stopfdichte von 100 kg/m³).
Temperaturbelastbar rein thermisch bis 700 °C
AS-Qualität (Chloridgehalt < 10 ppm).
Menge: 20,000 kg
Kostenträger: 422

**02.05.0020 Schließen von Fugen Umfang bis 1000 mm**
Schließen von Fugen Umfang bis 1000 mm
Schließen von Fugen um Brandschutzdurchführungen, gemäß
allgemeiner bauaufsichtlicher Zulassung der
Brandschutzdurchführung, Feuerwiderstandsklasse L 90
DIN 4102-6, im Gebäude, Oberkante Brandschutzklappe
über Gelände/Fußboden über 3,5 bis 5 m, Decke aus
Beton, Dicke 300 mm, Fugenbreite über 80 bis 100 mm,
äußerer Umfang der Fuge bis 1000 mm, mit Mörtel V
18580, Mörtelgruppe III, Abrechnung nach äußerem Umfang
der Fuge.
Menge: 10,000 m
Kostenträger: 422

**02.05.0021 Schließen von Fugen Umfang 1000 - 2500 mm**
Schließen von Fugen Umfang 1000 - 2500 mm
Schließen von Fugen um Brandschutzdurchführungen, gemäß
allgemeiner bauaufsichtlicher Zulassung der
Brandschutzdurchführung, Feuerwiderstandsklasse L 90
DIN 4102-6, im Gebäude, Oberkante Brandschutzklappe
über Gelände/Fußboden über 3,5 bis 5 m, Decke aus
Beton, Dicke 300 mm, Fugenbreite über 80 bis 100 mm,
äußerer Umfang der Fuge über 1000 bis 2500 mm, mit
Mörtel V 18580, Mörtelgruppe III, Abrechnung nach
äußerem Umfang der Fuge.
Menge: 10,000 m
Kostenträger: 422

#### 02.06 Heizkörper und Zubehör (423)

**02.06.0001 Flachheizkörper profiliert, weiß Typ 12 / BH 900 / BL 400**
Flachheizkörper profiliert, weiß Typ 12 / BH  900 / BL 400

Profil-Kompaktheizkörper (Niedertemperatur-Heizkörper) aus Stahlblech gem. EN 442. Serielle Durchströmung der Platten. Sickenteilung 33 1/3 mm. Übergreifende obere Abdeckung und geschlossene seitliche Blenden. Inkl. auf System abgeglichenes Bohrkonsolen-Set, welches die Anforderungsklasse 2 gemäß der Richtlinie VDI 6036 erfüllt, und Zusätzliches Set zur Herstellung der Durchströmung, bestehend aus Strömungsteiler, Ventileinsatz sowie erforderlichen Anschluss, Dicht, Blind und Entlüftungselementen inklusive Montagematerial, Ausführung und Lieferumfang gemäß Herstellerangaben, inkl. Entlüftungsstopfen, Blindstopfen werksseitig eingeschraubt. Montagefertig in baustellengerechter Schutzverpackung. Die Bauausführung entspricht den Anforderungen der GUV. Ausgezeichnet mit dem RAL-Gütezeichen. Serienfarbe weiß (RAL 9016)

Anschlüsse: 4 x G 1/2'

Innengewinde Lackierung: Zweischichtlackierung gem. DIN 55900, Grundierung (ETL), Pulverbeschichtung (EPS), emissionsfrei auch im Heizbetrieb.
Betriebsdruck: max. 10 bar
Medium: Heißwasser bis 110 Grad C
Befestigung: Befestigungslaschen
Menge: 3,000 St
Kostenträger: 423

**02.06.0002 Flachheizkörper profiliert, weiß Typ 12 / BH 900 / BL 800**
Flachheizkörper profiliert, weiß Typ 12 / BH  900 / BL 800

Profil-Kompaktheizkörper (Niedertemperatur-Heizkörper) aus Stahlblech gem. EN 442. Serielle Durchströmung der Platten. Sickenteilung 33 1/3 mm. Übergreifende obere Abdeckung und geschlossene seitliche Blenden. Inkl. auf System abgeglichenes Bohrkonsolen-Set, welches die Anforderungsklasse 2 gemäß der Richtlinie VDI 6036 erfüllt, und Zusätzliches Set zur Herstellung der Durchströmung, bestehend aus Strömungsteiler, Ventileinsatz sowie erforderlichen Anschluss, Dicht, Blind und Entlüftungselementen inklusive Montagematerial, Ausführung und Lieferumfang gemäß Herstellerangaben, inkl. Entlüftungsstopfen, Blindstopfen werksseitig eingeschraubt. Montagefertig in baustellengerechter Schutzverpackung. Die Bauausführung entspricht den Anforderungen der GUV. Ausgezeichnet mit dem RAL-Gütezeichen. Serienfarbe weiß (RAL 9016)

Anschlüsse: 4 x G 1/2'
Innengewinde Lackierung: Zweischichtlackierung gem. DIN 55900, Grundierung (ETL), Pulverbeschichtung (EPS), emissionsfrei auch im Heizbetrieb.
Betriebsdruck: max. 10 bar
Medium: Heißwasser bis 110 Grad C
Befestigung: Befestigungslaschen
Menge: 1,000 St
Kostenträger: 423

**02.06.0003 Flachheizkörper profiliert, weiß Typ 12 / BH 900 / BL 1000**
Flachheizkörper profiliert, weiß Typ 12 / BH  900 / BL 1000

Profil-Kompaktheizkörper (Niedertemperatur-Heizkörper) aus Stahlblech gem. EN 442. Serielle Durchströmung der Platten. Sickenteilung 33 1/3 mm. Übergreifende obere Abdeckung und geschlossene seitliche Blenden. Inkl. auf System abgeglichenes Bohrkonsolen-Set, welches die Anforderungsklasse 2 gemäß der Richtlinie VDI 6036 erfüllt, und Zusätzliches Set zur Herstellung der Durchströmung, bestehend aus Strömungsteiler, Ventileinsatz sowie erforderlichen Anschluss‑, Dicht‑, Blind‑ und Entlüftungselementen inklusive Montagematerial, Ausführung und Lieferumfang gemäß Herstellerangaben, inkl. Entlüftungsstopfen, Blindstopfen werksseitig eingeschraubt. Montagefertig in baustellengerechter Schutzverpackung. Die Bauausführung entspricht den Anforderungen der GUV. Ausgezeichnet mit dem RAL-Gütezeichen. Serienfarbe weiß (RAL 9016)

Anschlüsse: 4 x G 1/2'
Innengewinde Lackierung: Zweischichtlackierung gem. DIN 55900, Grundierung (ETL), Pulverbeschichtung (EPS), emissionsfrei auch im Heizbetrieb.
Betriebsdruck: max. 10 bar
Medium: Heißwasser bis 110 Grad C
Befestigung: Befestigungslaschen
Menge: 1,000 St
Kostenträger: 423

**02.06.0004 Flachheizkörper profiliert, weiß Typ 22 / BH 900 / BL 900**
Flachheizkörper profiliert, weiß Typ 22 / BH  900 / BL 900

Profil-Kompaktheizkörper (Niedertemperatur-Heizkörper) aus Stahlblech gem. EN 442. Serielle Durchströmung der Platten. Sickenteilung 33 1/3 mm. Übergreifende obere Abdeckung und geschlossene seitliche Blenden. Inkl. auf System abgeglichenes Bohrkonsolen-Set, welches die Anforderungsklasse 2 gemäß der Richtlinie VDI 6036 erfüllt, und Zusätzliches Set zur Herstellung der Durchströmung, bestehend aus Strömungsteiler, Ventileinsatz sowie erforderlichen Anschluss‑, Dicht‑, Blind‑ und Entlüftungselementen inklusive Montagematerial, Ausführung und Lieferumfang gemäß Herstellerangaben, inkl. Entlüftungsstopfen, Blindstopfen werksseitig eingeschraubt. Montagefertig in baustellengerechter Schutzverpackung. Die Bauausführung entspricht den Anforderungen der GUV. Ausgezeichnet mit dem RAL-Gütezeichen. Serienfarbe weiß (RAL 9016)

Anschlüsse: 4 x G 1/2'
Innengewinde Lackierung: Zweischichtlackierung gem. DIN 55900, Grundierung (ETL), Pulverbeschichtung (EPS), emissionsfrei auch im Heizbetrieb.
Betriebsdruck: max. 10 bar
Medium: Heißwasser bis 110 Grad C
Befestigung: Befestigungslaschen
Menge: 1,000 St
Kostenträger: 423

**02.06.0005 Flachheizkörper profiliert, weiß Typ 12 / BH 900 / BL 400**
Flachheizkörper profiliert, weiß Typ 12 / BH  900 / BL 400

Profil-Kompaktheizkörper (Niedertemperatur-Heizkörper) aus Stahlblech gem. EN 442. Serielle Durchströmung der Platten. Sickenteilung 33 1/3 mm. Übergreifende obere Abdeckung und geschlossene seitliche Blenden. Inkl. auf System abgeglichenes Bohrkonsolen-Set, welches die Anforderungsklasse 2 gemäß der Richtlinie VDI 6036 erfüllt, und Zusätzliches Set zur Herstellung der Durchströmung, bestehend aus Strömungsteiler, Ventileinsatz sowie erforderlichen Anschluss, Dicht, Blind und Entlüftungselementen inklusive Montagematerial, Ausführung und Lieferumfang gemäß Herstellerangaben, inkl. Entlüftungsstopfen, Blindstopfen werksseitig eingeschraubt. Montagefertig in baustellengerechter Schutzverpackung. Die Bauausführung entspricht den Anforderungen der GUV. Ausgezeichnet mit dem RAL-Gütezeichen. Serienfarbe weiß (RAL 9016)

Anschlüsse: 6 x G 1/2'

Innengewinde Lackierung: Zweischichtlackierung gem. DIN 55900, Grundierung (ETL), Pulverbeschichtung (EPS), emissionsfrei auch im Heizbetrieb.
Betriebsdruck: max. 10 bar
Medium: Heißwasser bis 110 Grad C
Befestigung: Befestigungslaschen
Menge: 3,000 St
Kostenträger: 423

**02.06.0006 Flachheizkörper profiliert, weiß Typ 12 / BH 900 / BL 500**
Flachheizkörper profiliert, weiß Typ 12 / BH  900 / BL 500

Profil-Kompaktheizkörper (Niedertemperatur-Heizkörper) aus Stahlblech gem. EN 442. Serielle Durchströmung der Platten. Sickenteilung 33 1/3 mm. Übergreifende obere Abdeckung und geschlossene seitliche Blenden. Inkl. auf System abgeglichenes Bohrkonsolen-Set, welches die Anforderungsklasse 2 gemäß der Richtlinie VDI 6036 erfüllt, und Zusätzliches Set zur Herstellung der Durchströmung, bestehend aus Strömungsteiler, Ventileinsatz sowie erforderlichen Anschluss, Dicht, Blind und Entlüftungselementen inklusive Montagematerial, Ausführung und Lieferumfang gemäß Herstellerangaben, inkl. Entlüftungsstopfen, Blindstopfen werksseitig eingeschraubt. Montagefertig in baustellengerechter Schutzverpackung. Die Bauausführung entspricht den Anforderungen der GUV. Ausgezeichnet mit dem RAL-Gütezeichen. Serienfarbe weiß (RAL 9016)

Anschlüsse: 6 x G 1/2'

Innengewinde Lackierung: Zweischichtlackierung gem. DIN 55900, Grundierung (ETL), Pulverbeschichtung (EPS), emissionsfrei auch im Heizbetrieb.
Betriebsdruck: max. 10 bar
Medium: Heißwasser bis 110 Grad C
Befestigung: Befestigungslaschen
Menge: 2,000 St
Kostenträger: 423

**02.06.0007 Flachheizkörper profiliert, weiß Typ 12 / BH 900 / BL 800**
Flachheizkörper profiliert, weiß Typ 12 / BH  900 / BL 800
Profil-Kompaktheizkörper (Niedertemperatur-Heizkörper) aus Stahlblech gem. EN 442. Serielle Durchströmung der Platten. Sickenteilung 33 1/3 mm. Übergreifende obere Abdeckung und geschlossene seitliche Blenden. Inkl. auf System abgeglichenes Bohrkonsolen-Set, welches die Anforderungsklasse 2 gemäß der Richtlinie VDI 6036 erfüllt, und Zusätzliches Set zur Herstellung der Durchströmung, bestehend aus Strömungsteiler, Ventileinsatz sowie erforderlichen Anschluss, Dicht, Blind und Entlüftungselementen inklusive Montagematerial, Ausführung und Lieferumfang gemäß Herstellerangaben, inkl. Entlüftungsstopfen, Blindstopfen werksseitig eingeschraubt. Montagefertig in baustellengerechter Schutzverpackung. Die Bauausführung entspricht den Anforderungen der GUV. Ausgezeichnet mit dem RAL-Gütezeichen. Serienfarbe weiß (RAL 9016)

Anschlüsse: 6 x G 1/2'

Innengewinde Lackierung: Zweischichtlackierung gem. DIN 55900, Grundierung (ETL), Pulverbeschichtung (EPS), emissionsfrei auch im Heizbetrieb.
Betriebsdruck: max. 10 bar
Medium: Heißwasser bis 110 Grad C
Befestigung: Befestigungslaschen
Menge: 1,000 St
Kostenträger: 423

**02.06.0008 Flachheizkörper profiliert, weiß Typ 12 / BH 900 / BL 900**
Flachheizkörper profiliert, weiß Typ 12 / BH  900 / BL 900
Profil-Kompaktheizkörper (Niedertemperatur-Heizkörper) aus Stahlblech gem. EN 442. Serielle Durchströmung der Platten. Sickenteilung 33 1/3 mm. Übergreifende obere Abdeckung und geschlossene seitliche Blenden. Inkl. auf System abgeglichenes Bohrkonsolen-Set, welches die Anforderungsklasse 2 gemäß der Richtlinie VDI 6036 erfüllt, und Zusätzliches Set zur Herstellung der Durchströmung, bestehend aus Strömungsteiler, Ventileinsatz sowie erforderlichen Anschluss, Dicht, Blind und Entlüftungselementen inklusive Montagematerial, Ausführung und Lieferumfang gemäß Herstellerangaben, inkl. Entlüftungsstopfen, Blindstopfen werksseitig eingeschraubt. Montagefertig in baustellengerechter Schutzverpackung. Die Bauausführung entspricht den Anforderungen der GUV. Ausgezeichnet mit dem RAL-Gütezeichen. Serienfarbe weiß (RAL 9016)

Anschlüsse: 6 x G 1/2'

Innengewinde Lackierung: Zweischichtlackierung gem. DIN 55900, Grundierung (ETL), Pulverbeschichtung (EPS), emissionsfrei auch im Heizbetrieb.
Betriebsdruck: max. 10 bar
Medium: Heißwasser bis 110 Grad C
Befestigung: Befestigungslaschen
Menge: 1,000 St
Kostenträger: 423

**02.06.0009 Flachheizkörper profiliert, weiß Typ 2 / BH 900 / BL 1000**
Flachheizkörper profiliert, weiß Typ 2 / BH  900 / BL 1000
Profil-Kompaktheizkörper (Niedertemperatur-Heizkörper) aus Stahlblech gem. EN 442. Serielle Durchströmung der Platten. Sickenteilung 33 1/3 mm. Übergreifende obere Abdeckung und geschlossene seitliche Blenden. Inkl. auf System abgeglichenes Bohrkonsolen-Set, welches die Anforderungsklasse 2 gemäß der Richtlinie VDI 6036 erfüllt, und Zusätzliches Set zur Herstellung der Durchströmung, bestehend aus Strömungsteiler, Ventileinsatz sowie erforderlichen Anschluss, Dicht, Blind und Entlüftungselementen inklusive Montagematerial, Ausführung und Lieferumfang gemäß Herstellerangaben, inkl. Entlüftungsstopfen, Blindstopfen werksseitig eingeschraubt. Montagefertig in baustellengerechter Schutzverpackung. Die Bauausführung entspricht den Anforderungen der GUV. Ausgezeichnet mit dem RAL-Gütezeichen. Serienfarbe weiß (RAL 9016)

Anschlüsse: 6 x G 1/2'

Innengewinde Lackierung: Zweischichtlackierung gem. DIN 55900, Grundierung (ETL), Pulverbeschichtung (EPS), emissionsfrei auch im Heizbetrieb.
Betriebsdruck: max. 10 bar
Medium: Heißwasser bis 110 Grad C
Befestigung: Befestigungslaschen
Menge: 3,000 St
Kostenträger: 423

**02.06.0010 Röhrenradiatorglieder, BH 2000 x 19 GL**
Röhrenradiatorglieder, BH 2000 x 19 GL
Gliederheizkörper, Wärmeleistung mind. 1000 W/Heizkörper, Wärmeleistung geprüft DIN EN 442-2, mit Registrierung, Betriebsmedium Wasser, max. Betriebstemperatur bis 120 Grad C, max. Betriebsüberdruck 0,4 MPa (4 bar), mit Grundbeschichtung DIN 55900-1 und Deckbeschichtung DIN 55900-2 als Pulverbeschichtung, Farbton weiß, Bauhöhe über 1900 bis 2000 mm, Bautiefe über 90 bis 105 mm, Gliedlänge über 60 bis 65 mm, einschl. Befestigungszubehör und Einbauventil mit Voreinstellung, Befestigung nach Anforderungsklasse 3, VDI 6036.
Menge: 1,000 St
Kostenträger: 423

**02.06.0011 Röhrenradiatorglieder, BH 2200 x 13 GL**
Röhrenradiatorglieder, BH 2200 x 13 GL
Gliederheizkörper, Wärmeleistung mind. 1000 W/Heizkörper, Wärmeleistung geprüft DIN EN 442-2, mit Registrierung, Betriebsmedium Wasser, max. Betriebstemperatur bis 120 Grad C, max. Betriebsüberdruck 0,4 MPa (4 bar), mit Grundbeschichtung DIN 55900-1 und Deckbeschichtung DIN 55900-2 als Pulverbeschichtung, Farbton weiß, Bauhöhe über 1900 bis 2000 mm, Bautiefe über 90 bis 105 mm, Gliedlänge über 60 bis 65 mm, einschl. Befestigungszubehör und Einbauventil mit Voreinstellung, Befestigung nach Anforderungsklasse 3, VDI 6036.
Menge: 1,000 St
Kostenträger: 423

**02.06.0012 Zulage für HK-Befestigung nach VDI 6036, AWK3, je HK**
Menge: 18,000 St
Kostenträger: 423

**02.06.0013 Mehrpreis für Befestigung Heizkörper an bauseitiger Trockenbauwand**
Mehrpreis für Befestigung Heizkörper an bauseitiger Trockenbauwand
AWK 3, je Heizkörper
Menge: 4,000 St
Kostenträger: 423

**02.06.0014 Heizkörperanschlussblock aus Messing, vernickelt, für Doppelanschluss, DN 15**
Heizkörperanschlussblock aus Messing, vernickelt, für Doppelanschluss, DN 15
Durchgangs- oder Eckausführung, zum Anschluss von Heizkörpern mit integrierter Ventilgarnitur DN 15 AG nach DIN EN 16313 (Eurokonus).
Zwei-Rohr- Absperrverschraubung zum Entleeren, Befüllen und Voreinstellen, metallisch dichtend;

einschl. Universal-Montagelehre
Es gilt dabei zu beachten und zu kalkulieren, dass der Anschlussblock ohne Heizkörper während der Rohmontage an der Wand (Beton, Mauerwerk) befestigt wird und zum Abdrücken verschlossen. Ziel dabei ist, die Heizkörper erst zur Fertigmontage zu montieren.

einschl.. Klemmringverschraubung

Rohrabstand: 50 mm

Anschlüsse: DN 15
Menge: 18,000 St
Kostenträger: 423

**02.06.0015 Durchgangsventil, kvs 1,6 PN16, DN10**
Durchgangsventil, kvs 1,6 PN16, DN10
ohne Stellantrieb
Ventilkörper vernickelt aus aus Messingguss (VUL DN10)
Spindel aus Nirostahl mit weichdichtendem Ventilkegel

Kennlinie: Gleichprozentige Kennlinie für eine präzise und stufenlose Durchflussregelung

Hub: 4 mm
Nenn-Druck: PN 16
Zulässiger Betriebstemperaturbereich: 2 °C bis 120 °C
Stopfbüchse: Auswechselbare Stopfbüchse, auch unter Betriebsdruck tauschbar

Technische Daten:
NW: DN 10
Anschluss: Außengewinde G1/2B
Durchflusskennzahl (kvs): 1,60 m³/h
Δpmax: 4,0 bar
Menge: 18,000 St
Kostenträger: 423

**02.06.0016 Heizflächen abnehmen und wieder montieren**
Heizkörper zum Zwecke bauseitiger Arbeiten (Putz, Fliesen, Anstrich etc.) abnehmen und unter Beigabe neuer Dichtungen wieder montieren, gleichzeitig sind alle Rohrleitungsanschlüsse und alle Konsolen gegen Verschmutzung bei den Putzarbeiten durch Abkleben dauerhaft zu schützen.
(Diese Position gilt auch für bauseits notwendige, mehrfache Abnahmen und Neumontagen in entleertem Zustand der Heizungsanlage),
Menge: 18,000 St
Kostenträger: 423

**02.06.0017 Heizkörper Doppelrosette**
Doppelrosette, altweiß, für Rohrdurchmesser 26 mm, variabler Rohrabstand von 35-55 mm, einschl. Klappmanschette als Verbindung zwischen FB-Oberfläche und HK-Anschluss liefern und montieren
Menge: 18,000 St
Kostenträger: 423

**02.06.0018 Steckschlüssel für Heizkörperentlüftungsventil**
Steckschlüssel für Heizkörperentlüftungsventil sind dem Bauherrn oder THV bei Einweisung oder Abnahme zu übergeben
Menge: 2,000 St
Kostenträger: 423

#### 02.07 Deckenstrahlplatten Turnhallen (423)

**02.07.0001 Deckenstrahlpl. 6bar 200-250W/m Wärmedämm. A2 Präzisionsstahlrohr geschweißt B 450 mm L 26000 mm**
Deckenstrahlplatte mit Kopfstücken, Anschlussmuffen, Aufhängeachsen, Abdeck-, Stirn- und Umlenkblechen, Wärmeleistung geprüft DIN EN 14037,
Betriebsmedium Wasser, max. Betriebstemperatur bis 120 Grad C,
max. Betriebsüberdruck 0,6 MPa (6 bar),
Auslegungs-Wärmeleistung über 200 bis 250 W/m,
Wärmedämmung Baustoffklasse DIN 4102-1 A2 (nichtbrennbar) über dem Strahlblech eingelegt,
mit Grundbeschichtung DIN 55900-1 und Deckbeschichtung DIN 55900-2 als Pulverbeschichtung, Farbton weiß,
Breite Strahlplatte '450' mm,

Länge Strahlplatte '26000' mm,
einschließlich befestigen mit bauaufsichtlich zugelassenen Befestigungsmitteln, Befestigungsuntergrund Stahlbeton.
 Arbeitshöhe des Montageortes bis 5,5 m über der Standfläche des hierfür erforderlichen Gerüstes, Gerüst wird gesondert vergütet, Ausführung gemäß Einzelbeschreibung,
Einzelbeschreibungs-Nr 'Länge des Bandes 26.000 mm
Oberfläche (Code9216) RAL 9016 m.
Farbe der Kopfstücke (Code9216 RAL 9016 m.
Strahlplattenblech Nicht gelocht
Isolierung - Typ Thermische Isolierung
Isolierung - Art Werkseitig eingelegt
Obere Abdeckung Ballabweisgitter verzinkt
Anzahl der Teilstücke 5
Verbindungen Kopfstücke Pressfitting
Verbindungen Teillängen Pressfitting
Betriebsdruck 5 bar
Heiz Vorlauftemperatur [°C] 70,0 °C
Heiz Rücklauftemperatur [°C] 50,0 °C
Heiz Raumtemperatur [°C] 20,0 °C
Wärmeleistung 5.104 W
Breite 450 mm'.
Menge: 4,000 St
Kostenträger: 423

**02.07.0002 Spülen, Befüllen und Entlüften**
Spülen, Befüllen und Entlüften
der Kühldecken unter automatischer Nachspeisung
in der Zentrale mit entsprechenden Prüfprotokollen.
Eine separate Druckprüfung mit 1,5 - fachem
Nenndruck muss mit enthalten sein. Bauseits
stehen zum Zeitpunkt des Befüllens befüllte
und gespülte Rohrleitungen zur Verfügung.
Nach erfolgtem Spülen und Befüllen der
Kühldeckenzonen werden diese an den
Zonenventilen abgesperrt, damit bauseits
keine Verunreinigungen und Luft in die
Kühldeckenregelkreise eintreten kann.
Menge: 4,000 St
Kostenträger: 423

**02.07.0003 Dichtigkeitsprüfung, Füllen und Spülen**
Dichtigkeitsprüfung, Füllen und Spülen

Jeder Wasserkreis des Kühldeckensystem ist zunächst mit
Luft und danach mit Wasser auf Dichtheit zu prüfen. Die
Vorgänge werden protokolliert, anschließend wird das
gesamte Kühldeckensystems unter automatischer
Nachspeisung in der Zentrale gefüllt und gespült,
Wasser wird bauseits aufbereitet und kostenfrei zur
Verfügung gestellt.
Menge: 4,000 St
Kostenträger: 423

**02.07.0004 Leistungsnachweis vor Ort/ Thermografie**
Leistungsnachweis vor Ort/ Thermografie
der in Betrieb genommenen Heiz-/Kühlflächen durch
thermografische Bildaufnahmen mit dem Infrarotsystem gemäß VDI 2079.
Diese Messtechnik soll gemeinsam mit der Bauleitung zur
Verfügung stehen, um die Funktion Heizen und Kühlen der Heiz-/Kühldecken zu belegen. In 20 allen Bereichen werden die Deckenflächen
thermografisch aufgenommen, ausgewertet und dokumentarisch
festgehalten.
Menge: 4,000 St
Kostenträger: 423

**02.07.0005 Bezeichnungsschilder**
Bezeichnungsschilder
zur Beschriftung der Heizkreise am Kompaktverteiler an
der eingelassenen Fläche, selbsklebend, 47x10 mm, mit
Folienschreiber.
Menge: 8,000 St
Kostenträger: 423

#### 02.08 Sonstige Leistungen (KG 429)

**02.08.0001 Kernbohrung senkrecht Stahlbeton Durchm. 25-50mm T 25-30cm nicht schadstoffbelastet**
Kernbohrung, Untergrundfläche senkrecht, aus Stahlbeton, Normalbeton, Bohrdurchmesser über 25 bis 50 mm, Bohrtiefe über 25 bis 30 cm, einschl. Lösen des Bohrkerns aus dem Gefüge, Wichte des Abbruchstoffes DIN EN 1991-1-1 24 kN/m3, Arbeitshöhe bis 4,5 m,
Geräteeinsatz ist möglich, max. Gesamtgewicht der Geräte ohne Beschränkung, Ausführung innerhalb des Bauwerks,
aufgenommene Stoffe sammeln, ohne Zerkleinerung, im Behälter des AN lagern, Behältergröße nach Wahl des AN, auf LKW des AN laden, transportieren, entsorgen, zur Beseitigungsanlage, Transportweg bis 50 km,
die Entsorgungsgebühren werden vom AN übernommen,
Stoffe sind nicht gefährlich, nicht schadstoffbelastet, Zuordnung Z 0 (uneingeschränkter Einbau), Abfallschlüssel nach AVV (Abfallverzeichnis-Verordnung) 170101 Beton.
Menge: 1,000 St
Kostenträger: 429

**02.08.0002 Kernbohrung senkrecht Stahlbeton Durchm. 50-100mm T 25-30cm nicht schadstoffbelastet**
Menge: 1,000 St
Kostenträger: 429

**02.08.0003 Kernbohrung senkrecht Stahlbeton Durchm. 150-200mm T 25-30cm nicht schadstoffbelastet**
Menge: 1,000 St
Kostenträger: 429

**02.08.0004 Zuschlag KB Sichtbeton**
Zuschlag KB Sichtbeton
für das Herstellen einer Kernbohrung in Bauteilen aus Sichtbeton.
Umfasst alle zusätzlichen Maßnahmen zur Sicherstellung einer hochwertigen Sichtbetonoberfläche, einschließlich Schutz der Ein und Austrittsseite, Maßnahmen zur Vermeidung von Ausbrüchen und optisch ordentliche Übergabe.
Menge: 3,000 St
Kostenträger: 429

**02.08.0005 Fehlende Kernbohrungen / Wand- oder Deckenöffnungen anzeichnen.**
Fehlende Kernbohrungen / Wand- oder Deckenöffnungen anzeichnen.

Nach Durchsicht der Baustelle und Prüfung der baulichen Vorleistungen sind fehlende Durchbrüche in einem separaten Planausschnitt des aktuellen Schalplans (.pdf-Format) durch den AN einzuzeichnen, zu vermaßen, von der Statik genehmigen zu lassen und später anzuzeichnen.

Das Ausführen der Kernbohrungen ist nicht Bestandteil dieser Position und wird separat vergütet.
Menge: 5,000 St
Kostenträger: 429

**02.08.0006 Schließen bauseitiger Durchbrüche, mit Durchdringungen, bis 250 cm²**
Schließen bauseitiger Durchbrüche, mit Durchdringungen, bis 250 cm²
Durchbruch schließen, Ausführung in Wandfläche, mit Durchdringungen, aus Beton, mit Mörtel MG III,
Querschnitt bis 250 cm²,
Gesamtquerschnittsbereich Durchdringungen über 25 bis 50 cm²,
Tiefe über 25 bis 30 cm,
Arbeitshöhe über 3,5 bis 5,5 m.
Menge: 5,000 St
Kostenträger: 429

**02.08.0007 Schließen bauseitiger Durchbrüche, mit Durchdringungen, bis 500 cm²**
Schließen bauseitiger Durchbrüche, mit Durchdringungen, bis 500 cm²

Leistung wie vor beschrieben
Menge: 5,000 St
Kostenträger: 429

**02.08.0008 Schließen bauseitiger Durchbrüche, mit Durchdringungen, bis 1000 cm²**
Schließen bauseitiger Durchbrüche, mit Durchdringungen, bis 1000 cm²

Leistung wie vor beschrieben
Menge: 3,000 St
Kostenträger: 429

**02.08.0009 Abfall nicht gefährlich AVV170107 Z0 LKW AN transp. entsorgen Verwertungsanlage bis 20km Vergüt.Entsorg. AN**
Menge: 100,000 kg
Kostenträger: 429

**02.08.0010 Einmessen Kennzeichnen Durchbrüche**
STLB-Bau 2025-10 041
Einmessen und Kennzeichnen von Durchbrüchen.
Menge: 47,000 St
Kostenträger: 429

**02.08.0011 Bestandsdokumentation mind. 10 Tage vor Abnahme vorzulegen**
Bestandsdokumentation mind. 10 Tage vor Abnahme vorzulegen
Die Dokumentation ist dem Bauherrn gegen Unterschrift in 1-facher Ausfertigung, in mehrfarbiger Darstellung in Mappen geordnet mit Inhaltsverzeichnis und Registerblättern in je einem Ordner abgeheftet, mind. 10 Arbeitstage vor der Abnahme, zu übergeben.

Außerdem sind alle Pläne auf CD-ROM in dwg- und dxf- Format kompatibel mit AutoCad 2000 und höher beizulegen.

Bestands- und Revisionspläne sind 1fach in Papier- und 1fach in Dateiform zu übergeben. Die Grundrisse (x-ref) müssen in der Datei dauerhaft fixiert sein!

Inhalt Dokumentation:

- Inhaltsverzeichnis
- Bestandspläne als Farbpause
- Strangschemen als Farbpause
- sonstige Schemen als Farbpause
- Pläne im pdf- und dwg-Format auf CD
- Brandschutzpläne als Farbpause
- Fabrikat/Typ/Leistung/Druckstufen
- Kopien vorgeschriebener Werksatteste und Prüfbescheinigungen
- Inbetriebnahmeprotokoll, gemäß DIN EN 12828 Anhang B, ist vorzulegen
- Auflistung sämtlicher Komponenten in Fabr./Typ/Druckstufe/Größe
- Angabe der Einstellwerte

- Warmwasserbereiter Fabrikat/Typ/Leistung/Inhalt/Druckstufen
- Kopien der vorgeschriebenen Werksatteste und Prüfbescheinigungen
- Auflistung sämtlicher Komponenten in Fabr./Typ/Druckstufe/Größe
- Angabe der Einstellwerte
- Alle für einen sicheren und wirtschaftlichen Betrieb erforderlichen Betriebs- und Wartungsanleitungen nach DIN V 8418 "Benutzerinformation; Hinweise für die Erstellung",
- Umwälzpumpen, Fabrikat/Typ
- Ausdehnungsgefäß, Fabr./Typ/Vordruck/Prüfnummer
- Sicherheitsventil Heizung, Druckstufe/Größe
- Strangventile Heizung, Fabrikat/Typ
- Heizkörper, Fabrikat/Typ
- Heizkörperventile, Fabrikat/Typ/Regelbereich
- VDMA-Leistungsprogramm für die Wartung von heizungstechnischen Geräten und Anlagen

Protokolle (grundsätzlich mit rechtsverbindlicher Unterschrift):
- Druckprotokolle Heizung
- Spülprotokolle Heizung
- Ausrüstungs- und Funktionserklärung
- Abnahmeprotokolle
- Rohrnetzberechnungen mit fabrikatsbezogenen Einstellwerten
- Einweisungsprotokoll in Fernwärmestation oder andere Wärmeerzeugeranlagen, Regelanlage, Warmwasserbereitung mit Betreiberunterschrift und Funktionsbestätigung
- detailliertes Einweisungsprotokoll Heizanlage mit  Betreiberunterschrift und Funktionsbestätigung
- Einregulierungsprotokoll/ hydraulischer Abgleich der Heizungsanlage; Dokumentation der Einstellwerte je Strang
- Übereinstimmungserklärung zum Brandschutz entspr. MLAR für Heizung/Sanitär/Lüftung mit rechtsverbindlicher Unterschrift
- Anlagenschema als Bestandszeichnung
- Zusammenstellung der wichtigsten technischen Daten
- alle für einen sicheren und wirtschaftlichen Betrieb erforderlichen Betriebs- und Wartungsanleitungen
- Kopien vorgeschriebener allgemeiner bauaufsichtlicher Zulassungen, allgemeiner bauaufsichtlicher Prüfzeugnisse
- Übereinstimmungserklärungen des Herstellers sowie Übereinstimmungszertifikate
- Protokoll über die Inbetriebnahme der Pumpen
- Protokolle über die Einweisung des Wartungs- und  Bedienpersonals
- Unternehmererklärung zur Heizungsanlagenverordnung und zur Energieeinsparverordnung

Wartungs- und Bedienungsanleitungen:
- Regelanlage
- Warmwasserbereitung
- Ausdehnungsgefäß/ Druckhaltung
- Sicherheitsventil Heizung
- Strangventile
- Umwälzpumpen

Bestandsunterlagen in 1-facher Ausführung (1fach Papier-, 1fach Dateiform) anfertigen, Bestandsunterlagen bestehend aus:

- Heizkurve
- Bedienungs- und Wartungsanleitung nach VDMA-Richtlinien
- Gerätebeschreibungen
- Wärmebedarfsberechnung
- Rohrnetzberechnung
- Heizkörperauslegung
- Inbetriebnahmeprotokoll der Pumpen
- Protokoll über Druckprüfung
- Unternehmererklärung zur Heizungsanlagenverordnung
- Liste der Hersteller der verwendeten Materialien

Für die Erstellung von Bestandsunterlagen wird folgender Ablauf vorgeschlagen:

Der Auftragnehmer hat nach Absprache mit der örtlichen Bauleitung alle Änderungen vorab handschriftlich und ordentlich vermaßt in die Ausführungspläne einzutragen und zur Abnahme vorzulegen.
Die vorgenannten Bestandsunterlagen sind in beschrifteten Ordnern DIN A4 in der jeweils ausgeschriebenen Anzahl in DIN A4 gefaltet und mit Heftrand versehen abzugeben. Über die Bestandsunterlagen ist ein Inhaltsverzeichnis zu erstellen. Der Auftragnehmer liefert darüber hinaus die Bestandspläne als CAD-Datei im dwg- und dxf-Format, kompatibel mit AutoCAD 2000 und höher, mit der vom Auftraggeber vorgegebenen Organisations- und Loyerstruktur und auf gesonderten Datenträger als pdf-Datei.
Menge: 1,000 psch
Kostenträger: 429

**02.08.0012 Werkstatt- und Montageplanung des Auftragnehmers**
Werkstatt- und Montageplanung des Auftragnehmers

Zu den Leistungen des Auftragnehmers (AN) gehört die Werkstatt- und Montageplanung für das Gewerk des AN.
Die Erstellung der Werkstatt- und Montageplanung ist auf der Grundlage der vom AG übergebenen Ausführungsplanung, der Leistungsbeschreibung, und der sonstigen Unterlagen, sowie der gültigen Normen, Verordnungen und Vorschriften durchzuführen.
Mit allen notwendigen Maßen, Details, Schalt- und Strangschemen auf CAD-Format *dwg einschl. der Kosten für Farbplots:
- 1  Satz für die Bauleitung
- 1  mal auf Datenträger
- 1  Satz für den Bauherrn
- alle für Eigengebrauch benötigten Plots
Menge: 1,000 psch
Kostenträger: 429

**02.08.0013 Koordination mit Fremdgewerken**
Koordination mit Fremdgewerken
Abklärung der notwendigen Maßnahmen zur
fachgerechten Durchführung der Leistung,
sowie Koordination und Abstimmung der
Maßnahmen mit anderen Gewerken und den
an der Baumaßnahme beteiligten Unternehmen,
einschl. aller erforderlichen Hilfsmittel
zur besonderen Beachtung:
- Koordination der Arbeitsabläufe mit Erstellung
  und Fortschreibung des Bauzeitenplanes
- ständige und gleichbleibende Bauleitung vor Ort
- Prüfen der Aussparungen rechtzeitig vor
  Montagebeginn
- Führen eines Bautagebuches und wöchentliche,
  unaufgeforderte Vorlage bei der Bauleitung
- regelmäßige Teilnahme an den Baustellenterminen
- Vorlage der lt. VOB erforderlichen Ausführungs- und
  Montageunterlagen (Montagepläne, Rohrnetzberechnungen, Pumpenauslegungen, Ventileinstellung, Kabelliste, usw.)
Menge: 1,000 psch
Kostenträger: 429

**02.08.0014 Anlagenschema Technikraum**
Anlagenschema Technikraum

Der AN druckt im DIN-Format das Gesamtschema aus, liefert in passender Größe einen Bilderrahmen (Kunststoff) mit klarem Normglas, montiert das Anlagenschema im Technikraum in Abstimmung mit der Fachbauleitung.
einschl. Befestigungsmaterial
Menge: 1,000 St
Kostenträger: 429

**02.08.0015 Fahrbares Montagegerüst, bis 3,5 Meter**
Fahrbares Montagegerüst, bis 3,5 Meter

Ausführung gemäß "Gelbe Mappe für Arbeitsmittel B100 Absturzsicherung auf Baustellen und B112 Fahrbahre Arbeitsgerüste"
Menge: 1,000 psch
Kostenträger: 429

**02.08.0016 Druckprobe Heizungsanlage**
Druckprobe Heizungsanlage
Die Anlage ist nach dem Einbau und vor dem Schließen der Mauerschlitze, Wand- und Deckendurchbrüche, sowie vor dem Aufbringen des Estrichs und dem Anbringen von Verkleidungen einer Druckprobe zu unterziehen.
Dabei muss der Prüfdruck dem Ansprechdruck des  Sicherheitsventil entsprechen (Abblasdruck 2,5 oder 3 bar).

Über die Dichtheitsprüfung ist ein Protokoll zu erstellen. Nach der Druckprüfung kann die Anlage gespült und gereinigt und danach mit behandeltem Wasser gefüllt werden.

Bei Kunststoffrohrleitungen und besonders bei Fußbodenheizungen sind die Herstellerangaben zu beachten.

Dass die Anlage bzw. die Anlagenteile zum Zeitpunkt der Druckprüfung dicht waren und bleibende Formänderungen an den Anlagenteilen nicht aufgetreten sind, bestätigt der AN durch seine Unterschrift.

Die Bescheinigung muss folgende Punkte beinhalten:

- Bauvorhaben / Bauabschnitt
- Bauherr / Auftrag Nr.
- Anlagenteile / Bereiche
- Tag der Druckprobe
- max. Betriebsüberdruck in bar
- max. Betriebstemperatur in °C
- Prüfüberdruck in bar
- Abdrückmedium (Wasser / Luft)
- Dauer der Druckprüfung in h
- Feststellungen während der Druckprüfung
- Bemerkungen

Die Bescheinigungen sind der örtlichen Fachbauleitung nach erfolgter Druckprobe als Kopie zu übergeben. die originale sind Bestandteil der Bestandsdokumentation.
Menge: 1,000 St
Kostenträger: 429

**02.08.0017 Füllen des kompletten Heiznetzes, Entlüften und**
Füllen des kompletten Heiznetzes, Entlüften und

Füllen des kompletten Heiznetzes der Baumaßnahme mit enthärtetem Wasser (lt- VDI 2035) inkl. Gebühr für das notwendige Enthärtungsgerät, gründliches Entlüften einschl. der dazu erforderlichen eigenen Anfahrt, Hilfsmittel und Montagepersonal
Menge: 6400,000 l
Kostenträger: 429

**02.08.0018 Nachentlüften nach 4 Wochen nach Erstfüllung**
Nachentlüften nach 4 Wochen nach Erstfüllung
Nachentlüften nach 4 Wochennach Erstfüllung der gesammten Heizungsanlage eisnchl. Protokoll, Nachfüllen mit enthärtetem Wasser (lt- VDI 2035) inkl. Gebühr für das notwendige Enthärtungsgerät, gründliches Entlüften einschl. der dazu erforderlichen eigenen Anfahrt, Hilfsmittel und Montagepersonal
Menge: 1,000 psch
Kostenträger: 429

**02.08.0019 Wasseranalyse und Einstellung der Wasserwerte**
Wasseranalyse und Einstellung der Wasserwerte

ca. 2-4 Wochen nach Füllung und Inbetriebnahme des Heizungssystems ist nach Absprache mit dem AG eine Wasseranalyse des Umlaufwassers zu erstellen.

Folgende Richtwerte sind einzustellen:

| Leitfähigkeit | : <100 mikrosievert/cm |
| --- | --- |
| pH-Wert | : 8,5-9,5 |
| Sauerstoff | : <0,05 mg/l |
| Phosphat | : <10 mg/l |

Die leihweise Gestellung der Dosieranlage, die notwendigen Chemikalien und Meßbestecke, sowie alle Arbeits- und Wegekosten sind in den Einheitspreis einzurechnen.
Menge: 1,000 psch
Kostenträger: 429

**02.08.0020 Erstmalige Inbetriebnahme der Anlagen**
Erstmalige Inbetriebnahme der Anlagen

Erstmalige Inbetriebnahme der Anlagen nach den gültigen Vorschriften, insbesondere durchführen und bestätigen der geforderten, sicherheitstechnischen Prüfung der Anlagenausrüstung durch den Sachkundigen des erstellenden Fachunternehmers, Übergabe der Anlage an den Betreiber sowie Einweisung des Bedienungspersonals, einschl. aller Prüfprotokolle.

Dies hat durch den Werkskundendienst zu erfolgen, die Beistellung eines Helfers durch die ausführende Firma ist in den Einheitspreis einzukalkulieren,
Menge: 1,000 psch
Kostenträger: 429

**02.08.0021 Hydraulische Einregulierung der Heizungsanlage**
Hydraulische Einregulierung der Heizungsanlage
Hydraulische Einregulierung der Heizungsanlage durch Einstellen des Differenzdruckes und der Strangregulierventile, Abgleich durch Messen der Temperaturdifferenzen an den Heizkörperanschlüssen

einschl. Erstellen eines Messprotokolls mit folgenden Angaben:
-  Einregulierung der einzelnen Heizkreise
-  Druckabfall im Ventil
-  Soll/ Ist - Durchflussmenge
-  Einstellposition des Ventils
-  Differenzdruck des ungünstigsten Heizkreises
-  Differenzdruckeinstellung aller einregulierten Druckregler
  und Eintragung in das Anlagenschema

Einregulierung der Regulier- und Differenzdruckmesser mittels elektronischem Meßadapter, ggf. durch den Werkskundendienst
Menge: 1,000 psch
Kostenträger: 429

**02.08.0022 Schulung des Bedienpersonals**
Schulung des Bedienpersonals

Die Schulung ist für eine Gruppe, bestehend aus sechs Personen, über eine vom AN zu nennende Zeitdauer vor Ort auf der Baustelle durchzuführen.

Dauer der Schulung: mindestens: 4 Stunden

Der schriftliche Nachweis der durchgeführten Schulung wird Voraussetzung für die Abnahme.
Menge: 1,000 psch
Kostenträger: 429

**02.08.0023 Wiederholte Einweisung**
Wiederholte Einweisung
des Bedienungs- und Wartungspersonals vor Ort, die durchgeführte Einweisung wird protokolliert.
Menge: 1,000 psch
Kostenträger: 429

**02.08.0024 Selbstklebende Folie zur Medienkennzeichnung**
Selbstklebende Folie zur Medienkennzeichnung
Farbe entsprechend dem Durchflussmedium mit Richtungsangabe.Ausführung; Farbe, Beschriftung und
Ausführung gem. DIN 2403.
Anbringung erfolgt in Abstimmung mit der Bauleitung
und dem Bauherrn.
Menge: 50,000 St
Kostenträger: 429

**02.08.0025 Bezeichnungsschild, 52 x 100 mm**
Bezeichnungsschild, 52 x 100 mm
Bezeichnungsschild aus Kunststoff, weiß mit dunkler Schrift, einschl ggf. erforderlicher Grundplatte zur Befestigung n Rohren oder Dämmung, einschl. Befestigungsmaterial

Die Ausführung der Beschriftung ist vor der Erstellung dem Auftraggeber abzustimmen.
Menge: 100,000 St
Kostenträger: 429

#### 02.09 Stundenlohnarbeiten (KG 429)

*Hinweis: Grundbeschrieb Stundenlohnarbeiten*
Grundbeschrieb Stundenlohnarbeiten

Stundenlohnarbeiten dürfen nur auf Anordnung durch den
Auftraggeber ausgeführt werden und sind täglich von der
Bauleitung bestätigen zu lassen. Auf den
Stundenlohnzetteln ist einzutragen:
- Name, Vorname
- Berufsgruppe
- Datum
- Uhrzeit Montagebeginn und -ende
- kurze Beschreibung der Arbeit - Materialverbrauch

Die Verrechnungssätze gelten unabhängig von der Anzahl
der abgerechneten Stunden, § 2 Nr. 3 VOB/B gilt
insoweit nicht.

Für anfallende Stundenlohnarbeiten werden folgende
Verrechnungssätze angeboten:

Regiearbeit von Aufsichtspersonen (Polier) werden nicht
vergütet.

*Hinweis: Stundenlohnarbeiten*
Stundenlohnarbeiten

Stundenlohnarbeiten werden nur nach Erteilung
gesonderter schriftlicher Beauftragung ausgeführt und
vergütet.
Die Abrechnung erfolgt nach Verrechnungssätzen gegen
Nachweis der tatsächlich geleisteten Stunden und des
Materialverbrauchs.

Die Verrechnungssätze sind unter Beachtung der
preisrechtlichen Vorschriften ermittelt und gelten
unabhängig von der Anzahl der abgerechneten Stunden.
Für etwa anfallende Stundenlohnarbeiten werden folgende
Verrechnungssätze angeboten:

Lohnkosten

Sie enthalten den tatsächlichen Lohn mit den Zuschlägen
für Gemeinkosten, Sozialkassenbeiträge,
vermögenswirksame Leistungen, Winterbauumlage und dgl.,
sowie Lohn- und Gehaltsnebenkosten, An- und
Abfahrtszeiten, Wegekosten.
Stundenlohnarbeiten Grundleitungsarbeiten

Zuschläge für Nacht-, Sonntags- und Feiertagsarbeit
sind nicht eingerechnet und ggf. gesondert
nachzuweisen.
Die Verrechnungssätze gelten während der vertraglich
vereinbarten Ausführungsfrist, es sei denn die
Erstattung der Lohn-und Gehaltsmehr- oder
Minderforderungen (Lohngleitklausel) ist
Vertragsbestandteil.

Nachfolgende Stundenansätze sind geschätzt, die
Verrechungssätze gelten unabhängig von der Anzahl der
abgerechneten Stunden.

Die Stundensätze der einzelnen Lohngruppen sind
komplett auszufüllen. Sollte der Bieter über eine
nachfolgend aufgeführte Lohngruppe nicht verfügen, hat
er die nächst höher qualifizierte einzusetzen.

**02.09.0001 Objektleiter/-in sämtliche Kosten/Zuschläge**
STLB-Bau 2025-10 091
Stundenlohnarbeiten durch Objektleiter/-in
der Verrechnungssatz für die jeweilige Arbeitskraft umfasst sämtliche Aufwendungen wie Lohn- und Gehaltskosten, Lohn- und Gehaltsnebenkosten, Zuschläge, lohngebundene und lohnabhängige Kosten, sonstige Sozialkosten, Gemeinkosten, Wagnis und Gewinn.
Menge: 10,000 h
Kostenträger: 429

**02.09.0002 Obermonteur/-in sämtliche Kosten/Zuschläge**
STLB-Bau 2025-10 091
Stundenlohnarbeiten durch Obermonteur/-in
der Verrechnungssatz für die jeweilige Arbeitskraft umfasst sämtliche Aufwendungen wie Lohn- und Gehaltskosten, Lohn- und Gehaltsnebenkosten, Zuschläge, lohngebundene und lohnabhängige Kosten, sonstige Sozialkosten, Gemeinkosten, Wagnis und Gewinn.
Menge: 10,000 h
Kostenträger: 429

**02.09.0003 Monteur/-in sämtliche Kosten/Zuschläge**
STLB-Bau 2025-10 091
Stundenlohnarbeiten durch Monteur/-in
der Verrechnungssatz für die jeweilige Arbeitskraft umfasst sämtliche Aufwendungen wie Lohn- und Gehaltskosten, Lohn- und Gehaltsnebenkosten, Zuschläge, lohngebundene und lohnabhängige Kosten, sonstige Sozialkosten, Gemeinkosten, Wagnis und Gewinn.
Menge: 20,000 h
Kostenträger: 429

**02.09.0004 Helfer/-in sämtliche Kosten/Zuschläge**
STLB-Bau 2025-10 091
Stundenlohnarbeiten durch Helfer/-in
der Verrechnungssatz für die jeweilige Arbeitskraft umfasst sämtliche Aufwendungen wie Lohn- und Gehaltskosten, Lohn- und Gehaltsnebenkosten, Zuschläge, lohngebundene und lohnabhängige Kosten, sonstige Sozialkosten, Gemeinkosten, Wagnis und Gewinn.
Menge: 20,000 h
Kostenträger: 429

**02.09.0005 Elektriker/-in sämtliche Kosten/Zuschläge**
STLB-Bau 2025-10 091
Stundenlohnarbeiten durch Elektriker/in
der Verrechnungssatz für die jeweilige Arbeitskraft umfasst sämtliche Aufwendungen wie Lohn- und Gehaltskosten, Lohn- und Gehaltsnebenkosten, Zuschläge, lohngebundene und lohnabhängige Kosten, sonstige Sozialkosten, Gemeinkosten, Wagnis und Gewinn.
Menge: 10,000 h
Kostenträger: 429

**02.09.0006 Anfahrtpauschale für gesonderte Arbeitseinsatz auf der Baustelle**
Anfahrtpauschale für gesonderte Arbeitseinsatz auf der Baustelle

Pauschale für die An- und Abfahrt des Montage- bzw. Servicepersonals zu einem gesonderten Arbeitseinsatz auf der Baustelle, einschließlich Bereitstellung von Fahrzeugen, Fahrtkosten, Zeitaufwand für An- und Abfahrt sowie aller damit verbundenen Nebenkosten.
Die Pauschale gilt je separatem Einsatz außerhalb der regulären Montage- oder Bauzeiten und umfasst sämtliche Aufwendungen für die Hin- und Rückfahrt zum Einsatzort.
Menge: 2,000 St
Kostenträger: 429

#### 02.10 Wartung (KG 429)

**02.10.0001 Arbeitskarte und Bestandsliste**
Arbeitskarte und Bestandsliste

Spätestens zur Abnahme hat der Auftragnehmer dem Auftraggeber eine vollständige und aktuelle Bestandsliste sowie die für die Wartung erforderliche Arbeitskarte unaufgefordert zu übergeben.

Die Bestandsliste und die Arbeitskarte sind als Anlagen Bestandteil des abzuschließenden Wartungsvertrages.

Die Arbeitskarte ist vom Auftragnehmer in Abstimmung mit dem Fachplaner nach den dem Musterwartungsvertrag beigefügten Anlagen zu erstellen. Die Erstellung und Übergabe der Unterlagen ist mit der vertraglich geschuldeten Leistung abgegolten und gesondert nicht vergütungsfähig.
Menge: 1,000 psch
Kostenträger: 429

*Hinweis: Wartungsvertrag*
Hinweis Wartungsangebot

Das Angebot für Wartung, Inspektion und damit verbundene kleine Instandsetzungsleistungen wird zusammen mit dem Angebot für die Anlagenerrichtung gewertet.

Die Auftragsvergabe für die Erstellung der Anlage erfolgt durch die bauverwaltende Stelle unabhängig von den vorstehenden Leistungen.

Es besteht kein Anspruch auf die Beauftragung der Leistungen zur Verlängerung der Gewährleistung. Sollte der Wartungsvertrag nicht abgeschlossen werden, so entsteht kein Anspruch auf die Geltendmachung von entgangenem Gewinn o.Ä..

Der Wartungsvertrag wird nach erfolgter Abnahme gesondert zwischen dem Auftraggeber und dem Auftragnehmer abgeschlossen. Die Vergütung richtet sich nach den Bestimmungen des dem Vertrag beigefügten Muster-Wartungsvertrages.
Die vom Auftragnehmer angebotenen Kosten für die Wartungsleistungen sind im Rahmen der Angebotswertung Bestandteil der Angebotssumme.
Wartungspauschale im Zeitraum der Gewährleistung
In die vom Auftragnehmer anzugebende Wartungspauschale sind die Inspektions- und Wartungsleistungen für einen Zeitraum von einem Jahr vollständig einzukalkulieren.
Gegenstand des Wartungsvertrages ist die fachgerechte Wartung einschließlich aller erforderlichen Inspektionen gemäß den einschlägigen und allgemein anerkannten Regeln der Technik, den Wartungsanleitungen der AMEV, den normativen Vorgaben sowie den Wartungsvorschriften der jeweiligen Hersteller. Die Wartungsleistungen sind für die ausgeschriebene Gesamtleistung vollständig zu kalkulieren.
Das dem Leistungsverzeichnis beigefügte Vertragsmuster auf Basis des AMEV-Wartungsvertrages gilt als verbindliche Vertragsgrundlage.
Auf sämtliche im vorgenannten Vertragsmuster einschließlich der zugehörigen Anlagen festgelegten Regelungen und Vorgaben wird ausdrücklich verwiesen; diese sind Vertragsbestandteil.

**02.10.0002 Wartungspauschale – 1. Wartungsjahr**
Wartungspauschale – 1. Wartungsjahr
Wartungspauschale für das erste Wartungsjahr für sämtliche im Leistungsverzeichnis aufgeführten Anlagen und Anlagenteile.
Die Leistung umfasst die fachgerechte Wartung einschließlich aller erforderlichen Inspektionen gemäß den einschlägigen und allgemein anerkannten Regeln der Technik, den Wartungsrichtlinien der AMEV, den jeweils gültigen normativen Vorgaben sowie den Wartungs- und Instandhaltungsvorschriften der Hersteller.
Menge: 1,000 psch
Kostenträger: 429

**02.10.0003 für 2. Jahr.**
Menge: 1,000 psch
Kostenträger: 429

**02.10.0004 für 3. Jahr.**
Menge: 1,000 psch
Kostenträger: 429

**02.10.0005 für 4.Jahr.**
Menge: 1,000 psch
Kostenträger: 429

### 03 Wärmeversorgungsanlagen BT E Energiezentrale

#### 03.01 Baustelleneinrichtung (KG 429)

**03.01.0001 Baustelle einrichten herstellen Lager- Arbeitsplätze**
Baustelle für sämtliche aufgeführte Leistungen, einrichten, herstellen der dazu erforderlichen Lager- und Arbeitsplätze, Flächen sind im Lageplan ausgewiesen.
Vorhalten über die gesamte vertragliche Bauzeit der Leistung.
Menge: 1,000 psch
Kostenträger: 429

**03.01.0002 Baustelle umsetzen, neu herstellen Lager- Arbeitsplätze**
Baustelle für sämtliche aufgeführte Leistungen umsetzen, hierzu auch neu einrichten, -herstellen der dazu erforderlichen Lager- und Arbeitsplätze, Flächen werden durch die Bauleitung ausgewiesen. Anzahl der Umzüge 2x.
Menge: 3,000 St
Kostenträger: 429

**03.01.0003 Baustelleneinr. vorhalten 1Monat**
Baustelleneinrichtung für sämtliche, in der Leistungsbeschreibung aufgeführten Leistungen vorhalten, über die Zeit im Bauzeitenplan hinaus.
Vorhaltedauer ein Monat.
Hinweis: Diese Position bezieht sich nur über die Bauzeitverlängerung des im
Bauzeitenplan festgehaltenen Fertigstellungstermin der Leistung.
Menge: 1,000 Mt
Kostenträger: 429

**03.01.0004 Baustelle räumen Flächen wiederherstellen**
Baustelle für sämtliche aufgeführte Leistungen, räumen, Geländeflächen, auf denen sich Baustelleneinrichtungen befunden haben, dem früheren Zustand entsprechend herstellen, im Baugrund befindliche Teile der Baustelleneinrichtung (z. B. Fundamente, Pfähle, Leitungen, Kanäle) räumen.
Menge: 1,000 psch
Kostenträger: 429

#### 03.02 Wärmeerzeugungsanlagen und Zubehör (KG 421)

*Hinweis: Hinweis Planungsgrundlage Hackschnitzelkessel*
Hinweis Planungsgrundlage Hackschnitzelkessel
Der Planung wurde der Hersteller Schmid AG zugrunde gelegt.
Aufgrund der beengten Platzverhältnisse im Technikraum sind die in den Positionen genannten Maximalmaße einzuhalten.

*Hinweis: Schubboden hydraulisch ziehend*

**03.02.0001 Schubstange**
Schubstange
aus HEB160/180-Profilstahl mit keilförmigen Mitnehmern sowie Befestigungslasche für den Hydraulikzylinder
Befestigungskonsole an Zylinderverankerung sowie notwendigen Niederhaltern
Menge: 2,000 St
Kostenträger: 421

**03.02.0002 Abdeckung Austrittkanals**
Abdeckung Austrittkanals
aus Stahlblech mit über Endschalter gesicherter Serviceöffnung sowie Infrarot-Füllstandstaster zur Ein / Aus Schaltung
Schubbodenabdeckung aus 2,5 mm Stahlblech mit Farbbehandlung. Die Konstruktion wird auf einer bauseitigen Betonstützwand angebracht und besteht aus Stehwand-Elementen sowie horizontal angebrachten Deckeln. Die Deckelelemente sind mit Flachscharnieren und Sicherheitsendschaltern ausgerüstet.
Zylinderabdichtung an den Durchtrittsöffnungen der bauseitigen Betonwand.
Menge: 2,000 St
Kostenträger: 421

**03.02.0003 Einlegeprofil UNP 220**
Einlegeprofil UNP 220
Zur Führung der neuen Schubelemente in Beton-Bodenplatte
Menge: 2,000 St
Kostenträger: 421

**03.02.0004 Einlegeprofil HEM 240**
Einlegeprofil HEM 240
Zur Verankerung und Kraftaufnahme der Hydraulikzylinder
Menge: 2,000 St
Kostenträger: 421

**03.02.0005 Profilstahlwinkel 100 x 65 x 10 mm**
Profilstahlwinkel 100 x 65 x 10 mm
Zur Sicherung der Abrisskante zum Beton-Bodenkanal
Menge: 2,000 St
Kostenträger: 421

**03.02.0006 Hydraulikzylinder D 180**
Hydraulikzylinder D 180
Doppelwirkender Hydraulikzylinder mit beidseitigem Gelenkauge
Durchmesser: 180 mm
Hub: 500 mm
Max. Druckkraft: 640 kN ( bei 250 bar )
Max. Zugkraft: 480 kN ( bei 250 bar )
Menge: 2,000 St
Kostenträger: 421

**03.02.0007 Hydraulikaggregat**
Hydraulikaggregat
Motorleistung: 5,5 kW
Pumpenleistung: 16,4 l/min
Betriebsdruck: max. 250 bar
Arbeitsdruck: 200 bar
Inhalt Öltank: 60 Liter
Kompaktaggregat mit eingebauter Zahnradpumpe, direkt vom Elektromotor angetrieben.
Die Motor/Pumpeneinheit ist auf dem Öltank aufgebaut, besteht aus Überdruck-/Sicherheits- und Umschaltventil.

Ventilblock auf Öltank aufgebaut
Rücklauffilter
Niveau- und Temperaturschalter
Manometer und Schauglas inkl. Ölfüllung
Anschlussleitungen vom Aggregat zu den Zylindern
Ölauffangwanne
Verrohrung Aggregat
Menge: 1,000 St
Kostenträger: 421

**03.02.0008 Anschlussset Hydraulik**
Anschlussset Hydraulik
Anschlussleitungen vom Hydraulikaggregat zu den 2 Hydraulikzylindern
Ölauffangwanne für Hydraulikaggregat
Menge: 1,000 St
Kostenträger: 421

*Hinweis: Förderschnecken*

**03.02.0009 Querförder-Sammelschnecke**
Querförder-Sammelschnecke
Trog-Nennweite: 290 mm
Schneckendurchmesser: 250 mm
Länge: 5.500 mm
Motorenleistung: 2,2 kW
Spannung: 400 Volt
Sammel- und Transportschnecke zur Förderung des Brennstoffes von der Schubbodensiloaustragung zur direkten Übergabe in eine weitere Dosier- oder
Transportschnecke, bestehend aus:
Transportkanal U-förmig, oben offen
Transportschnecke mit Lagerung und Kupplung
Flachgetriebemotor direkt an Sammelschnecke montiert
Übergabekonstruktion auf Transportschnecke
Menge: 1,000 St
Kostenträger: 421

**03.02.0010 Transportschnecke**
Transportschnecke
Trog-Nennweite: 290 mm
Schneckendurchmesser: 250 mm
Länge: 8.000 mm
Motorenleistung: 2,2 kW
Spannung: 400 Volt
Transportschnecke zur Förderung des Brennstoffes von der Quersammelschnecke zur direkten Übergabe in 2 weitere Dosierschnecken, bestehend aus:
Transportkanal U-förmig, oben offen
Transportschnecke mit Lagerung und Kupplung
Flachgetriebemotor direkt an Sammelschnecke montiert
Menge: 1,000 St
Kostenträger: 421

**03.02.0011 Dosierschnecke**
Dosierschnecke
Trog-Nennweite: 290 mm
Schneckendurchmesser: 250 mm
Länge: 1.700 mm
Motorenleistung: 1,5 kW
Spannung: 400 Volt
Dosier- und Förderschnecke zur leistungsgerechten Dosierung des Brennstoffes durch Taktsteuerung zur Doppel-Stokerschnecke der Feuerung, bestehend aus:
- Transportkanal U-förmig mit demontierbarer Abdeckung
- Transportschnecke mit Lagerung und Kupplung
- Flachgetriebemotor direkt am Schneckenkanal angeflanscht
- Abgangsstück zu Übergabekonstruktion
- Niveausonde zur Füllstandsüberwachung
Menge: 2,000 St
Kostenträger: 421

**03.02.0012 Fallschacht**
Fallschacht
Verbindungsschacht zwischen
Dosierschnecke und Stokerschnecke
Menge: 2,000 St
Kostenträger: 421

**03.02.0013 Brandschutzschieber**
Brandschutzschieber
Abmessung LW: 375 x 375 mm
Einbau-Höhe: 124 mm
Durchmesser Pneumatikzylinder: 40 mm
Brandschutzschieber zur Verhinderung eines Rückbrandes von der Feuerung zum Brennstofftransport und Brennstofflager.
Schieber ausgeführt für Schließen bei Stromausfall mittels pneumatischem Druckluftakku, bestehend aus:
Flachschieber in Stahlgehäuse mit seitlichen Führungen
Druckluft-Zylinder
Magnetventil
2 Stück Sensoren zur Auf/Zu- Überwachung
Menge: 1,000 St
Kostenträger: 421

**03.02.0014 Doppel-Stokerschnecke**
Doppel-Stokerschnecke
Schneckendurchmesser: 2 x 200 mm
Motorenleistung: 2 x 0.25 kW
Spannung: 400 Volt
Trogkonstruktion mit Nennweite 500 mm zur Beschickung der Vorschubrostfeuerung
Bestehend aus:
1 Stück Stokerrohrgehäuse mit Aufgabetrichter und Anschlüsse für Brandsicherung
2 Stück Transportschnecke mit Endstück aus feuerfestem Stahl und mit
Antriebskupplung
2 Stück Flachgetriebemotor direkt am Aufgabetrichter angeflanscht
Menge: 2,000 St
Kostenträger: 421

**03.02.0015 Rückbrandsicherung**
Rückbrandsicherung
Rückbrandsicherung gemäß EN303-5
Bestehend aus:
2 Stück Primär-Rückbrandsicherung mit Thermostatventil G 3/4" und Kapillarrohr-Fühler inkl. Befestigung
1 Stück Sekundär-Brandmeldung mit Rückbrandthermostat
2 Stück Breitstrahl-Wasserdüse
1 Stück Temperaturwächter inkl. Schutzrohr
Menge: 1,000 St
Kostenträger: 421

*Hinweis: Kesselanlagen*
Kesselanlagen

Brennstoff-Definition für folgend beschriebene Hackschnitzeltkessel:
Holzhackschnitzel von naturbelassenem Holz gemäß EN ISO 17225-4: WS-P63nichtssergehalt: M max. 55% rel.
Wassergehalt: M min. 20% rel.
Hauptanteil: 3,15 – 63 mm (min 60 %)
Grobanteil: > 100 mm (max. 10 %)
Maximale Länge: ≤ 200 mm
Max. Querschnitt: ≤ 6 cm2
Feingutanteil: < 3.15 mm (  max. 5 % )
Aschegehalt: max. 3 Gew.-% atro
Stickstoff N: max. 0,40 Gew.-% atro
Schwefel S: max. 0,05 Gew.-% atro
Chlor Cl: max. 0,02 Gew.-% atro
Heizwert Hu: min. 1,93 kWh/kg
Heizwert Hu: max. 3,97 kWh/kg

Abgasemissionen:
Die Anlage wird als nicht genehmigungspflichtige Anlage gemäß 1. BImSchV
verrichtet
Folgende Abgasgrenzwerte für naturbelassenes Holz liegen entsprechend
zugrunde:
CO: 220 mg/m³ ( 13% O2 )
Staub: 20 mg/m³ ( 13 % O2 )

**03.02.0016 Kesselanlage Hackschnitzel 500kW**
Kesselanlage Hackschnitzel 500kW
Flachvorschubrostfeuerung mit 3-Zug Rauchrohrkessel
typgepüft nach EN 303-5
Feuerungswärmeleistung: 570 kW
Nennwärmeleistung: 500 kW
max. zulässige Betriebstemperatur (TS): 110 °C
max. zulässige Vorlauftemperatur (VL): 95 °C
Rücklauftemperatur: min. 65 °C
Betriebsüberdruck (PS) max.: 6 bar
Prüfüberdruck (PT): 8,6 bar
Wasserinhalt: 1.315 Liter
Kvs-Wert: 110 m³/h
Vorlauf- Rücklaufstutzen: DN 100

Kessel und Feuerung
Abmessungen:
Länge: 4.247 mm
Breite: 1.440 mm
Höhe: 2.950 mm
Gesamtgewicht inkl. Wasser: 11.022 kg
Wärmedämmung: 100 mm
Stahlblech-Verschalung lackiert
Der Hochleistungs-Heizkessel ist als spannungsfreie Schweisskonstruktion ausgeführt. Die wärmegedämmte Kesseltüre ist voll ausschwenkbar und erlaubt eine einfache Reinigung aller Kesselzüge.

Vorschubrostfeuerung
Feuerungstyp: Flachbett-Vorschubrost
Flammenführung: Gegenstromprinzip
Leistungsregelung Feuerung: 30 - 100 %
Feuerraumvolumen: 1,25 m³
Rostfläche: 0,93 m²
Verbrennungsluftzonen: 4
Strahlungsgewölbe: 2
Verbrennungsluftventilator frequenzgesteuert
Die im Gegenstromprinzip gebaute Vergaserbrennkammer ist mit zwei keramischen Strahlungsdecken ausgekleidet.
Hohe Verbrennungstemperaturen und eine lange Verweilzeit der Gase garantieren eine vollständige Verbrennung.
- Vorschubrostfeuerung zur Trocknung, Vergasung und Oxidation (Verbrennung) der Brennstoffe sowie dem Aschetransport aus der Brennkammer.
- Aufbau der Brennkammer nach dem Low-Nox Verfahren der Luftstufung.
- Stahlgehäuse in Doppelwandausführung zur Verbrennungsluft-Vorwärmung
sowie Kühlung der inneren Verankerungsbleche der keramischen Ausmauerung.
- Vorwärmung der Verbrennungsluft durch das Ansaugen hinter der Kesselverkleidung und über die Bodenfläche es Verbrennungsrostes.
- Primär-Verbrennungsluftzonen 1 und 2 mit Volumenstrommesspunkten in den Zuluftkanälen sowie lineare Luftdosierung über Drehschieber und Regelmotoren.
- Sekundär-Verbrennungsluftzonen 1 und 2 mit Volumenstrommesspunkten in den Zuluftkanälen sowie lineare Luftdosierung über Drehschieber und Regelmotoren.
- Rostwagen mit wartungsfreien Gleitführungen in Grauguss zur Aufnahme der beweglichen Roststäbe.
- Roststäbe aus Stahlguss mit seitlicher Überlappung zur Minimierung des Rostdurchfalls sowie stirnseitig austretender Verbrennungsluft zur Kühlung des Vorschubrostes.
- Kontinuierliche Bewegung des Vorschubrostes über frequenzgesteuerten hydraulischen Antrieb.
- Strahlungsgewölbe in Elementaufbau, zweiteilig zur Aufnahme der Ausdehnung.
- Keramische Ausmauerung der Brennkammer in hochtemperaturbeständigem
Feuerbeton.
- Temperaturüberwachung der keramischen Ausmauerung.
- Anschlüsse für eine optionale Abgasrückführung in die
Primärluftzonen 1 und 2 sowie in die Sekundärluftzone.
- Rosttüre mit elektromechanischer Sicherheitszuhaltung und mechanischer, zweistufiger Sicherheitsverriegelung, eingebaut in der Frontwand der Brennkammer mit Schauglas 110 x 110 mm für den optionalen Anbau einer Feuerraumkamera.
- Reinigungs- und Servicetüre unter dem Rost, Ausführung links/rechts austauschbar.
- Entaschung am Ende des Rostes, konzipiert für automatische Ascheaustragung.

Unterrostentaschung
Automatische Austragung der Asche unter dem Vorschubrost mit Schubbodensystem zur Rostentaschungsschnecke.
Der Antrieb des Schubbodens ist hydraulisch und erfolgt vom Hydraulikaggregat des Vorschubrostes.
Incl. stärker dimensioniertes Hydraulikaggregat Rostantrieb sowie Anschlussleitungen.

Pneumatische Druckimpulsabreinigung
Integriert in frontseitige Kesseltüre
Abreinigungsprinzip: Druckluftstoß
Pneumatische Schnellschlussventile: 6 Stück
Tankinhalt / Druckspeicher: 42 Liter
Max. Betriebsdruck: 6 bar
Prüfüberdruck: 9 bar
Die wärmeisolierte Fronttüre ist voll ausschwenkbar und erlaubt eine einwandfreie Reinigung aller Kesselzüge.
Die Reinigung der Kesselrohrinnenseite erfolgt über einen intensiven Druckluftstoß Dieser reinigt mit hoher Geschwindigkeit die Rohre von lose anhaftenden
Aschepartikeln. Zur Erzielung des "Luftpfropfens" werden spezielle Ventile mit sehr hohem Luftdurchgang bei kurzer Öffnungszeit eingesetzt. Mit diesem Reinigungsprinzip bleiben die Rohre sauber, was den Reinigungsaufwand minimiert und die
Abgastemperatur tief hält. Dadurch wird auch der Kesselwirkungsgrad verbessert.
-  Spezielle Luftdüsen mit Schnellschlussventilen in Kesseltüre eingebaut
-  Drucklufttank direkt vor den Ventilen, mit Druckwächter und Sicherheitsventil
-  automatische Ventilsteuerung nach einem frei wählbaren Reinigungsintervall
-  Sicherheitsendschalter zur Überwachung der Kesseltüre

Abgasentstauber Multizyklon als Vorabscheider
Fliehkraftabscheider zur Reinigung der Abgase von Flugasche.
Vorzugsweise platzsparend direkt am Kessel angebaut.
Ausgeführt als Multizyklon mit Axialfunktion, bestehend aus Gehäuse mit etagenweise eingebauten Gusszyklonen, Reinigungsöffnungen für Rohgas- und Reingasraum, Staubsammeltrichter, Anschluss Asche-Sammelschnecke, isoliert und verkleidet.
Entstauber ausgeführt für Einbau eines Rauchgasbypass
Menge: 1,000 St
Kostenträger: 421

**03.02.0017 Kesselanlage Hackscnitzel 340kW**
Kesselanlage Hackscnitzel 340kW
Flachvorschubrostfeuerung mit 3-Zug Rauchrohrkessel
typgepüft nach EN 303-5
Feuerungswärmeleistung: 340 kW
Nennwärmeleistung: 300 kW
max. zulässige Betriebstemperatur (TS): 110 °C
max. zulässige Vorlauftemperatur (VL): 95 °C
Rücklauftemperatur: min. 65 °C
Betriebsüberdruck (PS) max.: 6 bar
Prüfüberdruck (PT): 8,6 bar
Wasserinhalt: 855 Liter
Kvs-Wert: 72 m³/h
Vorlauf- Rücklaufstutzen: DN 80

Kessel und Feuerung
Abmessungen:
Länge: 3.597 mm
Breite: 1.250 mm
Höhe: 2.700 mm
Gesamtgewicht inkl. Wasser: 7.078 kg
Wärmedämmung: 100 mm
Stahlblech-Verschalung lackiert
Der Hochleistungs-Heizkessel ist als spannungsfreie Schweisskonstruktion ausgeführt. Die wärmegedämmte Kesseltüre ist voll ausschwenkbar und erlaubt eine einfache Reinigung aller Kesselzüge.
Vorschubrostfeuerung
Feuerungstyp: Flachbett-Vorschubrost
Flammenführung: Gegenstromprinzip
Leistungsregelung Feuerung: 30 - 100 %
Feuerraumvolumen: 0,58 m³
Rostfläche: 0,57 m²
Verbrennungsluftzonen: 4
Strahlungsgewölbe: 2
Verbrennungsluftventilator frequenzgesteuert
Die im Gegenstromprinzip gebaute Vergaserbrennkammer ist mit zwei keramischen Strahlungsdecken ausgekleidet.
Hohe Verbrennungstemperaturen und eine lange Verweilzeit der Gase garantieren eine vollständige Verbrennung.
- Vorschubrostfeuerung zur Trocknung, Vergasung und Oxidation (Verbrennung) der Brennstoffe sowie dem Aschetransport aus der Brennkammer.
- Aufbau der Brennkammer nach dem Low-Nox Verfahren der Luftstufung.
- Stahlgehäuse in Doppelwandausführung zur Verbrennungsluft-Vorwärmung
sowie Kühlung der inneren Verankerungsbleche der keramischen Ausmauerung.
- Vorwärmung der Verbrennungsluft durch das Ansaugen hinter der Kesselverkleidung und über die Bodenfläche es Verbrennungsrostes.
- Primär-Verbrennungsluftzonen 1 und 2 mit Volumenstrommesspunkten in den Zuluftkanälen sowie lineare Luftdosierung über Drehschieber und Regelmotoren.
- Sekundär-Verbrennungsluftzonen 1 und 2 mit Volumenstrommesspunkten in den Zuluftkanälen sowie lineare Luftdosierung über Drehschieber und Regelmotoren.
- Rostwagen mit wartungsfreien Gleitführungen in Grauguss zur Aufnahme der beweglichen Roststäbe.
- Roststäbe aus Stahlguss mit seitlicher Überlappung zur Minimierung des Rostdurchfalls sowie stirnseitig austretender Verbrennungsluft zur Kühlung des Vorschubrostes.
- Kontinuierliche Bewegung des Vorschubrostes über frequenzgesteuerten hydraulischen Antrieb.
- Strahlungsgewölbe in Elementaufbau, zweiteilig zur Aufnahme der Ausdehnung.
- Keramische Ausmauerung der Brennkammer in hochtemperaturbeständigem
Feuerbeton.
- Temperaturüberwachung der keramischen Ausmauerung.
- Anschlüsse für eine optionale Abgasrückführung in die
Primärluftzonen 1 und 2 sowie in die Sekundärluftzone.
- Rosttüre mit elektromechanischer Sicherheitszuhaltung und mechanischer, zweistufiger Sicherheitsverriegelung, eingebaut in der Frontwand der Brennkammer mit Schauglas 110 x 110 mm für den optionalen Anbau einer Feuerraumkamera.
- Reinigungs- und Servicetüre unter dem Rost, Ausführung links/rechts austauschbar.
- Entaschung am Ende des Rostes, konzipiert für automatische Ascheaustragung.

Unterrostentaschung
Automatische Austragung der Asche unter dem Vorschubrost mit Schubbodensystem zur Rostentaschungsschnecke.
Der Antrieb des Schubbodens ist hydraulisch und erfolgt vom Hydraulikaggregat des Vorschubrostes.
Incl. stärker dimensioniertes Hydraulikaggregat Rostantrieb sowie Anschlussleitungen.

Pneumatische Druckimpulsabreinigung
Integriert in frontseitige Kesseltüre
Abreinigungsprinzip: Druckluftstoß
Pneumatische Schnellschlussventile: 6 Stück
Tankinhalt / Druckspeicher: 42 Liter
Max. Betriebsdruck: 6 bar
Prüfüberdruck: 9 bar
Die wärmeisolierte Fronttüre ist voll ausschwenkbar und erlaubt eine einwandfreie Reinigung aller Kesselzüge.
Die Reinigung der Kesselrohrinnenseite erfolgt über einen intensiven Druckluftstoß Dieser reinigt mit hoher Geschwindigkeit die Rohre von lose anhaftenden
Aschepartikeln. Zur Erzielung des "Luftpfropfens" werden spezielle Ventile mit sehr hohem Luftdurchgang bei kurzer Öffnungszeit eingesetzt. Mit diesem Reinigungsprinzip bleiben die Rohre sauber, was den Reinigungsaufwand minimiert und die
Abgastemperatur tief hält. Dadurch wird auch der Kesselwirkungsgrad verbessert.
-  Spezielle Luftdüsen mit Schnellschlussventilen in Kesseltüre eingebaut
-  Drucklufttank direkt vor den Ventilen, mit Druckwächter und Sicherheitsventil
-  automatische Ventilsteuerung nach einem frei wählbaren Reinigungsintervall
-  Sicherheitsendschalter zur Überwachung der Kesseltüre

Abgasentstauber Multizyklon als Vorabscheider
Fliehkraftabscheider zur Reinigung der Abgase von Flugasche.
Vorzugsweise platzsparend direkt am Kessel angebaut.
Ausgeführt als Multizyklon mit Axialfunktion, bestehend aus Gehäuse mit etagenweise eingebauten Gusszyklonen, Reinigungsöffnungen für Rohgas- und Reingasraum, Staubsammeltrichter, Anschluss Asche-Sammelschnecke, isoliert und verkleidet.
Entstauber ausgeführt für Einbau eines Rauchgasbypass
Menge: 1,000 St
Kostenträger: 421

**03.02.0018 Glutbettüberwachung**
Glutbettüberwachung
uftgekühlte Lichtschranke bestehend aus
Sender- und Empfänger zur Überwachung des Brennstoffes auf dem Vorschubrost.
Menge: 2,000 St
Kostenträger: 421

**03.02.0019 Kesselbypass**
Kesselbypass
Abgasseitiger Kesselbypass mit dem im An- und Abfahrbetrieb sowie bei Teillast die Abgastemperatur angehoben und auf eine präzise Solltemperatur geregelt werden kann.
Bei geöffnetem Bypass wird ein Teilstrom der Rauchgase am Kessel vorbeigeführt und direkt in den Multizyklon eingeleitet. Am Eintritt zum Multizyklon mischen sich die kühlen Rauchgase aus dem Kessel mit den heissen Rauchgasen aus dem Bypass. Dies führt zum Ansteigen der Rauchgastemperatur.
Dadurch kann die Elektrofilterlaufzeit erhöht sowie Kondensation (Korrosion) in der Abgasleitung, Rezirkulations- und Abgasventilator vermieden werden.
Regelung stufenlos über Steuerung des Biomassekessels

Bypass Schiebergestänge mit Motorantrieb.
Blaslanze mit Schnellschussventil zur automatischen Reinigung der Bypassrohre.
Verbindungsleitung zu Zentraldrucklufttank.
Menge: 2,000 St
Kostenträger: 421

**03.02.0020 Verdrängungsstäbe / Turbulatoren**
Verdrängungsstäbe / Turbulatoren
Der Einbau der Turbulatoren verbessert den Wärmeübergang der Abgase an das Kesselwasser und bewirkt somit ein Absenken der Abgastemperatur.
Einsatz bei niedrigen Abgastemperaturen und Verwendung als Grundlastkessel.
Material: rostfreier Stahl 1.4301
Menge: 2,000 St
Kostenträger: 421

**03.02.0021 Thermische Ablaufsicherung 300kW**
Thermische Ablaufsicherung 300kW
Kaltwassereintrittstemperatur: 15 °C
Max. Warmwasseraustrittstemperatur: 103 °C
Kaltwasserdruck: 4 bar
Kühlwasservolumenstrom: 1,1 m³/h
Kühlleistung: 122 kW
Ventilanschluss: 3/4"
Ansprechtemperatur: 103/96 °C
Die thermische Ablaufsicherung ist zur Abführung der Kesselstillstandsleistung ohne Hilfsenergie ausgelegt.
- inkl. Kühlschlange und thermostatischem Ventil
Menge: 1,000 St
Kostenträger: 421

**03.02.0022 Thermische Ablaufsicherung 500kW**
Thermische Ablaufsicherung 500kW
Kaltwassereintrittstemperatur: 15 °C
Max. Warmwasseraustrittstemperatur: 103 °C
Kaltwasserdruck: 4 bar
Kühlwasservolumenstrom: 1,1 m³/h
Kühlleistung: 132 kW
Die thermische Ablaufsicherung ist zur Abführung der Kesselstillstandsleistung ohne Hilfsenergie ausgelegt.
- inkl. Kühlschlange und thermostatischem Ventil
Menge: 1,000 St
Kostenträger: 421

**03.02.0023 Druckluftkompressor**
Druckluftkompressor
Kolbenkompressor abgestimmt auf die Pneumatische Druckimpulsabreinigung
Schallgedämmter auf Druckluftbehälter aufgebaut. Ganze Einheit auf 3 Schwingungsdämpfern mit beidseitigem Gewinde zur Boden- oder Wandmontage.

- Automatische Kondensat-Entwässerung in Behälter
- Vollautomatischer Druckluft-Kältetrockner mit umweltfreundlichem Kältemittel
- Wartungsfreies Abscheidersystem
- Öl / Wasser-Trenner
- 2 Stück Verbindungsleitung zwischen Kompressor und Drucklufttank an Kesseltüre
- 2 Stück Elektromagnetisches Absperrventil für den Einbau in Druckluftleitung

Technische Daten:
Hubvolumen: 475  l/min
Volumenstrom: 311 l/min
max. Druck: 10 bar
Motor (230V): 2,2 kW
Druckluftbehälter: 150 Liter
Schalldruckpegel: 66 dBA (1m)
Menge: 1,000 St
Kostenträger: 421

**03.02.0024 Kesselsicherheitskette**
Kesselsicherheitskette
bestehend aus:
1 Stück Wassermangelsicherung
2 Stück Druckbegrenzer max.
1 Stück Druckbegrenzer min.
2 Stück Sicherheitstemperaturbegrenzer ( STB )
1 Stück Druckbegrenzer max.
Menge: 2,000 St
Kostenträger: 421

**03.02.0025 Digitale Kamera**
Digitale Kamera
zur Fernüberwachung der Brennkammer mit integriertem Speicher und
Webserver. Dadurch können Aufnahmen oder die Liveansicht über den Internetbrowser eines Computers oder Mobilgerätes betrachtet werden.
Menge: 2,000 St
Kostenträger: 421

**03.02.0026 Zündung**
Zündung
Mit zwei parallel zur Doppel-Stokerschnecke angebauten Industrie-Heißluftgebläsen wird der Brennstoff in der Feuerretorte zur Selbstzündung gebracht.
-  jeweils 2 Elektrische Heißluftgebläse
-  Anbaukonsole mit Halterung
-  Zündrohr vom Gebläse zur Feuerretorte aus feuerfestem Stahl
-  Elektrische Steuerung für den Zündvorgang

Heizleistung: 2 x 3,4 kW
Elektrische Spannung: 230 V
Menge: 2,000 St
Kostenträger: 421

**03.02.0027 Wassermangelsicherung**
Wassermangelsicherung
mit EG-Baumusterpruefung und gueltigem
Bauteilkennzeichen.
Mechanische Wassermangelsicherung auf
Schwimmerbasis fuer geschlossene
Heizungsanlagen nach EN 12828.
Anbau ausserhalb des Heizkessels.
Menge: 2,000 St
Kostenträger: 421

**03.02.0028 Rauchgasrezirkulations-Einrichtung**
Rauchgasrezirkulations-Einrichtung
Das Rezigas ( zurückgeführtes Abgas ) wird der Primär- und Sekundär Verbrennungsluft beigemischt und senkt durch den geringen Sauerstoffanteil die Feuerraumtemperatur. Dadurch lassen sich höchste Wirkungsgrade unter Schonung der Feuerung mit gleichzeitiger Verminderung der Schlackebildung sowie Absenkung der NOx-Emissionen erreichen.
Der Eintritt des Rezirkulationsgases in die Brennkammer erfolgt beidseitig zwischen
Sekundärlufteintritt 1 und 2.
Der Teilstrom wird in Funktion der Verbrennungstemperatur und Kesselleistung  mittels Frequenzumrichter reguliert.
Bestehend aus:
Abgasrückführventilator mit Frequenzumrichter drehzahlgeregelt
Abgasleitung mit Rückschlagklappe kompakt an die Feuerungseinheit angebaut
2 Stück Drehschieber zu Primär Rezirkulation Zonen P1 und P2.
1 Stück Drehschieber zu Sekundär Rezirkulation Zone S
Isolierung des Rezigasventilators
Ansteuerung und Regelung über Schaltschrank der Feuerungsanlage
Menge: 2,000 St
Kostenträger: 421

**03.02.0029 Abgasventilator freistehend für Kesel 300 kW**
Abgasventilator freistehend für Kesel 300 kW
Radialventilator in Industrieausführung zur Erzeugung und Regulierung des Kesselunterdruckes. ( saugseitig nach Elektrofilter montiert )
Bestehend aus:
- Robustes Gehäuse aus Stahl
- Radiallaufrad geschweißt und dynamisch ausgewuchtet
- Motor mit Welle und Wärmeableitscheibe
- Inspektionsdeckel 120 x 70 mm
- Kondensat-Ablaufstutzen 1“
- Satz Schwingungsdämpfer
- Isolierung Ventilatorgehäuse 100 mm mit Stucco-Blechverkleidung
- Satz Kompensatoren saug- und druckseitig mit Leitblechen
- Ventilator-Konsole für Boden- und Wandaufstellung
Motorenleistung: 2,2 kW
Volumenstrom max.: 1.430 m³/h
Schalldruckpegel, 1m, isoliert: 59,5 dB(A)
Schalldruckpegel Austritt, 1m Distanz, 45°: 93,3 dB(A)
Energieeffizienzklasse: IE3
Gehäusewerkstoff: ST52
Werkstoff Laufrad: Naxtra
Lagerung: 2 Stehlagergehäuse mit Wälzlagerung
Menge: 1,000 St
Kostenträger: 421

**03.02.0030 Abgasventilator freistehend für Kesel 500 kW**
Abgasventilator freistehend für Kesel 500 kW
Radialventilator in Industrieausführung zur Erzeugung und Regulierung des Kesselunterdruckes. ( saugseitig nach Elektrofilter montiert )
Bestehend aus:
- Robustes Gehäuse aus Stahl
- Radiallaufrad geschweißt und dynamisch ausgewuchtet
- Motor mit Welle und Wärmeableitscheibe
- Inspektionsdeckel 120 x 70 mm
- Kondensat-Ablaufstutzen 1“
- Satz Schwingungsdämpfer
- Isolierung Ventilatorgehäuse 100 mm mit Stucco-Blechverkleidung
- Satz Kompensatoren saug- und druckseitig mit Leitblechen
- Ventilator-Konsole für Boden- und Wandaufstellung
Motorenleistung: 7,5 kW
Volumenstrom max.: 4.430 m³/h
Schalldruckpegel, 1m, isoliert: 67,3 dB(A)
Schalldruckpegel Austritt, 1m Distanz, 45°: 102,1 dB(A)
Energieeffizienzklasse: IE3
Gehäusewerkstoff: ST52
Werkstoff Laufrad: Naxtra
Lagerung: 2 Stehlagergehäuse mit Wälzlagerung
Menge: 1,000 St
Kostenträger: 421

*Hinweis: Entaschung*

**03.02.0031 Automatische Entaschungseinrichtung**
Automatische Entaschungseinrichtung
Entaschung aus dem Feuerungsrost und aus dem Multizyklon-Staubabscheider in jeweils 240 Liter Normaschetonne

Bestehend jeweils aus:

Rost- und Unterrostentaschung:

1 Stück Rostentaschung-Schnecke zur Austragung der Asche aus der Feuerung
mit seitlichem Einschub in Aschetonne
Länge: 2.500 mm
Durchmesser: 205 mm
Antrieb: 0,25 kW

Multizyklon-Entaschung:

1 Stück Abscheiderentaschungs-Schnecke zur Austragung der Asche aus dem
Multizyklon-Staubabscheider
Länge: 2.500 mm
Durchmesser: 150 mm
Antrieb: 0,25 kW
1 Stück Aschefallrohr mit Adapterplatte für 240 Liter Tonne
passend zu Multizyklon-Entstauber
2 Stück Aschecontainer 240 Liter für Rostasche mit seitlichem Einschub mit Deckel und Rädern
2 Stück Aschecontainer 240 Liter für Multizyklonasche mit Einfall von oben mit Deckel und Rädern
Menge: 2,000 St
Kostenträger: 421

**03.02.0032 Aschecontainer 240 Liter für Multizyklonasche**
Aschecontainer 240 Liter für Multizyklonasche
 mit Einfall von oben mit Deckel und Rädern  nicht brennbar zur externen Entaschung passend zu vorbeschriebenen Entaschung
Menge: 4,000 St
Kostenträger: 421

**03.02.0033 Aschecontainer 240 Liter für Rostasche**
Aschecontainer 240 Liter für Rostasche
mit seitlichem Einschub mit Deckel und Rädern nicht brennbar zur externen Entaschung passend zu vorbeschriebenen Entaschung
Menge: 4,000 St
Kostenträger: 421

**03.02.0034 Elektrofilter für Kessel 500 kW**
Elektrofilter für Kessel 500 kW
Feinstaubabscheider für Holzfeuerungen ausgeführt als Röhren-Elektrofilter in kompakter Bauform mit mehreren senkrechten Filterrohren in deren Achse Sprühelektroden
angeordnet sind.

Technische Daten:
Rohgasstaubgehalt vor Filter: < 150 mg/Nm³ ( 13% O2 )
Reingasstaubgehalt nach Filter: < 20 mg/Nm³ ( 13% O2 )
Abgasvolumen: max. 2.760 Bm³/h
Abgastemperatur max.: 220 °C ( kurzzeitig 250°C )
Rohrdurchmesser Anschluss: 300 mm
Elektrische Leistung Hochspannung: 4,0 kW
Elektrische Leistung Abreinigung: 2 x 0,25 kW
Filterwiderstand: 180 Pa
Anteil Unverbranntes < 10 %
Abmessungen
Filterhöhe: 3.220 mm
Filterlänge: 2.710 mm
Filterbreite: 660 mm
Isolationsstärke: 80 mm
Gewicht: ca. 800 kg
Verkleidung: Stucco-Alublech

Automatische Filterabreinigung
Die aktiven Flächen der Abscheideelektroden / Rohrinnenwände werden automatisch mechanisch gereinigt. Während der Abreinigungsphase kann der Filter nicht durchströmt werden. Deshalb schaltet die Bypassklappe während des Reinigungsvorganges von ca.
1 min. direkt zum Kamin und verschließt beide Leitungen vom und zum Elektrofilter. Nach Wiedereinschalten der Hochspannung schaltet die Klappe in die Normalstellung und leitet den Abgasstrom wieder durch den Filter. Die Zykluszeit ist nach Bedarf
einstellbar.

Elektrische Steuerung
Die elektrische Steuerung ist in einem Schaltschrank direkt am Filter angebracht.
Bedienung über Touchscreen-Monitor,
Meldekontakte für Betrieb, Störung und Stellung der Umschaltklappen sind
ausgeführt. Analoge Signalausgänge für Spannung und Strom im Filter sind vorgesehen.

Hochspannungsgerät
Das Hochspannungsgerät wird in der Nähe des Filters, vorzugsweise auf einer Wandkonsole oder am Filter selbst befestigt. Mit einem speziellen Kabel wird die
Hochspannung zum Filter geleitet.

Automatische Entaschung
Asche-Behältnis: 240 Liter Normaschetonne
Durchmesser Aschesammelschnecke: 90 mm, Motorleistung: 0,75 kW

Aschenaustrag
Die Asche wird unter dem Filter in einem Konus aufgefangen und mit einer eingebauten Schnecke über eine Stopfschnecke in eine 240 Liter Normaschetonne gefördert.
Heizregister
Zur Beheizung des Filters und des Konus sind Heizschlangen (3/4") außen am Austragekonus befestigt. Das Heizregister wird bauseitig an den Kesselkreis angeschlossen.
Menge: 1,000 St
Kostenträger: 421

**03.02.0035 Elektrofilter für Kessel 300 kW**
Elektrofilter für Kessel 300 kW
Feinstaubabscheider für Holzfeuerungen ausgeführt als Röhren-Elektrofilter in kompakter Bauform mit mehreren senkrechten Filterrohren in deren Achse Sprühelektroden
angeordnet sind.

Technische Daten:
Reingasstaubgehalt nach Filter: < 20 mg/Nm³ ( 13% O2 )
Abgasvolumen: max. 2.300 Bm³/h
Abgastemperatur max.: 220 °C ( kurzzeitig 250°C )
Rohrdurchmesser Anschluss: 200 mm
Elektrische Leistung Hochspannung: 0,4 kW
Elektrische Leistung Abreinigung: 0,25 kW
Filterwiderstand: 140 Pa
Anteil Unverbranntes < 10 %
Abmessungen
Filterhöhe: 3.220 mm
Filterlänge: 2.170 mm
Filterbreite: 660 mm
Isolationsstärke: 80 mm
Gewicht: ca. 730 kg
Verkleidung: Stucco-Alublech

Automatische Filterabreinigung
Die aktiven Flächen der Abscheideelektroden / Rohrinnenwände werden automatisch mechanisch gereinigt. Während der Abreinigungsphase kann der Filter nicht durchströmt werden. Deshalb schaltet die Bypassklappe während des Reinigungsvorganges von ca.
1 min. direkt zum Kamin und verschließt beide Leitungen vom und zum Elektrofilter. Nach Wiedereinschalten der Hochspannung schaltet die Klappe in die Normalstellung und leitet den Abgasstrom wieder durch den Filter. Die Zykluszeit ist nach Bedarf
einstellbar.

Elektrische Steuerung
Die elektrische Steuerung ist in einem Schaltschrank direkt am Filter angebracht.
Bedienung über Touchscreen-Monitor,
Meldekontakte für Betrieb, Störung und Stellung der Umschaltklappen sind
ausgeführt. Analoge Signalausgänge für Spannung und Strom im Filter sind vorgesehen.

Hochspannungsgerät
Das Hochspannungsgerät wird in der Nähe des Filters, vorzugsweise auf einer Wandkonsole oder am Filter selbst befestigt. Mit einem speziellen Kabel wird die
Hochspannung zum Filter geleitet.

Automatische Entaschung
Asche-Behältnis: 240Liter Normtonne
Durchmesser Aschesammelschnecke: 90 mm, Motorleistung: 0,37 kW

Aschenaustrag
Die Asche wird unter dem Filter in einem Konus aufgefangen und mit einer eingebauten Schnecke über eine Stopfschnecke in eine 240 Liter Normaschetonne gefördert.

Heizregister
Zur Beheizung des Filters und des Konus sind Heizschlangen (3/4") außen am Austragekonus befestigt. Das Heizregister wird bauseitig an den Kesselkreis angeschlossen.

Montage und Inbetriebnahme in separater Position des LV
Menge: 1,000 St
Kostenträger: 421

*Hinweis: Steuerung*

**03.02.0036 Elektronische Steuerung inkl. Schaltschrank für Biomasse-Kaskadenanlage**
Elektronische Steuerung inkl. Schaltschrank für Biomasse-Kaskadenanlage
Leistungsumfang

Lieferung, Montage, Verdrahtung und betriebsfertige Inbetriebnahme einer elektronischen Steuerungsanlage einschließlich Schaltschrank zur vollständigen Regelung und Überwachung einer Biomasse-Heizungsanlage gemäß Hydraulikschema mit:

2 Biomassekesseln a 500 und 300kW
2 Pufferspeichern je ca. 14.000 Liter
gemeinsamer Vor- und Rücklaufhydraulik
vollständiger Einbindung aller hydraulischen und sicherheitstechnischen Komponenten

Die Steuerung betreibt die Anlage vollautomatisch im Kaskadenbetrieb einschließlich aller erforderlichen Regelkreise, Pumpen und Antriebe.

Schaltschrank

Lieferung eines betriebsfertig verdrahteten Schaltschrankes:

Staubdichte Stahlblechkonstruktion, Farbe RAL 7035
Abmessungen ca. 1000 × 2000 × 300 mm
Hauptschalter frontseitig
Vollständige Bestückung mit:
SPS-Steuerung
Netzgeräten
Ein-/Ausgangsbaugruppen
Frequenzumrichtern für Ventilatoren und Antriebe
Motorschutzschaltern, Schützen und Relais
Messumformern und Schnittstellenmodulen
Klemmenleisten für alle Feldanschlüsse
vollständige interne Verdrahtung
Bedienung und Visualisierung
Farb-Touchpanel ≥ 8,4" am Schaltschrank
Vollgrafische Bedienoberfläche mit:
Hydraulikschema
Kessel- und Speicherzuständen
Pumpen- und Mischerstatus
Klartextanzeige aller Betriebs- und Störmeldungen
Mehrstufiges Benutzer- und Zugriffskonzept
Speicherung und Protokollierung von Betriebs- und Ereignisdaten
Kessel- und Feuerungsregelung (je Kessel)

Vollständige automatische Regelung beider Biomassekessel mit:

Leistungsregelung (30–100 %) auf Basis Vorlauftemperatur und Puffermanagement
Verbrennungsregelung über temperaturabhängige Brennstoffdosierung
Lambdaregelung (Abgas-O)
Unterdruckregelung mittels drehzahlgeregeltem Abgasventilator
Luftmengenregelung
Hydraulik- und Pumpensteuerung

Die Steuerung umfasst vollständig:

Kesselkreispumpen je Kessel (2 Stück)
Lade-/Zubringerpumpen zwischen Kessel und Pufferspeicher
Ansteuerung und Regelung aller Mischer

Regelfunktionen:

Rücklaufanhebung je Kessel mit stetiger Mischerregelung
Temperaturgeführte Regelung der Vor- und Rückläufe
Sicherstellung der erforderlichen Volumenströme
Überwachung aller Pumpen auf Betrieb und Störung
Pufferspeichermanagement
Einbindung beider Pufferspeicher mit Mehrpunkt-Temperaturerfassung
Berechnung des aktuellen Ladezustandes
Automatische Vorgabe von:
Kesselfreigabe
Kesselleistung
Optimierte Speicherbeladung und Entladung
Vermeidung von Takten durch vorausschauende Leistungsführung
Kaskadensteuerung
Automatische Zu- und Abschaltung der beiden Kessel
Lastverteilung zwischen den Kesseln
Laufzeitoptimierung
Führungsgrößen:
Pufferspeicherzustand
Vorlauftemperatur
Brennstoffförderung
Steuerung der Brennstoffaustragung aus dem Silo
Steuerung der Förder- und Beschickungseinrichtungen
Optimierung der Materialzufuhr über Glutbettüberwachung
Sicherheits- und Überwachungsfunktionen
Vorlauftemperaturbegrenzung (STB)
Abgastemperaturüberwachung
Überwachung der gesamten Sicherheitskette
Glutbettüberwachung
Störmeldungen in Klartext
Kommunikation und Schnittstellen
Modbus TCP zur Anbindung an die Gebäudeleittechnik
M-Bus-Schnittstelle für Wärmemengenzähler
Digitale und analoge Ein- und Ausgänge (0–10 V / 24 V)
Schnittstelle zur übergeordneten MSR
Fernzugriff über LAN/Internet
Inbetriebnahme

Die Leistung umfasst die vollständige Inbetriebnahme der Gesamtanlage:

Prüfung aller elektrischen und hydraulischen Funktionen
Parametrierung sämtlicher Regelkreise
Warmlauf- und Probebetrieb
Lasttests im Teil- und Volllastbetrieb
Optimierung der Regelparameter unter realen Betriebsbedingungen
Aufschaltung Gebäudeautomation (GA / GLT)
Herstellung der funktionsfähigen Verbindung zur Gebäudeleittechnik über Modbus TCP
Bereitstellung und Abstimmung der Datenpunktliste
Parametrierung der Schnittstellen
Gemeinsame Inbetriebnahme mit Gebäudeautomation
Durchführung der gemeinsamen Inbetriebnahme mit dem GA-/GLT-Systemintegrator vor Ort
Vollständige Aufschaltung aller Betriebs-, Stör- und Messsignale
Prüfung aller Datenpunkte auf:
korrekte Zuordnung
Plausibilität
vollständige Übertragung
Test von:
Fernbedienung
Sollwertvorgaben durch die GLT
Stör- und Betriebsmeldungen
Dokumentation und Übergabe
Übergabe der finalen Datenpunktliste
Dokumentation der eingestellten Parameter
Nachweis der funktionsfähigen Kommunikation
Übergabe einer vollständig betriebsbereiten Anlage
Verbindlicher Zielzustand

Die Anlage ist fertiggestellt, wenn:

beide Biomassekessel automatisch im Kaskadenbetrieb arbeiten,
sämtliche Pumpen, Mischer und Regelkreise vollständig funktionsfähig sind,
die Pufferspeicher regelungstechnisch integriert sind,
alle Signale vollständig und fehlerfrei auf die Gebäudeautomation aufgeschaltet sind,
und die Anlage gemeinsam mit der Gebäudeautomation erfolgreich im Betrieb getestet wurde.
Menge: 1,000 St
Kostenträger: 421

*Hinweis: Inbetriebnahme als Gesamtanlage*

**03.02.0037 Inbetriebnahme durch den Herstellerkundendienst**
Inbetriebnahme durch den Herstellerkundendienst
der beiden vorbeschriebenen Hackschnitzelkesselanlagen einschl. der Austragung und Entaschungs- und Abgaskomponenten mit allen zugehörigen technischen Anlagenbauteilen.
einschließlich der Inbetriebnahme der Regelung.
inkl. Anfahrt und Erstellung eines Inbetriebnahmeprotokolls.
Das Inbetriebnahmeprotokoll ist dem AG und
der Bauleitung vorzulegen.
Alle eingestellten Werte sind zu dokumentieren und ebenfalls an die Bauleitung und den Bauherrn zu übergeben.
Menge: 2,000 St
Kostenträger: 421

**03.02.0038 Einbringung und Positionierung der beide Kesselanlagen**
Einbringung, Positionierung und Montage
der beider Kesselanlagen

Fachgerechtes Einbringen der vorgenannten beiden Hackschnitzelkessel, einschl. Transport und Verortung, einschl. aller erforderlichen und notwendigen Maßnahmen.

einschl. aller erforderlichen Nebenarbeiten wie Hebe- und Transportgeräte, Sicherungsmaterial, etc. einschl. ggf. erforderlicher Mehraufwand für geteilte Einbringung und Montage der Module, inkl. Zusammensetzen von Bauteilen und Ausrichtung, sofern zur Montage der Werkskundendienst erforderlich ist, ist dieser Aufwand auch einzukalkulieren.

Die Anfahrt mit LKW ist bis 20 meter vor der Einbringöffnung möglich.
Der 20eter lange weg bis zur Einbringöffnung besteht aus nicht befestigten Boden im Baustellenbereich. Die Engste Setelle im Aussenbereich besteht zwischen Fassade und GRundstücksgrenze mit ca. 3,5 m Durchgangbreite.
Das Maß der Einbringöffung ist (bxh) 3,00m x 3,00 meter. Diese befindet sich im EG ebenerdig mit einer Schwelle von ca. 5 cm
Die Aufstellung des Pufferspeichers erfolgt im EG.
Menge: 1,000 psch
Kostenträger: 421

*Hinweis: Pufferspeicher*

**03.02.0039 Heizungs-Pufferspeicher 12.000 liter**
Heizungs-Pufferspeicher 12.000 liter
Behälter aus Stahl S235JR, innen roh, außen grundiert
für Heizungswasser
Pufferspeicher: 12.000l
Druckstufe: 3 bar
Betriebstemperatur: 95°C
Behälterdimensionen (ohne Isolierung)
Durchmesser: 2000 mm
Behälterhöhe ca. 4300 mm
Kippmaß ca. <= 4500 mm
Anschlüsse:
10x Muffe nach Wahl bis Rp 2"
4x Flanschanschluss bis DN250 PN6 mit Einlaufbogen
1x Muffe Rp 2" für Entlüftung
1x Muffe Rp 2" für Entleerung
Mannloch:  DN500 mit Flanschabdeckung
Menge: 2,000 St
Kostenträger: 421

**03.02.0040 Wärmedämmung als Sonderanfertigung**
Wärmedämmung als Sonderanfertigung
passend für vorbeschriebenen Pufferspeicher
Material: Polyesterfaservlies 100mm einschl Blechmantel
Sonderanfertigung für vor genannten Behälter
in der Farbe RAL 9006 lieferbar
Einsatztemperatur: 15°C bis 110°C
Menge: 2,000 St
Kostenträger: 421

**03.02.0041 Einbringen der beiden vorbeschriebenen Pufferspeicher**
Einbringen der beiden vorbeschriebenen Pufferspeicher

Fachgerechtes Einbringen der vorgenannten Pufferspeichers, einschl. Transport und Verortung, einschl. aller erforderlichen und notwendigen Maßnahmen.

einschl. aller erforderlichen Nebenarbeiten wie Hebe- und Transportgeräte, Sicherungsmaterial, etc. einschl. ggf. erforderlicher Mehraufwand für geteilte Einbringung und Montage der Module, inkl. Zusammensetzen von Bauteilen und Ausrichtung, sofern zur Montage der Werkskundendienst erforderlich ist, ist dieser Aufwand auch einzukalkulieren.

Die Anfahrt mit LKW ist bis 20 meter vor der Einbringöffnung möglich.
Der 20eter lange weg bis zur Einbringöffnung besteht aus nicht befestigten Boden im Baustellenbereich. Die Engste Setelle im Aussenbereich besteht zwischen Fassade und GRundstücksgrenze mit ca. 3,5 m Durchgangbreite.
Das Maß der Einbringöffung ist (bxh) 3,00m x 3,00 meter. Diese befindet sich im EG ebenerdig mit einer Schwelle von ca. 5 cm
Die Aufstellung des Pufferspeichers erfolgt im EG.
Menge: 1,000 psch
Kostenträger: 421

#### 03.03 Druckhaltung mit Zubehör Heizzentrale (KG 421)

**03.03.0001 Steuereinheit zur Druckhaltung**
Steuereinheit zur Druckhaltung
Pneumatik und Steuerungsmodul für kompressorgesteuerte Druckhaltestation zum Druck halten und zur Nachspeisewassersteuerung in geschlossenen Heizwasserkreisläufen.Gebaut nach DIN EN 12828 und den Anforderungen der VDI 4708 mit CE-Kennzeichen
Funktionseinheit bestehend aus Pneumatikteil und Steuerungs- und Bedieneinheit. Beides wartungsfreundlich in modulares bodenstehendes Rahmensystem aus eloxierten Aluminiumpräzisionsprofilen eingebunden und mit CE Kennzeichen.

Pneumatikteil bestehend aus:
- Druckluftkompressor
- bauteilgeprüftes Luftmagnetventil
- bauteilgeprüftes Sicherheitsventil zur Druckabsicherung des Membran-Druckausdehnungsgefäßes
- elekronischem Drucksensor
- entsprechende Verbindungsleitungen

Steuerung in ein robustes Kunststoffgehäuse integriert, in der sowohl die Leistungs- und Kommunikationselektronik und das Bedientableau mit schmutzunempfindlicher Folientastatur untergebracht ist, voll- automatische frei parametrierbare Mikroprozessorsteuerung mit Echtzeituhr, differenzierendem Fehler- und Parameterspeicher, zweizeiliger Klartextanzeige für Systemdruck, Gefäßfüllniveau und allen relevanten Betriebs- und Störmeldungen, LED- Anzeige der Betriebsmodi und allgemeiner Fehlermeldung.

Kommunikationselektro- nik bestehend aus:
- Schnittstelle RS 485 als Datenschnittstelle bzw. für den Anschluss optionaler Kommunikationskomponenten
- potenzialfreier Ausgang zur Weiterleitung der Sammelmeldung
- digitaler Eingang zur Signalverarbeitung eines Kontaktwasserzählers
- 230V Ausgang zum Anschluss niveauabhängiger Nachspeise- /Entgasungsstationen

Steuereinheit komplett montiert und anschlussfertig nach VDE-Vorschriften verdrahtet, Netzanschlusskabel und Netzstecker.Funktionsweise der Druckhaltung in den Grenzen +/- 0,1 bar inkl. Kompressorüberwachung. Kontrollierte Nachspeisung, automatische Unterbrechung und Störmeldung bei Überschreitung der Laufzeit und/ oder der Zyklenanzahl.
Dokumentation und Kontrolle des Gesamtsystems bezüglich o.g. Parameter.

Gebaut nach DIN EN 12828 und den Anforderungen der VDI 4708 mit CE-Kennzeichen.

Steuereinheit nebenstehend
Max. zul. Betriebstemperatur 90 °C
Max. zul. Betriebsüberdruck 6 bar
Max. Schalldruckpegel 72 dB(A)
Schutzgrad IP 54
Anschluss elektrisch 400V/50Hz
Max. elektr. Nennleistung 1,10 kW
Nennwärmeleistung [kW] 850 kW
Wärmeerzeuger STB 95 °C
statische Höhe 18,0 m
Wärmeerzeuger SV 4,0 bar
Menge: 1,000 St
Kostenträger: 421

**03.03.0002 Membran-Ausdehnungsgefäß kompressorgesteuerte Druckhaltestation**
Membran-Ausdehnungsgefäß kompressorgesteuerte Druckhaltestation

für geschlossene Heiz- und Kühlwasseranlagen. Zulassung gemäß EU-Druck- geräterichtlinie 2014/68/EU. Gefässe sind gebaut nach DIN EN 13831 und VDI 4708 bzw. AD 2000.
– stehend mit Fußkonstruktion
– austauschbare Vollmembran nach DIN EN 13831
– Innen- und außen kunststoffbeschichtet
– Gefäßabsicherung über bauteilgeprüftes Luftsicherheitsventil (SV)
– iklusive angeschweißter seitlicher Muffe zum Anschluss eines Membranbruchmelders

Max. Nutzvolumen: 900 l
Max. zul. Systemtemperatur: 120 °C
Max. zul. Sicherheitstemperatur: 110 °C
Min. zul. Betriebstemperatur: -10 °C
Max. zul. Betriebstemperatur: 70 °C
Max. zul. Betriebsüberdruck: 6 bar
Anschluss: DN65/PN6
Menge: 1,000 St
Kostenträger: 421

**03.03.0003 Membran-Ausdehnungsgefäß kompressorgesteuerte Druckhaltestation**
Membran-Ausdehnungsgefäß kompressorgesteuerte Druckhaltestation

für geschlossene Heiz- und Kühlwasseranlagen. Zulassung gemäß EU-Druck- geräterichtlinie 2014/68/EU. Gefässe sind gebaut nach DIN EN 13831 und VDI 4708 bzw. AD 2000.
– stehend mit Fußkonstruktion
– austauschbare Vollmembran nach DIN EN 13831
– Innen- und außen kunststoffbeschichtet
– Gefäßabsicherung über bauteilgeprüftes Luftsicherheitsventil (SV)
– iklusive angeschweißter seitlicher Muffe zum Anschluss eines Membranbruchmelders
- Grundgefäße RG inkl. Messumformer für Niveaumessung

Max. Nutzvolumen: 900 l
Max. zul. Systemtemperatur: 120 °C
Max. zul. Sicherheitstemperatur: 110 °C
Min. zul. Betriebstemperatur: -10 °C
Max. zul. Betriebstemperatur: 70 °C
Max. zul. Betriebsüberdruck: 6 bar
Anschluss: DN65/PN6
Menge: 1,000 St
Kostenträger: 421

**03.03.0004 Membran-Druckausdehnungsgefäß für geschlossene Heiz- und Kühlwassersysteme.**
Membran-Druckausdehnungsgefäß für geschlossene Heiz- und Kühlwassersysteme.

Epoxidharzbeschichtung
Nicht tauschbare Halbmembran nach DIN EN 13831
Mit Gewindeanschlüssen

Membranmaterial: SBR
Nennvolumen: 100 l
Max. Nutzvolumen: 90 l
Max. zul. Systemtemperatur: 120 °C
Min. zul. Betriebstemperatur: -10 °C
Max. zul. Betriebstemperatur: 70 °C
Max. zul. Betriebsüberdruck: 6 bar
Gasvordruck werksseitig: 1.5 bar
Anschluss: R 1"
Menge: 1,000 St
Kostenträger: 421

**03.03.0005 Membran-Druckausdehnungsgefäß für geschlossene Heiz- und Kühlwassersysteme.**
Membran-Druckausdehnungsgefäß für geschlossene Heiz- und Kühlwassersysteme.

Epoxidharzbeschichtung
Nicht tauschbare Halbmembran nach DIN EN 13831
Mit Gewindeanschlüssen

Membranmaterial: SBR
Nennvolumen: 200 l
Max. Nutzvolumen: 180 l
Max. zul. Systemtemperatur: 120 °C
Min. zul. Betriebstemperatur: -10 °C
Max. zul. Betriebstemperatur: 70 °C
Max. zul. Betriebsüberdruck: 6 bar
Gasvordruck werksseitig: 1.5 bar
Anschluss: R 1"
Menge: 1,000 St
Kostenträger: 421

**03.03.0006 Kappenventil DN 25**
Kappenventil DN 25

Für Membran-Druckausdehnungsgefäße in geschlossenen Heizungsanlagen. Mit einer gegen unbeabsichtigtes Schließen gesicherten Absperrung und einer Entleerung gemäß DIN EN 12828, TÜV-geprüft.

Max. zul. Betriebstemperatur 120 °C
Max. zul. Betriebsüberdruck 10 bar
Anschluss R 1"
Menge: 2,000 St
Kostenträger: 421

**03.03.0007 Vakuum-Sprührohrentgasung zur System- und Nachspeisewasserentgasung**
Vakuum-Sprührohrentgasung zur System- und Nachspeisewasserentgasung
in geschlossenen Heizwasserkreisläufen, als vollautomatische Multifunktionseinheit mit "auto start"-Funktion und selbsttätigem hydraulischen Abgleich des Entgasungsprozesses sowie Steuerung und Überwachung der Nachspeisefunk- tion.
Funktionseinheit bestehend aus Hydraulikteil und Steuerungs- und Bedieneinheit, wartungsfreundlich in ein modulares bodenstehendes Rahmensystem eingebunden und mit CE-Kennzeichen.
vollautomatische frei parametrierbare Mikroprozessorsteuerung mit Echtzeituhr, differenzierendem Fehler- und Parameterspeicher, zweizeiliger Klartextanzeige für Systemdruck und allen relevanten Betriebs- und Störmeldungen, LED-Anzeige der Betriebsmodi und allgemeiner Fehlermeldung.

Kommunikationselektronik bestehend aus:
- Schnittstelle RS 485 als Datenschnittstelle bzw. für den Anschluss optionaler Kommunikationskomponenten
- potenzialfreier Ausgang zur Weiterleitung der Sammelmeldung
- digitaler Eingang zur Signalverarbeitung eines Kontaktwasserzählers
- Eingang zur Nachspeise-Funktionsanforderung über externes Signal

Steuereinheit komplett montiert und anschlussfertig nach VDE-Vorschriften verdrahtet, Netzanschlusskabel und Netzstecker, Systemanschlüsse mittels integrierten Absperrungen.Vakuum-Sprührohrentgasung des Inhalts-, Füll- und Nachspeisewassers in selbstoptimierendem Betrieb mit Zyklen für Dauer-, Intervall- und Nachspeiseentgasung. Kontrollierte Nachspeisung über betriebssicheren Zweiwegemotorkugelhahn. Die Ansteuerung erfolgt über eine integrierte Systemdruckauswertung oder ein externes 230 V Signal (z.B. einer Druckhaltestation), mit automatischer Unterbrechung und Störmeldung bei Überschreitung der Laufzeit und/oder der Zyklenanzahl. Die Nachspeisung kann alternativ aus einem offenen Netztrennbehälter erfolgen.
Dokumentation und Kontrolle des Gesamtsystems bezüglich o.g. Parameter.

Max. elektr. Nennleistung 0,85 kW Typ 35T Max. Schalldruckpegel 55 dB(A)
Max. Anlagenvolumen: 220 m³
Max. Anlagenvolumen Glykol: 50 m³
Max. zul. Betriebstemperatur: 90 °C
Max. zul. Betriebsüberdruck: 8 bar
Arbeitsdruck: 0.5 - 4.5 bar
Mindestzulaufdruck Nachspeisung: 0.10 bar
Max. Schalldruckpegel: 55 dB(A)
Anschluss elektrisch: 230V/50Hz
Anschluss Druckseite: G 1"
Anschluss Abströmseite: G 1/2"
Anschluss Nachspeisung: G 1/2"
Ausscheidegrad gelöste Gase bis: 90 %
Max. Teilvolumenstrom Netz: 0.550 m³/h
Max. Volumenstrom Nachspeisung: 0.550 m³/h
Elektr. Nennstrom: 5.00 A
Max. elektr. Nennleistung: 1.10 kW
Max. Höhe: 1150 mm
Breite: 653 mm
Tiefe: 486 mm
Gewicht: 38.80 kg
Wasserinhalt: 36070 L
Wärmeerzeuger SV: 4,0 bar
Mindestbetriebsdruck: 2,0 bar
Enddruck der Druckhaltung: 3,5 bar
Mindestzulaufdruck Nachsp.: 1,0 bar
Menge: 1,000 St
Kostenträger: 421

**03.03.0008 Inbetriebnahme durch Herstellerkundendienst**
Inbetriebnahme durch Herstellerkundendienst
der vorstehenden Druckhalte- und / oder Entgasungsanlage inkl. des Steuergefäßes und der Nachspeiseeinheit durch den Kundendienst des Herstellers bestehend aus:

- An- und Abfahrt
- Einstellung der Anlage auf die vom Auftraggeber zu benennenden Betriebsparameter
- Prüfung der Einstellung und Betriebsparameter sowie der Leistung der Anlage und Funktion im System
- Alle Einstellwerte sind in einem Protokoll zu dokumentieren
- einschl. Programmierung von Erweiterung- und Bus-Modulen auf die zum Betrieb erforderlichen Parameter
Menge: 1,000 psch
Kostenträger: 421

**03.03.0009 Schmutz- und Schlammabscheider**
Schmutz- und Schlammabscheider
für Heizwassersysteme bzw. geschlossene flüssigkeitsgefüllte Anlagensysteme.
Armatur für die Entfernung von Partikeln bis zu einer Größe von 5,0 Mikrometern aus dem Flüssigkeitsstrom mit speziell hierfür gestaltetem Einsatz.
Die Reinigung und Entleerung des Schmutzsammelraums ist über einen eigenen Entschlammungskugelhahn ohne Betriebsunterbrechung möglich.

Gehäusewerkstoff: Stahl lackiert
Einbauvariante: vertikal
Max. zul. Betriebstemperatur: 110 °C
Betriebstemperatur: 0 °C - 110 °C
Max. zul. Betriebsüberdruck: 6 bar
Betriebsüberdruck: 6 bar
Anschluss: DN100/PN6
Reinigungsanschluss: IG 1"
Anschlussvariante: Flansch
Lochzahl Flansch: 4-Loch
Max. Volumenstrom: 47.0 m³/h
Durchfluss-Kennwert kvs: 219.8 m³/h
Durchmesser: 206 mm
Max. Höhe: 717 mm
Min. Wartungshöhe: 370 mm
Einbaulänge: 350 mm
Menge: 1,000 St
Kostenträger: 421

**03.03.0010 Wärmedämmung für vorstehenden Schlammabscheider.**
Wärmedämmung für vorstehenden Schlammabscheider.

Bestehend aus zwei form- und temperaturstabilen, anpassbaren, formschlüssigen Halbschalen aus Hartschaum mit Klappverschluß oder Spannband.

Dämmstärke 30,5 mm
Max. zul. Betriebstemperatur 110 °C
Menge: 1,000 St
Kostenträger: 421

**03.03.0011 Hochenergie-Dauermagnet zum Einbau in Schlamm- und Schmutzabscheider.**
Hochenergie-Dauermagnet zum Einbau in Schlamm- und Schmutzabscheider.

Magnet besteht aus einem isostatisch gepressten Neodym-Eisen-Bor Stab, der in eine Einschraubtauchhülse eingesetzt ist. Separierung und Fixierung von ferromagnetischen Partikeln aus dem Abscheideprozess. Partikel können durch herausdrehen der Magnethülse aus dem Abscheidergehäuse und deren anschließender Reinigung dauerhaft und gezielt aus Fluidstrom entfernt werden.

Max. zul. Betriebstemperatur 110 °C
Max. zul. Betriebsüberdruck 10 bar
Anschluss G 1"
Durchmesser 25 mm
Einbaulänge 365 mm
Menge: 1,000 St
Kostenträger: 421

**03.03.0012 Armatur mit Montagebügel zur direkten Verbindung von Nachspeiseeinrichtungen**
Armatur mit Montagebügel zur direkten Verbindung von Nachspeiseeinrichtungen

für Heizwassersysteme mit Trinkwassernetzen. Im Einzelnen bestehend aus:
– Armaturabsperrkugelhähnen einschl. Stellmotor
– Systemtrenner nach DIN 1988-100 bzw. DIN EN 1717 (BA), mit integriertem
  Schmutzfänger
– Montagebügel zur horizontalen Wandmontage
– Wasserzähler mit Impulsausgang

Max. zul. Betriebstemperatur: 65 °C
Max. zul. Betriebsüberdruck: 10 bar
Anschluss Ein-/Austritt: R 1/2" / R 1/2"
Max. Höhe: 170 mm
Höhe inkl. Druckminderer: 204 mm
Menge: 1,000 St
Kostenträger: 421

**03.03.0013 Verschneideeinrichtung mit Armatur und Partonnen**
Verschneideeinrichtung mit Armatur und Partonnen

Patronengehäuse, kompakte Basisarmatur zur Aufbereitung von Füll-
und Ergänzungswasser mittels Ionenaustauschverfahren zum Schutz von Wärmeerzeugern u. Warmwasserheizungsanlagen gemäß VDI 2035.
Leergehäuse ist montagefertig mit Wandhalterung zur wahlweisen Bestückung mit je zwei:

- Enthärtungsharzpatrone für die Wasserenthärtung

im Einzelnen bestehend aus:
- zwei in Reihe geschalteten zylindrischen Polypropylen-Gehäuse mit Messing  Gewindeanschlüssen zur Aufnahme je zweier der o.g. Wasserbehandlungspatronen und opt. Anbringung einer Verschneideeinrichtung Reflex Softmix
- Durchflussbegrenzer
- Absperrkugelhahn mit Probeentnahmehahn

Bauteile werden als kompakte Armatur zum Einbau in die Füll- und Ergänzungswasserleitung angeordnet.

Max. zul. Betriebstemperatur: 40 °C
Lagertemperatur:  -
Max. zul. Betriebsüberdruck: 8 bar
Anschluss Ein-/Austritt: Rp 1/2" / Rp 1/2"
Max. Dauerdurchfluss: 360 l/h
Menge: 1,000 St
Kostenträger: 421

**03.03.0014 Kationenharzpatrone als Erstfüllung**
Kationenharzpatrone als Erstfüllung

zur Füll- und Ergänzungswasserenthärtung passend in das Patronengehäuse. Bestehend aus zylindrischer Polypropylen Patrone
gefüllt mit Kationentauscherharz zur Enthärtung von Füll- und Ergänzungswasser nach z.B. VDI 2035 und/oder Herstellerangaben in Warmwasserheizungsanlagen nach DIN EN 12828.

Farbe grün
Max. zul. Betriebstemperatur 40 °C
Max. zul. Betriebsüberdruck 8 bar
Max. Höhe 513 mm
Menge: 2,000 St
Kostenträger: 421

**03.03.0015 Bedienschlüssel für Patronenwechsel**
Bedienschlüssel für Patronenwechsel

Stabiler Kunststoffschlüssel für das sichere Lösen und Anziehen der Verschraubung zur Erleichterung des Kartuschenwechsels.

Farbe schwarz
Durchmesser 143 mm
Max. Höhe 298 mm
Gewicht 0,40 kg
Menge: 1,000 St
Kostenträger: 421

**03.03.0016 Sicherheitsventil DN25/PN16, 3,5 bar**
Sicherheitsventil DN25/PN16,  3,5 bar

Sicherheitsventil zur Druckabsicherung von Wärmeerzeugern, Kennbuchstabe D/G/H und gemäß den Anforderungen TRD 721, EN 12828, SWKI HE301-01.

Anschluss Eintritt DN25/PN16
Anschluss Austritt DN40/PN16
Daten der angeschlossenen Versorgungsanlage
Ansprechdruck SV 3,5 bar
Menge: 2,000 St
Kostenträger: 421

**03.03.0017 Automatischer Schnell-/Großentlüfter 1/2"**
Automatischer Schnell-/Großentlüfter 1/2"

für Heizwassersysteme. Armatur für die permanente Ableitung von Gasblasen aus entsprechend hierfür im Hydraulik-/Rohrleitungssystem vorgesehenen Hochpunkten oder Sammelstellen.

Gehäusewerkstoff Messing
Einbauvariante vertikal
Max. zul. Betriebstemperatur 110 °C
Max. zul. Betriebsüberdruck 10 bar
Anschluss IG 1/2"
Entlüftungsanschluss G 1/2"
Durchmesser 63 mm
Max. Höhe 122 mm
Breite 78 mm
Menge: 2,000 St
Kostenträger: 421

**03.03.0018 Sicherheitstemperaturbegrenzer K1**
Sicherheitstemperaturbegrenzer K1

Sicherheitstemperaturbegrenzer nach EN 60730-2-9
Menge: 2,000 St
Kostenträger: 421

**03.03.0019 Maximaldruckbegrenzer**
Maximaldruckbegrenzer

Maximaldruckbegrenzer bauteilgeprüft nach VD TÜV Merkblatt Druck 100/1, für
Anlagen nach DIN EN 12828.
Menge: 2,000 St
Kostenträger: 421

#### 03.04 Abgasanlagen mit Zubehör Heizzentrale (KG 421)

*Hinweis: Abgasleitung Kessel 500kW*

*Hinweis: Zug 1*

**03.04.0001 Abgasformstück Kesselanschlussstück**
Abgasformstück Kesselanschlussstück
für raumluftabhängige Betriebsweise, einschaliger Aufbau, als Kesselanschlussstück, aus nichtrostendem Stahl, rund, Innendurchmesser 300 mm, Mindest-Wanddicke DIN 18160-1, Temperaturklasse T 400 (Betriebstemperatur bis 400 Grad C), Gasdichtheitsklasse N 1 (Leckrate 2 l/(sm2), Nominaldruck -40 Pa), Korrosionswiderstandsklasse 3 (für feste/flüssige/gasförmige Brennstoffe), Betriebsweise W (feucht), Rußbrandbeständigkeitsklasse G (rußbrandbeständig), im Gebäude.
Menge: 1,000 St
Kostenträger: 421

**03.04.0002 Abgasformstück Bogen 90 Grad mit Prüföffnung FU**
Abgasformstück Bogen 90 Grad mit Prüföffnung FU
für raumluftabhängige Betriebsweise, einschaliger Aufbau, als Bogen, 90 Grad, aus nichtrostendem Stahl, rund, Innendurchmesser 300 mm, Mindest-Wanddicke DIN 18160-1, Temperaturklasse T 160 (Betriebstemperatur bis 160 Grad C), Gasdichtheitsklasse N 1 (Leckrate 2 l/(sm2), Nominaldruck -40 Pa), Korrosionswiderstandsklasse 3 (für feste/flüssige/gasförmige Brennstoffe), Betriebsweise W (feucht), Rußbrandbeständigkeitsklasse G (rußbrandbeständig), im Gebäude.
Menge: 2,000 St
Kostenträger: 421

**03.04.0003 Abgasformstück Bogen 90 Grad mit Prüföffnung FU mit 2 x Sickenseite**
Abgasformstück Bogen 90 Grad mit Prüföffnung FU mit 2 x Sickenseite
für raumluftabhängige Betriebsweise, einschaliger Aufbau, als Bogen, 90 Grad, aus nichtrostendem Stahl, rund, Innendurchmesser 300 mm, Mindest-Wanddicke DIN 18160-1, Temperaturklasse T 160 (Betriebstemperatur bis 160 Grad C), Gasdichtheitsklasse N 1 (Leckrate 2 l/(sm2), Nominaldruck -40 Pa), Korrosionswiderstandsklasse 3 (für feste/flüssige/gasförmige Brennstoffe), Betriebsweise W (feucht), Rußbrandbeständigkeitsklasse G (rußbrandbeständig), im Gebäude.
Menge: 1,000 St
Kostenträger: 421

**03.04.0004 Abgasformstück Bogen 87° mit Prüföffnung**
Abgasformstück Bogen 87° mit Prüföffnung
für raumluftabhängige Betriebsweise, einschaliger Aufbau, als Bogen, 87 Grad, aus nichtrostendem Stahl, rund, Innendurchmesser 300 mm, Mindest-Wanddicke DIN 18160-1, Temperaturklasse T 160 (Betriebstemperatur bis 160 Grad C), Gasdichtheitsklasse N 1 (Leckrate 2 l/(sm2), Nominaldruck -40 Pa), Korrosionswiderstandsklasse 3 (für feste/flüssige/gasförmige Brennstoffe), Betriebsweise W (feucht), Rußbrandbeständigkeitsklasse G (rußbrandbeständig), im Gebäude.
Menge: 1,000 St
Kostenträger: 421

**03.04.0005 Abgasformstück Übergang DN 300 Sicke / E- Filter**
Abgasformstück Übergang DN 300 Sicke / E- Filter
für raumluftabhängige Betriebsweise, einschaliger Aufbau, als Übergang aus nichtrostendem Stahl, rund, Innendurchmesser 300 mm, Mindest-Wanddicke DIN 18160-1, Temperaturklasse T 160 (Betriebstemperatur bis 160 Grad C), Gasdichtheitsklasse N 1 (Leckrate 2 l/(sm2), Nominaldruck -40 Pa), Korrosionswiderstandsklasse 3 (für feste/flüssige/gasförmige Brennstoffe), Betriebsweise W (feucht), Rußbrandbeständigkeitsklasse G (rußbrandbeständig), im Gebäude.
Menge: 1,000 St
Kostenträger: 421

**03.04.0006 Abgasformstück Prüföffnung mit Deckel 0,6mm ø300 (M-Sicke) P-POR**
Abgasformstück Prüföffnung mit Deckel 0,6mm ø300 (M-Sicke) P-POR
für raumluftabhängige Betriebsweise, einschaliger Aufbau, als Prüföffnung aus nichtrostendem Stahl, rund, Innendurchmesser 300 mm, Mindest-Wanddicke DIN 18160-1, Temperaturklasse T 160 (Betriebstemperatur bis 160 Grad C), Gasdichtheitsklasse N 1 (Leckrate 2 l/(sm2), Nominaldruck -40 Pa), Korrosionswiderstandsklasse 3 (für feste/flüssige/gasförmige Brennstoffe), Betriebsweise W (feucht), Rußbrandbeständigkeitsklasse G (rußbrandbeständig), im Gebäude.
Menge: 1,000 St
Kostenträger: 421

**03.04.0007 Abgasleitung DN300 Länge 1000mm**
Abgasleitung DN300 Länge 1000mm
für raumluftabhängige Betriebsweise, einschaliger Aufbau, aus nichtrostendem Stahl, rund, Innendurchmesser 300 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 2,000 St
Kostenträger: 421

**03.04.0008 Abgasleitung DN300 Länge 500mm**
Abgasleitung DN300 Länge 500mm
für raumluftabhängige Betriebsweise, einschaliger Aufbau, aus nichtrostendem Stahl, rund, Innendurchmesser 300 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 2,000 St
Kostenträger: 421

**03.04.0009 Abgasleitung DN300 Länge 250mm**
Abgasleitung DN300 Länge 250mm
für raumluftabhängige Betriebsweise, einschaliger Aufbau, aus nichtrostendem Stahl, rund, Innendurchmesser 300 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 1,000 St
Kostenträger: 421

**03.04.0010 Wandhalterung**
Wandhalterung
für voerbeschriebene Abgasrohr DN300
50mm- 100mm
Menge: 2,000 St
Kostenträger: 421

**03.04.0011 Klemmband**
Klemmband mit Gewebeaussendichtband DN300
geignet zur Verbindung vorbeschriebener Abgasleitung und Formstücke aus nichtrostendem Stahl, rund, Innendurchmesser 300 mm, Mindest-Wanddicke DIN 18160-1, Temperaturklasse T 160 (Betriebstemperatur bis 160 Grad C), Gasdichtheitsklasse N 1 (Leckrate 2 l/(sm2), Nominaldruck -40 Pa), Korrosionswiderstandsklasse 3 (für feste/flüssige/gasförmige Brennstoffe), Betriebsweise W (feucht), Rußbrandbeständigkeitsklasse G (rußbrandbeständig), Verbindung durch Stecken
Menge: 12,000 St
Kostenträger: 421

*Hinweis: Zug 2*

**03.04.0012 Abgasformstück Anschlußstück E- Filter**
Abgasformstück  Anschlußstück E- Filter
Bundkragen DN 300 / da Bund 316 / 300 Muffe
für raumluftabhängige Betriebsweise, einschaliger Aufbau, als Kesselanschlussstück, aus nichtrostendem Stahl, rund, Innendurchmesser 300 mm, Mindest-Wanddicke DIN 18160-1, Temperaturklasse T 400 (Betriebstemperatur bis 400 Grad C), Gasdichtheitsklasse N 1 (Leckrate 2 l/(sm2), Nominaldruck -40 Pa), Korrosionswiderstandsklasse 3 (für feste/flüssige/gasförmige Brennstoffe), Betriebsweise W (feucht), Rußbrandbeständigkeitsklasse G (rußbrandbeständig), im Gebäude.
Menge: 1,000 St
Kostenträger: 421

**03.04.0013 Abgasformstück Bogen 90 Grad mit Prüföffnung FU**
Abgasformstück Bogen 90 Grad mit Prüföffnung FU
für raumluftabhängige Betriebsweise, einschaliger Aufbau, als Bogen, 90 Grad, aus nichtrostendem Stahl, rund, Innendurchmesser 300 mm, Mindest-Wanddicke DIN 18160-1, Temperaturklasse T 160 (Betriebstemperatur bis 160 Grad C), Gasdichtheitsklasse N 1 (Leckrate 2 l/(sm2), Nominaldruck -40 Pa), Korrosionswiderstandsklasse 3 (für feste/flüssige/gasförmige Brennstoffe), Betriebsweise W (feucht), Rußbrandbeständigkeitsklasse G (rußbrandbeständig), im Gebäude.
Menge: 2,000 St
Kostenträger: 421

**03.04.0014 Abgasformstück Bogen 90 Grad mit Prüföffnung FU mit 2 x Sickenseite**
Abgasformstück Bogen 90 Grad mit Prüföffnung FU mit 2 x Sickenseite
für raumluftabhängige Betriebsweise, einschaliger Aufbau, als Bogen, 90 Grad, aus nichtrostendem Stahl, rund, Innendurchmesser 300 mm, Mindest-Wanddicke DIN 18160-1, Temperaturklasse T 160 (Betriebstemperatur bis 160 Grad C), Gasdichtheitsklasse N 1 (Leckrate 2 l/(sm2), Nominaldruck -40 Pa), Korrosionswiderstandsklasse 3 (für feste/flüssige/gasförmige Brennstoffe), Betriebsweise W (feucht), Rußbrandbeständigkeitsklasse G (rußbrandbeständig), im Gebäude.
Menge: 1,000 St
Kostenträger: 421

**03.04.0015 Abgasformstück Bogen 87° mit Prüföffnung**
Abgasformstück Bogen 87° mit Prüföffnung
für raumluftabhängige Betriebsweise, einschaliger Aufbau, als Bogen, 87 Grad, aus nichtrostendem Stahl, rund, Innendurchmesser 300 mm, Mindest-Wanddicke DIN 18160-1, Temperaturklasse T 160 (Betriebstemperatur bis 160 Grad C), Gasdichtheitsklasse N 1 (Leckrate 2 l/(sm2), Nominaldruck -40 Pa), Korrosionswiderstandsklasse 3 (für feste/flüssige/gasförmige Brennstoffe), Betriebsweise W (feucht), Rußbrandbeständigkeitsklasse G (rußbrandbeständig), im Gebäude.
Menge: 1,000 St
Kostenträger: 421

**03.04.0016 Abgasformstück Übergang DN 300 Sicke / E- Filter**
Abgasformstück Übergang DN 300 Sicke / E- Filter
für raumluftabhängige Betriebsweise, einschaliger Aufbau, als Übergang aus nichtrostendem Stahl, rund, Innendurchmesser 300 mm, Mindest-Wanddicke DIN 18160-1, Temperaturklasse T 160 (Betriebstemperatur bis 160 Grad C), Gasdichtheitsklasse N 1 (Leckrate 2 l/(sm2), Nominaldruck -40 Pa), Korrosionswiderstandsklasse 3 (für feste/flüssige/gasförmige Brennstoffe), Betriebsweise W (feucht), Rußbrandbeständigkeitsklasse G (rußbrandbeständig), im Gebäude.
Menge: 1,000 St
Kostenträger: 421

**03.04.0017 Abgasleitung DN300 Länge 1000mm**
Abgasleitung DN300 Länge 1000mm
für raumluftabhängige Betriebsweise, einschaliger Aufbau, aus nichtrostendem Stahl, rund, Innendurchmesser 300 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 1,000 St
Kostenträger: 421

**03.04.0018 Abgasleitung DN300 Länge 500mm**
Abgasleitung DN300 Länge 500mm
für raumluftabhängige Betriebsweise, einschaliger Aufbau, aus nichtrostendem Stahl, rund, Innendurchmesser 300 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 2,000 St
Kostenträger: 421

**03.04.0019 Abgasleitung DN300 Länge 250mm**
Abgasleitung DN300 Länge 250mm
für raumluftabhängige Betriebsweise, einschaliger Aufbau, aus nichtrostendem Stahl, rund, Innendurchmesser 300 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 1,000 St
Kostenträger: 421

**03.04.0020 Wandhalterung**
Wandhalterung
für voerbeschriebene Abgasrohr DN300
50mm- 100mm
Menge: 1,000 St
Kostenträger: 421

**03.04.0021 Klemmband**
Klemmband mit Gewebeaussendichtband DN300
geignet zur Verbindung vorbeschriebener Abgasleitung und Formstücke aus nichtrostendem Stahl, rund, Innendurchmesser 300 mm, Mindest-Wanddicke DIN 18160-1, Temperaturklasse T 160 (Betriebstemperatur bis 160 Grad C), Gasdichtheitsklasse N 1 (Leckrate 2 l/(sm2), Nominaldruck -40 Pa), Korrosionswiderstandsklasse 3 (für feste/flüssige/gasförmige Brennstoffe), Betriebsweise W (feucht), Rußbrandbeständigkeitsklasse G (rußbrandbeständig), Verbindung durch Stecken
Menge: 9,000 St
Kostenträger: 421

*Hinweis: Zug 3*

**03.04.0022 Anschlußstück E- Filter Bundkragen DN 300 / da Bund 316 / 350 Muffe**
Anschlußstück E- Filter Bundkragen DN 300 / da Bund 316 / 350 Muffe
für raumluftabhängige Betriebsweise, einschaliger Aufbau, aus nichtrostendem Stahl, rund, Innendurchmesser 300 mm, Mindest-Wanddicke DIN 18160-1, Temperaturklasse T 400 (Betriebstemperatur bis 400 Grad C), Gasdichtheitsklasse N 1 (Leckrate 2 l/(sm2), Nominaldruck -40 Pa), Korrosionswiderstandsklasse 3 (für feste/flüssige/gasförmige Brennstoffe), Betriebsweise W (feucht), Rußbrandbeständigkeitsklasse G (rußbrandbeständig), im Gebäude.
Menge: 1,000 St
Kostenträger: 421

**03.04.0023 Abgasformstück Bogen 90 Grad mit Prüföffnung FU**
Abgasformstück Bogen 90 Grad mit Prüföffnung FU
für raumluftabhängige Betriebsweise, einschaliger Aufbau, als Bogen, 90 Grad, aus nichtrostendem Stahl, rund, Innendurchmesser 300 mm, Mindest-Wanddicke DIN 18160-1, Temperaturklasse T 160 (Betriebstemperatur bis 160 Grad C), Gasdichtheitsklasse N 1 (Leckrate 2 l/(sm2), Nominaldruck -40 Pa), Korrosionswiderstandsklasse 3 (für feste/flüssige/gasförmige Brennstoffe), Betriebsweise W (feucht), Rußbrandbeständigkeitsklasse G (rußbrandbeständig), im Gebäude.
Menge: 2,000 St
Kostenträger: 421

**03.04.0024 Abgasleitung DN300 Länge 1000mm**
Abgasleitung DN300 Länge 1000mm
für raumluftabhängige Betriebsweise, einschaliger Aufbau, aus nichtrostendem Stahl, rund, Innendurchmesser 300 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 1,000 St
Kostenträger: 421

**03.04.0025 Abgasleitung DN300 Länge 500mm**
Abgasleitung DN300 Länge 500mm
für raumluftabhängige Betriebsweise, einschaliger Aufbau, aus nichtrostendem Stahl, rund, Innendurchmesser 300 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 2,000 St
Kostenträger: 421

**03.04.0026 Abgasleitung DN300 Länge 250mm**
Abgasleitung DN300 Länge 250mm
für raumluftabhängige Betriebsweise, einschaliger Aufbau, aus nichtrostendem Stahl, rund, Innendurchmesser 300 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 1,000 St
Kostenträger: 421

**03.04.0027 Abgasformstück Erweiterung 300 auf 350 Sicke / di 402 / exzentrisch**
Abgasformstück Erweiterung 300 auf 350 Sicke / di 402 / exzentrisch
für raumluftabhängige Betriebsweise, einschaliger Aufbau, als Bogen, 87 Grad, aus nichtrostendem Stahl, rund, Innendurchmesser 300 mm, Mindest-Wanddicke DIN 18160-1, Temperaturklasse T 160 (Betriebstemperatur bis 160 Grad C), Gasdichtheitsklasse N 1 (Leckrate 2 l/(sm2), Nominaldruck -40 Pa), Korrosionswiderstandsklasse 3 (für feste/flüssige/gasförmige Brennstoffe), Betriebsweise W (feucht), Rußbrandbeständigkeitsklasse G (rußbrandbeständig), im Gebäude.
Menge: 1,000 St
Kostenträger: 421

**03.04.0028 Wandhalterung**
Wandhalterung
für voerbeschriebene Abgasrohr DN300
50mm- 100mm
Menge: 1,000 St
Kostenträger: 421

**03.04.0029 Klemmband**
Klemmband mit Gewebeaussendichtband DN300
geignet zur Verbindung vorbeschriebener Abgasleitung und Formstücke aus nichtrostendem Stahl, rund, Innendurchmesser 300 mm, Mindest-Wanddicke DIN 18160-1, Temperaturklasse T 160 (Betriebstemperatur bis 160 Grad C), Gasdichtheitsklasse N 1 (Leckrate 2 l/(sm2), Nominaldruck -40 Pa), Korrosionswiderstandsklasse 3 (für feste/flüssige/gasförmige Brennstoffe), Betriebsweise W (feucht), Rußbrandbeständigkeitsklasse G (rußbrandbeständig), Verbindung durch Stecken
Menge: 9,000 St
Kostenträger: 421

*Hinweis: Abgasleitung Kessel 300kW*

*Hinweis: Zug 4*

**03.04.0030 Abgasformstück Kesselanschlussstück**
Abgasformstück Kesselanschlussstück
für raumluftabhängige Betriebsweise, einschaliger Aufbau, als Kesselanschlussstück, aus nichtrostendem Stahl, rund, Innendurchmesser 250 mm, Mindest-Wanddicke DIN 18160-1, Temperaturklasse T 400 (Betriebstemperatur bis 400 Grad C), Gasdichtheitsklasse N 1 (Leckrate 2 l/(sm2), Nominaldruck -40 Pa), Korrosionswiderstandsklasse 3 (für feste/flüssige/gasförmige Brennstoffe), Betriebsweise W (feucht), Rußbrandbeständigkeitsklasse G (rußbrandbeständig), im Gebäude.
Menge: 1,000 St
Kostenträger: 421

**03.04.0031 Abgasformstück Bogen 90 Grad mit Prüföffnung FU**
Abgasformstück Bogen 90 Grad mit Prüföffnung FU
für raumluftabhängige Betriebsweise, einschaliger Aufbau, als Bogen, 90 Grad, aus nichtrostendem Stahl, rund, Innendurchmesser 250 mm, Mindest-Wanddicke DIN 18160-1, Temperaturklasse T 160 (Betriebstemperatur bis 160 Grad C), Gasdichtheitsklasse N 1 (Leckrate 2 l/(sm2), Nominaldruck -40 Pa), Korrosionswiderstandsklasse 3 (für feste/flüssige/gasförmige Brennstoffe), Betriebsweise W (feucht), Rußbrandbeständigkeitsklasse G (rußbrandbeständig), im Gebäude.
Menge: 2,000 St
Kostenträger: 421

**03.04.0032 Abgasformstück Bogen 90 Grad mit Prüföffnung FU mit 2 x Sickenseite**
Abgasformstück Bogen 90 Grad mit Prüföffnung FU mit 2 x Sickenseite
für raumluftabhängige Betriebsweise, einschaliger Aufbau, als Bogen, 90 Grad, aus nichtrostendem Stahl, rund, Innendurchmesser 250 mm, Mindest-Wanddicke DIN 18160-1, Temperaturklasse T 160 (Betriebstemperatur bis 160 Grad C), Gasdichtheitsklasse N 1 (Leckrate 2 l/(sm2), Nominaldruck -40 Pa), Korrosionswiderstandsklasse 3 (für feste/flüssige/gasförmige Brennstoffe), Betriebsweise W (feucht), Rußbrandbeständigkeitsklasse G (rußbrandbeständig), im Gebäude.
Menge: 1,000 St
Kostenträger: 421

**03.04.0033 Abgasformstück Bogen 87° mit Prüföffnung**
Abgasformstück Bogen 87° mit Prüföffnung
für raumluftabhängige Betriebsweise, einschaliger Aufbau, als Bogen, 87 Grad, aus nichtrostendem Stahl, rund, Innendurchmesser 250 mm, Mindest-Wanddicke DIN 18160-1, Temperaturklasse T 160 (Betriebstemperatur bis 160 Grad C), Gasdichtheitsklasse N 1 (Leckrate 2 l/(sm2), Nominaldruck -40 Pa), Korrosionswiderstandsklasse 3 (für feste/flüssige/gasförmige Brennstoffe), Betriebsweise W (feucht), Rußbrandbeständigkeitsklasse G (rußbrandbeständig), im Gebäude.
Menge: 1,000 St
Kostenträger: 421

**03.04.0034 Abgasformstück Übergang DN 250 Sicke / E- Filter**
Abgasformstück Übergang DN 250 Sicke / E- Filter
für raumluftabhängige Betriebsweise, einschaliger Aufbau, als Übergang aus nichtrostendem Stahl, rund, Innendurchmesser 250 mm, Mindest-Wanddicke DIN 18160-1, Temperaturklasse T 160 (Betriebstemperatur bis 160 Grad C), Gasdichtheitsklasse N 1 (Leckrate 2 l/(sm2), Nominaldruck -40 Pa), Korrosionswiderstandsklasse 3 (für feste/flüssige/gasförmige Brennstoffe), Betriebsweise W (feucht), Rußbrandbeständigkeitsklasse G (rußbrandbeständig), im Gebäude.
Menge: 1,000 St
Kostenträger: 421

**03.04.0035 Abgasformstück Prüföffnung mit Deckel 0,6mm ø300 (M-Sicke) P-POR**
Abgasformstück Prüföffnung mit Deckel 0,6mm ø300 (M-Sicke) P-POR
für raumluftabhängige Betriebsweise, einschaliger Aufbau, als Prüföffnung aus nichtrostendem Stahl, rund, Innendurchmesser 300 mm, Mindest-Wanddicke DIN 18160-1, Temperaturklasse T 160 (Betriebstemperatur bis 160 Grad C), Gasdichtheitsklasse N 1 (Leckrate 2 l/(sm2), Nominaldruck -40 Pa), Korrosionswiderstandsklasse 3 (für feste/flüssige/gasförmige Brennstoffe), Betriebsweise W (feucht), Rußbrandbeständigkeitsklasse G (rußbrandbeständig), im Gebäude.
Menge: 1,000 St
Kostenträger: 421

**03.04.0036 Abgasleitung DN250 Länge 1000mm**
Abgasleitung DN250  Länge 1000mm
für raumluftabhängige Betriebsweise, einschaliger Aufbau, aus nichtrostendem Stahl, rund, Innendurchmesser 250 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 3,000 St
Kostenträger: 421

**03.04.0037 Abgasleitung DN250 Länge 500mm**
Abgasleitung DN250  Länge 500mm
für raumluftabhängige Betriebsweise, einschaliger Aufbau, aus nichtrostendem Stahl, rund, Innendurchmesser 250  mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 2,000 St
Kostenträger: 421

**03.04.0038 Abgasleitung DN250 Länge 250mm**
Abgasleitung DN250  Länge 250mm
für raumluftabhängige Betriebsweise, einschaliger Aufbau, aus nichtrostendem Stahl, rund, Innendurchmesser 250  mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 1,000 St
Kostenträger: 421

**03.04.0039 Wandhalterung**
Wandhalterung
für voerbeschriebene Abgasrohr DN250
50mm- 100mm
Menge: 4,000 St
Kostenträger: 421

**03.04.0040 Klemmband**
Klemmband mit Gewebeaussendichtband DN250
geignet zur Verbindung vorbeschriebener Abgasleitung und Formstücke aus nichtrostendem Stahl, rund, Innendurchmesser 250 mm, Mindest-Wanddicke DIN 18160-1, Temperaturklasse T 160 (Betriebstemperatur bis 160 Grad C), Gasdichtheitsklasse N 1 (Leckrate 2 l/(sm2), Nominaldruck -40 Pa), Korrosionswiderstandsklasse 3 (für feste/flüssige/gasförmige Brennstoffe), Betriebsweise W (feucht), Rußbrandbeständigkeitsklasse G (rußbrandbeständig), Verbindung durch Stecken
Menge: 14,000 St
Kostenträger: 421

*Hinweis: Zug 5*

**03.04.0041 Anschlußstück als Bundkragen DN 250 / da Bund 266 / 250 Muffe**
Anschlußstück als Bundkragen DN 250 / da Bund 266 / 250 Muffe
für raumluftabhängige Betriebsweise, einschaliger Aufbau, als Kesselanschlussstück, aus nichtrostendem Stahl, rund, Innendurchmesser 250 mm, Mindest-Wanddicke DIN 18160-1, Temperaturklasse T 400 (Betriebstemperatur bis 400 Grad C), Gasdichtheitsklasse N 1 (Leckrate 2 l/(sm2), Nominaldruck -40 Pa), Korrosionswiderstandsklasse 3 (für feste/flüssige/gasförmige Brennstoffe), Betriebsweise W (feucht), Rußbrandbeständigkeitsklasse G (rußbrandbeständig), im Gebäude.
Menge: 1,000 St
Kostenträger: 421

**03.04.0042 Abgasformstück Bogen 90 Grad mit Prüföffnung FU**
Abgasformstück Bogen 90 Grad mit Prüföffnung FU
für raumluftabhängige Betriebsweise, einschaliger Aufbau, als Bogen, 90 Grad, aus nichtrostendem Stahl, rund, Innendurchmesser 250 mm, Mindest-Wanddicke DIN 18160-1, Temperaturklasse T 160 (Betriebstemperatur bis 160 Grad C), Gasdichtheitsklasse N 1 (Leckrate 2 l/(sm2), Nominaldruck -40 Pa), Korrosionswiderstandsklasse 3 (für feste/flüssige/gasförmige Brennstoffe), Betriebsweise W (feucht), Rußbrandbeständigkeitsklasse G (rußbrandbeständig), im Gebäude.
Menge: 1,000 St
Kostenträger: 421

**03.04.0043 Abgasformstück Bogen 90 Grad mit Prüföffnung FU mit 2 x Sickenseite**
Abgasformstück Bogen 90 Grad mit Prüföffnung FU mit 2 x Sickenseite
für raumluftabhängige Betriebsweise, einschaliger Aufbau, als Bogen, 90 Grad, aus nichtrostendem Stahl, rund, Innendurchmesser 250 mm, Mindest-Wanddicke DIN 18160-1, Temperaturklasse T 160 (Betriebstemperatur bis 160 Grad C), Gasdichtheitsklasse N 1 (Leckrate 2 l/(sm2), Nominaldruck -40 Pa), Korrosionswiderstandsklasse 3 (für feste/flüssige/gasförmige Brennstoffe), Betriebsweise W (feucht), Rußbrandbeständigkeitsklasse G (rußbrandbeständig), im Gebäude.
Menge: 1,000 St
Kostenträger: 421

**03.04.0044 Abgasformstück Bogen 87° mit Prüföffnung**
Abgasformstück Bogen 87° mit Prüföffnung
für raumluftabhängige Betriebsweise, einschaliger Aufbau, als Bogen, 87 Grad, aus nichtrostendem Stahl, rund, Innendurchmesser 250 mm, Mindest-Wanddicke DIN 18160-1, Temperaturklasse T 160 (Betriebstemperatur bis 160 Grad C), Gasdichtheitsklasse N 1 (Leckrate 2 l/(sm2), Nominaldruck -40 Pa), Korrosionswiderstandsklasse 3 (für feste/flüssige/gasförmige Brennstoffe), Betriebsweise W (feucht), Rußbrandbeständigkeitsklasse G (rußbrandbeständig), im Gebäude.
Menge: 3,000 St
Kostenträger: 421

**03.04.0045 Abgasformstück Übergang DN 250 Sicke / E- Filter**
Abgasformstück Übergang DN 250 Sicke / E- Filter
für raumluftabhängige Betriebsweise, einschaliger Aufbau, als Übergang aus nichtrostendem Stahl, rund, Innendurchmesser 250 mm, Mindest-Wanddicke DIN 18160-1, Temperaturklasse T 160 (Betriebstemperatur bis 160 Grad C), Gasdichtheitsklasse N 1 (Leckrate 2 l/(sm2), Nominaldruck -40 Pa), Korrosionswiderstandsklasse 3 (für feste/flüssige/gasförmige Brennstoffe), Betriebsweise W (feucht), Rußbrandbeständigkeitsklasse G (rußbrandbeständig), im Gebäude.
Menge: 1,000 St
Kostenträger: 421

**03.04.0046 Abgasformstück Prüföffnung mit Deckel 0,6mm ø300 (M-Sicke) P-POR**
Abgasformstück Prüföffnung mit Deckel 0,6mm ø300 (M-Sicke) P-POR
für raumluftabhängige Betriebsweise, einschaliger Aufbau, als Prüföffnung aus nichtrostendem Stahl, rund, Innendurchmesser 300 mm, Mindest-Wanddicke DIN 18160-1, Temperaturklasse T 160 (Betriebstemperatur bis 160 Grad C), Gasdichtheitsklasse N 1 (Leckrate 2 l/(sm2), Nominaldruck -40 Pa), Korrosionswiderstandsklasse 3 (für feste/flüssige/gasförmige Brennstoffe), Betriebsweise W (feucht), Rußbrandbeständigkeitsklasse G (rußbrandbeständig), im Gebäude.
Menge: 3,000 St
Kostenträger: 421

**03.04.0047 Abgasleitung DN250 Länge 1000mm**
Abgasleitung DN250  Länge 1000mm
für raumluftabhängige Betriebsweise, einschaliger Aufbau, aus nichtrostendem Stahl, rund, Innendurchmesser 250 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 8,000 St
Kostenträger: 421

**03.04.0048 Abgasleitung DN250 Länge 500mm**
Abgasleitung DN250  Länge 500mm
für raumluftabhängige Betriebsweise, einschaliger Aufbau, aus nichtrostendem Stahl, rund, Innendurchmesser 250  mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 2,000 St
Kostenträger: 421

**03.04.0049 Abgasleitung DN250 Länge 250mm**
Abgasleitung DN250  Länge 250mm
für raumluftabhängige Betriebsweise, einschaliger Aufbau, aus nichtrostendem Stahl, rund, Innendurchmesser 250  mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 1,000 St
Kostenträger: 421

**03.04.0050 Wandhalterung**
Wandhalterung
für voerbeschriebene Abgasrohr DN250
50mm- 100mm
Menge: 6,000 St
Kostenträger: 421

**03.04.0051 Klemmband**
Klemmband mit Gewebeaussendichtband DN250
geignet zur Verbindung vorbeschriebener Abgasleitung und Formstücke aus nichtrostendem Stahl, rund, Innendurchmesser 250 mm, Mindest-Wanddicke DIN 18160-1, Temperaturklasse T 160 (Betriebstemperatur bis 160 Grad C), Gasdichtheitsklasse N 1 (Leckrate 2 l/(sm2), Nominaldruck -40 Pa), Korrosionswiderstandsklasse 3 (für feste/flüssige/gasförmige Brennstoffe), Betriebsweise W (feucht), Rußbrandbeständigkeitsklasse G (rußbrandbeständig), Verbindung durch Stecken
Menge: 20,000 St
Kostenträger: 421

*Hinweis: Zug 6*

**03.04.0052 Anschlußstück als Bundkragen DN 250 / da Bund 266 / 250 Muffe**
Anschlußstück als Bundkragen DN 250 / da Bund 266 / 250 Muffe
für raumluftabhängige Betriebsweise, einschaliger Aufbau, als Kesselanschlussstück, aus nichtrostendem Stahl, rund, Innendurchmesser 250 mm, Mindest-Wanddicke DIN 18160-1, Temperaturklasse T 400 (Betriebstemperatur bis 400 Grad C), Gasdichtheitsklasse N 1 (Leckrate 2 l/(sm2), Nominaldruck -40 Pa), Korrosionswiderstandsklasse 3 (für feste/flüssige/gasförmige Brennstoffe), Betriebsweise W (feucht), Rußbrandbeständigkeitsklasse G (rußbrandbeständig), im Gebäude.
Menge: 1,000 St
Kostenträger: 421

**03.04.0053 Abgasformstück Bogen 90 Grad mit Prüföffnung FU**
Abgasformstück Bogen 90 Grad mit Prüföffnung FU
für raumluftabhängige Betriebsweise, einschaliger Aufbau, als Bogen, 90 Grad, aus nichtrostendem Stahl, rund, Innendurchmesser 250 mm, Mindest-Wanddicke DIN 18160-1, Temperaturklasse T 160 (Betriebstemperatur bis 160 Grad C), Gasdichtheitsklasse N 1 (Leckrate 2 l/(sm2), Nominaldruck -40 Pa), Korrosionswiderstandsklasse 3 (für feste/flüssige/gasförmige Brennstoffe), Betriebsweise W (feucht), Rußbrandbeständigkeitsklasse G (rußbrandbeständig), im Gebäude.
Menge: 1,000 St
Kostenträger: 421

**03.04.0054 Abgasleitung DN250 Länge 1000mm**
Abgasleitung DN250  Länge 1000mm
für raumluftabhängige Betriebsweise, einschaliger Aufbau, aus nichtrostendem Stahl, rund, Innendurchmesser 250 mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 2,000 St
Kostenträger: 421

**03.04.0055 Abgasleitung DN250 Länge 500mm**
Abgasleitung DN250  Länge 500mm
für raumluftabhängige Betriebsweise, einschaliger Aufbau, aus nichtrostendem Stahl, rund, Innendurchmesser 250  mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 2,000 St
Kostenträger: 421

**03.04.0056 Abgasleitung DN250 Länge 250mm**
Abgasleitung DN250  Länge 250mm
für raumluftabhängige Betriebsweise, einschaliger Aufbau, aus nichtrostendem Stahl, rund, Innendurchmesser 250  mm, Mindest-Wanddicke DIN 18160-1, Temperaturklasse T 160 (Betriebstemperatur bis 160 Grad C), Gasdichtheitsklasse N 1 (Leckrate 2 l/(sm2), Nominaldruck -40 Pa), Korrosionswiderstandsklasse 3 (für feste/flüssige/gasförmige Brennstoffe), Betriebsweise W (feucht), Rußbrandbeständigkeitsklasse G (rußbrandbeständig), Verbindung durch Stecken, Form- und Verbindungsstücke werden gesondert vergütet, Arbeitshöhe des Montageortes bis 3,5 m über der Standfläche des hierfür erforderlichen Gerüstes.
Menge: 1,000 St
Kostenträger: 421

**03.04.0057 Abgasformstück Übergang DN 300 Sicke/ di 304**
Abgasformstück Übergang DN 300 Sicke/ di 304
für raumluftabhängige Betriebsweise, einschaliger Aufbau, als Übergang aus nichtrostendem Stahl, rund, Innendurchmesser 250 mm, Mindest-Wanddicke DIN 18160-1, Temperaturklasse T 160 (Betriebstemperatur bis 160 Grad C), Gasdichtheitsklasse N 1 (Leckrate 2 l/(sm2), Nominaldruck -40 Pa), Korrosionswiderstandsklasse 3 (für feste/flüssige/gasförmige Brennstoffe), Betriebsweise W (feucht), Rußbrandbeständigkeitsklasse G (rußbrandbeständig), im Gebäude.
Menge: 1,000 St
Kostenträger: 421

**03.04.0058 Wandhalterung**
Wandhalterung
für voerbeschriebene Abgasrohr DN250
50mm- 100mm
Menge: 1,000 St
Kostenträger: 421

**03.04.0059 Klemmband**
Klemmband mit Gewebeaussendichtband DN250
geignet zur Verbindung vorbeschriebener Abgasleitung und Formstücke aus nichtrostendem Stahl, rund, Innendurchmesser 250 mm, Mindest-Wanddicke DIN 18160-1, Temperaturklasse T 160 (Betriebstemperatur bis 160 Grad C), Gasdichtheitsklasse N 1 (Leckrate 2 l/(sm2), Nominaldruck -40 Pa), Korrosionswiderstandsklasse 3 (für feste/flüssige/gasförmige Brennstoffe), Betriebsweise W (feucht), Rußbrandbeständigkeitsklasse G (rußbrandbeständig), Verbindung durch Stecken
Menge: 6,000 St
Kostenträger: 421

*Hinweis: Abgasschornstein*
Abgasschornstein
mit CE - Kennzeichnung nach EN 1090-1: EXC 3
Freistehende und selbsttragende Bauweise nach EN
1993-3-2.
Die Verankerung des Schornsteins erfolgt mittels
Bodenflansch aus S235JR und Ankerkorb für bauseitigen
Einbau. Der Bodenflansch wird mit den erforderlichen
Versteifungen ausgeführt, diese sind einzukalkulieren.
Die Überprüfung der Lastableitung durch den Ankerkorb
erfolgt bauseits.

**03.04.0060 Einbringung**
Einbringung
passend für nachfolgend beschriebenen Abgasschornstein
einschließlich Transportteilelung, dem Zusammenbau inkl. Abdicht- und Befestigungsmaterialien,
zusaetzlich erforderliche Kran- Hebebühnen bzw. Monteurkosten sind bei der Kalkulation zu
beruecksichtigen.

Die Anfahrt mit LKW ist bis 20 meter vor der Aufstellfläche möglich.
Der 20 meter lange weg bis zur Einbringöffnung besteht aus nicht befestigten Boden im Baustellenbereich. Die Engste Setelle im Aussenbereich besteht zwischen Fassade und Grundstücksgrenze mit ca. 3,5 m Durchgangbreite.
Menge: 1,000 psch
Kostenträger: 421

**03.04.0061 Tragrohr aus Stahl S235JR**
Tragrohr aus Stahl S235JR
Gesamthöhe: 17.000 mm
Tragrohr-Durchmesser: 1.250 mm
Wandstärke, min: 3,0 mm oder nach Statik

einteilig voll mechanisiert geschweißt.
Die Schweißnähte werden nicht plangeschliffen.
Innen grundiert und außen korrosionsgeschützt nach ISO
12944-2 Klasse C3, Deckfarbe außen nach RALStandard-Farbkarte gemäß Kundenwunsch.
Die Verankerung des Schornsteins erfolgt mittels
Bodenflansch aus S235JR und Ankerkorb für bauseitigen
Einbau. Der Bodenflansch wird mit den erforderlichen
Versteifungen ausgeführt, diese sind einzukalkulieren.
Die Überprüfung der Lastableitung durch den Ankerkorb
erfolgt bauseits.
Menge: 1,000 St
Kostenträger: 421

**03.04.0062 Sicherheitssteigleiter**
Sicherheitssteigleiter
Einholm-Sicherheitssteigleiter aus feuerverzinktem Stahl,
beginnend bei ca. 0,3 m über Fußpunkt bis
Schornsteinmündung, inkl. Fallschutzschiene,
Laufwagen, Fanggurt nach EN 361, Klapppodeste alle 10
m und Sicherung gegen unbefugtes Besteigen.
Menge: 1,000 St
Kostenträger: 421

**03.04.0063 Ankerkorb**
Ankerkorb
bestehend aus Anker-Gewindestangen
als Zugstangen Güte 8.8 feuerverzinkt, unterem
Flanschring und oberen Stabilisierungsring, ausgelegt
nach statischer Erfordernis zum Einbetonieren bei
ca. ± 0 m in ein bauseitiges Fundament.
Der vorab gelieferte Ankerkorb muss in den Beton
eingegossen werden um alle Kaminlasten aufnehmen zu
können. Die Einbindung ins Fundament ist durch
entsprechende Bewehrung abzusichern.
Erforderliche Schwingungsdämpfende Maßnahmen (ggf.
eine gemeinsame Maßnahme für mehrere Schornsteine)
sind mit einzukalkulieren.
Menge: 1,000 St
Kostenträger: 421

**03.04.0064 Abgasrohr 1**
Abgasrohr 1
aus Edelstahl 1.4571 mit
CE-Kennzeichnung nach EN 13084-7:
T250-H0-D-L10-1.4571-G
Einteilig voll mechanisiert geschweißt.
Dauerhaft gas- und kondensatdicht mit Abstandshaltern
auf Rollen im Tragrohr geführt.

Betriebsdaten für Abgasrohr 1
Abgsrohr-Durchmesser: 550 mm
Abgastemperatur: 250°C
Brennstoff: Hackschnitzel
Menge: 17,000 m
Kostenträger: 421

**03.04.0065 Isolierung für Abgasrohr 1**
Isolierung für Abgasrohr 1
50 mm Brandschutzmineralfasermatten gemäß
DIN 4102 bis +650°C mit versetzten Fugen rutschfest
und mit Hinterlüftung zum Tragrohr montiert.
Menge: 1,000 St
Kostenträger: 421

**03.04.0066 Anschluss für Abgasrohr 1**
Anschluss für Abgasrohr 1
Anschluss seitlich unter 45/90°, ø550 mm,
Höhe ca. x,x m über 0,00 m, ca. 150 mm über Tragrohr
überstehend, mit Anschluss-Flansch nach DIN 24 154
R2, Kondensatboden und Entwässerungsstutzen.
Menge: 1,000 St
Kostenträger: 421

**03.04.0067 Abgasrohr 2**
Abgasrohr 2
aus Edelstahl 1.4571 mit
CE-Kennzeichnung nach EN 13084-7:
T250-H0-D-L10-1.4571-G
Einteilig voll mechanisiert geschweißt.
Dauerhaft gas- und kondensatdicht mit Abstandshaltern
auf Rollen im Tragrohr geführt.

Betriebsdaten für Abgasrohr 2
Abgsrohr-Durchmesser: 360 mm
Abgastemperatur: 250°C
Brennstoff: Hackschnitzel
Menge: 17,000 m
Kostenträger: 421

**03.04.0068 Isolierung für Abgasrohr 2**
Isolierung für Abgasrohr 2
50 mm Brandschutzmineralfasermatten gemäß
DIN 4102 bis +650°C mit versetzten Fugen rutschfest
und mit Hinterlüftung zum Tragrohr montiert.
Menge: 1,000 St
Kostenträger: 421

**03.04.0069 Anschluss für Abgasrohr 2**
Anschluss für Abgasrohr 2
Anschluss seitlich unter 45/90°, ø360 mm,
Höhe ca. x,x m über 0,00 m, ca. 150 mm über Tragrohr
überstehend, mit Anschluss-Flansch nach DIN 24 154
R2, Kondensatboden und Entwässerungsstutzen.
Menge: 1,000 St
Kostenträger: 421

#### 03.05 Pumpen, Armaturen, Fühler etc. Heizzentrale (KG 421)

**03.05.0001 Heizungsverteiler 200/200, als kombinierter Vor- und Rücklaufverteiler,**
Heizungsverteiler 200/200, als kombinierter Vor- und Rücklaufverteiler,
best. aus: Verteilerkammer für Vor- und Rücklauf übereinander angeordnet, aus patentierten Stahlblech-C-Profilen geschweißt. Abgangsstutzen Vor- und Rücklauf nebeneinander, als Gewindestutzen ¾" - 2" oder Rohrstutzen aus Stahlrohr, mit Vorschweißflanschen nach DIN, PN 6, PN 10 oder PN 16 von DN 50 - DN 100. Stutzenabstand bis 300 mm. Die Flanschen sind auf gleiche Spindelhöhe, für Armaturen entspr. Baulängenreihen FTF-1, FTF-14 oder FTF-20 nach DIN EN 558-1, sowie dem Fabrikat der Armaturen und der Dämmdicke des Verteilers, abgestimmt. Die Gewindestutzen sind auf gleiche Spindelhöhe, für Muffenschieber nach DIN 3843, abgestimmt. Entleerungsmuffen ½", für Vor- und Rücklaufkammer. Der Verteiler ist werkseitig druckgeprüft und grundiert.

Heizwasser-Durchsatz bis ca. 50 m³/h bis ca. 850 kW

Technische Daten:

Doppelkammer:  200/200mm
Werkstoff:  Stahl grundiert
Kammerlänge:  mind. 1900 mm
max. Betriebsdruck:  6 bar
max. Betriebstemperatur: 110 °C
Durchsatz max:  50 m³/h
Stutzenabstand:  220 - 280 mm
  einschl. Flanschen

Anschlüsse:  1 x DN 50
  2 x DN 100
Menge: 1,000 St
Kostenträger: 421

**03.05.0002 Fertigdämmung MIneralwolle und Blechmantel**
Fertigdämmung MIneralwolle und Blechmantel
Fertigdämmung mit verzinktem Blechmantel und Mineralwollefasern entsprechend der EnEV für vorstehehend angebotenen Verteiler,
best. aus: Verz. Stahlblechmantel mit Schnellverschlüssen und Mineralfaser 100 mm dick, in Form von Halbschalen. Stirnseitig mit Deckel.
Mit Aussparungen für die Abgangsstutzen, Entleerung und Konsolen.
Menge: 1,000 St
Kostenträger: 421

**03.05.0003 Standkonsohlen für vorstehenden Verteiler**
Standkonsohlen für vorstehenden Verteiler
Standkonsohlen für vorstehend angebotenen Verteiler bestehend aus Bodenplatte für Schraubbefestigung und Profilstahl, galvanisch verzinkt, Konsohlenhöhe verstellbar zwischen 400 und 660 mm, einschl. aller erforderlicher Schrauben, Dübel und Unterlegscheiben
Menge: 1,000 St
Kostenträger: 421

**03.05.0004 Kugelhahn mit Dämmschale DN 15**
Kugelhahn mit Dämmschale DN 15
Kugelhahn, für Wasser, max. Betriebstemperatur bis 120 Grad C, Durchgangsform, mit Muffenanschluss und Verschraubung, mit Schwerkraftbremse, Gehäuse aus Rotguss, Betätigung mit Hebel, Nenndruck 0,6 MPa (6 bar), DN 15, einschl. Dämmschale
Menge: 6,000 St
Kostenträger: 421

**03.05.0005 Kugelhahn mit Dämmschale DN 20**
Kugelhahn mit Dämmschale DN 20
Ausführung wie vor beschrieben
Menge: 4,000 St
Kostenträger: 421

**03.05.0006 Kugelhahn mit Dämmschale DN 25**
Kugelhahn mit Dämmschale DN 25
Ausführung wie vor beschrieben
Menge: 6,000 St
Kostenträger: 421

**03.05.0007 Kugelhahn mit Dämmschale DN 32**
Kugelhahn mit Dämmschale DN 32
Ausführung wie vor beschrieben
Menge: 6,000 St
Kostenträger: 421

**03.05.0008 Kugelhahn mit Dämmschale DN 40**
Kugelhahn mit Dämmschale DN 40
Ausführung wie vor beschrieben
Menge: 2,000 St
Kostenträger: 421

**03.05.0009 Kugelhahn mit Dämmschale DN 50**
Kugelhahn mit Dämmschale DN 50
Ausführung wie vor beschrieben
Menge: 4,000 St
Kostenträger: 421

**03.05.0010 Zeigerthermometer Bimetall L 100mm Stahl niro Durchm./NG 63mm 0-120GradC**
STLB-Bau 2024-04 041
Zeigerthermometer DIN EN 13190, Messsystem Bimetall, Austritt des Messelements nach hinten, glattes Messelement, Einbaulänge 100 mm, Gehäuse aus nichtrostendem Stahl, Gehäusenenndurchmesser 63 mm, Anzeigebereich 0 bis 120 Grad C.
Menge: 20,000 St
Kostenträger: 421

**03.05.0011 Rohrfedermanometer**
Rohrfedermanometer

für Heizung und Sanitär mit selbstdichtendem Anschlussgewinde.
Gehäusedurchmesser: 80 mm
Anschluss: G 1/2 B radial,
selbstdichtend mit PTFE-Dichtung
Anzeigebereich: 0 / 6 bar
Gehäuse: Kunststoff schwarz, hochschlag- und korrosionsfest
Mediumberührte Teile: Messing, Kupferlegierung
Sichtscheibe: Kunststoff, eingeclipst, mit verstellbarem roten Markenzeiger Genauigkeitsklasse: 2,5

einschl.. Manometerhahn und Wasssersackrohr
Menge: 10,000 St
Kostenträger: 421

**03.05.0012 Tauchhülse Thermometer-Messel. L 50mm**
*** Bezugsbeschreibung
STLB-Bau 2024-04 041
Tauchhülse für Thermometer-Messelement, Einbaulänge 50 mm, mit Feststellschraube seitlich.
Menge: 10,000 St
Kostenträger: 421

**03.05.0013 Tauchhülse Thermometer-Messel. L 100mm**
*** wie Position 03.05.0012
STLB-Bau 2024-04 041
Einbaulänge 100 mm,
Menge: 10,000 St
Kostenträger: 421

**03.05.0014 Tauchhülse Thermometer-Messel. L 130mm**
*** wie Position 03.05.0012
STLB-Bau 2024-04 041
Einbaulänge 130 mm,
Menge: 10,000 St
Kostenträger: 421

**03.05.0015 Einbau von Tauchhülsen R 1/2"**
Einbau beigestellter Armaturen und Geräte,
Einschweißtauchhülse, mit Gewindeanschluß R 1/2,
einschl. liefern der Schweißmuffe.
Länge der Tauchhülse bis 500 mm.
Menge: 40,000 St
Kostenträger: 421

**03.05.0016 Kreiselpumpe, als Nassläufer, DN 80, Pumpe Zubringer Fernwärme**
Kreiselpumpe, als Nassläufer, DN 80, Pumpe Zubringer Fernwärme

max. Motorleistung bis '1,500' kW, stufenlos regelbar, differenzdruckgeregelt,

benötigter Volumenstrom Pumpe in m3/h '31,1'

Mind.-Förderhöhe in m '5,8' Fördermedium Heizwasser VDI 2035 Blatt 1 und VDI 2035 Blatt 2, Betriebstemperatur max. 90 Grad C, Betriebsdruck PN 16, mit Flanschanschluss DN80, Gehäuse aus Gusseisen, Laufrad aus Kunststoff, mit Motor DIN EN 60034-1 (VDE 0530-1), Bemessungsbetriebsspannung 230 V AC, mit Motorschutz, mit Wärmedämmschalen gemäß Energie-Einsparverordnung (EnEV).

Verwendung: Pumpe Zubringer Fernwärme
Menge: 2,000 St
Kostenträger: 421

**03.05.0017 Potentialfreie Sammelstörmeldung zur Aufschaltung auf GLT**
Erweiterungsmodul zur Potentialfreie Sammelstörmeldung zur Aufschaltung auf GLT
Für die vorstehend beschriebene Pumpe, Erweiterungsmodul für eine potentialfreie Sammelstörmeldung zur Aufschaltung auf GLT.
Menge: 2,000 St
Kostenträger: 421

**03.05.0018 Füll- u. Entleerungs-Kugelventil, mit Griff, DN 15**
Füll- u. Entleerungs-Kugelventil, mit Griff, DN 15
mit DIN-DVGW-Zulassung, Gehäuse aus Pressmessing vernickelt, totraumfrei, mit EDPM- Sitzdichtung,  mit geradem Auslauf, mit Schlauch- verschraubung mit Kappe und Kette. Mit Flügelgriff.

Nennweite: DN 15
Menge: 5,000 St
Kostenträger: 421

**03.05.0019 Füll- u. Entleerungs-Kugelventil, ohne Griff, DN 15**
Füll- u. Entleerungs-Kugelventil, ohne Griff, DN 15
mit DIN-DVGW-Zulassung, Gehäuse aus Pressmessing vernickelt, totraumfrei, mit EDPM- Sitzdichtung,  mit geradem Auslauf, mit Schlauch- verschraubung mit Kappe und Kette.

Nennweite: DN 15
Menge: 10,000 St
Kostenträger: 421

**03.05.0020 Steckschlüssel für Füll- u. Entleerungs-Kugelventil, DN 15**
Steckschlüssel für Füll- u. Entleerungs-Kugelventil, DN 15
passend zu angebotenen Kugelventil.
Menge: 1,000 St
Kostenträger: 421

**03.05.0021 Einbau baus. 3-Wege-ventil DN 50**
Einbau baus. 3-Wege-ventil DN 50
Regelventile, vom AG beigestellt, einbauen, mit Flanschanschluss, 3-Wege Nenndruck 1,6 MPa (16 bar), DN 50
Menge: 1,000 St
Kostenträger: 421

**03.05.0022 Einbau baus. 3-Wege-ventil DN 65**
Einbau baus. 3-Wege-ventil DN 65
Regelventile, vom AG beigestellt, einbauen, mit Flanschanschluss, 3-Wege Nenndruck 1,6 MPa (16 bar), DN 65
Menge: 1,000 St
Kostenträger: 421

*Hinweis: Nachfolgende Armaturen sind mit Verschraubungen bzw. Gegenflanschen, Dichtungen und Schrauben zu kalkulieren.*

**03.05.0023 Absperrventil Wasser Rotguss Handrad PN6 DN15**
Absperrventil, für Wasser bis 120 Grad C, mit Muffenanschluss, Gehäuse aus Rotguss, mit Handrad, mit wartungsfreier Spindelabdichtung, Sitz metallisch dichtend, Nenndruck 0,6 MPa (6 bar), DN 15.
Menge: 2,000 St
Kostenträger: 421

**03.05.0024 Absperrventil Wasser Rotguss Handrad PN6 DN32**
Absperrventil, für Wasser bis 120 Grad C, mit Muffenanschluss, Gehäuse aus Rotguss, mit Handrad, mit wartungsfreier Spindelabdichtung, Sitz metallisch dichtend, Nenndruck 0,6 MPa (6 bar), DN 32.
Menge: 4,000 St
Kostenträger: 421

**03.05.0025 Absperrventil Wasser Rotguss Handrad PN6 DN50**
Absperrventil, für Wasser bis 120 Grad C, mit Muffenanschluss, Gehäuse aus Rotguss, mit Handrad, mit wartungsfreier Spindelabdichtung, Sitz metallisch dichtend, Nenndruck 0,6 MPa (6 bar), DN 50.
Menge: 2,000 St
Kostenträger: 421

**03.05.0026 Absperrventil Wasser Rotguss Handrad PN6 DN65**
Absperrventil, für Wasser bis 120 Grad C, mit Flanschanschluss, Gehäuse aus Rotguss, mit Handrad, mit wartungsfreier Spindelabdichtung, Sitz metallisch dichtend, Nenndruck 0,6 MPa (6 bar), DN 65.
Menge: 8,000 St
Kostenträger: 421

**03.05.0027 Absperrventil Wasser Rotguss Handrad PN6 DN80**
Absperrventil, für Wasser bis 120 Grad C, mit Flanschanschluss, Gehäuse aus Rotguss, mit Handrad, mit wartungsfreier Spindelabdichtung, Sitz metallisch dichtend, Nenndruck 0,6 MPa (6 bar), DN 80.
Menge: 4,000 St
Kostenträger: 421

**03.05.0028 Absperrventil Wasser Rotguss Handrad PN6 DN100**
Absperrventil, für Wasser bis 120 Grad C, mit Flanschanschluss, Gehäuse aus Rotguss, mit Handrad, mit wartungsfreier Spindelabdichtung, Sitz metallisch dichtend, Nenndruck 0,6 MPa (6 bar), DN 100.
Menge: 4,000 St
Kostenträger: 421

**03.05.0029 Absperrklappe Zwischenflanscharmatur EN-GJS-400-15 DN50 PN16 Wasser**
Absperrklappe, als Zwischenflanscharmatur, Gehäuse aus Gusseisen EN-GJS-400-15, DN 50, Nenndruck 1,6 MPa (16 bar), für Wasser, weich dichtend, mit Rasterhebel.
Menge: 2,000 St
Kostenträger: 421

**03.05.0030 Absperrklappe Zwischenflanscharmatur EN-GJS-400-15 DN65 PN16 Wasser**
Absperrklappe, als Zwischenflanscharmatur, Gehäuse aus Gusseisen EN-GJS-400-15, DN 65, Nenndruck 1,6 MPa (16 bar), für Wasser, weich dichtend, mit Rasterhebel.
Menge: 2,000 St
Kostenträger: 421

**03.05.0031 Absperrklappe Zwischenflanscharmatur EN-GJS-400-15 DN80 PN16 Wasser**
Absperrklappe, als Zwischenflanscharmatur, Gehäuse aus Gusseisen EN-GJS-400-15, DN 80, Nenndruck 1,6 MPa (16 bar), für Wasser, weich dichtend, mit Rasterhebel.
Menge: 8,000 St
Kostenträger: 421

**03.05.0032 Absperrklappe Zwischenflanscharmatur EN-GJS-400-15 DN100 PN16 Wasser**
Absperrklappe, als Zwischenflanscharmatur, Gehäuse aus Gusseisen EN-GJS-400-15, DN 100, Nenndruck 1,6 MPa (16 bar), für Wasser, weich dichtend, mit Rasterhebel.
Menge: 16,000 St
Kostenträger: 421

**03.05.0033 Schmutzfänger DN100 PN16 Schrägsitz EN-GJL-250**
Schmutzfänger, DN 100, für Wasser, max. Betriebstemperatur bis 120 Grad C, Nenndruck 1,6 MPa (16 bar), in Schrägsitzform, mit Flanschanschluss, Gehäuse aus Gusseisen EN-GJL-250, mit Normalsieb.
Menge: 1,000 St
Kostenträger: 421

**03.05.0034 Rückschlagventil Zwischenflansch DN 80**
Rückschlagventil Zwischenflansch DN 80
Ausführung wie vor beschrieben
Menge: 2,000 St
Kostenträger: 421

**03.05.0035 Rückschlagventil Zwischenflansch DN 100**
Rückschlagventil Zwischenflansch DN 100
Ausführung wie vor beschrieben
Menge: 2,000 St
Kostenträger: 421

**03.05.0036 Membransicherheitsventil geschlossene Wasserheizungsanlage DN65**
Membransicherheitsventil, bauteilgeprüft, federbelastet, für geschlossene Wasserheizungsanlagen DIN EN 12828, für Wasser, max. Betriebstemperatur bis 120 Grad C,
Ansprechüberdruck '2,5' bar, DN 65.
Menge: 2,000 St
Kostenträger: 421

**03.05.0037 Be- Entlüfter Messing PN6 DN32**
Be- und Entlüfter, für Wasser, max. Betriebstemperatur bis 120 Grad C, max. Betriebsüberdruck 6 bar, Gehäuse aus Messing, mit Gewindeanschluss, Nenndruck 0,6 MPa (6 bar), DN 32.
Menge: 2,000 St
Kostenträger: 421

**03.05.0038 Entleerungsarmatur Kugelhahn Rotguss PN6 DN15**
Entleerungsarmatur, als Kugelhahn, für Wasser bis 120 Grad C, mit Steckschlüsselaufsatz, Durchgangsform, mit Verschlusskappe und Kette, Gehäuse aus Rotguss, mit Gewindeanschluss, Nenndruck 0,6 MPa (6 bar), DN 15.
Menge: 6,000 St
Kostenträger: 421

**03.05.0039 Kugelhahn Wasser Rotguss PN16 DN15**
Kugelhahn, für Wasser, max. Betriebstemperatur bis 120 Grad C, Durchgangsform, mit Muffenanschluss und Verschraubung, mit Schwerkraftbremse, Gehäuse aus Rotguss, Betätigung mit Hebel, Nenndruck 0,6 MPa (6 bar), DN 15.
Menge: 2,000 St
Kostenträger: 421

**03.05.0040 Kugelhahn Wasser Rotguss PN16 DN20**
Kugelhahn, für Wasser, max. Betriebstemperatur bis 120 Grad C, Durchgangsform, mit Muffenanschluss und Verschraubung, mit Schwerkraftbremse, Gehäuse aus Rotguss, Betätigung mit Hebel, Nenndruck 0,6 MPa (6 bar), DN 20.
Menge: 2,000 St
Kostenträger: 421

**03.05.0041 Kugelhahn Wasser Rotguss PN16 DN25**
Kugelhahn, für Wasser, max. Betriebstemperatur bis 120 Grad C, Durchgangsform, mit Muffenanschluss und Verschraubung, mit Schwerkraftbremse, Gehäuse aus Rotguss, Betätigung mit Hebel, Nenndruck 0,6 MPa (6 bar), DN 25.
Menge: 2,000 St
Kostenträger: 421

**03.05.0042 Kugelhahn Wasser Rotguss PN16 DN32**
Kugelhahn, für Wasser, max. Betriebstemperatur bis 120 Grad C, Durchgangsform, mit Muffenanschluss und Verschraubung, mit Schwerkraftbremse, Gehäuse aus Rotguss, Betätigung mit Hebel, Nenndruck 0,6 MPa (6 bar), DN 32.
Menge: 2,000 St
Kostenträger: 421

**03.05.0043 Kugelhahn Wasser Rotguss PN16 DN40**
Kugelhahn, für Wasser, max. Betriebstemperatur bis 120 Grad C, Durchgangsform, mit Muffenanschluss und Verschraubung, mit Schwerkraftbremse, Gehäuse aus Rotguss, Betätigung mit Hebel, Nenndruck 0,6 MPa (6 bar), DN 40.
Menge: 2,000 St
Kostenträger: 421

**03.05.0044 Kugelhahn Wasser Rotguss PN16 DN50**
Kugelhahn, für Wasser, max. Betriebstemperatur bis 120 Grad C, Durchgangsform, mit Muffenanschluss und Verschraubung, mit Schwerkraftbremse, Gehäuse aus Rotguss, Betätigung mit Hebel, Nenndruck 0,6 MPa (6 bar), DN 50.
Menge: 2,000 St
Kostenträger: 421

**03.05.0045 Luftgefäß 2gewölbte Böden bis 120GradC 16bar Stahl DN65 L 250mm**
Luftgefäß mit 2 gewölbten Böden, max. zulässige Betriebstemperatur bis 120 Grad C, PN 16, aus Stahlrohren, bis DN 65, Gesamtlänge 250 mm, mit 2 Leitungsanschlüssen mit Flansch einschl. Gegenflansch, Dichtungen und Schrauben, mit Entlüftungsleitung, Länge 2 m und Entlüftungshahn.
Menge: 4,000 St
Kostenträger: 421

**03.05.0046 Luftgefäß 2gewölbte Böden bis 120GradC 16bar Stahl DN100 L 300mm**
Luftgefäß mit 2 gewölbten Böden, max. zulässige Betriebstemperatur bis 120 Grad C, PN 16, aus Stahlrohren, bis DN 100, Gesamtlänge 300 mm, mit 2 Leitungsanschlüssen mit Flansch einschl. Gegenflansch, Dichtungen und Schrauben, mit Entlüftungsleitung, Länge 2 m und Entlüftungshahn.
Menge: 4,000 St
Kostenträger: 421

#### 03.06 Rohrleitungen mit Zubehör Heizzentrale (KG 421)

**03.06.0001 Rohr schwarz, geschweißt, DN 15**
Rohr schwarz, geschweißt, DN 15
Rohrleitung aus mittelschwerem Stahlgewinderohr DIN EN 10255, geschweißt, schwarz, für Heizungswasser, Außendurchmesser 88,9 mm. Verbindung durch Schweißen, einschl. Schweiß- bzw. Löt- und Dichtungsmittel, sowie Herstellen der Verbindungen, Form- und Verbindungsstücke werden gesondert vergütet, Rohrbefestigungen werden gesondert vergütet, Arbeitshöhe bis 3,50 m.

Nennweite: DN 15
Menge: 20,000 m
Kostenträger: 421

**03.06.0002 Rohr schwarz, geschweißt DN 20**
Rohr schwarz, geschweißt DN 20
Ausführung wie vor beschrieben
Menge: 20,000 m
Kostenträger: 421

**03.06.0003 Rohr schwarz geschweißt DN 65**
Menge: 10,000 m
Kostenträger: 421

**03.06.0004 Rohr schwarz geschweißt DN 80**
Rohr schwarz geschweißt DN 80
Ausführung wie vor beschrieben
Menge: 20,000 m
Kostenträger: 421

**03.06.0005 Rohr schwarz geschweißt DN 100**
Rohr schwarz geschweißt DN 100

Ausführung wie vor beschrieben
Menge: 35,000 m
Kostenträger: 421

**03.06.0006 Einschweißbogen Kohlenstoffstahl Heizungswasser AD 21,3mm**
STLB-Bau 2024-04 041
Einschweißbogen, aus Kohlenstoffstahl, für Rohrleitung aus mittelschwerem Stahlrohr DIN EN 10255, für Heizungswasser, Außendurchmesser 21,3 mm.
Menge: 20,000 St
Kostenträger: 421

**03.06.0007 Einschweißbogen Kohlenstoffstahl Heizungswasser AD 26,9mm**
STLB-Bau 2024-04 041
Einschweißbogen, aus Kohlenstoffstahl, für Rohrleitung aus mittelschwerem Stahlrohr DIN EN 10255, für Heizungswasser, Außendurchmesser 26,9 mm.
Menge: 10,000 St
Kostenträger: 421

**03.06.0008 Einschweißbogen Kohlenstoffstahl Heizungswasser AD 76,1mm**
STLB-Bau 2024-04 041
Einschweißbogen, aus Kohlenstoffstahl, für Rohrleitung aus mittelschwerem Stahlrohr DIN EN 10255, für Heizungswasser, Außendurchmesser 76,1 mm.
Menge: 10,000 St
Kostenträger: 421

**03.06.0009 Einschweißbogen Kohlenstoffstahl Heizungswasser AD 88,9mm**
STLB-Bau 2024-04 041
Einschweißbogen, aus Kohlenstoffstahl, für Rohrleitung aus mittelschwerem Stahlrohr DIN EN 10255, für Heizungswasser, Außendurchmesser 88,9 mm.
Menge: 10,000 St
Kostenträger: 421

**03.06.0010 Einschweißbogen Kohlenstoffstahl Heizungswasser AD 114,3mm**
STLB-Bau 2024-04 041
Einschweißbogen, aus Kohlenstoffstahl, für Rohrleitung aus mittelschwerem Stahlrohr DIN EN 10255, für Heizungswasser, Außendurchmesser 114,3 mm.
Menge: 20,000 St
Kostenträger: 421

**03.06.0011 T-Stück Kohlenstoffstahl Schweißen Heizungswasser AD 21,3mm**
STLB-Bau 2024-04 041
T-Stück, aus Kohlenstoffstahl, Verbindung durch Schweißen, für Rohrleitung aus mittelschwerem Stahlrohr DIN EN 10255, für Heizungswasser, Außendurchmesser 21,3 mm.
Menge: 4,000 St
Kostenträger: 421

**03.06.0012 T-Stück Kohlenstoffstahl Schweißen Heizungswasser AD 26,9mm**
STLB-Bau 2024-04 041
T-Stück, aus Kohlenstoffstahl, Verbindung durch Schweißen, für Rohrleitung aus mittelschwerem Stahlrohr DIN EN 10255, für Heizungswasser, Außendurchmesser 26,9 mm.
Menge: 2,000 St
Kostenträger: 421

**03.06.0013 T-Stück Kohlenstoffstahl Schweißen Heizungswasser AD 76,1mm**
STLB-Bau 2024-04 041
T-Stück, aus Kohlenstoffstahl, Verbindung durch Schweißen, für Rohrleitung aus mittelschwerem Stahlrohr DIN EN 10255, für Heizungswasser, Außendurchmesser 76,1 mm.
Menge: 2,000 St
Kostenträger: 421

**03.06.0014 T-Stück Kohlenstoffstahl Schweißen Heizungswasser AD 88,9mm**
STLB-Bau 2025-10 041
T-Stück, aus Kohlenstoffstahl, Verbindung durch Schweißen, für Rohrleitung aus mittelschwerem Stahlrohr DIN EN 10255, für Heizungswasser, Außendurchmesser 88,9 mm.
Menge: 4,000 St
Kostenträger: 421

**03.06.0015 T-Stück Kohlenstoffstahl Schweißen Heizungswasser AD 114,3mm**
STLB-Bau 2024-04 041
T-Stück, aus Kohlenstoffstahl, Verbindung durch Schweißen, für Rohrleitung aus mittelschwerem Stahlrohr DIN EN 10255, für Heizungswasser, Außendurchmesser 114,3 mm.
Menge: 4,000 St
Kostenträger: 421

**03.06.0016 Reduzierstück Kohlenstoffstahl Schweißen Heizungswasser AD 26,9mm x 21,3mm**
STLB-Bau 2024-04 041
Reduzierstück, aus Kohlenstoffstahl, Verbindung durch Schweißen, für Rohrleitung aus mittelschwerem Stahlrohr DIN EN 10255, für Heizungswasser, Außendurchmesser 26,9 mm, 2. Durchmesser 21,3 mm.
Menge: 4,000 St
Kostenträger: 421

**03.06.0017 Reduzierstück Kohlenstoffstahl Schweißen Heizungswasser AD 76,1mm x 60,3mm**
STLB-Bau 2024-04 041
Reduzierstück, aus Kohlenstoffstahl, Verbindung durch Schweißen, für Rohrleitung aus mittelschwerem Stahlrohr DIN EN 10255, für Heizungswasser, Außendurchmesser 76,1 mm, 2. Durchmesser 60,3 mm.
Menge: 4,000 St
Kostenträger: 421

**03.06.0018 Reduzierstück Kohlenstoffstahl Schweißen Heizungswasser AD 114,3mm x 88,9mm**
STLB-Bau 2024-04 041
Reduzierstück, aus Kohlenstoffstahl, Verbindung durch Schweißen, für Rohrleitung aus mittelschwerem Stahlrohr DIN EN 10255, für Heizungswasser, Außendurchmesser 114,3 mm, 2. Durchmesser 88,9 mm.
Menge: 2,000 St
Kostenträger: 421

**03.06.0019 Sattelstutzen Kohlenstoffstahl Schweißen Heizungswasser AD 76,1mm**
STLB-Bau 2024-04 041
Sattelstutzen, aus Kohlenstoffstahl, Verbindung durch Schweißen, für Rohrleitung aus mittelschwerem Stahlrohr DIN EN 10255, für Heizungswasser, Außendurchmesser 76,1 mm.
Menge: 2,000 St
Kostenträger: 421

**03.06.0020 Sattelstutzen Kohlenstoffstahl Schweißen Heizungswasser AD 88,9mm**
STLB-Bau 2024-04 041
Sattelstutzen, aus Kohlenstoffstahl, Verbindung durch Schweißen, für Rohrleitung aus mittelschwerem Stahlrohr DIN EN 10255, für Heizungswasser, Außendurchmesser 88,9 mm.
Menge: 4,000 St
Kostenträger: 421

**03.06.0021 Sattelstutzen Kohlenstoffstahl Schweißen Heizungswasser AD 114,3mm**
STLB-Bau 2024-04 041
Sattelstutzen, aus Kohlenstoffstahl, Verbindung durch Schweißen, für Rohrleitung aus mittelschwerem Stahlrohr DIN EN 10255, für Heizungswasser, Außendurchmesser 114,3 mm.
Menge: 4,000 St
Kostenträger: 421

**03.06.0022 Übergangsverschraubung Kohlenstoffstahl Heizungswasser AD 21,3mm**
STLB-Bau 2024-04 041
Übergangsverschraubung, aus Kohlenstoffstahl, für Rohrleitung aus mittelschwerem Stahlrohr DIN EN 10255, für Heizungswasser, Außendurchmesser 21,3 mm.
Menge: 6,000 St
Kostenträger: 421

**03.06.0023 Übergangsverschraubung Kohlenstoffstahl Heizungswasser AD 26,9mm**
STLB-Bau 2024-04 041
Übergangsverschraubung, aus Kohlenstoffstahl, für Rohrleitung aus mittelschwerem Stahlrohr DIN EN 10255, für Heizungswasser, Außendurchmesser 26,9 mm.
Menge: 6,000 St
Kostenträger: 421

**03.06.0024 Übergangsverschraubung Kohlenstoffstahl Heizungswasser AD 33,7mm**
STLB-Bau 2024-04 041
Übergangsverschraubung, aus Kohlenstoffstahl, für Rohrleitung aus mittelschwerem Stahlrohr DIN EN 10255, für Heizungswasser, Außendurchmesser 33,7 mm.
Menge: 6,000 St
Kostenträger: 421

**03.06.0025 Übergangsverschraubung Kohlenstoffstahl Heizungswasser AD 42,4mm**
STLB-Bau 2024-04 041
Übergangsverschraubung, aus Kohlenstoffstahl, für Rohrleitung aus mittelschwerem Stahlrohr DIN EN 10255, für Heizungswasser, Außendurchmesser 42,4 mm.
Menge: 6,000 St
Kostenträger: 421

**03.06.0026 Übergangsverschraubung Kohlenstoffstahl Heizungswasser AD 48,3mm**
STLB-Bau 2024-04 041
Übergangsverschraubung, aus Kohlenstoffstahl, für Rohrleitung aus mittelschwerem Stahlrohr DIN EN 10255, für Heizungswasser, Außendurchmesser 48,3 mm.
Menge: 6,000 St
Kostenträger: 421

**03.06.0027 Einschweißmuffe zylindr. IG Kohlenstoffstahl Rp1/2**
STLB-Bau 2020-10 041
Einschweißmuffe, mit zylindrischem Innengewinde, aus Kohlenstoffstahl, Verbindung durch Schweißen, für Rohrleitung aus mittelschwerem Stahlrohr DIN EN 10255, für Heizungswasser, Länge bis 50 mm, Gewindeanschluss Rp 1/2.
Menge: 2,000 St
Kostenträger: 421

**03.06.0028 Einschweißmuffe zylindr. IG Kohlenstoffstahl Rp3/4**
STLB-Bau 2020-10 041
Einschweißmuffe, mit zylindrischem Innengewinde, aus Kohlenstoffstahl, Verbindung durch Schweißen, für Rohrleitung aus mittelschwerem Stahlrohr DIN EN 10255, für Heizungswasser, Länge bis 50 mm, Gewindeanschluss Rp 3/4.
Menge: 10,000 St
Kostenträger: 421

**03.06.0029 Einschweißmuffe zylindr. IG Kohlenstoffstahl Rp1**
STLB-Bau 2020-10 041
Einschweißmuffe, mit zylindrischem Innengewinde, aus Kohlenstoffstahl, Verbindung durch Schweißen, für Rohrleitung aus mittelschwerem Stahlrohr DIN EN 10255, für Heizungswasser, Länge bis 50 mm, Gewindeanschluss Rp 1.
Menge: 4,000 St
Kostenträger: 421

**03.06.0030 Einschweißmuffe zylindr. IG Kohlenstoffstahl Rp1/2**
STLB-Bau 2020-10 041
Einschweißmuffe, mit zylindrischem Innengewinde, aus Kohlenstoffstahl, Verbindung durch Schweißen, für Rohrleitung aus mittelschwerem Stahlrohr DIN EN 10255, für Heizungswasser, Länge über 50 bis 100 mm, Gewindeanschluss Rp 1/2.
Menge: 2,000 St
Kostenträger: 421

**03.06.0031 Einschweißmuffe zylindr. IG Kohlenstoffstahl Rp3/4**
STLB-Bau 2020-10 041
Einschweißmuffe, mit zylindrischem Innengewinde, aus Kohlenstoffstahl, Verbindung durch Schweißen, für Rohrleitung aus mittelschwerem Stahlrohr DIN EN 10255, für Heizungswasser, Länge über 50 bis 100 mm, Gewindeanschluss Rp 3/4.
Menge: 2,000 St
Kostenträger: 421

**03.06.0032 Einschweißmuffe zylindr. IG Kohlenstoffstahl Rp1**
STLB-Bau 2020-10 041
Einschweißmuffe, mit zylindrischem Innengewinde, aus Kohlenstoffstahl, Verbindung durch Schweißen, für Rohrleitung aus mittelschwerem Stahlrohr DIN EN 10255, für Heizungswasser, Länge über 50 bis 100 mm, Gewindeanschluss Rp 1.
Menge: 2,000 St
Kostenträger: 421

**03.06.0033 Vorschweißflansch PN16 Stahl Wasser DN65**
STLB-Bau 2024-04 041
Vorschweißflansch DIN EN 1092-1 PN 16, aus Stahl, einschl. Schrauben und Dichtung, für Wasser, DN 65.
Menge: 4,000 St
Kostenträger: 421

**03.06.0034 Vorschweißflansch PN16 Stahl Wasser DN80**
STLB-Bau 2024-04 041
Vorschweißflansch DIN EN 1092-1 PN 16, aus Stahl, einschl. Schrauben und Dichtung, für Wasser, DN 80.
Menge: 8,000 St
Kostenträger: 421

**03.06.0035 Vorschweißflansch PN16 Stahl Wasser DN100**
STLB-Bau 2024-04 041
Vorschweißflansch DIN EN 1092-1 PN 16, aus Stahl, einschl. Schrauben und Dichtung, für Wasser, DN 100.
Menge: 24,000 St
Kostenträger: 421

**03.06.0036 Blindflansch PN16 Stahl Wasser DN50**
STLB-Bau 2025-10 041
Blindflansch Form A (glatte Ausführung) DIN EN 1092-1 PN 16, aus Stahl, einschl. Schrauben und Dichtung, für Wasser, DN 50.
Menge: 2,000 St
Kostenträger: 421

**03.06.0037 Blindflansch PN16 Stahl Wasser DN100**
STLB-Bau 2024-04 041
Blindflansch Form B (glatte Ausführung) DIN EN 1092-1 PN 16, aus Stahl, einschl. Schrauben und Dichtung, für Wasser, DN 100.
Menge: 2,000 St
Kostenträger: 421

**03.06.0038 Rohrdoppelnippel Kohlenstoffstahl Heizungswasser L bis 50mm AD 21,3mm**
Rohrdoppelnippel, aus Kohlenstoffstahl, für Rohrleitung aus mittelschwerem Stahlrohr DIN EN 10255, für Heizungswasser, Länge bis 50 mm, Außendurchmesser 21,3 mm.
Menge: 2,000 St
Kostenträger: 421

**03.06.0039 Rohrdoppelnippel Kohlenstoffstahl Heizungswasser L bis 50mm AD 26,9mm**
Rohrdoppelnippel, aus Kohlenstoffstahl, für Rohrleitung aus mittelschwerem Stahlrohr DIN EN 10255, für Heizungswasser, Länge bis 50 mm, Außendurchmesser 26,9 mm.
Menge: 2,000 St
Kostenträger: 421

**03.06.0040 Rohrdoppelnippel Kohlenstoffstahl Heizungswasser L bis 50mm AD 76,1mm**
Rohrdoppelnippel, aus Kohlenstoffstahl, für Rohrleitung aus mittelschwerem Stahlrohr DIN EN 10255, für Heizungswasser, Länge bis 50 mm, Außendurchmesser 76,1 mm.
Menge: 2,000 St
Kostenträger: 421

**03.06.0041 Rohrdoppelnippel Kohlenstoffstahl Heizungswasser L bis 50mm AD 88,9mm**
Rohrdoppelnippel, aus Kohlenstoffstahl, für Rohrleitung aus mittelschwerem Stahlrohr DIN EN 10255, für Heizungswasser, Länge bis 50 mm, Außendurchmesser 88,9 mm.
Menge: 2,000 St
Kostenträger: 421

**03.06.0042 Rohrdoppelnippel Kohlenstoffstahl Heizungswasser L bis 50mm AD 114,3mm**
Rohrdoppelnippel, aus Kohlenstoffstahl, für Rohrleitung aus mittelschwerem Stahlrohr DIN EN 10255, für Heizungswasser, Länge bis 50 mm, Außendurchmesser 114,3 mm.
Menge: 2,000 St
Kostenträger: 421

**03.06.0043 Rohrschelle Stahl verz L bis 0,5m DN15**
STLB-Bau 2024-04 042
Rohraufhängung als Rohrschelle, aus verzinktem Stahl, mit schalldämmenden Einlagen, Anforderungen entsprechend DIN 4109-1, Länge Aufhängung bis 0,5 m, Befestigung an Metallkonstruktion, Befestigungsuntergrund Beton, Rohr aus Stahl, DN 15, Arbeitshöhe des Montageortes bis 3,5 m über der Standfläche des hierfür erforderlichen Gerüstes.
Menge: 20,000 St
Kostenträger: 421

**03.06.0044 Rohrschelle Stahl verz L bis 0,5m DN20**
STLB-Bau 2024-04 042
Rohraufhängung als Rohrschelle, aus verzinktem Stahl, mit schalldämmenden Einlagen, Anforderungen entsprechend DIN 4109-1, Länge Aufhängung bis 0,5 m, Befestigung an Metallkonstruktion, Befestigungsuntergrund Beton, Rohr aus Stahl, DN 20, Arbeitshöhe des Montageortes bis 3,5 m über der Standfläche des hierfür erforderlichen Gerüstes.
Menge: 20,000 St
Kostenträger: 421

**03.06.0045 Rohrschelle Stahl verz L bis 0,5m DN65**
STLB-Bau 2024-04 042
Rohraufhängung als Rohrschelle, aus verzinktem Stahl, mit schalldämmenden Einlagen, Anforderungen entsprechend DIN 4109-1, Länge Aufhängung bis 0,5 m, Befestigung an Metallkonstruktion, Befestigungsuntergrund Beton, Rohr aus Stahl, DN 65, Arbeitshöhe des Montageortes bis 3,5 m über der Standfläche des hierfür erforderlichen Gerüstes.
Menge: 10,000 St
Kostenträger: 421

**03.06.0046 Rohrschelle Stahl verz L bis 0,5m DN80**
STLB-Bau 2024-04 042
Rohraufhängung als Rohrschelle, aus verzinktem Stahl, mit schalldämmenden Einlagen, Anforderungen entsprechend DIN 4109-1, Länge Aufhängung bis 0,5 m, Befestigung an Metallkonstruktion, Befestigungsuntergrund Beton, Rohr aus Stahl, DN 80, Arbeitshöhe des Montageortes bis 3,5 m über der Standfläche des hierfür erforderlichen Gerüstes.
Menge: 10,000 St
Kostenträger: 421

**03.06.0047 Rohrschelle Stahl verz L bis 0,5m DN100**
STLB-Bau 2024-04 042
Rohraufhängung als Rohrschelle, aus verzinktem Stahl, mit schalldämmenden Einlagen, Anforderungen entsprechend DIN 4109-1, Länge Aufhängung bis 0,5 m, Befestigung an Metallkonstruktion, Befestigungsuntergrund Beton, Rohr aus Stahl, DN 100, Arbeitshöhe des Montageortes bis 3,5 m über der Standfläche des hierfür erforderlichen Gerüstes.
Menge: 30,000 St
Kostenträger: 421

**03.06.0048 C-Profilschiene Stahl verz B 30mm**
C-Profilschiene Stahl verz B 30mm
C-Profilschiene (Ankerschiene), aus verzinktem Stahl, für Stütz-, Hänge-, Trag- und Sonderbefestigung, Profilbreite 30 mm, der rechnerische Nachweis der Tragfähigkeit ist auf Verlangen vorzulegen.
Menge: 250,000 kg
Kostenträger: 421

**03.06.0049 C-Profilschiene Stahl verz B 40mm**
C-Profilschiene Stahl verz B 40mm
C-Profilschiene (Ankerschiene), aus verzinktem Stahl, für Stütz-, Hänge-, Trag- und Sonderbefestigung, Profilbreite 30 mm, der rechnerische Nachweis der Tragfähigkeit ist auf Verlangen vorzulegen.
Menge: 150,000 kg
Kostenträger: 421

**03.06.0050 Form-/Hohlprofilstahlkonstruktion,**
Form-/Hohlprofilstahlkonstruktion,
aus verzinktem Stahl, für Stütz-, Hänge-, Trag- und Sonderbefestigung, schallentkoppelt gelagert, der rechnerische Nachweis der Tragfähigkeit ist auf Verlangen vorzulegen.
Menge: 50,000 kg
Kostenträger: 421

**03.06.0051 Aufhänge- Stützkonstruktion Ltg TGA Stahl verz**
Aufhänge- und Stützkonstruktion für Leitungen der Technischen Gebäudeausrüstung (TGA), aus verzinktem Stahl, mit schalldämmender Zwischenlage aus Profilgummi, einschl. Decken-/Mauerwerksbefestigung, befestigen mit Befestigungsmitteln mit bauaufsichtlichem Verwendbarkeitsnachweis einschl. Bohrungen, einschl. statischem Nachweis.
Menge: 20,000 kg
Kostenträger: 421

**03.06.0052 Anschluss an Bestand oder bauseitige Einrichtungen DN 65**
Anschluss an Bestand oder bauseitige Einrichtungen DN 65
Ausführung wie vor beschrieben

Nennweite: DN 65
Menge: 4,000 St
Kostenträger: 421

**03.06.0053 Druckprobe und Dichtheitsprüfung Heizhaus**
Druckprobe und Dichtheitsprüfung Heizhaus
Dichtheitsprüfung mit Heizung, abschnittsweise durchzuführen, ca. 250 bis
400 m Rohrleitungslänge, als Preis ist bei dieser Position eine Pauschale einzusetzen, in der die Druckproben für den gesamten Bauabschnitt eingerechnet sind.

Druckprobe
Der Druck muss mindestens 8 h konstant gehalten werden. Durchführung und Abnahme erfolgen auf Anweisung und unter Aufsicht des Auftraggebers. Die Druckprobe ist entsprechend DIN 4279 durchzuführen. Vor- und Rücklauf werden gemeinsam abgedrückt und gelten als eine Druckprobe. Im Einheitspreis muss enthalten sein: Alle für die Durchführung der Druckprobe erforderlichen
Vorkehrungen und Geräte, wie das Beistellen und Anschweißen der gewölbten Böden, das Abflanschen von Abzweigen, das Beistellen und Montieren der
erforderlichen Armaturen, des Prüfmanometers (Anzeigenbereich 0 - 16 bar, Güteklasse 0.6, Skaleneinteilung, die noch ein Ablesen von 0,1 bar Druckänderung gestattet), der Hilfsrohrleitungen und eines Kurzschlusses. Die Kosten für das Wasser bzw. die Luft einschl. dem Füllen und Entleeren der Rohrleitungen sowie das Entfernen des Wassers aus dem Rohrnetz ist ebenfalls in den Einheitspreis einzukalkulieren. Die Rohrleitungen sind vor Frost zu schützen. Die Druckproben erfolgen nach Angabe der Bauleitung in vorgegebenen Abschnitten.
Menge: 1,000 psch
Kostenträger: 421

#### 03.07 Rohrleitungen erdverlegt und Zubehör (KG 422)

*Hinweis: erdverlegte Rohrleitungen Einzelleitung*

**03.07.0001 Flexibles Mantelrohr außen PE Wärmedämm. PUR-Schaum Innenrohr PE-X Diffusionssperre glatt PN6 DN/OD110 AD 160mm T bis 1,25m**
STLB-Bau 2025-10 041
Flexible Kunststoffmantelrohrleitung, selbstkompensierend, für Erdverlegung, mit PE-Außenmantel, mit Wärmedämmung aus PUR-Schaum, Wärmeleitfähigkeit 0,032 W/(mK), bei einer Mitteltemperatur von 50 Grad C, glattes Innenrohr aus Polyethylen PE-X mit Diffusionssperre, Nenndruck 0,6 MPa (6 bar), Einzelrohrleitung, Außendurchmesser Innenrohr DN/OD 110, Mantelrohr Außendurchmesser 160 mm, Form- und Verbindungsstücke werden gesondert vergütet, Verlegung in vorh. Gräben, abgeböscht, Graben-/Baugrubentiefe bis 1,25 m.
Menge: 70,000 m
Kostenträger: 422

**03.07.0002 Endabschluss flexib. Kunststoffmantelrohr PN6 DN100 AD 160mm**
STLB-Bau 2025-10 041
Endabschluss mit PE-Schrumpfendkappe, für Einzelrohrleitung, für flexible Kunststoffmantelrohrleitung, selbstkompensierend, für Erdverlegung, mit PE-Außenmantel mit Wärmedämmung aus PUR-Schaum, Wärmeleitfähigkeit 0,032 W/(mK), bei einer Mitteltemperatur von 50 Grad C, max. Betriebstemperatur 90 Grad C, glattes Innenrohr aus Polyethylen PE-X mit Diffusionssperre, Nenndruck 0,6 MPa (6 bar), Innenrohr DN 100, Mantelrohr Außenrohrdurchmesser 160 mm.
Menge: 2,000 St
Kostenträger: 422

**03.07.0003 Übergangsverbindung flexib. Kunststoffmantelrohr PN6 DN100 AD 160mm**
STLB-Bau 2025-10 041
Übergangsverbindung von PE-X-Innenrohr auf bauwerksinterne Installation, mit Klemmverschraubung aus Messing, mit geradem Anschweißende, für Einzelrohrleitung, für flexible Kunststoffmantelrohrleitung, selbstkompensierend, für Erdverlegung, mit PE-Außenmantel mit Wärmedämmung aus PUR-Schaum, Wärmeleitfähigkeit 0,032 W/(mK), bei einer Mitteltemperatur von 50 Grad C, max. Betriebstemperatur 90 Grad C, glattes Innenrohr aus Polyethylen PE-X mit Diffusionssperre, Nenndruck 0,6 MPa (6 bar), Innenrohr DN 100, Mantelrohr Außenrohrdurchmesser 160 mm.
Menge: 4,000 St
Kostenträger: 422

*Hinweis: erdverlegte Rohrleitungen Doppelleitung*

**03.07.0004 Flexibles Mantelrohr außen PE Wärmedämm. PUR-Schaum Innenrohr PE-X Diffusionssperre glatt PN6 DN/OD50 x50 AD 160mm T bis 1,25m**
STLB-Bau 2025-10 041
Flexible Kunststoffmantelrohrleitung, selbstkompensierend, für Erdverlegung, mit PE-Außenmantel, mit Wärmedämmung aus PUR-Schaum, Wärmeleitfähigkeit 0,032 W/(mK), bei einer Mitteltemperatur von 50 Grad C, glattes Innenrohr aus Polyethylen PE-X mit Diffusionssperre, Nenndruck 0,6 MPa (6 bar), Doppelrohrleitung, Außendurchmesser Innenrohr DN/OD 50, Außendurchmesser Innenrohr 2 DN/OD 50, Mantelrohr Außendurchmesser 160 mm, Form- und Verbindungsstücke werden gesondert vergütet, Verlegung in vorh. Gräben, abgeböscht, Graben-/Baugrubentiefe bis 1,25 m.
Menge: 35,000 m
Kostenträger: 422

**03.07.0005 Endabschluss flexib. Kunststoffmantelrohr PN6 2xDN50 AD 160mm**
STLB-Bau 2025-10 041
Endabschluss mit PE-Schrumpfendkappe, für Doppelrohrleitung, für flexible Kunststoffmantelrohrleitung, selbstkompensierend, für Erdverlegung, mit PE-Außenmantel mit Wärmedämmung aus PUR-Schaum, Wärmeleitfähigkeit 0,032 W/(mK), bei einer Mitteltemperatur von 50 Grad C, max. Betriebstemperatur 90 Grad C, glattes Innenrohr aus Polyethylen PE-X mit Diffusionssperre, Nenndruck 0,6 MPa (6 bar), Innenrohr 2 x DN 50, Mantelrohr Außenrohrdurchmesser 160 mm.
Menge: 2,000 St
Kostenträger: 422

**03.07.0006 Durchgangsverbindung flexib. Kunststoffmantelrohr PN6 2xDN50 AD 160mm**
STLB-Bau 2025-10 041
Durchgangsverbindung mit Doppelklemmverschraubung, PE-HD-Muffen-Set, für Doppelrohrleitung, für flexible Kunststoffmantelrohrleitung, selbstkompensierend, für Erdverlegung, mit PE-Außenmantel mit Wärmedämmung aus PUR-Schaum, Wärmeleitfähigkeit 0,032 W/(mK), bei einer Mitteltemperatur von 50 Grad C, max. Betriebstemperatur 90 Grad C, glattes Innenrohr aus Polyethylen PE-X mit Diffusionssperre, Nenndruck 0,6 MPa (6 bar), Innenrohr 2 x DN 50, Mantelrohr Außenrohrdurchmesser 160 mm.
Menge: 4,000 St
Kostenträger: 422

**03.07.0007 Übergangsverbindung flexib. Kunststoffmantelrohr PN6 2xDN50 AD 160mm**
STLB-Bau 2025-10 041
Übergangsverbindung von PE-X-Innenrohr auf bauwerksinterne Installation, mit Klemmverschraubung aus Messing, mit geradem Anschweißende, für Doppelrohrleitung, für flexible Kunststoffmantelrohrleitung, selbstkompensierend, für Erdverlegung, mit PE-Außenmantel mit Wärmedämmung aus PUR-Schaum, Wärmeleitfähigkeit 0,032 W/(mK), bei einer Mitteltemperatur von 50 Grad C, max. Betriebstemperatur 90 Grad C, glattes Innenrohr aus Polyethylen PE-X mit Diffusionssperre, Nenndruck 0,6 MPa (6 bar), Innenrohr 2 x DN 50, Mantelrohr Außenrohrdurchmesser 160 mm.
Menge: 2,000 St
Kostenträger: 422

**03.07.0008 T-Stück Durchgang DN40 Abgang DN40 flexib. Kunststoffmantelrohr PN6 2xDN50 AD 160mm**
STLB-Bau 2025-10 041
T-Stück mit Klemmverschraubungs-T-Stück aus Messing, GFK-T-Stück-Halbschalen, im Durchgang reduziert, DN 40, im Abgang reduziert, DN 40, für Doppelrohrleitung, für flexible Kunststoffmantelrohrleitung, selbstkompensierend, für Erdverlegung, mit PE-Außenmantel mit Wärmedämmung aus PUR-Schaum, Wärmeleitfähigkeit 0,032 W/(mK), bei einer Mitteltemperatur von 50 Grad C, max. Betriebstemperatur 90 Grad C, glattes Innenrohr aus Polyethylen PE-X mit Diffusionssperre, Nenndruck 0,6 MPa (6 bar), Innenrohr 2 x DN 50, Mantelrohr Außenrohrdurchmesser 160 mm.
Menge: 2,000 St
Kostenträger: 422

**03.07.0009 Flexibles Mantelrohr außen PE Wärmedämm. PUR-Schaum Innenrohr PE-X Diffusionssperre glatt PN6 DN/OD40 x40 AD 125mm T bis 1,25m**
STLB-Bau 2025-10 041
Flexible Kunststoffmantelrohrleitung, selbstkompensierend, für Erdverlegung, mit PE-Außenmantel, mit Wärmedämmung aus PUR-Schaum, Wärmeleitfähigkeit 0,032 W/(mK), bei einer Mitteltemperatur von 50 Grad C, glattes Innenrohr aus Polyethylen PE-X mit Diffusionssperre, Nenndruck 0,6 MPa (6 bar), Doppelrohrleitung, Außendurchmesser Innenrohr DN/OD 40, Außendurchmesser Innenrohr 2 DN/OD 40, Mantelrohr Außendurchmesser 125 mm, Form- und Verbindungsstücke werden gesondert vergütet, Verlegung in vorh. Gräben, abgeböscht, Graben-/Baugrubentiefe bis 1,25 m.
Menge: 170,000 m
Kostenträger: 422

**03.07.0010 Endabschluss flexib. Kunststoffmantelrohr PN6 2xDN40 AD 160mm**
STLB-Bau 2025-10 041
Endabschluss mit PE-Schrumpfendkappe, für Doppelrohrleitung, für flexible Kunststoffmantelrohrleitung, selbstkompensierend, für Erdverlegung, mit PE-Außenmantel mit Wärmedämmung aus PUR-Schaum, Wärmeleitfähigkeit 0,032 W/(mK), bei einer Mitteltemperatur von 50 Grad C, max. Betriebstemperatur 90 Grad C, glattes Innenrohr aus Polyethylen PE-X mit Diffusionssperre, Nenndruck 0,6 MPa (6 bar), Innenrohr 2 x DN 40, Mantelrohr Außenrohrdurchmesser 160 mm.
Menge: 2,000 St
Kostenträger: 422

**03.07.0011 Durchgangsverbindung flexib. Kunststoffmantelrohr PN6 2xDN40 AD 160mm**
STLB-Bau 2025-10 041
Durchgangsverbindung mit Doppelklemmverschraubung, PE-HD-Muffen-Set, für Doppelrohrleitung, für flexible Kunststoffmantelrohrleitung, selbstkompensierend, für Erdverlegung, mit PE-Außenmantel mit Wärmedämmung aus PUR-Schaum, Wärmeleitfähigkeit 0,032 W/(mK), bei einer Mitteltemperatur von 50 Grad C, max. Betriebstemperatur 90 Grad C, glattes Innenrohr aus Polyethylen PE-X mit Diffusionssperre, Nenndruck 0,6 MPa (6 bar), Innenrohr 2 x DN 40, Mantelrohr Außenrohrdurchmesser 160 mm.
Menge: 8,000 St
Kostenträger: 422

**03.07.0012 Übergangsverbindung flexib. Kunststoffmantelrohr PN6 2xDN40 AD 160mm**
STLB-Bau 2025-10 041
Übergangsverbindung von PE-X-Innenrohr auf bauwerksinterne Installation, mit Klemmverschraubung aus Messing, mit geradem Anschweißende, für Doppelrohrleitung, für flexible Kunststoffmantelrohrleitung, selbstkompensierend, für Erdverlegung, mit PE-Außenmantel mit Wärmedämmung aus PUR-Schaum, Wärmeleitfähigkeit 0,032 W/(mK), bei einer Mitteltemperatur von 50 Grad C, max. Betriebstemperatur 90 Grad C, glattes Innenrohr aus Polyethylen PE-X mit Diffusionssperre, Nenndruck 0,6 MPa (6 bar), Innenrohr 2 x DN 40, Mantelrohr Außenrohrdurchmesser 160 mm.
Menge: 4,000 St
Kostenträger: 422

**03.07.0013 Übergangsverbindung flexib. Kunststoffmantelrohr PN6 2xDN40 AD 160mm**
STLB-Bau 2025-10 041
Übergangsverbindung von PE-X-Innenrohr auf bauwerksinterne Installation, mit Klemmverschraubung aus Messing, mit Außengewinde, für Doppelrohrleitung, für flexible Kunststoffmantelrohrleitung, selbstkompensierend, für Erdverlegung, mit PE-Außenmantel mit Wärmedämmung aus PUR-Schaum, Wärmeleitfähigkeit 0,032 W/(mK), bei einer Mitteltemperatur von 50 Grad C, max. Betriebstemperatur 90 Grad C, glattes Innenrohr aus Polyethylen PE-X mit Diffusionssperre, Nenndruck 0,6 MPa (6 bar), Innenrohr 2 x DN 40, Mantelrohr Außenrohrdurchmesser 160 mm.
Menge: 8,000 St
Kostenträger: 422

**03.07.0014 Absperrventil Wasser Rotguss Handrad PN6 DN40**
STLB-Bau 2025-10 041
Absperrventil, für Wasser bis 120 Grad C, mit Muffenanschluss, Gehäuse aus Rotguss, mit Handrad, mit wartungsfreier Spindelabdichtung, Sitz metallisch dichtend, Nenndruck 0,6 MPa (6 bar), DN 40.
Menge: 4,000 St
Kostenträger: 422

**03.07.0015 Trassenwarnband**
Menge: 275,000 m
Kostenträger: 422

**03.07.0016 Konstruktion Winkelkonsolen Knotenbleche Stahl verz Stütz-Hänge-Trag-Sonderbefestigung Ausladung 300-350mm**
STLB-Bau 2025-10 042
Ausladung über 300 bis 350 mm,
Menge: 10,000 St
Kostenträger: 422

**03.07.0017 C-Profilschiene Stahl verz Stütz-Hänge-Trag-Sonderbefestigung B 30mm D 2mm**
STLB-Bau 2025-10 042
C-Profilschiene (Ankerschiene), aus verzinktem Stahl, für Stütz-, Hänge-, Trag- und Sonderbefestigung, Profilbreite 30 mm, Profildicke mind. 2 mm, der rechnerische Nachweis der Tragfähigkeit ist auf Verlangen vorzulegen, für Trinkwasser DIN 1988-200, Arbeitshöhe des Montageortes bis 3,5 m über der Standfläche des hierfür erforderlichen Gerüstes.
Menge: 20,000 m
Kostenträger: 422

**03.07.0018 Form-Hohlprofilstahlkonstruktion Stahl verz Stütz-Hänge-Trag-Sonderbefestigung**
STLB-Bau 2025-10 042
Form-/Hohlprofilstahlkonstruktion, aus verzinktem Stahl, für Stütz-, Hänge-, Trag- und Sonderbefestigung, schallentkoppelt gelagert, der rechnerische Nachweis der Tragfähigkeit ist auf Verlangen vorzulegen.
Menge: 100,000 kg
Kostenträger: 422

**03.07.0019 Montagewinkel Stahl verz Festpunktausführung**
STLB-Bau 2025-10 042
Montagewinkel, aus verzinktem Stahl, für Festpunktausführung, der rechnerische Nachweis der Tragfähigkeit ist auf Verlangen vorzulegen.
Menge: 100,000 kg
Kostenträger: 422

*Hinweis: Hinweis Rohrschelle Festpunkt:*
Hinweis Rohrschelle Festpunkt:
Nachfolgende Position der Rohrschellen sind als Festpunkte auszuführen.

**03.07.0020 Rohrschelle Stahl verz L 0,5-1m F90 DN160**
STLB-Bau 2025-10 042
Rohraufhängung als Rohrschelle, aus verzinktem Stahl, Länge Aufhängung über 0,5 bis 1 m, Befestigung an Metallkonstruktion, Feuerwiderstandsklasse F 90 DIN 4102-2, Befestigungsuntergrund Beton, mind. C 20/25, Rohr aus Kunststoff, DN 160, für Heizungswasser, Arbeitshöhe des Montageortes bis 3,5 m über der Standfläche des hierfür erforderlichen Gerüstes.
Menge: 5,000 St
Kostenträger: 422

#### 03.08 Sonstige Leistungen (KG 429)

**03.08.0001 Bestandsdokumentation mind. 10 Tage vor Abnahme vorzulegen**
Bestandsdokumentation mind. 10 Tage vor Abnahme vorzulegen
Die Dokumentation ist dem Bauherrn gegen Unterschrift in 1-facher Ausfertigung, in mehrfarbiger Darstellung in Mappen geordnet mit Inhaltsverzeichnis und Registerblättern in je einem Ordner abgeheftet, mind. 10 Arbeitstage vor der Abnahme, zu übergeben.

Außerdem sind alle Pläne auf CD-ROM in dwg- und dxf- Format kompatibel mit AutoCad 2000 und höher beizulegen.

Bestands- und Revisionspläne sind 1fach in Papier- und 1fach in Dateiform zu übergeben. Die Grundrisse (x-ref) müssen in der Datei dauerhaft fixiert sein!

Inhalt Dokumentation:

- Inhaltsverzeichnis
- Bestandspläne als Farbpause
- Strangschemen als Farbpause
- sonstige Schemen als Farbpause
- Pläne im pdf- und dwg-Format auf CD
- Brandschutzpläne als Farbpause
- Fabrikat/Typ/Leistung/Druckstufen
- Kopien vorgeschriebener Werksatteste und Prüfbescheinigungen
- Inbetriebnahmeprotokoll, gemäß DIN EN 12828 Anhang B, ist vorzulegen
- Auflistung sämtlicher Komponenten in Fabr./Typ/Druckstufe/Größe
- Angabe der Einstellwerte

- Warmwasserbereiter Fabrikat/Typ/Leistung/Inhalt/Druckstufen
- Kopien der vorgeschriebenen Werksatteste und Prüfbescheinigungen
- Auflistung sämtlicher Komponenten in Fabr./Typ/Druckstufe/Größe
- Angabe der Einstellwerte
- Alle für einen sicheren und wirtschaftlichen Betrieb erforderlichen Betriebs- und Wartungsanleitungen nach DIN V 8418 "Benutzerinformation; Hinweise für die Erstellung",
- Umwälzpumpen, Fabrikat/Typ
- Ausdehnungsgefäß, Fabr./Typ/Vordruck/Prüfnummer
- Sicherheitsventil Heizung, Druckstufe/Größe
- Strangventile Heizung, Fabrikat/Typ
- Heizkörper, Fabrikat/Typ
- Heizkörperventile, Fabrikat/Typ/Regelbereich
- VDMA-Leistungsprogramm für die Wartung von heizungstechnischen Geräten und Anlagen

Protokolle (grundsätzlich mit rechtsverbindlicher Unterschrift):
- Druckprotokolle Heizung
- Spülprotokolle Heizung
- Ausrüstungs- und Funktionserklärung
- Abnahmeprotokolle
- Rohrnetzberechnungen mit fabrikatsbezogenen Einstellwerten
- Einweisungsprotokoll in Fernwärmestation oder andere Wärmeerzeugeranlagen, Regelanlage, Warmwasserbereitung mit Betreiberunterschrift und Funktionsbestätigung
- detailliertes Einweisungsprotokoll Heizanlage mit  Betreiberunterschrift und Funktionsbestätigung
- Einregulierungsprotokoll/ hydraulischer Abgleich der Heizungsanlage; Dokumentation der Einstellwerte je Strang
- Übereinstimmungserklärung zum Brandschutz entspr. MLAR für Heizung/Sanitär/Lüftung mit rechtsverbindlicher Unterschrift
- Anlagenschema als Bestandszeichnung
- Zusammenstellung der wichtigsten technischen Daten
- alle für einen sicheren und wirtschaftlichen Betrieb erforderlichen Betriebs- und Wartungsanleitungen
- Kopien vorgeschriebener allgemeiner bauaufsichtlicher Zulassungen, allgemeiner bauaufsichtlicher Prüfzeugnisse
- Übereinstimmungserklärungen des Herstellers sowie Übereinstimmungszertifikate
- Protokoll über die Inbetriebnahme der Pumpen
- Protokolle über die Einweisung des Wartungs- und  Bedienpersonals
- Unternehmererklärung zur Heizungsanlagenverordnung und zur Energieeinsparverordnung

Wartungs- und Bedienungsanleitungen:
- Regelanlage
- Warmwasserbereitung
- Ausdehnungsgefäß/ Druckhaltung
- Sicherheitsventil Heizung
- Strangventile
- Umwälzpumpen

Bestandsunterlagen in 1-facher Ausführung (1fach Papier-, 1fach Dateiform) anfertigen, Bestandsunterlagen bestehend aus:

- Heizkurve
- Bedienungs- und Wartungsanleitung nach VDMA-Richtlinien
- Gerätebeschreibungen
- Wärmebedarfsberechnung
- Rohrnetzberechnung
- Heizkörperauslegung
- Inbetriebnahmeprotokoll der Pumpen
- Protokoll über Druckprüfung
- Unternehmererklärung zur Heizungsanlagenverordnung
- Liste der Hersteller der verwendeten Materialien

Für die Erstellung von Bestandsunterlagen wird folgender Ablauf vorgeschlagen:

Der Auftragnehmer hat nach Absprache mit der örtlichen Bauleitung alle Änderungen vorab handschriftlich und ordentlich vermaßt in die Ausführungspläne einzutragen und zur Abnahme vorzulegen.
Die vorgenannten Bestandsunterlagen sind in beschrifteten Ordnern DIN A4 in der jeweils ausgeschriebenen Anzahl in DIN A4 gefaltet und mit Heftrand versehen abzugeben. Über die Bestandsunterlagen ist ein Inhaltsverzeichnis zu erstellen. Der Auftragnehmer liefert darüber hinaus die Bestandspläne als CAD-Datei im dwg- und dxf-Format, kompatibel mit AutoCAD 2000 und höher, mit der vom Auftraggeber vorgegebenen Organisations- und Loyerstruktur und auf gesonderten Datenträger als pdf-Datei.
Menge: 1,000 psch
Kostenträger: 429

**03.08.0002 Werkstatt- und Montageplanung des Auftragnehmers**
Werkstatt- und Montageplanung des Auftragnehmers

Zu den Leistungen des Auftragnehmers (AN) gehört die Werkstatt- und Montageplanung für das Gewerk des AN.
Die Erstellung der Werkstatt- und Montageplanung ist auf der Grundlage der vom AG übergebenen Ausführungsplanung, der Leistungsbeschreibung, und der sonstigen Unterlagen, sowie der gültigen Normen, Verordnungen und Vorschriften durchzuführen.
Mit allen notwendigen Maßen, Details, Schalt- und Strangschemen auf CAD-Format *dwg einschl. der Kosten für Farbplots:
- 1  Satz für die Bauleitung
- 1  mal auf Datenträger
- 1  Satz für den Bauherrn
- alle für Eigengebrauch benötigten Plots
Menge: 1,000 psch
Kostenträger: 429

**03.08.0003 Koordination mit Fremdgewerken**
Koordination mit Fremdgewerken
Abklärung der notwendigen Maßnahmen zur
fachgerechten Durchführung der Leistung,
sowie Koordination und Abstimmung der
Maßnahmen mit anderen Gewerken und den
an der Baumaßnahme beteiligten Unternehmen,
einschl. aller erforderlichen Hilfsmittel
zur besonderen Beachtung:
- Koordination der Arbeitsabläufe mit Erstellung
  und Fortschreibung des Bauzeitenplanes
- ständige und gleichbleibende Bauleitung vor Ort
- Prüfen der Aussparungen rechtzeitig vor
  Montagebeginn
- Führen eines Bautagebuches und wöchentliche,
  unaufgeforderte Vorlage bei der Bauleitung
- regelmäßige Teilnahme an den Baustellenterminen
- Vorlage der lt. VOB erforderlichen Ausführungs- und
  Montageunterlagen (Montagepläne, Rohrnetzberechnungen, Pumpenauslegungen, Ventileinstellung, Kabelliste, usw.)
Menge: 1,000 psch
Kostenträger: 429

**03.08.0004 Anlagenschema Technikraum**
Anlagenschema Technikraum

Der AN druckt im DIN-Format das Gesamtschema aus, liefert in passender Größe einen Bilderrahmen (Kunststoff) mit klarem Normglas, montiert das Anlagenschema im Technikraum in Abstimmung mit der Fachbauleitung.
einschl. Befestigungsmaterial
Menge: 1,000 St
Kostenträger: 429

**03.08.0005 Fahrbares Montagegerüst, bis 3,5 Meter**
Fahrbares Montagegerüst, bis 3,5 Meter

Ausführung gemäß "Gelbe Mappe für Arbeitsmittel B100 Absturzsicherung auf Baustellen und B112 Fahrbahre Arbeitsgerüste"
Menge: 1,000 psch
Kostenträger: 429

**03.08.0006 Druckprobe Heizungsanlage**
Druckprobe Heizungsanlage
Die Anlage ist nach dem Einbau und vor dem Schließen der Mauerschlitze, Wand- und Deckendurchbrüche, sowie vor dem Aufbringen des Estrichs und dem Anbringen von Verkleidungen einer Druckprobe zu unterziehen.
Dabei muss der Prüfdruck dem Ansprechdruck des  Sicherheitsventil entsprechen (Abblasdruck 2,5 oder 3 bar).

Über die Dichtheitsprüfung ist ein Protokoll zu erstellen. Nach der Druckprüfung kann die Anlage gespült und gereinigt und danach mit behandeltem Wasser gefüllt werden.

Bei Kunststoffrohrleitungen und besonders bei Fußbodenheizungen sind die Herstellerangaben zu beachten.

Dass die Anlage bzw. die Anlagenteile zum Zeitpunkt der Druckprüfung dicht waren und bleibende Formänderungen an den Anlagenteilen nicht aufgetreten sind, bestätigt der AN durch seine Unterschrift.

Die Bescheinigung muss folgende Punkte beinhalten:

- Bauvorhaben / Bauabschnitt
- Bauherr / Auftrag Nr.
- Anlagenteile / Bereiche
- Tag der Druckprobe
- max. Betriebsüberdruck in bar
- max. Betriebstemperatur in °C
- Prüfüberdruck in bar
- Abdrückmedium (Wasser / Luft)
- Dauer der Druckprüfung in h
- Feststellungen während der Druckprüfung
- Bemerkungen

Die Bescheinigungen sind der örtlichen Fachbauleitung nach erfolgter Druckprobe als Kopie zu übergeben. die originale sind Bestandteil der Bestandsdokumentation.
Menge: 1,000 St
Kostenträger: 429

**03.08.0007 Füllen des kompletten Heiznetzes, Entlüften und**
Füllen des kompletten Heiznetzes, Entlüften und

Füllen des kompletten Heiznetzes der Baumaßnahme mit enthärtetem Wasser (lt- VDI 2035) inkl. Gebühr für das notwendige Enthärtungsgerät, gründliches Entlüften einschl. der dazu erforderlichen eigenen Anfahrt, Hilfsmittel und Montagepersonal
Menge: 6400,000 l
Kostenträger: 429

**03.08.0008 Nachentlüften nach 4 Wochen nach Erstfüllung**
Nachentlüften nach 4 Wochen nach Erstfüllung
Nachentlüften nach 4 Wochennach Erstfüllung der gesammten Heizungsanlage eisnchl. Protokoll, Nachfüllen mit enthärtetem Wasser (lt- VDI 2035) inkl. Gebühr für das notwendige Enthärtungsgerät, gründliches Entlüften einschl. der dazu erforderlichen eigenen Anfahrt, Hilfsmittel und Montagepersonal
Menge: 1,000 psch
Kostenträger: 429

**03.08.0009 Wasseranalyse und Einstellung der Wasserwerte**
Wasseranalyse und Einstellung der Wasserwerte

ca. 2-4 Wochen nach Füllung und Inbetriebnahme des Heizungssystems ist nach Absprache mit dem AG eine Wasseranalyse des Umlaufwassers zu erstellen.

Folgende Richtwerte sind einzustellen:

| Leitfähigkeit | : <100 mikrosievert/cm |
| --- | --- |
| pH-Wert | : 8,5-9,5 |
| Sauerstoff | : <0,05 mg/l |
| Phosphat | : <10 mg/l |

Die leihweise Gestellung der Dosieranlage, die notwendigen Chemikalien und Meßbestecke, sowie alle Arbeits- und Wegekosten sind in den Einheitspreis einzurechnen.
Menge: 1,000 psch
Kostenträger: 429

**03.08.0010 Erstmalige Inbetriebnahme der Anlagen**
Erstmalige Inbetriebnahme der Anlagen

Erstmalige Inbetriebnahme der Anlagen nach den gültigen Vorschriften, insbesondere durchführen und bestätigen der geforderten, sicherheitstechnischen Prüfung der Anlagenausrüstung durch den Sachkundigen des erstellenden Fachunternehmers, Übergabe der Anlage an den Betreiber sowie Einweisung des Bedienungspersonals, einschl. aller Prüfprotokolle.

Dies hat durch den Werkskundendienst zu erfolgen, die Beistellung eines Helfers durch die ausführende Firma ist in den Einheitspreis einzukalkulieren,
Menge: 1,000 psch
Kostenträger: 429

**03.08.0011 Hydraulische Einregulierung der Heizungsanlage**
Hydraulische Einregulierung der Heizungsanlage
Hydraulische Einregulierung der Heizungsanlage durch Einstellen des Differenzdruckes und der Strangregulierventile, Abgleich durch Messen der Temperaturdifferenzen an den Heizkörperanschlüssen

einschl. Erstellen eines Messprotokolls mit folgenden Angaben:
-  Einregulierung der einzelnen Heizkreise
-  Druckabfall im Ventil
-  Soll/ Ist - Durchflussmenge
-  Einstellposition des Ventils
-  Differenzdruck des ungünstigsten Heizkreises
-  Differenzdruckeinstellung aller einregulierten Druckregler
  und Eintragung in das Anlagenschema

Einregulierung der Regulier- und Differenzdruckmesser mittels elektronischem Meßadapter, ggf. durch den Werkskundendienst
Menge: 1,000 psch
Kostenträger: 429

**03.08.0012 Schulung des Bedienpersonals**
Schulung des Bedienpersonals

Die Schulung ist für eine Gruppe, bestehend aus sechs Personen, über eine vom AN zu nennende Zeitdauer vor Ort auf der Baustelle durchzuführen.

Dauer der Schulung: mindestens: 4 Stunden

Der schriftliche Nachweis der durchgeführten Schulung wird Voraussetzung für die Abnahme.
Menge: 1,000 psch
Kostenträger: 429

**03.08.0013 Wiederholte Einweisung**
Wiederholte Einweisung
des Bedienungs- und Wartungspersonals vor Ort, die durchgeführte Einweisung wird protokolliert.
Menge: 1,000 psch
Kostenträger: 429

**03.08.0014 Selbstklebende Folie zur Medienkennzeichnung**
Selbstklebende Folie zur Medienkennzeichnung
Farbe entsprechend dem Durchflussmedium mit Richtungsangabe.Ausführung; Farbe, Beschriftung und
Ausführung gem. DIN 2403.
Anbringung erfolgt in Abstimmung mit der Bauleitung
und dem Bauherrn.
Menge: 50,000 St
Kostenträger: 429

**03.08.0015 Bezeichnungsschild, 52 x 100 mm**
Bezeichnungsschild, 52 x 100 mm
Bezeichnungsschild aus Kunststoff, weiß mit dunkler Schrift, einschl ggf. erforderlicher Grundplatte zur Befestigung n Rohren oder Dämmung, einschl. Befestigungsmaterial

Die Ausführung der Beschriftung ist vor der Erstellung dem Auftraggeber abzustimmen.
Menge: 100,000 St
Kostenträger: 429

#### 03.09 Stundenlohnarbeiten (KG 429)

*Hinweis: Grundbeschrieb Stundenlohnarbeiten*
Grundbeschrieb Stundenlohnarbeiten

Stundenlohnarbeiten dürfen nur auf Anordnung durch den
Auftraggeber ausgeführt werden und sind täglich von der
Bauleitung bestätigen zu lassen. Auf den
Stundenlohnzetteln ist einzutragen:
- Name, Vorname
- Berufsgruppe
- Datum
- Uhrzeit Montagebeginn und -ende
- kurze Beschreibung der Arbeit - Materialverbrauch

Die Verrechnungssätze gelten unabhängig von der Anzahl
der abgerechneten Stunden, § 2 Nr. 3 VOB/B gilt
insoweit nicht.

Für anfallende Stundenlohnarbeiten werden folgende
Verrechnungssätze angeboten:

Regiearbeit von Aufsichtspersonen (Polier) werden nicht
vergütet.

*Hinweis: Stundenlohnarbeiten*
Stundenlohnarbeiten

Stundenlohnarbeiten werden nur nach Erteilung
gesonderter schriftlicher Beauftragung ausgeführt und
vergütet.
Die Abrechnung erfolgt nach Verrechnungssätzen gegen
Nachweis der tatsächlich geleisteten Stunden und des
Materialverbrauchs.

Die Verrechnungssätze sind unter Beachtung der
preisrechtlichen Vorschriften ermittelt und gelten
unabhängig von der Anzahl der abgerechneten Stunden.
Für etwa anfallende Stundenlohnarbeiten werden folgende
Verrechnungssätze angeboten:

Lohnkosten

Sie enthalten den tatsächlichen Lohn mit den Zuschlägen
für Gemeinkosten, Sozialkassenbeiträge,
vermögenswirksame Leistungen, Winterbauumlage und dgl.,
sowie Lohn- und Gehaltsnebenkosten, An- und
Abfahrtszeiten, Wegekosten.
Stundenlohnarbeiten Grundleitungsarbeiten

Zuschläge für Nacht-, Sonntags- und Feiertagsarbeit
sind nicht eingerechnet und ggf. gesondert
nachzuweisen.
Die Verrechnungssätze gelten während der vertraglich
vereinbarten Ausführungsfrist, es sei denn die
Erstattung der Lohn-und Gehaltsmehr- oder
Minderforderungen (Lohngleitklausel) ist
Vertragsbestandteil.

Nachfolgende Stundenansätze sind geschätzt, die
Verrechungssätze gelten unabhängig von der Anzahl der
abgerechneten Stunden.

Die Stundensätze der einzelnen Lohngruppen sind
komplett auszufüllen. Sollte der Bieter über eine
nachfolgend aufgeführte Lohngruppe nicht verfügen, hat
er die nächst höher qualifizierte einzusetzen.

**03.09.0001 Objektleiter/-in sämtliche Kosten/Zuschläge**
STLB-Bau 2025-10 091
Stundenlohnarbeiten durch Objektleiter/-in
der Verrechnungssatz für die jeweilige Arbeitskraft umfasst sämtliche Aufwendungen wie Lohn- und Gehaltskosten, Lohn- und Gehaltsnebenkosten, Zuschläge, lohngebundene und lohnabhängige Kosten, sonstige Sozialkosten, Gemeinkosten, Wagnis und Gewinn.
Menge: 10,000 h
Kostenträger: 429

**03.09.0002 Obermonteur/-in sämtliche Kosten/Zuschläge**
STLB-Bau 2025-10 091
Stundenlohnarbeiten durch Obermonteur/-in
der Verrechnungssatz für die jeweilige Arbeitskraft umfasst sämtliche Aufwendungen wie Lohn- und Gehaltskosten, Lohn- und Gehaltsnebenkosten, Zuschläge, lohngebundene und lohnabhängige Kosten, sonstige Sozialkosten, Gemeinkosten, Wagnis und Gewinn.
Menge: 10,000 h
Kostenträger: 429

**03.09.0003 Monteur/-in sämtliche Kosten/Zuschläge**
STLB-Bau 2025-10 091
Stundenlohnarbeiten durch Monteur/-in
der Verrechnungssatz für die jeweilige Arbeitskraft umfasst sämtliche Aufwendungen wie Lohn- und Gehaltskosten, Lohn- und Gehaltsnebenkosten, Zuschläge, lohngebundene und lohnabhängige Kosten, sonstige Sozialkosten, Gemeinkosten, Wagnis und Gewinn.
Menge: 20,000 h
Kostenträger: 429

**03.09.0004 Helfer/-in sämtliche Kosten/Zuschläge**
STLB-Bau 2025-10 091
Stundenlohnarbeiten durch Helfer/-in
der Verrechnungssatz für die jeweilige Arbeitskraft umfasst sämtliche Aufwendungen wie Lohn- und Gehaltskosten, Lohn- und Gehaltsnebenkosten, Zuschläge, lohngebundene und lohnabhängige Kosten, sonstige Sozialkosten, Gemeinkosten, Wagnis und Gewinn.
Menge: 20,000 h
Kostenträger: 429

**03.09.0005 Elektriker/-in sämtliche Kosten/Zuschläge**
STLB-Bau 2025-10 091
Stundenlohnarbeiten durch Elektriker/in
der Verrechnungssatz für die jeweilige Arbeitskraft umfasst sämtliche Aufwendungen wie Lohn- und Gehaltskosten, Lohn- und Gehaltsnebenkosten, Zuschläge, lohngebundene und lohnabhängige Kosten, sonstige Sozialkosten, Gemeinkosten, Wagnis und Gewinn.
Menge: 10,000 h
Kostenträger: 429

**03.09.0006 Anfahrtpauschale für gesonderte Arbeitseinsatz auf der Baustelle**
Anfahrtpauschale für gesonderte Arbeitseinsatz auf der Baustelle

Pauschale für die An- und Abfahrt des Montage- bzw. Servicepersonals zu einem gesonderten Arbeitseinsatz auf der Baustelle, einschließlich Bereitstellung von Fahrzeugen, Fahrtkosten, Zeitaufwand für An- und Abfahrt sowie aller damit verbundenen Nebenkosten.
Die Pauschale gilt je separatem Einsatz außerhalb der regulären Montage- oder Bauzeiten und umfasst sämtliche Aufwendungen für die Hin- und Rückfahrt zum Einsatzort.
Menge: 2,000 St
Kostenträger: 429

#### 03.10 Wartung (KG 429)

**03.10.0001 Arbeitskarte und Bestandsliste**
Arbeitskarte und Bestandsliste

Spätestens zur Abnahme hat der Auftragnehmer dem Auftraggeber eine vollständige und aktuelle Bestandsliste sowie die für die Wartung erforderliche Arbeitskarte unaufgefordert zu übergeben.

Die Bestandsliste und die Arbeitskarte sind als Anlagen Bestandteil des abzuschließenden Wartungsvertrages.

Die Arbeitskarte ist vom Auftragnehmer in Abstimmung mit dem Fachplaner nach den dem Musterwartungsvertrag beigefügten Anlagen zu erstellen. Die Erstellung und Übergabe der Unterlagen ist mit der vertraglich geschuldeten Leistung abgegolten und gesondert nicht vergütungsfähig.
Menge: 1,000 psch
Kostenträger: 429

*Hinweis: Wartungsvertrag*
Hinweis Wartungsangebot

Das Angebot für Wartung, Inspektion und damit verbundene kleine Instandsetzungsleistungen wird zusammen mit dem Angebot für die Anlagenerrichtung gewertet.

Die Auftragsvergabe für die Erstellung der Anlage erfolgt durch die bauverwaltende Stelle unabhängig von den vorstehenden Leistungen.

Es besteht kein Anspruch auf die Beauftragung der Leistungen zur Verlängerung der Gewährleistung. Sollte der Wartungsvertrag nicht abgeschlossen werden, so entsteht kein Anspruch auf die Geltendmachung von entgangenem Gewinn o.Ä..

Der Wartungsvertrag wird nach erfolgter Abnahme gesondert zwischen dem Auftraggeber und dem Auftragnehmer abgeschlossen. Die Vergütung richtet sich nach den Bestimmungen des dem Vertrag beigefügten Muster-Wartungsvertrages.
Die vom Auftragnehmer angebotenen Kosten für die Wartungsleistungen sind im Rahmen der Angebotswertung Bestandteil der Angebotssumme.
Wartungspauschale im Zeitraum der Gewährleistung
In die vom Auftragnehmer anzugebende Wartungspauschale sind die Inspektions- und Wartungsleistungen für einen Zeitraum von einem Jahr vollständig einzukalkulieren.
Gegenstand des Wartungsvertrages ist die fachgerechte Wartung einschließlich aller erforderlichen Inspektionen gemäß den einschlägigen und allgemein anerkannten Regeln der Technik, den Wartungsanleitungen der AMEV, den normativen Vorgaben sowie den Wartungsvorschriften der jeweiligen Hersteller. Die Wartungsleistungen sind für die ausgeschriebene Gesamtleistung vollständig zu kalkulieren.
Das dem Leistungsverzeichnis beigefügte Vertragsmuster auf Basis des AMEV-Wartungsvertrages gilt als verbindliche Vertragsgrundlage.
Auf sämtliche im vorgenannten Vertragsmuster einschließlich der zugehörigen Anlagen festgelegten Regelungen und Vorgaben wird ausdrücklich verwiesen; diese sind Vertragsbestandteil.

**03.10.0002 Wartungspauschale – 1. Wartungsjahr**
Wartungspauschale – 1. Wartungsjahr
Wartungspauschale für das erste Wartungsjahr für sämtliche im Leistungsverzeichnis aufgeführten Anlagen und Anlagenteile.
Die Leistung umfasst die fachgerechte Wartung einschließlich aller erforderlichen Inspektionen gemäß den einschlägigen und allgemein anerkannten Regeln der Technik, den Wartungsrichtlinien der AMEV, den jeweils gültigen normativen Vorgaben sowie den Wartungs- und Instandhaltungsvorschriften der Hersteller.
Menge: 1,000 psch
Kostenträger: 429

**03.10.0003 für 2. Jahr.**
Menge: 1,000 psch
Kostenträger: 429

**03.10.0004 für 3. Jahr.**
Menge: 1,000 psch
Kostenträger: 429

**03.10.0005 für 4.Jahr.**
Menge: 1,000 psch
Kostenträger: 429
